# PROYECTO DE FINALIZACIÓN DE OBRA INSTACIÓN DEPORTIVA EL PEÑASCAL

- Propiedad del archivo: SOFT S.A.
- Formato: FIEBDC-3/2012
- Programa: Presto 12.04
- Fecha de los precios: 26/02/2009
- Divisa: EUR

## %_22 Costes Indirectos (22/12/2015)
Importe: 3
- Código: POLIPENASCAL (12/11/1996)
Importe: 572956.45

## 01 AP ACTUACIONES PREVIAS (20/07/2005)
Importe: 16602.35

**01AP01** m2 LEVANT.CERJ.EN MUROS A MANO (20/07/2005)
3.02 m2 × 9.04 = 27.30
Levantado de carpintería metálica, en cualquier tipo de muros, incluidos cercos, hojas y accesorios, por medios manuales, incluso limpieza, retirada de escombros a pie de carga, con transporte a vertedero y con p.p. de medios auxiliares.

| Código | Ud | Descripción | Rendimiento | Precio | Importe |
|---|---|---|---|---|---|
| U01AA009 | h | Ayudante (mano de obra; 04/03/2015) | 0.3 | 14.86 | 4.46 |
| U01AA011 | h | Peón suelto (mano de obra; 04/03/2015) | 0.3 | 14.66 | 4.40 |
| %0200 | % | Medios auxiliares (20/07/2005) | 2 % | 8.86 | 0.18 |
|  |  | Total |  |  | 9.04 |

| Medición | Uds. | Largo | Alto | Parcial |
|---|---|---|---|---|
| Puerta valla | 1 | 1.2 | 2.52 | 3.02 |
| Total |  |  |  | 3.02 |

**01AP02** m. DEMOL.PELDAÑOS I/LAD. C/MART. (20/07/2005)
6 m. × 15.23 = 91.38
Demolición de peldaños de cualquier tipo de material, incluido el peldañeado de ladrillo, con martillo eléctrico, incluso limpieza y retirada de escombros a pie de carga, con transporte a vertedero y con p.p. de medios auxiliares, sin medidas de protección colectivas.

| Código | Ud | Descripción | Rendimiento | Precio | Importe |
|---|---|---|---|---|---|
| U01AA010 | h | Peón especializado (mano de obra; 04/03/2015) | 0.48 | 14.68 | 7.05 |
| U01AA011 | h | Peón suelto | 0.48 | 14.66 | 7.04 |
| M06MR010 | h. | Martillo manual rompedor eléct. 13 kg. (maquinaria) | 0.2 | 4.21 | 0.84 |
| %0200 | % | Medios auxiliares | 2 % | 14.93 | 0.30 |
|  |  | Total |  |  | 15.23 |

| Medición | Uds. | Largo | Parcial |
|---|---|---|---|
| escalera cuarto calderas | 4 | 1.5 | 6.00 |
| Total |  |  | 6 |

**01AP03** m3 DEMOL SOLERAS.C/MART.ROMP (20/07/2005)
4.95 m3 × 11.88 = 58.81
Demolición de soleras de hormigón en masa o armado, con asfalto, pavimentos, etc., con retro-pala con martillo rompedor, incluso limpieza y retirada de escombros a pie de carga, con transporte al vertedero y con p.p. de medios auxiliares, con medidas de protección colectivas.

| Código | Ud | Descripción | Rendimiento | Precio | Importe |
|---|---|---|---|---|---|
| U01AA011 | h | Peón suelto | 0.12 | 14.66 | 1.76 |
| M05RN060 | h. | Retro-pala con martillo rompedor (maquinaria) | 0.25 | 39.54 | 9.89 |
| %0200 | % | Medios auxiliares | 2 % | 11.65 | 0.23 |
|  |  | Total |  |  | 11.88 |

| Medición | Uds. | Largo | Ancho | Alto | Parcial |
|---|---|---|---|---|---|
| saneamiento pluviales marquesina | 1 | 22 | 1.5 | 0.15 | 4.95 |
| Total |  |  |  |  | 4.95 |

**01AP04** m. DEM.SAN.ENT.T.HGÓN.D<40 A MANO (20/07/2005)
4 m. × 11.96 = 47.84
Demolición de colectores de saneamiento enterrados, de tubos de hormigón hasta 40 cm. de diámetro, por medios manuales, incluso limpieza y retirada de escombros a pie de carga, sin la excavación previa para descubrirlos, sin transporte al vertedero y con p.p. de medios auxiliares.

| Código | Ud | Descripción | Rendimiento | Precio | Importe |
|---|---|---|---|---|---|
| U01AA011 | h | Peón suelto | 0.8 | 14.66 | 11.73 |
| %0200 | % | Medios auxiliares | 2 % | 11.73 | 0.23 |
|  |  | Total |  |  | 11.96 |

**01AP05** ud DEM.COMP.ARQUETAS L.MAC. A MANO (20/07/2005)
1 ud × 41.13 = 41.13
Demolición completa de arquetas de ladrillo macizo, de hasta 63x63 cm. y 1,00 m. de profundidad máxima, por medios manuales, incluso limpieza y retirada de escombros a pie de carga, sin transporte al vertedero, y con p.p. de medios auxiliares, sin medidas de protección colectivas.

| Código | Ud | Descripción | Rendimiento | Precio | Importe |
|---|---|---|---|---|---|
| U01AA011 | h | Peón suelto | 2.75 | 14.66 | 40.32 |
| %0200 | % | Medios auxiliares | 2 % | 40.32 | 0.81 |
|  |  | Total |  |  | 41.13 |

**01AP06** m. DEM.ARQ-SUMIDERO L.MAC. A MANO (20/07/2005)
1 m. × 9.72 = 9.72
Demolición de arquetas-sumidero corridas, de ladrillo macizo, por medios manuales, incluso desmontado de rejillas y cercos, limpieza y retirada de escombros a pie de carga, sin transporte al vertedero, y con p.p. de medios auxiliares, sin medidas de protección colectivas.

| Código | Ud | Descripción | Rendimiento | Precio | Importe |
|---|---|---|---|---|---|
| U01AA011 | h | Peón suelto | 0.65 | 14.66 | 9.53 |
| %0200 | % | Medios auxiliares | 2 % | 9.53 | 0.19 |
|  |  | Total |  |  | 9.72 |

**01AP07** m. DEM.POZOS SAN. L. MAC. C/MART. (20/07/2005)
1 m. × 65.29 = 65.29
Demolición de pozos de saneamiento enterrados, de ladrillo macizo, con martillo eléctrico, incluso desmontado de pates, tapas y cercos, limpieza y retirada de escombros a pie de carga, sin transporte al vertedero y con p.p. de medios auxiliares, sin medidas de protección colectivas.

| Código | Ud | Descripción | Rendimiento | Precio | Importe |
|---|---|---|---|---|---|
| U01AA010 | h | Peón especializado | 3.5 | 14.68 | 51.38 |
| M06MR010 | h. | Martillo manual rompedor eléct. 13 kg. | 3 | 4.21 | 12.63 |
| %0200 | % | Medios auxiliares | 2 % | 64.01 | 1.28 |
|  |  | Total |  |  | 65.29 |

**01AP08** m² DEMOL. FÁB. LAD. MACIZO 1/2 pie MANUAL (04/03/2015)
259.51 m² × 9.42 = 2444.58
m². Demolición de fábrica de ladrillo macizo de 1/2 pie de espesor, por medios manuales, i/retirada de escombros a pie de carga, medios auxiliares de obra y p.p. de costes indirectos, según NTE/ADD-13.

| Código | Ud | Descripción | Rendimiento | Precio | Importe |
|---|---|---|---|---|---|
| U01AA011 | h | Peón suelto | 0.6 | 14.66 | 8.80 |
| %CI | % | Costes indirectos..(s/total) (04/03/2015) | 7 % | 8.80 | 0.62 |
|  |  | Total |  |  | 9.42 |

| Medición | Uds. | Largo | Alto | Parcial |
|---|---|---|---|---|
| Petos | 1 | 6.92 | 0.4 | 2.77 |
|  | 1 | 21.05 | 0.4 | 8.42 |
|  | 8 | 9.6 | 0.4 | 30.72 |
| Marquesina | 1 | 37 | 0.7 | 25.90 |
| fachada calle Pintor Herrera | 1 | 33.68 | 3 | 101.04 |
| calle Avila | 1 | 30.22 | 3 | 90.66 |
| Total |  |  |  | 259.51 |

**01AP09** m² PICADO TRATAMIENTO INTUMESCENTE (04/03/2015)
10 m² × 3.77 = 37.70
m². Picado de tratamiento intumescente por medios manuales, i/retirada de escombros a pie de carga, medios auxiliares de obra y p.p. de costes indirectos.

| Código | Ud | Descripción | Rendimiento | Precio | Importe |
|---|---|---|---|---|---|
| U01AA011 | h | Peón suelto | 0.24 | 14.66 | 3.52 |
| %CI | % | Costes indirectos..(s/total) | 7 % | 3.52 | 0.25 |
|  |  | Total |  |  | 3.77 |

| Medición | Uds. | Parcial |
|---|---|---|
| vigas a reforzar - marquesina | 10 | 10.00 |
| Total |  | 10 |

**01AP10** m² DEMOLICIÓN RELLENO PENDIENTES AZOTEA (04/03/2015)
81 m² × 5.35 = 433.35
m². Demolición de formación de pendientes de hormigón celular en azoteas, de 15 cm de espesor medio, con compresor de 2000 L/min, i/retirada de escombros a pie de carga, maquinaria auxiliar de obra y p.p. de costes indirectos, según NTE/ADD-6.

| Código | Ud | Descripción | Rendimiento | Precio | Importe |
|---|---|---|---|---|---|
| U01AA010 | h | Peón especializado | 0.1 | 14.68 | 1.47 |
| U01AA011 | h | Peón suelto | 0.2 | 14.66 | 2.93 |
| U02AK001 | h | Martillo compresor 2.000 l/min (maquinaria; 04/03/2015) | 0.25 | 2.4 | 0.60 |
| %CI | % | Costes indirectos..(s/total) | 7 % | 5.00 | 0.35 |
|  |  | Total |  |  | 5.35 |

| Medición | Uds. | Parcial |
|---|---|---|
| marquesina | 80 | 80.00 |
| hueco clima vest | 1 | 1.00 |
| Total |  | 81 |

**01AP11** m² DEMOLICIÓN FORJADO CHAPA COLABORANTE (04/03/2015)
76 m² × 17.65 = 1341.40
m². Demolición, por medio de martillo compresor de 2.000 L/min, de forjado de chapa colaborante e=11cm formado por chapa nervada de acero, mallazo y capa de compresión de hormigón, i/apeo previo, protección de zonas afectadas, corte de armadura con cizalladora, retirada de escombros a pie de carga y p.p. de costes indirectos, según NTE/ADD.

| Código | Ud | Descripción | Rendimiento | Precio | Importe |
|---|---|---|---|---|---|
| U01AA506 | h | Cuadrilla F (mano de obra; 04/03/2015) | 0.35 | 30.6 | 10.71 |
| U02AK001 | h | Martillo compresor 2.000 l/min | 0.35 | 2.4 | 0.84 |
| D01VA010 | m² | APEO DE ESTRUCTURA CON MADERA (04/03/2015) | 2.1 | 2.35 | 4.94 |
| %CI | % | Costes indirectos..(s/total) | 7 % | 16.49 | 1.15 |
|  |  | Total |  |  | 17.65 |

| Medición | Uds. | Parcial |
|---|---|---|
| marquesina | 75 | 75.00 |
| hueco clima vest | 1 | 1.00 |
| Total |  | 76 |

**01AP12** m² LIMPIEZA RELLENO S/FORJADO (04/03/2015)
76 m² × 2.9 = 220.40
m². Limpieza, por medios manuales, de escombros y/o rellenos de arena sobre forjado o bóveda, dejándolo preparado para trabajos posteriores, i/retirada de escombros a pie de carga y p.p. de costes indirectos.

| Código | Ud | Descripción | Rendimiento | Precio | Importe |
|---|---|---|---|---|---|
| U01AA011 | h | Peón suelto | 0.185 | 14.66 | 2.71 |
| %CI | % | Costes indirectos..(s/total) | 7 % | 2.71 | 0.19 |
|  |  | Total |  |  | 2.9 |

| Medición | Uds. | Parcial |
|---|---|---|
| marquesina | 75 | 75.00 |
| hueco clima vest | 1 | 1.00 |
| Total |  | 76 |

**01AP13** m² LEVANTADO LÁMINA DE PVC MANO (04/03/2015)
68.81 m² × 6.03 = 414.92
m². Levantado, por medios manuales, de lámina de PVC, goma o moqueta pegados/recibidos sobre solera base (también a demoler), i/retirada de escombros a pie de carga y p.p. de costes indirectos, según NTE/ADD-10.

| Código | Ud | Descripción | Rendimiento | Precio | Importe |
|---|---|---|---|---|---|
| U01AA011 | h | Peón suelto | 0.385 | 14.66 | 5.64 |
| %CI | % | Costes indirectos..(s/total) | 7 % | 5.64 | 0.39 |
|  |  | Total |  |  | 6.03 |

| Medición | Uds. | Largo | Alto | Parcial |
|---|---|---|---|---|
| Petos | 1 | 6.92 | 0.4 | 2.77 |
|  | 1 | 21.05 | 0.4 | 8.42 |
|  | 8 | 9.6 | 0.4 | 30.72 |
| Marquesina | 1 | 37 | 0.7 | 25.90 |
| hueco clima vest | 1 |  |  | 1.00 |
| Total |  |  |  | 68.81 |

**01AP14** u LEVANTADO CARPINTERÍA EXTERIOR. (04/03/2015)
16 u × 34.15 = 546.40
Levantado de carpintería acristalada de aluminio de cualquier tipo situada en fachada, de más de 6 m² de superficie, con medios manuales y recuperación, acopio y montaje del material en el mismo emplazamiento, sin deteriorar los elementos constructivos a los que está sujeta. Incluso p/p de desmontaje de marcos, hojas acristaladas y accesorios; clasificación, etiquetado, acopio para su almacenaje durante las obras, limpieza, retirada y carga manual del material desmontado y de los restos de obra producidos durante los trabajos, sobre camión o contenedor. Ejecución: NTE-ADD. Acondicionamiento del terreno. Desmontes: Demoliciones.

| Código | Ud | Descripción | Rendimiento | Precio | Importe |
|---|---|---|---|---|---|
| U01FX001 | h. | Oficial 1ª cerrajero (mano de obra; 16/12/2015) | 1.13 | 16 | 18.080 |
| U01FX003 | h. | Ayudante cerrajero (mano de obra; 16/12/2015) | 0.4 | 14 | 5.600 |
| U01AA011 | h | Peón suelto | 0.4 | 14.66 | 5.864 |
| Mat_3 | U | Cartucho masilla silicona neutra (material; 16/12/2015) | 0.2 | 17.83 | 3.566 |
| _1 | % | Medios auxiliares (16/12/2015) | 0.02 | 2 | 0.040 |
| %_20 | % | Costes indirectos (16/12/2015) | 3 % | 33.150 | 0.995 |
|  |  | Total |  |  | 34.15 |

| Medición | Uds. | Parcial |
|---|---|---|
| Lucernarios | 15 | 15.00 |
| Entrada | 1 | 1.00 |
| Total |  | 16 |

**01AP15** m² DESMONTADO COBERTURA PANEL SANDWICH (04/03/2015)
483 m² × 4.88 = 2357.04
m². Desmontado, por medios manuales, de cobertura formada por panel sandwich (chapa+aislamiento), así como, caballetes, limas y otros elementos afines, i/anulación de anclajes, traslado de paneles y material aprovechable al lugar de acopio, retirada de escombros a pie de carga, maquinaria auxiliar de obra y p.p. de costes indirectos, según NTE/ADD-3.

| Código | Ud | Descripción | Rendimiento | Precio | Importe |
|---|---|---|---|---|---|
| U01AA008 | h | Oficial segunda (mano de obra; 04/03/2015) | 0.07 | 15.94 | 1.12 |
| U01AA010 | h | Peón especializado | 0.2 | 14.68 | 2.94 |
| A03KB005 | h | PLUMA GRÚA DE 25 m (material; 27/11/2015) | 0.07 | 7.1 | 0.50 |
| %CI | % | Costes indirectos..(s/total) | 7 % | 4.56 | 0.32 |
|  |  | Total |  |  | 4.88 |

| Medición | Uds. | Largo | Parcial |
|---|---|---|---|
| lucernarios | 1 | 412 | 412.00 |
| marquesina | 1 | 71 | 71.00 |
| Total |  |  | 483 |

**01AP16** m² DESMONTADO RASTRELES FACHADA (04/03/2015)
544.32 m² × 3.57 = 1943.22
m². Desmontaje de rastreles en fachada, por medios manuales, i/recuperación de material aprovechable, traslado y apilado del mismo en planta baja, medios auxiliares de obra y p.p. de costes indirectos.

| Código | Ud | Descripción | Rendimiento | Precio | Importe |
|---|---|---|---|---|---|
| U01AA011 | h | Peón suelto | 0.225 | 14.66 | 3.30 |
| %CI | % | Costes indirectos..(s/total) | 7 % | 3.30 | 0.23 |
| _1 | % | Medios auxiliares | 0.02 | 2 | 0.04 |
|  |  | Total |  |  | 3.57 |

| Medición | Uds. | Largo | Parcial |
|---|---|---|---|
| Fachadas exteriores | 1 | 544.32 | 544.32 |
| Total |  |  | 544.32 |

**01AP17** m² LEVANTADO CHAPA PERF.+AISL. (04/03/2015)
197.1 m² × 3.53 = 695.76
m². Levantado de chapa perforada y aislamiento, por medios manuales, i/recuperación de material aprovechable, traslado y apilado del mismo en planta baja, medios auxiliares de obra y p.p. de costes indirectos, según NTE/ADD-12.

| Código | Ud | Descripción | Rendimiento | Precio | Importe |
|---|---|---|---|---|---|
| U01AA011 | h | Peón suelto | 0.225 | 14.66 | 3.30 |
| %CI | % | Costes indirectos..(s/total) | 7 % | 3.30 | 0.23 |
|  |  | Total |  |  | 3.53 |

| Medición | Uds. | Largo | Ancho | Parcial |
|---|---|---|---|---|
| Lucernarios | 5 | 21.9 | 1.8 | 197.10 |
| Total |  |  |  | 197.1 |

**01AP18** m2 DESMONTAJE CERRAM. PANEL SANDWICH (04/03/2015)
713.11 m2 × 8.17 = 5826.11
Desmontaje de cerramiento de fachada formado por panel sándwich de chapa de acero, manteniendo las estructuras auxiliares, por medios manuales, y acopio manual del material desmontado para su posterior colocación.

| Código | Ud | Descripción | Rendimiento | Precio | Importe |
|---|---|---|---|---|---|
| U01AA008 | h | Oficial segunda | 0.1 | 15.94 | 1.59 |
| U01AA010 | h | Peón especializado | 0.4 | 14.68 | 5.87 |
| %_19 | % | Medios auxiliares (16/12/2015) | 2 % | 7.46 | 0.15 |
| _1 | % | Medios auxiliares | 0.03 | 2 | 0.06 |
| A03KB005_1 | h | PLUMA GRÚA DE 25 m (material; 27/11/2015) | 0.07 | 7.1 | 0.50 |
|  |  | Total |  |  | 8.17 |

| Medición | Uds. | Largo | Alto | Parcial |
|---|---|---|---|---|
| Fachadas exteriores | 1 | 544.32 |  | 544.32 |
| Interior pista | 1 | 33.7 | 1.35 | 45.50 |
|  | 2 | 20.7 | 1.35 | 55.89 |
|  | 1 | 33.7 | 2 | 67.40 |
| Total |  |  |  | 713.11 |

## 02 MT MOVIMIENTO DE TIERRAS (20/07/2005)
Importe: 805.35

**02MT1** m3 EXC.ZANJA SANEAM. T.DURO MEC. (20/07/2005)
5.94 m3 × 21.07 = 125.16
Excavación en zanjas de saneamiento, en terrenos de consistencia dura, por medios mecánicos, con extracción de tierras a los bordes, y con posterior relleno y apisonado de las tierras procedentes de la excavación y con p.p. de medios auxiliares.

| Código | Ud | Descripción | Rendimiento | Precio | Importe |
|---|---|---|---|---|---|
| U01AA011 | h | Peón suelto | 0.9 | 14.66 | 13.19 |
| M05EC110 | h. | Miniexcavadora hidráulica cadenas 1,2 t. (maquinaria) | 0.16 | 27.58 | 4.41 |
| M08RI010 | h. | Pisón vibrante 70 kg. (maquinaria) | 0.85 | 3.6 | 3.06 |
| %0200 | % | Medios auxiliares | 2 % | 20.66 | 0.41 |
|  |  | Total |  |  | 21.07 |

| Medición | Uds. | Largo | Ancho | Alto | Parcial |
|---|---|---|---|---|---|
| Cuarto Calderas | 1 | 7 | 0.5 | 0.6 | 2.10 |
| Conexión Bajante Colgada a red entrerrada | 1 | 8 | 0.8 | 0.6 | 3.84 |
| Total |  |  |  |  | 5.94 |

**02MT2** m3 EXC.Z.SANEAM. T.DURO C/MART.ROMP. (20/07/2005)
20.25 m3 × 28.67 = 580.57
Excavación en zanjas de saneamiento, en terrenos de consistencia dura, con martillo rompedor, con extracción de tierras a los bordes, y con posterior relleno y apisonado de las tierras procedentes de la excavación y con p.p. de medios auxiliares.

| Código | Ud | Descripción | Rendimiento | Precio | Importe |
|---|---|---|---|---|---|
| U01AA011 | h | Peón suelto | 0.95 | 14.66 | 13.93 |
| M05RN050 | h. | Minicargadora con martillo rompedor (maquinaria) | 0.22 | 36.76 | 8.09 |
| M05EC110 | h. | Miniexcavadora hidráulica cadenas 1,2 t. | 0.11 | 27.58 | 3.03 |
| M08RI010 | h. | Pisón vibrante 70 kg. | 0.85 | 3.6 | 3.06 |
| %0200 | % | Medios auxiliares | 2 % | 28.11 | 0.56 |
|  |  | Total |  |  | 28.67 |

| Medición | Uds. | Largo | Ancho | Alto | Parcial |
|---|---|---|---|---|---|
| Saneamiento de pluviales de marquesina | 1 | 22.5 | 1.5 | 0.6 | 20.25 |
| Total |  |  |  |  | 20.25 |

**02MT3** m3 EXC.POZOS C/MART.ROMP.ROCA DR. (20/07/2005)
1.7 m3 × 58.6 = 99.62
Excavación en pozos en terrenos de roca dura, con martillo rompedor,con carga directa sobre camión basculante, incluso transporte de tierras al vertedero , considerando ida y vuelta incluso canon de vertido y p.p. de medios auxiliares.

| Código | Ud | Descripción | Rendimiento | Precio | Importe |
|---|---|---|---|---|---|
| U01AA011 | h | Peón suelto | 0.95 | 14.66 | 13.93 |
| M05EN050 | h. | Retroexcavad.c/martillo rompedor (maquinaria) | 0.61 | 61.29 | 37.39 |
| M05RN030 | h. | Retrocargadora neumáticos 100 CV (maquinaria) | 0.305 | 20.09 | 6.13 |
| %0200 | % | Medios auxiliares | 2 % | 57.45 | 1.15 |
|  |  | Total |  |  | 58.6 |

| Medición | Uds. | Largo | Ancho | Alto | Parcial |
|---|---|---|---|---|---|
| Pozo resalto | 1 | 3.14 | 0.36 | 1.5 | 1.70 |
| Total |  |  |  |  | 1.7 |

## 03 SAN INSTALACIÓN DE SANEAMIENTO (12/11/1996)
Importe: 5291.92

**SAN01** UD VALVULA ANTIRRETORNO DE PVC 200 MM (12/11/1996)
1 UD × 356.08 = 356.08
Válvula antiretorno de PVC con clapeta metálica, junta labiada y registro en la parte superior, colocada entre el colector de salida y la acometida, totalmente instalada y probada con las siguientes características:
-TIPO: Válvula Antiretorno
- MARCA: Riuvert, modelo A-112 o equivalente.
-DIAMETRO: 200 mm
Incluso aislamiento similar al de la tubería en que esta montada, pequeño material auxiliar, transporte, montaje y conexionado.
Con p.p. de medios auxiliares.

| Código | Ud | Descripción | Rendimiento | Precio | Importe |
|---|---|---|---|---|---|
| UCSNARET21 | UD | VALVULA ANTIRRETORNO DE PVC 200 MM (21/02/2002) | 1 | 335.22 | 335.22 |
| U44CD150 | u | PARTE PROP. PEQUEÑO MATERIAL (material; 15/05/2002) | 2 | 1.35 | 2.70 |
| U01AA503 | h | Cuadrilla C (mano de obra; 04/03/2015) | 0.35 | 36.87 | 12.90 |
| %03 | % | MEDIOS AUXILIARES (12/11/1996) | 1.5 % | 350.82 | 5.26 |
|  |  | Total |  |  | 356.08 |

**SAN02** ML TUBERIA PVC ENTERRADO 125 MM (12/11/1996)
3.6 ML × 26.63 = 95.87
Tuberia para conducciones de saneamiento enterrado, de las siguientes características:
- TIPO: PVC.
- DIAMETRO NOMINAL: 125 mm.
- MARCA: TERRAIN SPD, o equivalente.
Según norma UNE-EN 1401-1, tendida sobre cama de arena lavada, con parte proporcional de piezas especiales, codos, tes, injertos, totalmente instalada, incluso excavación para apetura de zanja, retirada y transporte de tierras sobrantes a vertedero y canon de vertido, posterior relleno con tierras procedentes de la excavación o de aportación en caso de ser necesario, transporte, montaje, conexionado y probado.
Con p.p. de medios auxiliares.

| Código | Ud | Descripción | Rendimiento | Precio | Importe |
|---|---|---|---|---|---|
| E03OEP290 | U | TUBERIA PVC 125MM (01/12/2015) | 1 | 18.11 | 18.11 |
| P01AA020 | m3 | Arena de río 0/6 mm. (material) | 0.1 | 17.39 | 1.74 |
| U44CD150 | u | PARTE PROP. PEQUEÑO MATERIAL | 2 | 1.35 | 2.70 |
| U01AA503 | h | Cuadrilla C | 0.1 | 36.87 | 3.69 |
| %03 | % | MEDIOS AUXILIARES | 1.5 % | 26.24 | 0.39 |
|  |  | Total |  |  | 26.63 |

**SAN03** ML TUBERIA PVC ENTERRADO 160 MM (12/11/1996)
34.6 ML × 32.57 = 1126.92
Tuberia para conducciones de saneamiento enterrado, de las siguientes características:
- TIPO: PVC
- DIAMETRO NOMINAL: 160 mm.
- MARCA: TERRAIN SPD, o equivalente.
Según norma UNE 53.332, tendida sobre cama de arena lavada, con parte proporcional de piezas especiales, codos, tes, injertos, totalmente instalada, incluso excavación para apetura de zanja, retirada y transporte de tierras sobrantes a vertedero y canon de vertido, posterior relleno con tierras procedentes de la excavación o de aportación en caso de ser necesario, transporte, montaje, conexionado y probado.

| Código | Ud | Descripción | Rendimiento | Precio | Importe |
|---|---|---|---|---|---|
| E03OEP300 | ML | TUBERIA PVC 160 MM (26/10/2002) | 1 | 23.96 | 23.96 |
| P01AA020 | m3 | Arena de río 0/6 mm. | 0.1 | 17.39 | 1.74 |
| U44CD150 | u | PARTE PROP. PEQUEÑO MATERIAL | 2 | 1.35 | 2.70 |
| U01AA503 | h | Cuadrilla C | 0.1 | 36.87 | 3.69 |
| %03 | % | MEDIOS AUXILIARES | 1.5 % | 32.09 | 0.48 |
|  |  | Total |  |  | 32.57 |

**SAN04** ud ARQ.PREF.PVC 40x40 CM Dtub=200 mm. (12/11/1996)
4 ud × 127.41 = 509.64
Arqueta prefabricada registrable cuadrada de 40X40 cm y de diámetro de tuberías de hasta 200 mm., para alturas según recorridos indicados en planos, con tapa y marco incluidos. Colocada sobre cama de arena de río de 10 cm. de espesor, instalado y conexionado a la red general de desagüe y p.p. de pequeño materiral de agarre y medios auxiliares, incluso excavación, con extracción de tierras a los bordes, y con posterior relleno, apisonado y extendido de las tierras procedentes de la excavación, y carga y transporte a vertedero de tierras sobrantes, incluido canon de vertido, con p.p. de medios auxiliares.

| Código | Ud | Descripción | Rendimiento | Precio | Importe |
|---|---|---|---|---|---|
| E02PS050 | M3 | EXCAVACION DE TIERRAS ARQUETAS (21/02/2002) | 2 | 29.41 | 58.82 |
| P02EAV070 | ud | Arquet.cuadrada PVC 40x40cm D.max=200 (material) | 1 | 28.09 | 28.09 |
| P02EAP020 | ud | Tapa cuadrada PVC 40x40cm (material) | 1 | 33.58 | 33.58 |
| U44CD150 | u | PARTE PROP. PEQUEÑO MATERIAL | 1 | 1.35 | 1.35 |
| U01AA503 | h | Cuadrilla C | 0.1 | 36.87 | 3.69 |
| %03 | % | MEDIOS AUXILIARES | 1.5 % | 125.53 | 1.88 |
|  |  | Total |  |  | 127.41 |

**SAN05** ud CAL.SIF/REF. PVC 250x250 SV 90-110mm (12/11/1996)
17 ud × 23.33 = 396.61
Paragravillas de protección en caldereta sifónica de cubierta frente a entrada de elementos que pudiesen obstruir. Incluido rebosadero chapa metálica con salida horizontal en previsión de posibles atascos; instalada, incluso p.p. de pequeño material de agarre y medios auxiliares, y sin incluir arqueta de apoyo, s/ CTE-HS-5.

| Código | Ud | Descripción | Rendimiento | Precio | Importe |
|---|---|---|---|---|---|
| P06WC100 | ud | Paragravillas (material) | 1 | 6.62 | 6.62 |
| U44CD150 | u | PARTE PROP. PEQUEÑO MATERIAL | 0.5 | 1.35 | 0.68 |
| REB01 | u | REBOSADERO SALIDA HORIZONTAL MET. (material; 05/04/2010) | 1 | 13.47 | 13.47 |
| U01AA503 | h | Cuadrilla C | 0.06 | 36.87 | 2.21 |
| %03 | % | MEDIOS AUXILIARES | 1.5 % | 22.98 | 0.34 |
|  |  | Total |  |  | 23.33 |

| Medición | Uds. | Parcial |
|---|---|---|
| CUBIERTA | 17 | 17.00 |
| Total |  | 17 |

**SAN06** ML CANAL DESAGÜE (12/11/1996)
1.3 ML × 204.91 = 266.38
Canal prefabricado de hormigón polímero con rejilla desmontable de chapa de acero inoxidable, para colocar en zona de duchas, incluso parte proporcional de piezas especiales, tapas, manguitos, totalmente conexionado a la red general de saneamiento del edificio, transporte y montaje, con medios auxiliares.

| Código | Ud | Descripción | Rendimiento | Precio | Importe |
|---|---|---|---|---|---|
| U27DS025 | ud | Canaleta Horm. rej acero inox (material; 31/01/2000) | 1 | 195 | 195.00 |
| U44CD150 | u | PARTE PROP. PEQUEÑO MATERIAL | 1 | 1.35 | 1.35 |
| U01AA503 | h | Cuadrilla C | 0.15 | 36.87 | 5.53 |
| %03 | % | MEDIOS AUXILIARES | 1.5 % | 201.88 | 3.03 |
|  |  | Total |  |  | 204.91 |

| Medición | Uds. | Largo | Parcial |
|---|---|---|---|
| Zona Cuarto Calderas | 1 | 1.3 | 1.30 |
| Total |  |  | 1.3 |

**SAN07** ML REJILLA CONTINUA FUNDICION (12/11/1996)
1.3 ML × 189.54 = 246.40
Rejilla de las siguientes características:
- TIPO: CONTINUA.
- MARCA: ACO DRAIN, sistema S-200, o equivalente.
Formada por rejilla de fundición dúctil clase F, bastidor en fundición dúctil, cuerpo en hormigón poliester con refuerzos laterales, incluso parte proporcional de fijaciones, conexiones entre piezas, salidas a arquetas, manguitos, codos, pequeño material, transporte, y montaje, totalmente terminado, incluso p.p. de medios auxiliares.

| Código | Ud | Descripción | Rendimiento | Precio | Importe |
|---|---|---|---|---|---|
| UFSURJ005 | ML | REJILLA ACO-DRAIN (21/02/2002) | 1 | 173.25 | 173.25 |
| UFSUEXREJ | UD | EXCAVACION REJILLAS (21/02/2002) | 1 | 1.57 | 1.57 |
| U44CD150 | u | PARTE PROP. PEQUEÑO MATERIAL | 2 | 1.35 | 2.70 |
| U01AA503 | h | Cuadrilla C | 0.25 | 36.87 | 9.22 |
| %03 | % | MEDIOS AUXILIARES | 1.5 % | 186.74 | 2.80 |
|  |  | Total |  |  | 189.54 |

| Medición | Uds. | Largo | Parcial |
|---|---|---|---|
| Zona Cuarto Calderas | 1 | 1.3 | 1.30 |
| Total |  |  | 1.3 |

**SAN08** m TUBERÍA PVC 160 mm COLGADA (04/03/2015)
39 m × 14.8 = 577.20
m. Tubería de PVC sanitaria serie B, de 160 mm de diámetro y 3.2 mm de espesor, unión por adhesivo, color gris, colocada en bajantes y red de saneamiento horizontal colgada, con una pendiente mínima del 1 %, i/ p.p. de piezas especiales según UNE EN 1329 y CTE/DB-HS 5.

| Código | Ud | Descripción | Rendimiento | Precio | Importe |
|---|---|---|---|---|---|
| U01FY105 | h | Oficial 1ª fontanero (mano de obra; 04/03/2015) | 0.25 | 16 | 4.00 |
| U01FY110 | h | Ayudante fontanero (mano de obra; 04/03/2015) | 0.25 | 13.5 | 3.38 |
| U05AG004 | m | Tubería PVC sanitario D=160 (material; 27/11/2015) | 1.25 | 4.25 | 5.31 |
| U05AG033 | ud | Abrazadera tubo PVC D=160 (material; 27/11/2015) | 0.7 | 1.45 | 1.02 |
| U05AG040 | kg | Pegamento PVC (material; 04/03/2015) | 0.012 | 9.97 | 0.12 |
| %CI | % | Costes indirectos..(s/total) | 7 % | 13.83 | 0.97 |
|  |  | Total |  |  | 14.8 |

**SAN09** ud ARQUETA/PIE BAJANTE REGISTRABLE 38x38x50 cm (04/03/2015)
4 ud × 62.47 = 249.88
ud. Arqueta a pie de bajante registrable de medidas interiores 38x38x50 cm realizada con fábrica de ladrillo macizo de 1/2 pie de espesor recibido con mortero de cemento M5 según UNE-EN 998-2, enfoscada y bruñida en su interior, i/solera de hormigón HM-20 N/mm² y tapa de hormigón armado prefabricada, según CTE/DB-HS 5.

| Código | Ud | Descripción | Rendimiento | Precio | Importe |
|---|---|---|---|---|---|
| U01AA007 | h | Oficial primera (mano de obra; 04/03/2015) | 1.5 | 16.78 | 25.17 |
| U01AA010 | h | Peón especializado | 0.75 | 14.68 | 11.01 |
| A02BP510 | m³ | HORMIGÓN HNE-20/P/40 elab. obra (material; 04/03/2015) | 0.082 | 101.6 | 8.33 |
| U10DA001 | ud | Ladrillo cerámico 24x12x7 (material; 27/11/2015) | 48 | 0.07 | 3.36 |
| A01JF002 | m³ | MORTERO CEMENTO 1/2 (material; 04/03/2015) | 0.012 | 113 | 1.36 |
| U05DA080 | ud | Tapa hormigón armado y cerco metálico 50x50x6 (material; 27/11/2015) | 1 | 9.15 | 9.15 |
| %CI | % | Costes indirectos..(s/total) | 7 % | 58.38 | 4.09 |
|  |  | Total |  |  | 62.47 |

**SAN10** m ARQUETA SUMIDERO SIFÓNICO 20x50 (04/03/2015)
1 m × 131.52 = 131.52
m. Arqueta sumidero sifónico de 20x50 cm realizada con fábrica de ladrillo macizo de 1/2 píe de espesor, enfoscada y bruñida en su interior, i/solera de hormigón HM-20 N/mm² de 10 cm de espesor y rejilla plana desmontable de hierro fundido con cerco, según CTE/DB-HS 5.

| Código | Ud | Descripción | Rendimiento | Precio | Importe |
|---|---|---|---|---|---|
| U01AA007 | h | Oficial primera | 1.8 | 16.78 | 30.20 |
| U01AA010 | h | Peón especializado | 1.8 | 14.68 | 26.42 |
| A02BP510 | m³ | HORMIGÓN HNE-20/P/40 elab. obra | 0.016 | 101.6 | 1.63 |
| A01JF002 | m³ | MORTERO CEMENTO 1/2 | 0.001 | 113 | 0.11 |
| U05DE020 | ud | Rejilla de hierro fundido 20x50 cm (material; 27/11/2015) | 2 | 28.5 | 57.00 |
| U05AG011 | ud | Codo PVC 87,5° D=110 (material; 27/11/2015) | 1 | 4.13 | 4.13 |
| U10DA001 | ud | Ladrillo cerámico 24x12x7 | 49 | 0.07 | 3.43 |
| %CI | % | Costes indirectos..(s/total) | 7 % | 122.92 | 8.60 |
|  |  | Total |  |  | 131.52 |

**SAN11** ud ARQUETA SIFÓNICA 38x38x50 cm (04/03/2015)
2 ud × 71.88 = 143.76
ud. Arqueta sifónica de 38x38x50 cm realizada con fábrica de ladrillo macizo de 1/2 pie de espesor, recibido con mortero de cemento M5 según UNE-EN 998-2, enfoscada y bruñida en su interior, i/solera de hormigón HM-20 N/mm², tapa de hormigón armado y sifón de PVC, según CTE/DB-HS 5.

| Código | Ud | Descripción | Rendimiento | Precio | Importe |
|---|---|---|---|---|---|
| U01AA007 | h | Oficial primera | 1.5 | 16.78 | 25.17 |
| U01AA010 | h | Peón especializado | 1.5 | 14.68 | 22.02 |
| A02BP510 | m³ | HORMIGÓN HNE-20/P/40 elab. obra | 0.101 | 101.6 | 10.26 |
| A01JF002 | m³ | MORTERO CEMENTO 1/2 | 0.012 | 113 | 1.36 |
| U05AG011 | ud | Codo PVC 87,5° D=110 | 1 | 4.13 | 4.13 |
| U06GD010 | kg | Acero corrugado B 400-S elaborado y armado i/ tran (material; 27/11/2015) | 1.2 | 0.73 | 0.88 |
| U10DA001 | ud | Ladrillo cerámico 24x12x7 | 48 | 0.07 | 3.36 |
| %CI | % | Costes indirectos..(s/total) | 7 % | 67.18 | 4.70 |
|  |  | Total |  |  | 71.88 |

**SAN12** m FORMACIÓN CANALETA CÁMARA BUFA (04/03/2015)
69.45 m × 7.41 = 514.62
m. Formación de canaleta para formación de caz en cámara bufa, realizada con mortero de cemento hidrófugo M15, según CTE/DB-HS 1.

| Código | Ud | Descripción | Rendimiento | Precio | Importe |
|---|---|---|---|---|---|
| U01AA007 | h | Oficial primera | 0.2 | 16.78 | 3.356 |
| U01AA010 | h | Peón especializado | 0.2 | 14.68 | 2.936 |
| U10DA001 | ud | Ladrillo cerámico 24x12x7 | 9 | 0.07 | 0.630 |
| %CI | % | Costes indirectos..(s/total) | 7 % | 6.922 | 0.485 |
|  |  | Total |  |  | 7.41 |

| Medición | Uds. | Largo | Parcial |
|---|---|---|---|
|  | 1 | 36.1 | 36.10 |
|  | 1 | 33.35 | 33.35 |
| Total |  |  | 69.45 |

**SAN13** m BAJANTE EVACUACIÓN PVC 160 mm SERIE B (04/03/2015)
14 m × 15.04 = 210.56
m. Tubería de PVC de 160 mm serie B color gris, UNE 53.114 ISO-DIS-3633 para evacuación interior de aguas calientes y residuales, i/codos, tes y demás accesorios, totalmente instalada según CTE/ DB-HS 5 evacuación de aguas.

| Código | Ud | Descripción | Rendimiento | Precio | Importe |
|---|---|---|---|---|---|
| U01FY105 | h | Oficial 1ª fontanero | 0.2 | 16 | 3.20 |
| U01FY110 | h | Ayudante fontanero | 0.1 | 13.5 | 1.35 |
| U25AA008 | m | Tubería PVC evacuación 160 mm UNE EN 1329 (material; 27/11/2015) | 1 | 3.97 | 3.97 |
| U25DA008 | ud | Codo 87° m-h PVC evacuación 160 mm (material; 27/11/2015) | 0.3 | 2.3 | 0.69 |
| U25DD008 | ud | Manguito unión h-h PVC 160 mm (material; 27/11/2015) | 0.2 | 9.53 | 1.91 |
| U25XH009 | ud | Sujección bajantes PVC 160 mm (material; 27/11/2015) | 0.6 | 2.82 | 1.69 |
| U25XP001 | kg | Adhesivo para PVC Tangit (material; 27/11/2015) | 0.05 | 24.75 | 1.24 |
| %CI | % | Costes indirectos..(s/total) | 7 % | 14.05 | 0.98 |
|  |  | Total |  |  | 15.04 |

| Medición | Uds. | Largo | Parcial |
|---|---|---|---|
| bajantes pluviales | 2 | 7 | 14.00 |
| Total |  |  | 14 |

**SAN14** ud REJILLA VENTILACIÓN 15x10 cm (04/03/2015)
14 ud × 33.32 = 466.48
ud. Rejilla lineal de aluminio de marco reducido a 12mm con ángulos de remate y aletas fijas a 0º, patillas para recibir en obra, anodizado, color plata mate de dimensiones 250x100mm i/apertura de hueco, recibido con mortero de cemento y arena de río M5 según norma UNE-EN 998-2 y remates. Serie LMT mini de MADEL o similar.

| Código | Ud | Descripción | Rendimiento | Precio | Importe |
|---|---|---|---|---|---|
| U01AA501 | h | Cuadrilla A (mano de obra; 04/03/2015) | 0.407 | 38.97 | 15.86 |
| U09AP010 | ud | Rejilla ventilación Al. 15x10 (material; 27/11/2015) | 1 | 15 | 15.00 |
| A01JF006 | m³ | MORTERO CEMENTO M5 (material; 04/03/2015) | 0.001 | 77.08 | 0.08 |
| A01EA001 | m³ | PASTA DE YESO NEGRO (material; 04/03/2015) | 0.002 | 98.05 | 0.20 |
| %CI | % | Costes indirectos..(s/total) | 7 % | 31.14 | 2.18 |
|  |  | Total |  |  | 33.32 |

## 04 CI CIMENTACIONES (20/07/2005)
Importe: 933.7

**04CI1** m3 HORM. LIMP. HM-20/P/20/I V. GRÚA (20/07/2005)
0.44 m3 × 93.96 = 41.34
Hormigón en masa HM-20 N/mm2, consistencia plástica, Tmáx.20 mm., para ambiente normal, elaborado en obra para limpieza y nivelado de fondos de cimentación, incluso vertido con grúa, vibrado y colocación. Según normas NTE , EHE-08 y CTE-SE-C.

| Código | Ud | Descripción | Rendimiento | Precio | Importe |
|---|---|---|---|---|---|
| E04CM040 | m3 | HORM.LIMPIEZA HM-20/P/20/I V.MAN (21/02/2007) | 1 | 78.84 | 78.84 |
| M02GT130 | h. | Grúa torre automontante 35 t/m. (maquinaria) | 0.4 | 33.2 | 13.28 |
| %0200 | % | Medios auxiliares | 2 % | 92.12 | 1.84 |
|  |  | Total |  |  | 93.96 |

| Medición | Uds. | Largo | Ancho | Alto | Parcial |
|---|---|---|---|---|---|
| Escalera instalaciones | 1 | 2.2 | 1.5 | 0.1 | 0.33 |
| Pozo resalto | 1 | 3.14 | 0.36 | 0.1 | 0.11 |
| Total |  |  |  |  | 0.44 |

**04CI2** m3 H.ARM. HA-25/P/40/IIa V.GRÚA (20/07/2005)
1.32 m3 × 155.65 = 205.46
Hormigón armado HA-25 N/mm2, Tmáx.40 mm., para ambiente normal, elaborado en central en relleno de zapatas y zanjas de cimentación, incluso armadura segun planos de proyecto, vertido con grúa, vibrado y colocado. Según normas NTE-CSZ , EHE-08 y CTE-SE-C.

| Código | Ud | Descripción | Rendimiento | Precio | Importe |
|---|---|---|---|---|---|
| E04CA011 | m3 | H.ARM. HA-25/P/40/IIa V.MANUAL (21/02/2007) | 1 | 147.85 | 147.85 |
| M02GT120 | h. | Grúa torre automontante 20 t/m. (maquinaria) | 0.2 | 23.76 | 4.75 |
| %0200 | % | Medios auxiliares | 2 % | 152.60 | 3.05 |
|  |  | Total |  |  | 155.65 |

| Medición | Uds. | Largo | Ancho | Alto | Parcial |
|---|---|---|---|---|---|
| Escalera instalaciones | 1 | 2.2 | 1.5 | 0.4 | 1.32 |
| Total |  |  |  |  | 1.32 |

**04CI3** m2 SOL.ARM.HA-25, 10cm #15x15x5+ECH.15 (20/07/2005)
20 m2 × 18.15 = 363.00
Solera de hormigón de 10 cm. de espesor, realizada con hormigón HA-25 N/mm2, Tmáx.20 mm., elaborado en obra, i/vertido, colocación y armado con mallazo 15x15x5, p.p.lamina de polietileno de 1mm de espesor solape de 40 cm de juntas, aserrado de las mismas y fratasado, i/encachado de piedra caliza 40/80 de 15 cm. de espesor, extendido y compactado con pisón. Según NTE-RSS y EHE-08.

| Código | Ud | Descripción | Rendimiento | Precio | Importe |
|---|---|---|---|---|---|
| E04SE010 | m2 | ENCACHADO PIEDRA 40/80 e=15cm | 1 | 6.24 | 6.24 |
| E04SE090 | m3 | HORMIGÓN HA-25/P/20/I SOLERA (21/02/2007) | 0.1 | 94.77 | 9.48 |
| E04AM020 | m2 | MALLA 15x15 cm. D=5 mm. | 1 | 2.07 | 2.07 |
| %0200 | % | Medios auxiliares | 2 % | 17.79 | 0.36 |
|  |  | Total |  |  | 18.15 |

**04CI4** m3 HORM. HA-30/P/20/I LOSA V.GRÚA (20/07/2005)
0.83 m3 × 106.39 = 88.30
Hormigón en masa para armar HA-30 N/mm2 consistencia plástica, Tmáx.20 mm., para ambiente normal, elaborado en central en losas de cimentación, incluso vertido con grúa, vibrado y colocado. Según normas NTE-CSL , EHE-08 y CTE-SE-C.

| Código | Ud | Descripción | Rendimiento | Precio | Importe |
|---|---|---|---|---|---|
| U01AA011 | h | Peón suelto | 0.35 | 14.66 | 5.13 |
| E04LM013 | m3 | HORM. HA-30/P/20/I LOSA V. MAN. (21/02/2007) | 1 | 91.95 | 91.95 |
| M02GT140 | h. | Grúa torre automontante 40 t/m. (maquinaria) | 0.2 | 36.08 | 7.22 |
| %0200 | % | Medios auxiliares | 2 % | 104.30 | 2.09 |
|  |  | Total |  |  | 106.39 |

| Medición | Uds. | Largo | Alto | Parcial |
|---|---|---|---|---|
| Esc cuarto calderas | 1 | 5.55 | 0.15 | 0.83 |
| Total |  |  |  | 0.83 |

**04CI5** m2 SOLER.HA-25, 10cm.ARMA.#15x15x5 (20/07/2005)
20 m2 × 11.78 = 235.60
Solera de hormigón de 10 cm. de espesor, realizada con hormigón HA-25 N/mm2, Tmáx.20 mm., elaborado en obra, i/vertido, colocación y armado con mallazo 15x15x5, p.p. de juntas, aserrado de las mismas y fratasado. Según NTE-RSS y EHE-08.

| Código | Ud | Descripción | Rendimiento | Precio | Importe |
|---|---|---|---|---|---|
| E04SE090 | m3 | HORMIGÓN HA-25/P/20/I SOLERA | 0.1 | 94.77 | 9.48 |
| E04AM020 | m2 | MALLA 15x15 cm. D=5 mm. | 1 | 2.07 | 2.07 |
| %0200 | % | Medios auxiliares | 2 % | 11.55 | 0.23 |
|  |  | Total |  |  | 11.78 |

## 05 ES ESTRUCTURA (20/07/2005)
Importe: 29185.08

**05ES1** kg ACERO S275 JR EN ESTRUCTURA SOLDADA (20/07/2005)
21148.61 kg × 1.38 = 29185.08
Acero laminado S275JR, en perfiles laminados en caliente para vigas, pilares, zunchos y correas, mediante uniones soldadas; i/p.p. de soldaduras, cortes, piezas especiales, despuntes y dos manos de imprimación con pintura de minio electrolítico, montado y colocado, según NTE-EAS/EAV y CTE-DB-SE-A.

| Código | Ud | Descripción | Rendimiento | Precio | Importe |
|---|---|---|---|---|---|
| U01FX001 | h. | Oficial 1ª cerrajero | 0.015 | 16 | 0.24 |
| U01FX003 | h. | Ayudante cerrajero | 0.015 | 14 | 0.21 |
| P03ALP010 | kg | Acero laminado S 275 JR (material) | 1.05 | 0.52 | 0.55 |
| P25OU080 | l. | Minio electrolítico (material) | 0.01 | 6.38 | 0.06 |
| A06T010 | h. | GRÚA TORRE 30 m. FLECHA, 750 kg. (material; 21/02/2007) | 0.01 | 14.89 | 0.15 |
| P01DW090 | ud | Pequeño material (material) | 0.1 | 1.35 | 0.14 |
| %0200 | % | Medios auxiliares | 2 % | 1.35 | 0.03 |
|  |  | Total |  |  | 1.38 |

| Medición | Uds. | Largo | Alto | Parcial |
|---|---|---|---|---|
| Marquesina: |  |  |  |  |
| platabandas 10mm. | 2 | 2 | 31.4 | 125.60 |
| UPN 220 | 1 | 3.1 | 29.4 | 91.14 |
|  | 1 | 5.3 | 29.4 | 155.82 |
| Formación pendiente |  |  |  |  |
| IPE 200 medio perfil | 5 | 2.35 | 11.2 | 131.60 |
|  | 4 | 2.95 | 11.2 | 132.16 |
|  | 1 | 3.5 | 11.2 | 39.20 |
| Correas fachada cara exterior: |  |  |  |  |
| TUBO 100x100x3 | 1 | 1020 | 8.89 | 9067.80 |
| TUBO 70x30x2 | 1 | 130 | 2.91 | 378.30 |
| TUBO 50x50x2 | 1 | 76 | 2.91 | 221.16 |
| Correas fachada cara interior: |  |  |  |  |
| TUBO 100x100x3 | 3 | 110 | 8.89 | 2933.70 |
|  | 30 | 0.75 | 8.89 | 200.03 |
| Estructura refuerzo: |  |  |  |  |
| vestíbulo Tubos 100x100x3 | 2 | 19.6 | 8.89 | 348.49 |
|  | 8 | 2.8 | 8.89 | 199.14 |
| enanos | 2 | 0.4 | 8.89 | 7.11 |
| HEB 180 | 5 | 5 | 51.2 | 1280.00 |
| Tubo 80x80x6 | 5 | 21.47 | 13 | 1395.55 |
|  | 4 | 19.1 | 13 | 993.20 |
| Lucernarios |  |  |  |  |
| Tubo 80x80x6 | 5 | 21.47 | 13 | 1395.55 |
|  | 4 | 19.1 | 13 | 993.20 |
| Subestructura Cajón Colector |  |  |  |  |
| Angular LF 50.2 | 483.2 |  |  | 483.20 |
| Subestructura Forro Pilaress |  |  |  |  |
| Angular LF 50.2 | 63.42 |  |  | 63.42 |
| Subestructura techo lucernario vestuarios |  |  |  |  |
| Tubo Cuadrado 40.3 | 4 | 24 | 3.24 | 311.04 |
| Subestructura Cerramiento Parcela |  |  |  |  |
| HEB 140 | 3 | 2 | 33.7 | 202.20 |
| Total |  |  |  | 21148.61 |

## 06 CD CERRAMIENTOS Y DIVISIONES (20/07/2005)
Importe: 113753.19

**06CD01** m2 FÁB.LADR.PERF.7cm. 1/2P.INT.MORT.M-5 (20/07/2005)
280.17 m2 × 18.16 = 5087.89
Fábrica de ladrillo perforado tosco de 24x11,5x7 cm., de 1/2 pie de espesor en interior, recibido con mortero de cemento CEM II/B-P 32,5 N y arena de río tipo M-5, preparado en central y suministrado a pie de obra, para revestir, atado a estructura principal mediante llaves de acero galvanizado cada 60cm en hiladas a tresbolillo, i/replanteo, nivelación y aplomado, p.p. de enjarjes, mermas, roturas, humedecido de las piezas, rejuntado, cargaderos, mochetas, plaquetas, esquinas, limpieza y medios auxiliares. Según UNE-EN-998-1:2004, RC-08, NTE-FFL, CTE-SE-F y medida deduciendo huecos superiores a 1 m2.

| Código | Ud | Descripción | Rendimiento | Precio | Importe |
|---|---|---|---|---|---|
| U01AA007 | h | Oficial primera | 0.41 | 16.78 | 6.88 |
| U01AA011 | h | Peón suelto | 0.41 | 14.66 | 6.01 |
| P01LT020 | mud | Ladrillo perforado tosco 24x11,5x7 cm. (material) | 0.052 | 50.63 | 2.63 |
| P01MC040 | m3 | Mortero cem. gris II/B-M 32,5 M-5/CEM (material) | 0.025 | 63.82 | 1.60 |
| %0200 | % | Medios auxiliares | 2 % | 17.12 | 0.34 |
| %_21 | % | Pequeño material (17/12/2015) | 4 % | 17.46 | 0.70 |
|  |  | Total |  |  | 18.16 |

| Medición | Uds. | Largo | Ancho | Alto | Parcial |
|---|---|---|---|---|---|
| caldera | 1 | 5 |  | 3 | 15.00 |
| Muro a rehacer: |  |  |  |  |  |
| fachada calle Pintor Herrera | 1 | 33.68 |  | 3 | 101.04 |
| calle Avila | 1 | 30.22 |  | 3 | 90.66 |
| muros nuevos: |  |  |  |  |  |
| fachada de la pista a patio juegos | 1 | 18.55 |  | 3 | 55.65 |
| Nuevo: |  |  |  |  |  |
| Fachada central encima de acceso | 1 | 2.6 |  | 0.4 | 1.04 |
| chimenea climatiz vestuarios | 1 | 0.7 | 0.7 | 0.6 | 0.29 |
| hoja exterior almacen-calle Ávila | 1 | 9.7 |  | 1.7 | 16.49 |
| Total |  |  |  |  | 280.17 |

**06CD02** m. FORMACIÓN PELDAÑO PERF.7cm. MORT. (20/07/2005)
6 m. × 15.17 = 91.02
Formación de peldañeado de escalera con ladrillo cerámico hueco con ladrillo perforado tosco de 24x11,5x7 cm., recibido con mortero de cemento CEM II/B-P 32,5 N y arena de río tipo M-5, i/replanteo y limpieza, medido en su longitud.

| Código | Ud | Descripción | Rendimiento | Precio | Importe |
|---|---|---|---|---|---|
| U01AA007 | h | Oficial primera | 0.385 | 16.78 | 6.46 |
| U01AA011 | h | Peón suelto | 0.385 | 14.66 | 5.64 |
| P01LT020 | mud | Ladrillo perforado tosco 24x11,5x7 cm. | 0.026 | 50.63 | 1.32 |
| A02A080 | m3 | MORTERO CEMENTO M-5 (material) | 0.02 | 72.44 | 1.45 |
| %0200 | % | Medios auxiliares | 2 % | 14.87 | 0.30 |
|  |  | Total |  |  | 15.17 |

| Medición | Uds. | Largo | Parcial |
|---|---|---|---|
| cuarto caldera | 4 | 1.5 | 6.00 |
| Total |  |  | 6 |

**06CD03** ud AYUDA ALBAÑ. INST. ELECTRIC (20/07/2005)
1 ud × 271.63 = 271.63
Ayuda de albañilería a instalación de electricidad incluyendo mano de obra en carga y descarga, materiales, apertura y tapado de rozas, recibidos, remates y ayudas a puesta a tierra, caja general de protección, línea general de alimentación, contador en fachada, derivaciones individuales y cuadros de mando y protección, i/p.p. material auxiliar, limpieza y medios auxiliares.

| Código | Ud | Descripción | Rendimiento | Precio | Importe |
|---|---|---|---|---|---|
| U01AA007 | h | Oficial primera | 8.47 | 16.78 | 142.13 |
| U01AA011 | h | Peón suelto | 8.47 | 14.66 | 124.17 |
| %0200 | % | Medios auxiliares | 2 % | 266.30 | 5.33 |
|  |  | Total |  |  | 271.63 |

**06CD04** ud AYUDA ALBAÑ. INST. FONTANE. (20/07/2005)
1 ud × 148.27 = 148.27
Ayuda de albañilería a instalación de fontanería incluyendo mano de obra en carga y descarga, materiales, apertura y tapado de rozas, recibidos, remates y ayudas a acometida, tubo de alimentación, batería de contadores, grupo de presión, depósito, montantes, accesorios y piezas especiales, i/p.p. de elementos comunes, material auxiliar, limpieza y medios auxiliares.

| Código | Ud | Descripción | Rendimiento | Precio | Importe |
|---|---|---|---|---|---|
| U01AA008 | h | Oficial segunda | 4.75 | 15.94 | 75.72 |
| U01AA011 | h | Peón suelto | 4.75 | 14.66 | 69.64 |
| %0200 | % | Medios auxiliares | 2 % | 145.36 | 2.91 |
|  |  | Total |  |  | 148.27 |

**06CD05** ud AYUDA ALBAÑ. INST. GAS. (20/07/2005)
1 ud × 88.51 = 88.51
Ayuda por vivienda unifamiliar para montaje de instalaciones de gas ciudad incluyendo mano de obra de pasatubos, formación de armario para protección de llaves y contador, apertura y tapado de rozas, i/p.p. de material auxiliar, limpieza y medios auxiliares.

| Código | Ud | Descripción | Rendimiento | Precio | Importe |
|---|---|---|---|---|---|
| U01AA007 | h | Oficial primera | 2.76 | 16.78 | 46.31 |
| U01AA011 | h | Peón suelto | 2.76 | 14.66 | 40.46 |
| %0200 | % | Medios auxiliares | 2 % | 86.77 | 1.74 |
|  |  | Total |  |  | 88.51 |

**06CD06** ud AYUDA ALBAÑ. INST. TELECOMUNICA. (20/07/2005)
1 ud × 182.27 = 182.27
Ayuda de albañilería a instalación de telecomunicaciones incluyendo mano de obra en carga y descarga, materiales, apertura y tapado de rozas, recibidos, remates, canalizaciones y cuadros, limpieza y medios auxiliares.

| Código | Ud | Descripción | Rendimiento | Precio | Importe |
|---|---|---|---|---|---|
| U01AA008 | h | Oficial segunda | 5.84 | 15.94 | 93.09 |
| U01AA011 | h | Peón suelto | 5.84 | 14.66 | 85.61 |
| %0200 | % | Medios auxiliares | 2 % | 178.70 | 3.57 |
|  |  | Total |  |  | 182.27 |

**06CD07** ud AYUDA ALBAÑ. INST.PCI (20/07/2005)
1 ud × 74.29 = 74.29
Ayuda de albañilería a instalaciones de proteccion contra incendios, incluyendo mano de obra en carga y descarga, materiales, apertura y tapado de rozas, recibidos, limpieza, remates y medios auxiliares.

| Código | Ud | Descripción | Rendimiento | Precio | Importe |
|---|---|---|---|---|---|
| U01AA008 | h | Oficial segunda | 2.38 | 15.94 | 37.94 |
| U01AA011 | h | Peón suelto | 2.38 | 14.66 | 34.89 |
| %0200 | % | Medios auxiliares | 2 % | 72.83 | 1.46 |
|  |  | Total |  |  | 74.29 |

**06CD08** ud AYUDA ALBAÑ. INST. CALEFAC. (20/07/2005)
1 ud × 182.27 = 182.27
Ayuda de albañilería a instalación de calefacción ncluyendo mano de obra en carga y descarga, materiales, apertura y tapado de rozas, recibidos y remates, material auxiliar, limpieza y medios auxiliares.

| Código | Ud | Descripción | Rendimiento | Precio | Importe |
|---|---|---|---|---|---|
| U01AA008 | h | Oficial segunda | 5.84 | 15.94 | 93.09 |
| U01AA011 | h | Peón suelto | 5.84 | 14.66 | 85.61 |
| %0200 | % | Medios auxiliares | 2 % | 178.70 | 3.57 |
|  |  | Total |  |  | 182.27 |

**06CD09** m. RECIBIDO BARAND.MET.ESCALERA MORT. (20/07/2005)
2.2 m. × 17 = 37.40
Recibido de barandilla metálica o de madera en escaleras, con mortero de cemento CEM II/B-P 32,5 N y arena de río tipo M-10, o realizando anclajes específicos sobre los peldaños, totalmente colocada y aplomada, i/apertura y tapado de huecos para garras, material auxiliar, limpieza y medios auxiliares. Según RC-08. Medida la longitud realmente ejecutada.

| Código | Ud | Descripción | Rendimiento | Precio | Importe |
|---|---|---|---|---|---|
| U01AA007 | h | Oficial primera | 0.4 | 16.78 | 6.71 |
| U01AA011 | h | Peón suelto | 0.4 | 14.66 | 5.86 |
| A02A060 | m3 | MORTERO CEMENTO M-10 (material) | 0.05 | 81.97 | 4.10 |
| %0200 | % | Medios auxiliares | 2 % | 16.67 | 0.33 |
|  |  | Total |  |  | 17 |

| Medición | Uds. | Largo | Parcial |
|---|---|---|---|
| Caldera | 1 | 2.2 | 2.20 |
| Total |  |  | 2.2 |

**06CD10** m. CANALÓN PRELACADO CORN.DES. 600mm. (20/07/2005)
44.5 m. × 16.74 = 744.93
Canalón visto de chapa de acero prelacada de 0,6 mm. de espesor de MetaZinco, de sección tipo cornisa, con un desarrollo de 333 mm., fijado al alero mediante soportes lacados colocados cada 50 cm., totalmente equipado, incluso con p.p. de piezas especiales y remates finales de chapa prelacada, soldaduras y piezas de conexión a bajantes, completamente instalado.

| Código | Ud | Descripción | Rendimiento | Precio | Importe |
|---|---|---|---|---|---|
| U01FY105 | h | Oficial 1ª fontanero | 0.45 | 16 | 7.20 |
| %0200 | % | Medios auxiliares | 2 % | 7.20 | 0.14 |
| P17NL100 | m. | Canalón p.lacado corn.600 mm. p.p.piezas (material) | 1.25 | 7.52 | 9.40 |
|  |  | Total |  |  | 16.74 |

| Medición | Uds. | Largo | Parcial |
|---|---|---|---|
| marquesina | 33 |  | 33.00 |
| lucernarios cancha | 5 | 2.3 | 11.50 |
| Total |  |  | 44.5 |

**06CD11** m2 MONTAJE PANELES SANDWICH TRASDÓS
386.4 m2 × 17.93 = 6928.15
Montaje de cerramiento formado por Paneles previamente desmontados de la fachada exterior formando intradós de la misma. Incluso preparación de los mismos, cortes, replanteo, con sujeción a obra mediante anclajes de acero que puedan transmitir a la estructura los esfuerzos de peso propio, sin impedir las dilataciones del material, y el sellado de las juntas de dilatación entre paneles, que se realizará por la zona exterior a base de masilla de silicona neutra, sobre cordón obturador de fondo de neopreno de celda cerrada, previa limpieza e imprimación de los bordes de la junta. Elevación y situación del panel en cerramiento interior mediante grúa. Eliminación de restos y limpieza final. Totalmente montado, p.p. de andamiajes y medios auxiliares. Según UNE EN 12 467.

| Código | Ud | Descripción | Rendimiento | Precio | Importe |
|---|---|---|---|---|---|
| O01OB510 | h. | Ayudante montador especializado (mano de obra) | 0.4 | 18.01 | 7.20 |
| O01OB505 | h. | Montador especializado (mano de obra) | 0.2 | 21.79 | 4.36 |
| O01OA070 | h. | Peón ordinario (mano de obra) | 0.2 | 16.88 | 3.38 |
| P04FCV030 | ud | Tornillo TI (SPTE SFS) 4,3x30 mm. (material) | 3 | 0.61 | 1.83 |
| P04FCV040 | ud | Cartucho sellante elastomero (300 cc). (material) | 0.15 | 4.12 | 0.62 |
| _3 | % | Medios auxiliares (16/12/2015) | 0.02 | 2 | 0.04 |
| A03KB005_2 | h | PLUMA GRÚA DE 25 m (material; 27/11/2015) | 0.07 | 7.1 | 0.50 |
|  |  | Total |  |  | 17.93 |

| Medición | Uds. | Largo | Alto | Parcial |
|---|---|---|---|---|
| C/ PINTOR HERRERA | 1 | 34 | 4 | 136.00 |
|  | -5 | 1.6 | 2.4 | -19.20 |
| C/ AVILA | 1 | 20.7 | 4 | 82.80 |
| ACCESO | 1 | 20.7 | 4 | 82.80 |
| FACHADA PATIO | 1 | 34 | 4 | 136.00 |
|  | -5 | 1.6 | 4 | -32.00 |
| Total |  |  |  | 386.4 |

**06CD12** m² PANEL ISOFIRE WALL FONO e=80 mm (04/03/2015)
567.87 m² × 46.2 = 26235.59
m². Panel con doble chapa, autoportante, aislante Isofire Wall Fono de Isopan con un espesor nominal de 80 mm y espesor de chapa de 0,5 mm, peso de 15,5 kg/m² aislado en lana mineral realizado mediante un nucleo aislante exclusivo constituido por tiras escalonadas en sentido longitudinal cuyas fibras se disponen a 90° respeto al plano de los dos soportes, destinado a fachadas que requieren altas prestaciones de resistencia al fuego, chapa interna con micro perforación que aporta buenas prestaciones fono-aislantes, en varios acabados, fijaciones son de tipo pasante y capacidad para soportar una carga de viento de 100 kg/m² uniformemente distribuida, para una separación entre ejes de 2900 mm, otras cargas consultar la ficha del producto, coeficiente de transmisión térmica de 0,44 W/m² K, aislamiento acústico Rw = 35 dB, y absorción acústica a=1.

| Código | Ud | Descripción | Rendimiento | Precio | Importe |
|---|---|---|---|---|---|
| U01FO340 | m² | Mano obra colocación cubierta chapa (mano de obra; 27/11/2015) | 2 | 5.2 | 10.40 |
| U02OH015 | h | Manipulador telescópico 3.200 kg/12,0 m (maquinaria; 04/03/2015) | 0.07 | 15.33 | 1.07 |
| U12SA120 | m² | Panel Isofire Wall Fono e=80 mm (27/11/2015) | 1 | 29.5 | 29.50 |
| U12CZ015 | ud | Tornillo autorroscante 6,3x120 (material; 04/03/2015) | 3 | 0.18 | 0.54 |
| U02JA003 | h | Camión 10 t basculante (maquinaria; 04/03/2015) | 0.07 | 23.8 | 1.67 |
| %CI | % | Costes indirectos..(s/total) | 7 % | 43.18 | 3.02 |
|  |  | Total |  |  | 46.2 |

| Medición | Uds. | Largo | Alto | Parcial |
|---|---|---|---|---|
| fachada patio acceso | 1 | 22.13 | 4.5 | 99.59 |
| fachada pintor herrera | 1 | 221.13 |  | 221.13 |
| fachada calle avila | 1 | 132.67 |  | 132.67 |
| fachada patio juegos | 1 | 90 |  | 90.00 |
| lucernarios vestuarios | 4 | 6.8 | 0.9 | 24.48 |
| Total |  |  |  | 567.87 |

**06CD13** m² REV. FACHADA PLACAS CEMENTO REFORZADO C/ANCL. QUÍM (04/03/2015)
799.75 m² × 92.13 = 73680.97
m². Revestimiento exterior de fachada ventilada, con paneles prefabricados de celulosa-PVA Pictura de Euronit o SImilar color standar, ANTIGRAFITTI, fabricada s/norma EN 12467, densidad 1650 kg/m3, con certificado EPD y LCA, con dimensiones máximas útiles de 3100x1250 mm y espesor 8mm, cortada a medida según despiece de proyecto, con un desperdicio máximo estimado del 20% instalada sobre subestructura metálica de acero galvanizado compuesta por perfilería auxiliar compuesta por escuadras de nivelación de 48x100x2,5 mm, perfiles omega galvanizados de 40x50x1,5 mm, con distancia máxima de separación entre perfiles de 60 cm. Fijación de la placa al perfil mediante anclaje químico oculto sistema Lijmtec de la casa tweha compuesto por limpiador de perfiles LT-cleaner, cinta adhesiva doble cara LT-tape, imprimación LT-prefix y cordón de adhesivo LijmTec con certificado de calidad KOMO y ATG, Colocadas en fachada ventilada con junta abierta de 10 mm., utilizando los accesorios y siguiendo las recomendaciones de instalación que figuran en el manual técnico y documentación emitida por EURONIT. i/perfiles de esquinas y huecos a definir según proyecto y p.p. de costes indirectos.

| Código | Ud | Descripción | Rendimiento | Precio | Importe |
|---|---|---|---|---|---|
| U01AA502 | h | Cuadrilla B (mano de obra; 04/03/2015) | 0.615 | 37.95 | 23.34 |
| U13LA236 | m² | Placa Pictura Euronit 8 mm (material; 27/11/2015) | 1 | 32.5 | 32.50 |
| U13PA051 | ud | Escuadra nivelación 48x100x2,5 mm (material; 27/11/2015) | 4 | 0.97 | 3.88 |
| U13PA060 | ud | Tornillo/rosca p/escuadra (material; 27/11/2015) | 4 | 0.11 | 0.44 |
| U13PA010 | m | Perfil omega galvanizado 40x50x1,5 mm (material; 27/11/2015) | 2 | 4.7 | 9.40 |
| U04PR505 | ud | Sistema de anclaje químico panel de fachada Lijmte (material; 24/12/2015) | 2 | 8.11 | 16.22 |
| U13NA300 | ud | Burlete adhesivo dos caras placa fachada (material; 27/11/2015) | 4 | 0.08 | 0.32 |
| %CI | % | Costes indirectos..(s/total) | 7 % | 86.10 | 6.03 |
|  |  | Total |  |  | 92.13 |

| Medición | Uds. | Largo | Alto | Parcial |
|---|---|---|---|---|
| Fachada c/ Avila | 1 | 173.34 |  | 173.34 |
| Fachada C/ Pintor Herrera | 1 | 219.07 |  | 219.07 |
| Alzado patio juegos | 1 | 168.52 |  | 168.52 |
|  | 3 | 12.32 |  | 36.96 |
|  | 1 | 8.4 |  | 8.40 |
| Alzadofrontal | 1 | 150.86 |  | 150.86 |
| Vestíbulo | 2 | 7.1 | 3 | 42.60 |
| Total |  |  |  | 799.75 |

## 07 REV REVESTIMIENTOS (20/07/2005)
Importe: 16336.75

**07REV01** m² GUARNECIDO MAESTREADO Y ENLUCIDO
46.63 m² × 7.25 = 338.07
m². Guarnecido maestreado con yeso grueso YG, de 12 mm de espesor, y enlucido con yeso fino YF de 1mm de espesor, en superficies horizontales y/o verticales, con maestras intermedias separadas 1m y alineadas con cuerda, i/rayado del yeso tosco antes de enlucir, formación de rincones, aristas y otros remates, p.p. de guardavivos de chapa galvanizada o PVC, distribución de material en planta, limpieza posterior de tajos y p.p. de costes indirectos, s/NTE/RPG-10, 11, 12 y 13.

| Código | Ud | Descripción | Rendimiento | Precio | Importe |
|---|---|---|---|---|---|
| U01AA011 | h | Peón suelto | 0.1 | 14.66 | 1.47 |
| U01FQ007 | h. | Oficial yesero o escayolista (mano de obra) | 1 | 3.8 | 3.80 |
| A01EA001 | m³ | PASTA DE YESO NEGRO | 0.012 | 98.05 | 1.18 |
| A01EF001 | m³ | PASTA DE YESO BLANCO (material; 04/03/2015) | 0.003 | 99.1 | 0.30 |
| U13NA005 | m | Guardavivos chapa galvanizada (material; 27/11/2015) | 0.05 | 0.36 | 0.02 |
| %CI | % | Costes indirectos..(s/total) | 7 % | 6.77 | 0.47 |
|  |  | Total |  |  | 7.25 |

| Medición | Uds. | Largo | Alto | Parcial |
|---|---|---|---|---|
|  | 1 | 4.8 | 3.1 | 14.88 |
|  | 2 | 3.5 | 3.1 | 21.70 |
|  | 1 | 2.55 | 3.1 | 7.91 |
|  | 1 | 0.69 | 3.1 | 2.14 |
| Total |  |  |  | 46.63 |

**07REV02** m2 ENFOSC. MAESTR.-FRATAS. M-10 VER. (20/07/2005)
191.7 m2 × 13.94 = 2672.30
Enfoscado maestreado y fratasado con mortero de cemento CEM II/B-P 32,5 N y arena de río M-10, en paramentos verticales de 20 mm. de espesor, i/regleado, sacado de aristas y rincones con maestras cada 3 m. y andamiaje, s/NTE-RPE-7, medido deduciendo huecos.

| Código | Ud | Descripción | Rendimiento | Precio | Importe |
|---|---|---|---|---|---|
| U01AA007 | h | Oficial primera | 0.38 | 16.78 | 6.38 |
| U01AA009 | h | Ayudante | 0.38 | 14.86 | 5.65 |
| A02A060 | m3 | MORTERO CEMENTO M-10 | 0.02 | 81.97 | 1.64 |
| %0200 | % | Medios auxiliares | 2 % | 13.67 | 0.27 |
|  |  | Total |  |  | 13.94 |

| Medición | Uds. | Largo | Alto | Parcial |
|---|---|---|---|---|
| PISTA |  |  |  |  |
| fachada calle Pintor Herrera | 1 | 33.68 | 3 | 101.04 |
| calle Avila | 1 | 30.22 | 3 | 90.66 |
| Total |  |  |  | 191.7 |

**07REV03** m REMATE CHAPA PRELACADA INTERIOR (04/03/2015)
119.55 m × 15.05 = 1799.23
m. Remate de chapa prelacada de 0,7mm de desarrollo 1,00 m, en color a definir por D.F. i/p.p. de costes indirectos. Según documentación gráfica.

| Código | Ud | Descripción | Rendimiento | Precio | Importe |
|---|---|---|---|---|---|
| U01AA007 | h | Oficial primera | 0.15 | 16.78 | 2.52 |
| U01AA011 | h | Peón suelto | 0.15 | 14.66 | 2.20 |
| U12NA560 | m | Remate prelacado 0,7 mm des=1,00 m (material; 27/11/2015) | 1.05 | 8.16 | 8.57 |
| A01JF006 | m³ | MORTERO CEMENTO M5 | 0.01 | 77.08 | 0.77 |
| %CI | % | Costes indirectos..(s/total) | 7 % | 14.06 | 0.98 |
|  |  | Total |  |  | 15.05 |

| Medición | Uds. | Largo | Alto | Parcial |
|---|---|---|---|---|
| pilares metálicos | 3 | 3.1 | 1.5 | 13.95 |
| cajón colectores pluviales colgados | 2 | 33 | 1.6 | 105.60 |
| Total |  |  |  | 119.55 |

**07REV04** m2 REV.MURAL VINÍLICO 2 mm (20/07/2005)
294.21 m2 × 39.18 = 11527.15
M2 Suministro y colocación de revestimiento vinílico homogéneo modelo VYLON PLUS de la firma Tarkett o equivalente, con clasificación al fuego clase Bs2 do, segun norma En 13501-1 en rollos de 2 mm. de espesor y 2 ml de ancho, con un peso total de 3,700 kg/m2, , con tratamiento PUR (poliuretano) , clasificación al uso Comercial 34 e Industrial 43 según norma EN 685. Con una solidez de los colores según norma UNE 40187 ? 6, recibido con adhesivo unilateral con paños invertidos y juntas soldadas en caliente con cordón de soldadura, a continuación del pavimento tapiflex multi - 8,3mm del suelo hasta una altura de 3ml aprox. del suelo. Sobre escocia o perfil de apoyo de pvc de 20 x 20 mm. con radio de 25 de Tarkett ref. PA 20 en todos los ángulos interiores y en los exteriores con ángulos romos de obra o biselado 1mm.en el interior del revestimiento, no se realizarán las uniones de los paños coincidiendo con los ángulos interiores ni exteriores, lavado del pavimento, incluido transporte y mermas. Construido según normas del fabricante ISO 9001 y ISO 14001.Garantia 10 años
Revestimiento mural vinílico homogéneo con poliuretano en masa, en rollos de 2,00 m. de ancho y 2 mm. de espesor, resistente a rasguras y golpes, recibido con pegamento sobre enfoscado (sin incluir), i/alisado y limpieza, s/UNE 23727 y resistencia al fuego M2, s/NTE-RSF, medida la superficie ejecutada.

| Código | Ud | Descripción | Rendimiento | Precio | Importe |
|---|---|---|---|---|---|
| U01AA007 | h | Oficial primera | 0.32 | 16.78 | 5.37 |
| U01AA011 | h | Peón suelto | 0.32 | 14.66 | 4.69 |
| P04NV040 | m2 | Revest. vinílico 2 mm (material; 16/02/2010) | 1.05 | 25.18 | 26.44 |
| P08MA020 | kg | Adhesivo contacto (material; 13/11/2007) | 0.5 | 3.82 | 1.91 |
| %0200 | % | Medios auxiliares | 2 % | 38.41 | 0.77 |
|  |  | Total |  |  | 39.18 |

| Medición | Uds. | Largo | Alto | Parcial |
|---|---|---|---|---|
| fachada calle Pintor Herrera | 1 | 33.68 | 3 | 101.04 |
| calle Avila | 1 | 30.22 | 3 | 90.66 |
| cs | 1 | 102.51 |  | 102.51 |
| Total |  |  |  | 294.21 |

## 08 FT FALSOS TECHOS (20/07/2005)
Importe: 10425.08

**08FT1** m2 F.TECH. ACUSTICO ROCKFON ARTIC.60x60 x15 (20/07/2005)
120.25 m2 × 25.04 = 3011.06
Falso techo acústico registrable de placas de lana de roca Rockfon Artic, o similar, de 60x60 cm. y 15 mm. de espesor, con placas con un coeficiente de absorción acústica igual o mayor a 0,80, suspendido de perfilería vista tipo T15 y canto de placa rebajado tipo E15, i/p.p. de elementos de remate, accesorios de fijación, montaje y desmontaje de andamios, terminado, s/NTE-RTP-17, medido deduciendo huecos superiores a 2 m2.

| Código | Ud | Descripción | Rendimiento | Precio | Importe |
|---|---|---|---|---|---|
| U01FQ007 | h. | Oficial yesero o escayolista | 1 | 3.8 | 3.80 |
| U01AA011 | h | Peón suelto | 0.15 | 14.66 | 2.20 |
| P04TW023 | m. | Perfil primario 24x43x3600 (material) | 2.1 | 1.68 | 3.53 |
| P04TW025 | m. | Perfil secundario 24x43x3600 (material) | 2.1 | 1.68 | 3.53 |
| P04TW030 | m. | Perfil angular remates (material) | 1.5 | 1.03 | 1.55 |
| U14FA871 | m² | Placa ROCKFON ARTIC 559 60x60x15 (material; 04/03/2015) | 1.05 | 9.01 | 9.46 |
| P04TW040 | ud | Pieza cuelgue (material) | 1.05 | 0.46 | 0.48 |
| %0200 | % | Medios auxiliares | 2 % | 24.55 | 0.49 |
|  |  | Total |  |  | 25.04 |

| Medición | Uds. | Largo | Parcial |
|---|---|---|---|
| Vestuarios | 1 | 112 | 112.00 |
|  | -3 | 10.8 | -32.40 |
| Monitores | 1 | 14.75 | 14.75 |
| Almacen/limpieza | 1 | 25.9 | 25.90 |
| Total |  |  | 120.25 |

**08FT2** m² TECHO CONTINUO SUSPEND. PLADUR TF/400 1x N-13 LM (04/03/2015)
43.2 m² × 23.03 = 994.90
m². Techo continuo formado por una estructura de perfiles de chapa de acero galvanizada, a base de Angulares LF-32 fijados mecanicamente en todo su perímetro, en los que encajan por medio de lengüetas los Perfil TF-38, con forma de "T" invertida de 38 mm de ancho y 38 mm de alto y modulados 400 mm entre ellos y a los que se atornilla una placa PLADUR® tipo WA de 13 mm de espesor. En caso necesario, puede incluirse cuelgues para suspender los perfiles TF del forjado mediante anclaje, varilla roscada y pieza de cuelgue PLADUR® TR. Parte proporcional de anclajes, posibles cuelgues, tornillería, juntas estancas /acústicas de su perímetro, cintas y pasta de juntas, etc. totalmente terminado con calidad de terminación Nivel 2 (Q2) para terminaciones estándar de pintura ó calidad de terminación Nivel 3 (Q3) para terminaciones de calidad alta de acabados lisos y de poco espesor (a definir en proyecto). Incluso manta de lana mineral sobre el dorso de placas y perfiles. Montaje según Normativa Intersectorial de ATEDY: "Sistemas de techos continuos con estructura metalica. ATEDY 3" y requisitos del CTE-DB HR.

| Código | Ud | Descripción | Rendimiento | Precio | Importe |
|---|---|---|---|---|---|
| U01AA505 | h | Cuadrilla E (mano de obra; 04/03/2015) | 0.42 | 31.44 | 13.20 |
| U10JA001 | m² | Placa Pladur N-13 mm (material; 04/03/2015) | 1.05 | 3.29 | 3.45 |
| U14AP415 | m | Perfil PLADUR® TF 38 X 3600 (04/03/2015) | 2.6 | 0.94 | 2.44 |
| U14AP420 | m | Angular PLADUR® LF 32 X 3000 M (04/03/2015) | 0.7 | 0.78 | 0.55 |
| U14AP407 | ud | Pieza de cuelgue PLADUR® TR (material; 04/03/2015) | 1.5 | 0.16 | 0.24 |
| U14AP525 | kg | Pasta de juntas PLADUR (material; 04/03/2015) | 0.47 | 0.79 | 0.37 |
| U14AP514 | ud | Tornillos PLADUR PM 3,5x25 (04/03/2015) | 17 | 0.01 | 0.17 |
| U14AP530 | m | Cinta de juntas PLADUR (material; 04/03/2015) | 1.89 | 0.03 | 0.06 |
| U14AP535 | m | Junta estanca PLADUR 46 mm (30 m) (04/03/2015) | 0.7 | 0.25 | 0.18 |
| U14AP645 | ud | Varilla roscada (04/03/2015) | 1.5 | 0.57 | 0.86 |
| %CI | % | Costes indirectos..(s/total) | 7 % | 21.52 | 1.51 |
|  |  | Total |  |  | 23.03 |

| Medición | Uds. | Largo | Parcial |
|---|---|---|---|
| Lucernarios Vestuarios | 3 | 10.8 | 32.40 |
| Lucernario Monitores | 1 | 10.8 | 10.80 |
| Total |  |  | 43.2 |

**08FT3** m. FAJA/TABICA PERIMETRAL YESO LAM. (20/07/2005)
73 m. × 15.61 = 1139.53
Faja perimetral o tabica de yeso laminado para falsos techos desmontables o lisos hasta 30 cm. de ancho, colocado sobre una estructura oculta de acero galvanizado, formada por perfiles T/C de 47 mm. cada 40 cm. y perfilería, i/replanteo auxiliar, accesorios de fijación, nivelación y repaso de juntas con cinta y pasta, montaje y desmontaje de andamios, terminado s/NTE-RTC, medido en su longitud.

| Código | Ud | Descripción | Rendimiento | Precio | Importe |
|---|---|---|---|---|---|
| U01FQ007 | h. | Oficial yesero o escayolista | 0.35 | 3.8 | 1.33 |
| U01AA011 | h | Peón suelto | 0.35 | 14.66 | 5.13 |
| P04PY030 | m2 | Placa yeso laminado N-13 (material) | 0.315 | 6.4 | 2.02 |
| P04PW040 | kg | Pasta para juntas yeso (material) | 0.313 | 2.7 | 0.85 |
| P04PW010 | m. | Cinta de juntas yeso (material) | 2.1 | 0.05 | 0.11 |
| P04TW030 | m. | Perfil angular remates | 2.1 | 1.03 | 2.16 |
| P04TW070 | m. | Perfil techo continuo yeso laminado T/C-47 (material) | 2.1 | 1.36 | 2.86 |
| P04TW080 | ud | Pieza empalme techo yeso laminado T-47 (material) | 0.533 | 0.49 | 0.26 |
| P04TW090 | ud | Horquilla techo yeso laminado T-47 (material) | 0.533 | 0.58 | 0.31 |
| P04PW090 | ud | Tornillo 3,9 x 25 (material) | 10 | 0.01 | 0.10 |
| P04PW100 | ud | Tornillo MM-9,5 mm yeso laminado (material) | 5 | 0.02 | 0.10 |
| P04PW030 | kg | Material de agarre yeso (material) | 0.178 | 0.41 | 0.07 |
| %0200 | % | Medios auxiliares | 2 % | 15.30 | 0.31 |
|  |  | Total |  |  | 15.61 |

| Medición | Uds. | Largo | Parcial |
|---|---|---|---|
| Lucernarios | 8 | 6 | 48.00 |
| Vestibulo | 2 | 12.5 | 25.00 |
| Total |  |  | 73 |

**08FT4** m2 F.TE. VIRUTA MADERA F/120x60-35 (20/07/2005)
117 m2 × 36.16 = 4230.72
Falso techo formado por paneles acústicos de viruta de madera fina y magnesita tipo Heradesign Micro de 1200x600 mm. y 35 mm. de espesor, de color a definir por D.F. con cantos vivos y suspendidos de perfilería oculta CD 60/27 cruzada a nivel cumpliendo norma DIN antibalonazos, i/p.p. de elementos de remate, accesorios de fijación y andamiaje, s/NTE-RTP, medido deduciendo huecos superiores a 2 m2.

| Código | Ud | Descripción | Rendimiento | Precio | Importe |
|---|---|---|---|---|---|
| U01FV010 | h. | Oficial 1ª carpintero (mano de obra; 23/12/2015) | 0.24 | 16.5 | 3.96 |
| U01FV015 | h. | Ayudante carpintero (mano de obra; 23/12/2015) | 0.24 | 14 | 3.36 |
| P04TM010 | m2 | Panel vir.mad.120x60 (material) | 1.05 | 20.3 | 21.32 |
| P04TW050 | m. | Perfilería CD 60/27 (material) | 3 | 2.11 | 6.33 |
| P04TW040 | ud | Pieza cuelgue | 1.05 | 0.46 | 0.48 |
| %0200 | % | Medios auxiliares | 2 % | 35.45 | 0.71 |
|  |  | Total |  |  | 36.16 |

| Medición | Uds. | Largo | Parcial |
|---|---|---|---|
| marquesina | 1 | 80 | 80.00 |
| vestibulo | 1 | 37 | 37.00 |
| Total |  |  | 117 |

**08FT5** m² TRASDOSADO SEMIDIRECTO PLADUR M-70x30/400 1x15WA (04/03/2015)
53 m² × 19.79 = 1048.87
m². Trasdosado semidirecto de muros, formado por una estructura a base de maestras omega de chapa metálica galvanizada de 70 mm de ancho, separadas 400 mm entre ellas y ancladas directamente al soporte, a la cual se atornilla una placa de yeso laminado Pladur tipo WA de 15 mm de espesor (UNE 102.023), incluso replanteo auxiliar, nivelación, tornillería, anclajes, recibido de cajas para mecanismos sobre la placa, encintado, tratamiento de juntas, totalmente terminado con calidad de terminación Nivel 2 (Q2) para terminaciones estándar de pintura ó papel pintado normal.

| Código | Ud | Descripción | Rendimiento | Precio | Importe |
|---|---|---|---|---|---|
| U01AA501 | h | Cuadrilla A | 0.2 | 38.97 | 7.79 |
| U10JA035 | m² | Placa Pladur-WA 15 mm (material; 04/03/2015) | 1.05 | 6.1 | 6.41 |
| U10JA164 | ud | Tornillo acero galvanizado PM-25mm (material; 04/03/2015) | 21 | 0.01 | 0.21 |
| U10JA056 | kg | Pasta para juntas s/n Pladur (material; 04/03/2015) | 0.4 | 0.79 | 0.32 |
| U10JA052 | m | Cinta guardavivos PLADUR® de pvc (30 m) (04/03/2015) | 0.15 | 0.45 | 0.07 |
| U10JA050 | m | Cinta Juntas Placas Pladur (material; 04/03/2015) | 1.3 | 0.04 | 0.05 |
| U10JA120 | m | Maestra 70 mm (04/03/2015) | 3.4 | 1.07 | 3.64 |
| %CI | % | Costes indirectos..(s/total) | 7 % | 18.49 | 1.29 |
|  |  | Total |  |  | 19.79 |

| Medición | Uds. | Largo | Alto | Parcial |
|---|---|---|---|---|
| Tabicas Lucernarios Vestuarios | 3 | 6 | 2.1 | 37.80 |
| Tabica Lucernario Monitores | 1 | 6 | 0.9 | 5.40 |
| Tabica Separación Lucernario-Vestívulo | 4 | 1.75 | 1.4 | 9.80 |
| Total |  |  |  | 53 |

## 09 CUB CUBIERTAS (04/03/2015)
Importe: 30214.75

**09CUB01** m TUBERÍA PVC 110 mm COLGADA (04/03/2015)
12.5 m × 10.97 = 137.13
m. Tubería de PVC sanitaria serie B, de 110 mm de diámetro y 3,2 mm de espesor, unión por adhesivo, color gris, colocada en bajantes y red de saneamiento horizontal colgada, con una pendiente mínima del 1 %, i/ p.p. de piezas especiales según UNE EN 1329 y CTE/DB-HS 5.

| Código | Ud | Descripción | Rendimiento | Precio | Importe |
|---|---|---|---|---|---|
| U01FY105 | h | Oficial 1ª fontanero | 0.2 | 16 | 3.20 |
| U01FY110 | h | Ayudante fontanero | 0.2 | 13.5 | 2.70 |
| U05AG002 | m | Tubería PVC sanitario D=110 (material; 04/03/2015) | 1.25 | 2.77 | 3.46 |
| U05AG031 | ud | Abrazadera tubo PVC D=110 (material; 04/03/2015) | 0.7 | 1.13 | 0.79 |
| U05AG040 | kg | Pegamento PVC | 0.01 | 9.97 | 0.10 |
| %CI | % | Costes indirectos..(s/total) | 7 % | 10.25 | 0.72 |
|  |  | Total |  |  | 10.97 |

| Medición | Uds. | Largo | Parcial |
|---|---|---|---|
|  | 5 | 2.5 | 12.50 |
| Total |  |  | 12.5 |

**09CUB02** m² PANEL ISOFIRE ROOF e=80 mm (04/03/2015)
483 m² × 43.03 = 20783.49
m². Panel metálico autoportante aislante Isofire Roof de Isopan con un espesor nominal de 80 mm y espesor de chapa de 0,5 mm, peso de 14,3 kg/m² aislado en fibra mineral, destinado a cubiertas que requieren altas prestaciones de resistencia al fuego, y buenas prestaciones fono-aislantes, con pendiente mínina de 7%, en varios acabados, fijaciones de tipo pasante y capacidad para soportar una carga de 120 kg/m² uniformemente distribuida, para una separación entre ejes de 3000 mm, otras cargas consultar la ficha del producto, aislamiento a ruido aéreo 35dB y coeficiente de transmisión térmica de 0,44 W/m² K y una resistencia al fuego REI 60.

| Código | Ud | Descripción | Rendimiento | Precio | Importe |
|---|---|---|---|---|---|
| U01AA501 | h | Cuadrilla A | 0.15 | 38.97 | 5.8455 |
| U02OH015 | h | Manipulador telescópico 3.200 kg/12,0 m | 0.07 | 15.33 | 1.0731 |
| U12XA115 | m² | Panel Isofire Roof Fono e=80 mm (27/11/2015) | 1 | 28.7 | 28.7000 |
| U12CZ015 | ud | Tornillo autorroscante 6,3x120 | 3 | 0.18 | 0.5400 |
| U12NC520 | m | Remate prelacada 0,7 mm desar=333 mm (material; 04/03/2015) | 0.15 | 3.75 | 0.5625 |
| U12NC540 | m | Remate prelacada 0,7 mm desar=666 mm (material; 04/03/2015) | 0.15 | 7.45 | 1.1175 |
| U02JA003 | h | Camión 10 t basculante | 0.1 | 23.8 | 2.3800 |
| %CI | % | Costes indirectos..(s/total) | 7 % | 40.2186 | 2.8153 |
|  |  | Total |  |  | 43.03 |

| Medición | Uds. | Largo | Parcial |
|---|---|---|---|
| Cubierta marquesina | 1 | 71 | 71.00 |
| lucernarios | 1 | 412 | 412.00 |
| Total |  |  | 483 |

**09CUB03** m REMATE CHAPA PRELACADA ENCUENTRO CUB/FACHADA (04/03/2015)
617.55 m × 15.05 = 9294.13
m. Remate de chapa prelacada 0,7mm y desarrollo 1,00m en remates de cubierta y fachadas, en color a definir por D.F. i/p.p. de costes indirectos. Según documentación gráfica.

| Código | Ud | Descripción | Rendimiento | Precio | Importe |
|---|---|---|---|---|---|
| U01AA007 | h | Oficial primera | 0.15 | 16.78 | 2.52 |
| U01AA011 | h | Peón suelto | 0.15 | 14.66 | 2.20 |
| U12NA560 | m | Remate prelacado 0,7 mm des=1,00 m | 1.05 | 8.16 | 8.57 |
| A01JF006 | m³ | MORTERO CEMENTO M5 | 0.01 | 77.08 | 0.77 |
| %CI | % | Costes indirectos..(s/total) | 7 % | 14.06 | 0.98 |
|  |  | Total |  |  | 15.05 |

| Medición | Uds. | Largo | Alto | Parcial |
|---|---|---|---|---|
| Goterón L50 |  |  |  |  |
| Sección trasversal cerchas vestuario | 4 | 6.8 | 0.1 | 2.72 |
| cercha pista | 5 | 21.9 | 0.1 | 10.95 |
| marquesina | 1 | 9.73 | 0.1 | 0.97 |
|  | 1 | 24.25 | 0.1 | 2.43 |
| cubierta s/vestuarios | 1 | 26.43 | 0.1 | 2.64 |
| Sección Trasversal Lucernarios |  |  |  |  |
| remate inferior terminación panel s/ cubierta plana | 5 | 21.9 | 0.33 | 36.14 |
|  | 4 | 6.8 | 0.33 | 8.98 |
| remate inferior carpintería/panel | 5 | 21.9 | 0.15 | 16.43 |
|  | 4 | 6.8 | 0.15 | 4.08 |
| remate superior paneles cubierta/fachada | 5 | 21.9 | 0.6 | 65.70 |
|  | 4 | 6.8 | 0.6 | 16.32 |
| Remate muretes/cubierta plana. i/goterón de la misma pieza | 5 | 21.9 | 0.34 | 37.23 |
|  | 4 | 6.8 | 0.34 | 9.25 |
| Remate muretes/carpintería. i/goterón de la misma pieza ext. | 5 | 21.9 | 0.38 | 41.61 |
|  | 4 | 6.8 | 0.38 | 10.34 |
| Remate muretes/carpintería interior. | 5 | 21.9 | 0.39 | 42.71 |
|  | 4 | 6.8 | 0.39 | 10.61 |
| Remate Testero Lucernarios Fachada Suroeste Horizontal | 9 | 2.5 | 0.9 | 20.25 |
| Remate Testero Lucernarios Fachada Noreste | 5 | 2.5 | 0.9 | 11.25 |
|  | 4 | 0.6 | 0.9 | 2.16 |
| Remate Testero Lucernarios Fachada Noreste Inclinado | 5 | 2.2 | 0.9 | 9.90 |
| pista | 2 | 21.9 | 0.82 | 35.92 |
|  | 2 | 34.36 | 0.82 | 56.35 |
| C/ Avila (vestuarios+c.caldera) | 1 | 14.62 | 0.82 | 11.99 |
| c.caldera | 1 | 5.38 | 0.82 | 4.41 |
|  | 1 | 5.1 | 0.82 | 4.18 |
| vest. a patio juegos | 1 | 21.05 | 0.82 | 17.26 |
| Vestuarios frontal | 1 | 9.55 | 0.82 | 7.83 |
| marquesina | 1 | 9.73 | 0.82 | 7.98 |
|  | 1 | 24.25 | 0.82 | 19.89 |
| remate inferior marquesina | 1 | 9.73 | 0.26 | 2.53 |
|  | 1 | 24.25 | 0.26 | 6.31 |
| remate carpint. frontal exterior | 1 | 20.7 | 0.29 | 6.00 |
| remate carpintería frontal interior inferior | 1 | 18.4 | 0.08 | 1.47 |
| remate carpintería frontal interior superior | 1 | 20.7 | 0.08 | 1.66 |
| REMATE INFERIOR PANELES / ACERA |  |  |  |  |
| c/ Pintor Herrera | 1 | 39.68 | 0.29 | 11.51 |
| C/ Avila | 1 | 36.52 | 0.29 | 10.59 |
| Remate panel / marquesina | 1 | 9.73 | 0.34 | 3.31 |
|  | 1 | 24.25 | 0.34 | 8.25 |
| Remate panel/muro 1/2 pie pista | 2 | 33.68 | 0.1 | 6.74 |
|  | 2 | 20.7 | 0.1 | 4.14 |
| remate panel / cubierta vestuarios | 1 | 26.43 | 0.34 | 8.99 |
| remate panel/cubierta plana caldera | 1 | 5.38 | 0.33 | 1.78 |
| remates entre lucernarios vestuarios | 3 | 3.4 | 0.78 | 7.96 |
|  | 3 | 3.4 | 0.12 | 1.22 |
| remate cubierta sobre vestuarios | 1 | 26.43 | 0.25 | 6.61 |
| Total |  |  |  | 617.55 |

## 10 AI AISLAMIENTO E IMPERMEABILIZACION (31/01/2000)
Importe: 19415.1

**10AI01** m. IMPERM.MUROS 1 PIE HUMEDAD CAPILAR (31/01/2000)
16 m. × 2.25 = 36.00
Barrera de corte de humedad por capilaridad en muros de 25 ., mediante la colocación de una banda de lámina bituminosa de oxiasfalto de 2,5 kg./m2., con armadura de fibra de polietileno, tipo Plasfal PE 2,5, instalada en la ejecución de la estructura de muros de fábrica en todo su ancho con un solape de 10 cm. protegida con una capa de 2 cm. de mortero.

| Código | Ud | Descripción | Rendimiento | Precio | Importe |
|---|---|---|---|---|---|
| U01AA007 | h | Oficial primera | 0.02 | 16.78 | 0.34 |
| U01AA009 | h | Ayudante | 0.02 | 14.86 | 0.30 |
| P06BL070 | m2 | Lám. Plasfal PE 2,5 kg (material; 31/01/2000) | 0.33 | 3.67 | 1.21 |
| A02A080 | m3 | MORTERO CEMENTO M-5 | 0.005 | 72.44 | 0.36 |
| %0200 | % | Medios auxiliares | 2 % | 2.21 | 0.04 |
|  |  | Total |  |  | 2.25 |

| Medición | Uds. | Largo | Parcial |
|---|---|---|---|
| Ventanas | 10 | 1.6 | 16.00 |
| Total |  |  | 16 |

**10AI02** m2 IMPERM.MONO.AUTOPROT.GA-1 (31/01/2000)
69.7 m2 × 10.7 = 745.79
Impermeabilización monocapa autoprotegida, constituida por: Imprimación asfáltica tipo Emufal I, lámina asfáltica de betún plastomérico Morterplas FPS 5 kg mineral (tipo LBM-50/G-FP), totalmente adherida al soporte con soporte. Cumple la norma UNE 104-402/96. Según membrada GA-1.

| Código | Ud | Descripción | Rendimiento | Precio | Importe |
|---|---|---|---|---|---|
| U01AA007 | h | Oficial primera | 0.1 | 16.78 | 1.68 |
| U01AA009 | h | Ayudante | 0.1 | 14.86 | 1.49 |
| P06BI036 | kg | Emulsión asfáltica Emufal I (material; 31/01/2000) | 0.3 | 1.36 | 0.41 |
| P06BS620 | m2 | Lám. Morterplas FPV-S 5 kg mi. gris (material; 31/01/2000) | 1.1 | 6.28 | 6.91 |
| %0200 | % | Medios auxiliares | 2 % | 10.49 | 0.21 |
|  |  | Total |  |  | 10.7 |

| Medición | Uds. | Largo | Alto | Parcial |
|---|---|---|---|---|
| Muro patio | 1 | 26.45 | 1.4 | 37.03 |
|  | 1 | 5.1 | 1.4 | 7.14 |
| Muro rampa | 1 | 18.36 | 1.05 | 19.28 |
|  | 1 | 6.25 | 1 | 6.25 |
| Total |  |  |  | 69.7 |

**10AI03** m REMATE PERIMETRAL LÁM. PVC TROCAL WBV (04/03/2015)
42.95 m × 17.31 = 743.46
m. Remate perimetral en terrazas o cubiertas planas con lámina de PVC TROCAL WBV, color celeste, de 1,5 mm de espesor y 60 cm de desarrollo, armada con malla de poliéster y resistente a los rayos UV, conforme con la norma UNE 104-406-92, preparada para quedar a la intemperie, anclada en perímetro y puntos singulares y soldadas las bandas entre sí, solape de 10 cm, mediante adhesivo de caucho sintético con disolventes cetónicos C-733, completamente terminado. Según CTE/DB-HS 1.

| Código | Ud | Descripción | Rendimiento | Precio | Importe |
|---|---|---|---|---|---|
| U01FP501 | h | Oficial 1ª impermeabilizador (mano de obra; 27/11/2015) | 0.17 | 16.5 | 2.81 |
| U01FP502 | h | Ayudante impermeabilizador (mano de obra; 27/11/2015) | 0.17 | 14.5 | 2.47 |
| U16DB123 | m² | Lámina PVC Trocal WBV 1,5mm FP (material; 27/11/2015) | 0.66 | 15.23 | 10.05 |
| U16GA202 | kg | Adhesivo para PVC (material; 27/11/2015) | 0.1 | 8.5 | 0.85 |
| %CI | % | Costes indirectos..(s/total) | 7 % | 16.18 | 1.13 |
|  |  | Total |  |  | 17.31 |

| Medición | Uds. | Largo | Alto | Parcial |
|---|---|---|---|---|
| Petos y Arrimes | 1 | 6.92 | 0.4 | 2.77 |
|  | 1 | 21.05 | 0.4 | 8.42 |
|  | 8 | 9.6 | 0.4 | 30.72 |
| Fachada central encima de acceso | 1 | 2.6 | 0.4 | 1.04 |
| Total |  |  |  | 42.95 |

**10AI04** m² AISLAM. ISOVER FACH. VENTIL. ECOVENT VN035-60 (04/03/2015)
108.4 m² × 16.15 = 1750.66
m². Aislamiento termoacústico para fachadas ventiladas con lana mineral ISOVER ECOVENT VN constituido por paneles de lana mineral hidrofugada recubiertos de un velo negro en una de sus caras de 60 mm de espesor cumpliendo la norma UNE EN 13162 Productos Aislantes térmicos para aplicaciones en la edificación con una conductividad térmica de 0,035 W / (m•K), clase de reacción al fuego A2-s1,d0 y código de designación MW-EN-13162-T3-WS-MU1, incluso fijaciones (no incluye la perfilería), totalmente colocado, que cumple alguna de las soluciones del CEC (4.2.8. fachadas fábrica con revestimiento discontinuo con cámara de aire ventilada) de acuerdo a la documentación que se acompaña como archivo adjunto.

| Código | Ud | Descripción | Rendimiento | Precio | Importe |
|---|---|---|---|---|---|
| U01AA007 | h | Oficial primera | 0.2 | 16.78 | 3.36 |
| U01AA009 | h | Ayudante | 0.2 | 14.86 | 2.97 |
| U15AD091 | m² | Panel de lana mineral hidrofugado ECOVENT VN035-60 (27/11/2015) | 1.05 | 7.1 | 7.46 |
| U15AO265 | ud | Fijación mecánica c/taco seta Isover Inco 10 negro (27/11/2015) | 5 | 0.26 | 1.30 |
| %CI | % | Costes indirectos..(s/total) | 7 % | 15.09 | 1.06 |
|  |  | Total |  |  | 16.15 |

| Medición | Uds. | Largo | Alto | Parcial |
|---|---|---|---|---|
| fachada de la pista a patio juegos | 1 | 12.4 | 3.2 | 39.68 |
| facahda de vestuarios a patio juegos | 1 | 26.43 | 2.6 | 68.72 |
| Total |  |  |  | 108.4 |

**10AI05** m² AISLAM. ISOVER FACH. VENTIL. ECOVENT VN035-100 (04/03/2015)
66.96 m² × 21.16 = 1416.87
m². Aislamiento termoacústico para fachadas ventiladas con lana mineral ISOVER ECOVENT VN constituido por paneles de lana mineral hidrofugada recubiertos de un velo negro en una de sus caras de 100 mm de espesor cumpliendo la norma UNE EN 13162 Productos Aislantes térmicos para aplicaciones en la edificación con una conductividad térmica de 0,035 W / (m•K), clase de reacción al fuego A2-s1,d0 y código de designación MW-EN-13162-T3-WS-MU1, incluso fijaciones (no incluye la perfilería), totalmente colocado, que cumple alguna de las soluciones del CEC (4.2.8. fachadas fábrica con revestimiento discontinuo con cámara de aire ventilada) de acuerdo a la documentación que se acompaña como archivo adjunto.

| Código | Ud | Descripción | Rendimiento | Precio | Importe |
|---|---|---|---|---|---|
| U01AA007 | h | Oficial primera | 0.2 | 16.78 | 3.36 |
| U01AA009 | h | Ayudante | 0.2 | 14.86 | 2.97 |
| U15AD093 | m² | Panel de lana mineral hidrofugado ECOVENT VN035-10 (27/11/2015) | 1.05 | 11.56 | 12.14 |
| U15AO265 | ud | Fijación mecánica c/taco seta Isover Inco 10 negro | 5 | 0.26 | 1.30 |
| %CI | % | Costes indirectos..(s/total) | 7 % | 19.77 | 1.38 |
|  |  | Total |  |  | 21.16 |

| Medición | Uds. | Largo | Alto | Parcial |
|---|---|---|---|---|
| fachada de vestuarios a vestíbulo | 1 | 7.1 | 3.6 | 25.56 |
| fachada frontal de vestuarios | 1 | 6.92 | 3.6 | 24.91 |
| frente almacen-calle ávila | 1 | 9.7 | 1.7 | 16.49 |
| Total |  |  |  | 66.96 |

**10AI06** m³ POLIURETANO PROYECTADO EN CÁMARA (04/03/2015)
8.99 m³ × 207.9 = 1869.02
m³. Aislamiento mediante espuma rígida de poliuretano fabricada "in situ" por proyección sobre la cara interior o exterior del cerramiento de fachada, con una densidad de 35 kg/m³.

| Código | Ud | Descripción | Rendimiento | Precio | Importe |
|---|---|---|---|---|---|
| U01AA007 | h | Oficial primera | 2.5 | 16.78 | 41.95 |
| U01AA009 | h | Ayudante | 2.5 | 14.86 | 37.15 |
| U15HG001 | kg | Isocianato (material; 27/11/2015) | 18 | 3 | 54.00 |
| U15HG011 | kg | Poliol 9131 (material; 27/11/2015) | 18 | 3.4 | 61.20 |
| %CI | % | Costes indirectos..(s/total) | 7 % | 194.30 | 13.60 |
|  |  | Total |  |  | 207.9 |

| Medición | Uds. | Largo | Ancho | Alto | Parcial |
|---|---|---|---|---|---|
| fachada a patio juegos de vestuarios | 1 | 26.43 | 0.1 | 3.4 | 8.99 |
| Total |  |  |  |  | 8.99 |

**10AI07** m² AISLAMIENTO ISOVER PANEL ARENA MÁSTER-90 (04/03/2015)
260.59 m² × 18.06 = 4706.26
m². Lana mineral ISOVER ARENA MASTER constituido por un panel semirrígido de lana mineral Arena de 90 mm espesor cumpliendo con la norma UNE EN 13162 Productos Aislantes térmicos para aplicaciones en la edificación con una conductividad térmica de 0,038 W / (m•K), clase de reacción al fuego A1 y código de designación MW-EN-13162-T3-WS-MU1-AW0,90-AFr5, para falsos techos para acondicionamiento acústico, totalmente colocado.

| Código | Ud | Descripción | Rendimiento | Precio | Importe |
|---|---|---|---|---|---|
| U01AA007 | h | Oficial primera | 0.15 | 16.78 | 2.52 |
| U01AA009 | h | Ayudante | 0.15 | 14.86 | 2.23 |
| U15AD035 | m² | Panel compacto lana mineral ARENA MÁSTER-90 mm (27/11/2015) | 1.05 | 11.55 | 12.13 |
| %CI | % | Costes indirectos..(s/total) | 7 % | 16.88 | 1.18 |
|  |  | Total |  |  | 18.06 |

| Medición | Uds. | Largo | Parcial |
|---|---|---|---|
| Vestuarios | 1 | 116.22 | 116.22 |
| monitores | 1 | 17.32 | 17.32 |
| control | 1 | 13.6 | 13.60 |
| vestíbulo | 1 | 33.45 | 33.45 |
| marquesina | 1 | 80 | 80.00 |
| Total |  |  | 260.59 |

**10AI08** m² AISLAM. CÁMARAS ISOVER PANEL ECO 037 en 100 mm (04/03/2015)
29.92 m² × 8.55 = 255.82
m². Aislamiento termoacústico por el interior de la fachada de cámaras con lana mineral ISOVER ECO constituido por un panel semirrígido de lana de vidrio hidrofugada de 100 mm de espesor cumpliendo la norma UNE EN 13162 Productos Aislantes térmicos para aplicaciones en la edificación con una conductividad térmica de 0,037 W / (m•K), clase de reacción al fuego A1 y código de designación MW-EN-13162-T3-WS-MU1-AFr5, totalmente colocado, que cumple alguna de las soluciones del CEC (4.2.1. Fachadas fábrica vista, sin cámara o cámara no ventilada) de acuerdo a la documentación que se acompaña como archivo adjunto.

| Código | Ud | Descripción | Rendimiento | Precio | Importe |
|---|---|---|---|---|---|
| U01AA007 | h | Oficial primera | 0.05 | 16.78 | 0.84 |
| U01AA009 | h | Ayudante | 0.05 | 14.86 | 0.74 |
| U15AD004 | m² | Panel compacto lana de vidrio hidrofugado ECO 037-100 mm (04/03/2015) | 1.05 | 6.1 | 6.41 |
| %CI | % | Costes indirectos..(s/total) | 7 % | 7.99 | 0.56 |
|  |  | Total |  |  | 8.55 |

| Medición | Uds. | Largo | Alto | Parcial |
|---|---|---|---|---|
| trasdós tabica de vestíbulo | 1 | 18.7 | 1.6 | 29.92 |
| Total |  |  |  | 29.92 |

**10AI09** m² AISLAM. CÁMARAS ISOVER PANEL ECO 037 en 80 mm (04/03/2015)
233.7 m² × 7.55 = 1764.44
m². Aislamiento termoacústico por el interior de la fachada de cámaras con lana mineral ISOVER ECO constituido por un panel semirrígido de lana de vidrio hidrofugada con barrera de vapor de 80 mm de espesor, cumpliendo la norma UNE EN 13162 Productos Aislantes térmicos para aplicaciones en la edificación con una conductividad térmica de 0,037 W / (m•K), clase de reacción al fuego A1 y código de designación MW-EN-13162-T3-WS-MU1-AFr5, totalmente colocado, que cumple alguna de las soluciones del CEC (4.2.1. Fachadas fábrica vista, sin cámara o cámara no ventilada) de acuerdo a la documentación que se acompaña como archivo adjunto.

| Código | Ud | Descripción | Rendimiento | Precio | Importe |
|---|---|---|---|---|---|
| U01AA007 | h | Oficial primera | 0.05 | 16.78 | 0.839 |
| U01AA009 | h | Ayudante | 0.05 | 14.86 | 0.743 |
| U15AD003 | m² | Panel compacto lana de vidrio hidrofugado ECO 037-80 mm (04/03/2015) | 1.05 | 5.21 | 5.471 |
| %CI | % | Costes indirectos..(s/total) | 7 % | 7.053 | 0.494 |
|  |  | Total |  |  | 7.55 |

| Medición | Uds. | Largo | Ancho | Alto | Parcial |
|---|---|---|---|---|---|
| trasdos lucernarios vestuarios | 4 | 6.5 |  | 1.5 | 39.00 |
| trasdos petos lucernarios cancha | 10 | 21 |  | 0.77 | 161.70 |
| inferior cámara cancha | 1 | 55 | 0.6 |  | 33.00 |
| Total |  |  |  |  | 233.7 |

**10AI10** m² AISLAM. CÁMARAS URSA 80 mm (04/03/2015)
191.7 m² × 28.67 = 5496.04
m². Aislamiento de cámara de aire con placa rígida de poliestireno extruido URSA de 80 mm de espesor, perfectamente colocado.

| Código | Ud | Descripción | Rendimiento | Precio | Importe |
|---|---|---|---|---|---|
| U01AA007 | h | Oficial primera | 0.04 | 16.78 | 0.67 |
| U01AA009 | h | Ayudante | 0.04 | 14.86 | 0.59 |
| U15HA445 | m² | Placa poliestireno extruido URSA 100 (material; 27/11/2015) | 1.05 | 24.31 | 25.53 |
| %CI | % | Costes indirectos..(s/total) | 7 % | 26.79 | 1.88 |
|  |  | Total |  |  | 28.67 |

| Medición | Uds. | Largo | Alto | Parcial |
|---|---|---|---|---|
| pared cancha a calle Pintor Herrera | 1 | 33.68 | 3 | 101.04 |
| pared cancha a calle Avila | 1 | 30.22 | 3 | 90.66 |
| Total |  |  |  | 191.7 |

**10AI11** m² AISLAM. CÁMARAS URSA 100 mm (04/03/2015)
22 m² × 28.67 = 630.74
m². Aislamiento de cámara de aire con placa rígida de poliestireno extruido URSA de 100 mm de espesor, perfectamente colocado.

| Código | Ud | Descripción | Rendimiento | Precio | Importe |
|---|---|---|---|---|---|
| U01AA007 | h | Oficial primera | 0.04 | 16.78 | 0.67 |
| U01AA009 | h | Ayudante | 0.04 | 14.86 | 0.59 |
| U15HA445 | m² | Placa poliestireno extruido URSA 100 | 1.05 | 24.31 | 25.53 |
| %CI | % | Costes indirectos..(s/total) | 7 % | 26.79 | 1.88 |
|  |  | Total |  |  | 28.67 |

| Medición | Uds. | Largo | Ancho | Parcial |
|---|---|---|---|---|
| Bajo solera cristalera cancha | 1 | 22 | 1 | 22.00 |
| Total |  |  |  | 22 |

## 11 PAV PAVIMENTOS (20/07/2005)
Importe: 31793.93

**11PAV1** m2 SOL.T. U/INTENSO MICROG.60x40 C/OSC.C/R (20/07/2005)
66.88 m2 × 35.49 = 2373.57
Solado de terrazo interior micrograno, uso intensivo, s/norma UNE 127020, de 60x40x3,3 cm. en color oscuro, con pulido inicial en fábrica para pulido y abrillantado final en obra, con marca AENOR o en posesión de ensayos de tipo, en ambos casos con ensayos de tipo para la resistencia al deslizamiento/resbalamiento, recibida con mortero de cemento CEM II/B-P 32,5 N y arena mezcla de miga y río (M-5), i/cama de arena de 2 cm. de espesor, rejuntado con pasta para juntas, i/rodapié de terrazo pulido en fábrica en piezas de 40x7,5 cm. y limpieza, s/NTE-RSR-6 y NTE-RSR-26, medido en superficie realmente ejecutada.

| Código | Ud | Descripción | Rendimiento | Precio | Importe |
|---|---|---|---|---|---|
| U01FS001 | h. | Oficial solador, alicatador (mano de obra) | 0.4 | 16.5 | 6.60 |
| U01AA011 | h | Peón suelto | 0.4 | 14.66 | 5.86 |
| P08TB090 | m2 | Baldosa terrazo 60x40x3,3 cm. micro. alta res. (material; 21/02/2007) | 1.05 | 9.8 | 10.29 |
| P08TP120 | m. | Rodapié terrazo 40x7,5 cm. (material; 21/02/2007) | 1.15 | 1.75 | 2.01 |
| A02A160 | m3 | MORTERO CEM. M-5 C/MEZCLA RIO-MIGA (material) | 0.03 | 67.82 | 2.03 |
| P01AA020 | m3 | Arena de río 0/6 mm. | 0.02 | 17.39 | 0.35 |
| P01FJ150 | m2 | Pasta para juntas de terrazo (material; 14/11/2007) | 1 | 0.45 | 0.45 |
| P08TW010 | m2 | Pulido y abri. in situ terrazo (material; 21/02/2007) | 1 | 7.2 | 7.20 |
| %0200 | % | Medios auxiliares | 2 % | 34.79 | 0.70 |
|  |  | Total |  |  | 35.49 |

| Medición | Uds. | Largo | Parcial |
|---|---|---|---|
| Caldera | 1 | 20.8 | 20.80 |
| Control | 1 | 13 | 13.00 |
| Monitor 1-2 | 2 | 5.44 | 10.88 |
| Almacen | 1 | 22.2 | 22.20 |
| Total |  |  | 66.88 |

**11PAV2** m2 SOLADO GRES PORC. ANTIDESL. 31x31cm.C/SOL (20/07/2005)
10 m2 × 50.05 = 500.50
Solado de baldosa de gres porcelánico antideslizante de 31x31 cm. (AI,AIIa s/UNE-EN-67), recibido con adhesivo C2TE S1 s/EN-12004 Lankocol flexible blanco, sobre recrecido de mortero de cemento CEM II/B-P 32,5 N y arena de río (M-5) de 5 cm. de espesor, s/NTE-RSR-2, medido en superficie realmente ejecutada.

| Código | Ud | Descripción | Rendimiento | Precio | Importe |
|---|---|---|---|---|---|
| U01FS001 | h. | Oficial solador, alicatador | 0.4 | 16.5 | 6.60 |
| U01FS002 | h. | Ayudante solador, alicatador (mano de obra) | 0.4 | 17.83 | 7.13 |
| U01AA011 | h | Peón suelto | 0.25 | 14.66 | 3.67 |
| E11CCC035 | m2 | RECRECIDO 5 cm. MORTERO M-5 | 1 | 9.18 | 9.18 |
| P08EXG040 | m2 | Bald.gres porcel. antid. 31x31 cm. (material; 21/02/2007) | 1.05 | 18.5 | 19.43 |
| P01FJ006 | kg | Mortero rej.CG2 Lankolor junta flexible (material; 14/11/2007) | 0.5 | 1.07 | 0.54 |
| P01FA050 | kg | Adhes.int/ext C2ET S1 Lankocol Flexible bl (material; 14/11/2007) | 3 | 0.84 | 2.52 |
| %0200 | % | Medios auxiliares | 2 % | 49.07 | 0.98 |
|  |  | Total |  |  | 50.05 |

| Medición | Uds. | Largo | Parcial |
|---|---|---|---|
| pendiente de remates | 1 | 10 | 10.00 |
| Total |  |  | 10 |

**11PAV4** m2 PAV. DEP. PREFAB. PVC 6,5 mm. (20/07/2005)
705 m2 × 38.72 = 27297.60
M2 Suministro y colocación de pavimento vinílico heterogéneo modelo TAPIFLEX MULTI - 6,5mm de la firma Tarkett o equivalente, según norma UNE-EN 14904:2007 con clasificación al fuego clase Bfl s1, según norma EN 13501-1; en rollos de 8,3 mm. de espesor y 2 ml de ancho, con un peso total de 6.1500 g/m2. con tratamiento PUR Reinforced y Tratamiento antibacteriano Sanitized. 32% absorcion de energia por impulso segun/norma EN 14808, ? 05 mm deformacion vertical s/norma EN14809, 105 resistencia al deslizamiento s/norma EN 13036 , ? 100% rebote pelota baloncesto segun norma EN 12235 , ? 0,5 mm resistencia a la huella permanente segun norma EN 1516 , 1500 resistencia a carga rodante segun norma EN 1569 , Cfl s1 comportamiento al fuego segun nnorma EN 13501-1, ? 6/8 solidez de los colores segun norma EN ISO 105-B02 , ? 10,8 % brillo segun norma EN 2813, ausencia de formalehido segun norma EN 717 -. 1/717 -2 , ausencia de pentaclorofenol segun norma EN 12673 , ? 49 resistencia a la abrasion segun norma EN ISO 5470-1, ? 8 resistencia al impacto segun norma EN 1517.la instalacion sera autoportante sobre cemento fratasado con juntas soldadas en caliente con cordon de soldadur incluida cinta americana necesaria para poner por debajo de los paños que se suelden. lavado del pavimento, incluido mermas. Construido según normas del fabricante ISO 9001 y ISO 14001, incluso preparación de la base. Según pliego pavimentos deportivos Consejo Superior de Deportes adjunto en memoria.

| Código | Ud | Descripción | Rendimiento | Precio | Importe |
|---|---|---|---|---|---|
| U01AA501 | h | Cuadrilla A | 0.11 | 38.97 | 4.29 |
| P30PW280 | m2 | Nivelación c/pasta niveladora (material) | 1 | 3.32 | 3.32 |
| P30PW100 | kg | Adhesivo especial resinas (material) | 0.5 | 9.18 | 4.59 |
| U38AG113 | m2 | Pav.sint.policloruro 6,5 mm. (material) | 1 | 23.74 | 23.74 |
| P30PW270 | m2 | Soldado junt. aporte material (material) | 1 | 2.02 | 2.02 |
| %0200 | % | Medios auxiliares | 2 % | 37.96 | 0.76 |
|  |  | Total |  |  | 38.72 |

| Medición | Uds. | Largo | Parcial |
|---|---|---|---|
| Pista | 1 | 705 | 705.00 |
| Total |  |  | 705 |

**11PAV5** m2 FELPUDO COCO C/ESPESOR 20mm. (20/07/2005)
6.75 m2 × 16.7 = 112.73
Felpudo de coco de 20 mm de espesor, puede ser puesto en el suelo con un perfil de entrada o puede ser encajado.

| Código | Ud | Descripción | Rendimiento | Precio | Importe |
|---|---|---|---|---|---|
| P34IF070 | m2 | Estera c/cepillos nilón sujecc.perfiles (material; 16/02/2010) | 1 | 16.37 | 16.37 |
| %0200 | % | Medios auxiliares | 2 % | 16.37 | 0.33 |
|  |  | Total |  |  | 16.7 |

| Medición | Uds. | Largo | Parcial |
|---|---|---|---|
| Acceso poli | 1 | 6.75 | 6.75 |
| Total |  |  | 6.75 |

**11PAV6** m2 SOL.T. RELIEVE U/INTENSO 40x40 BICOL. (20/07/2005)
35.72 m2 × 42.26 = 1509.53
Solado de terrazo relieve bicolor de 40x40 cm., para uso intenso s/UNE 127020, pulido en fábrica, recibido con mortero de cemento CEM II/B-P 32,5 N y arena de mezcla de miga y río (M-5), cama de arena de 2 cm. de espesor, i/rejuntado con lechada de cemento blanco BL 22,5 X y limpieza, s/NTE-RSR-6, medido en superficie realmente ejecutada. Según clasificación CTE-SU-

| Código | Ud | Descripción | Rendimiento | Precio | Importe |
|---|---|---|---|---|---|
| U01FS001 | h. | Oficial solador, alicatador | 0.3 | 16.5 | 4.95 |
| U01AA011 | h | Peón suelto | 0.3 | 14.66 | 4.40 |
| P08TB180 | m2 | Baldosa relieve 40x40 cm. bicolor (material; 12/11/2007) | 1.05 | 21 | 22.05 |
| A02A160 | m3 | MORTERO CEM. M-5 C/MEZCLA RIO-MIGA | 0.03 | 67.82 | 2.03 |
| P01AA020 | m3 | Arena de río 0/6 mm. | 0.02 | 17.39 | 0.35 |
| P01FJ150 | m2 | Pasta para juntas de terrazo | 1 | 0.45 | 0.45 |
| P08TW010 | m2 | Pulido y abri. in situ terrazo | 1 | 7.2 | 7.20 |
| %0200 | % | Medios auxiliares | 2 % | 41.43 | 0.83 |
|  |  | Total |  |  | 42.26 |

| Medición | Uds. | Largo | Parcial |
|---|---|---|---|
| Vestibulo | 1 | 35.72 | 35.72 |
| Total |  |  | 35.72 |

## 12 AL ALICATADOS, CHAPADOSY PREFABRICADOS (20/07/2005)
Importe: 2523.98

**12AL1** m2 ALICATADO AZULEJO COLOR 10x10cm.REC.ADH (20/07/2005)
17.57 m2 × 25.79 = 453.13
Alicatado con azulejo color 10x10 cm. (BIII s/UNE-EN-67), recibido con adhesivo CO según EN-12004 Lankocol Top blanco, sin incluir enfoscado de mortero, p.p. de cortes, ingletes, piezas especiales, rejuntado con adhesivo CG1 según EN-13888 Lankolor borada, con encuentro en escocia entre suelo y paramento el mismo material. Con restencia al raydo igual o superior a 7 en la escala MOHS.

| Código | Ud | Descripción | Rendimiento | Precio | Importe |
|---|---|---|---|---|---|
| U01FS001 | h. | Oficial solador, alicatador | 0.4 | 16.5 | 6.60 |
| U01FS002 | h. | Ayudante solador, alicatador | 0.4 | 17.83 | 7.13 |
| U01AA011 | h | Peón suelto | 0.25 | 14.66 | 3.67 |
| P09ABC040 | m2 | Azulejo color 15x15 cm. (material; 14/11/2007) | 1.05 | 6 | 6.30 |
| P01FA025 | kg | Adhes. int p/cerámica C1 Lankocol Top blco. (material; 14/11/2007) | 3 | 0.34 | 1.02 |
| P01FJ065 | kg | Lechada blanca CG1 Lankolor Borada (material; 14/11/2007) | 1.5 | 0.37 | 0.56 |
| %0200 | % | Medios auxiliares | 2 % | 25.28 | 0.51 |
|  |  | Total |  |  | 25.79 |

**12AL2** m. ENCIMERA GRANITO NACIONAL C/HUECO e=2cm (20/07/2005)
4.8 m. × 211.67 = 1016.02
Encimera de granito nacional de 2 cm. de espesor, con hueco para lavabo, i/anclajes, faldón y zócalo, colocada, medida la superficie ejecutada (mínima=1 m2).

| Código | Ud | Descripción | Rendimiento | Precio | Importe |
|---|---|---|---|---|---|
| O01OB070 | h. | Oficial cantero (mano de obra) | 0.97 | 18.96 | 18.39 |
| O01OB080 | h. | Ayudante cantero (mano de obra) | 0.97 | 18.01 | 17.47 |
| P09EG010 | m2 | Encimera granito nacional e=2cm. (material; 14/11/2007) | 1 | 125 | 125.00 |
| P09EA020 | ud | Hueco para lavabo en granito (material; 14/11/2007) | 1 | 36.18 | 36.18 |
| P09ED030 | ud | Material aux. anclaje encimera (material; 14/11/2007) | 1 | 10.48 | 10.48 |
| %0200 | % | Medios auxiliares | 2 % | 207.52 | 4.15 |
|  |  | Total |  |  | 211.67 |

| Medición | Uds. | Largo | Parcial |
|---|---|---|---|
| Vestuarios | 2 | 2.4 | 4.80 |
| Total |  |  | 4.8 |

**12AL3** m. COND.VENTILACIÓN CHAP.GALVANIZADA D=20cm
9 m. × 48.61 = 437.49
Conducto de ventilación de chapa galvanizada de 20 cm. de diámetro y 1 mm. de espesor, i/p.p. de piezas de anclaje y recibido de paramentos con mortero de cemento CEM II/B-P 32,5 N y arena de río M-5, s/NTE-ISV, medido en su longitud.

| Código | Ud | Descripción | Rendimiento | Precio | Importe |
|---|---|---|---|---|---|
| U01AA007 | h | Oficial primera | 0.2 | 16.78 | 3.36 |
| U01AA009 | h | Ayudante | 0.2 | 14.86 | 2.97 |
| A02A080 | m3 | MORTERO CEMENTO M-5 | 0.001 | 72.44 | 0.07 |
| P21CC090 | m. | Cond.vent.chapa galvan. e=1mm D=20cm (material; 05/04/2010) | 1 | 30.04 | 30.04 |
| P10CCM220 | ud | Soportes pared chapa galvan. D=20cm (material; 14/06/2015) | 1.5 | 8.11 | 12.17 |
|  |  | Total |  |  | 48.61 |

| Medición | Uds. | Alto | Parcial |
|---|---|---|---|
| vestuarios | 4 | 1.5 | 6.00 |
| aseos prof | 2 | 1.5 | 3.00 |
| Total |  |  | 9 |

**12AL4** ud ASPIR.ESTÁT.GIRATORIO CH.GALVAN. D=20cm (04/03/2015)
6 ud × 102.89 = 617.34
Aspirador estático giratorio de chapa galvanizada de 20 cm. de salida acoplado a conducto de ventilación del mismo material y diámetro, y 1 mm. de espesor, instalado, s/NTE-ISV.

| Código | Ud | Descripción | Rendimiento | Precio | Importe |
|---|---|---|---|---|---|
| U01AA007 | h | Oficial primera | 0.13 | 16.78 | 2.18 |
| P21SGG030 | ud | Sombr.giratorio chapa galvanizada D=20cm (material; 14/06/2015) | 1 | 92.6 | 92.60 |
| P10CCM220 | ud | Soportes pared chapa galvan. D=20cm | 1 | 8.11 | 8.11 |
|  |  | Total |  |  | 102.89 |

| Medición | Uds. | Parcial |
|---|---|---|
| vestuarios | 4 | 4.00 |
| aseos prof | 2 | 2.00 |
| Total |  | 6 |

## 13 CMAD CARPINTERIA DE MADERA (20/07/2005)
Importe: 7227.39

**13CMAD1** ud PUERTA PASO LISA FORMICA (20/07/2005)
8 ud × 311.34 = 2490.72
Puerta de paso formada por hoja de tablero DM macizo de 40 mm. de espesor chapada con revestimiento estratificado "formica" en color a definir por la D.F. y cantos de PVC de 5 mm. de espesor en el mismo color, montada con galce y tapajuntas hasta el falso techo de DM chapados en formica de idénticas características en color a definir por la D.F.. Incluso precerco, marco de madera de pino de sección acorde con el grueso de la fábrica de ladrillo donde se ubique. Incluso zócalo inferior de chapa por ambas caras, manillones de acero inoxidable curvos con chapa sobre la hoja con tornillería oculta, cerradura de seguridad con llave maestreada, cuatro pernios cilíndricos de acero inoxidable por hoja. Inluso ajustes, montaje, repaso y p.p. de medios auxiliares. Medida la unidad completamente terminada.

| Código | Ud | Descripción | Rendimiento | Precio | Importe |
|---|---|---|---|---|---|
| U01FV010 | h. | Oficial 1ª carpintero | 1 | 16.5 | 16.50 |
| U01FV015 | h. | Ayudante carpintero | 1 | 14 | 14.00 |
| P11PP040 | m. | Precerco de pino 70x30 mm. (material) | 4.845 | 2.53 | 12.26 |
| P11P10h | m. | Galce DM R. pino melix 70x30 mm. (material; 12/10/2009) | 4.845 | 3.16 | 15.31 |
| P11T05h | m. | Tapajuntas DM MR melamina 70x10 mm. (material; 12/10/2009) | 9.69 | 1.67 | 16.18 |
| P11L10ahac | ud | P.paso ciega lisa melamina 825x2030 mm. (material; 12/10/2009) | 1 | 167 | 167.00 |
| P11RB040 | ud | Pernio latón 80/95 mm. codillo (material) | 4 | 0.62 | 2.48 |
| P11WP080 | ud | Tornillo ensamble zinc/pavón (material) | 18 | 0.07 | 1.26 |
| P11RM120 | ud | Juego manivelas acero inox. (material) | 1 | 27.55 | 27.55 |
| U19XG010 | ud | Cerradura puerta entrada "Tesa" (material; 27/11/2015) | 1 | 14.7 | 14.70 |
| U20MG545 | m | Remate aluminio, desarrollo 20 cm (27/11/2015) | 2 | 9 | 18.00 |
| %0200 | % | Medios auxiliares | 2 % | 305.24 | 6.10 |
|  |  | Total |  |  | 311.34 |

| Medición | Uds. | Parcial |
|---|---|---|
| PM1 | 4 | 4.00 |
| PM3 | 2 | 2.00 |
| PM3' | 1 | 1.00 |
| PM4 | 1 | 1.00 |
| Total |  | 8 |

**13CMAD2** ud P.P.LISA FORMICA 2H 1650x2030 mm. (20/07/2005)
1 ud × 632.29 = 632.29
Puerta de paso de dos hojas abatibles formada por hojas de tablero DM macizo de 40 mm. de espesor chapada con revestimiento estratificado "formica" en color azul o a definir por la D.F. y cantos de PVC de 5 mm. de espesor en el mismo color, montada con galce y tapajuntas de DM chapado de formica de idénticas características en color a definir por la D.F.. Incluso precerco, marco de madera de pino de sección acorde con el grueso de la fábrica de ladrillo donde se ubique. Incluso zócalos inferiores de acero inoxidable por ambas caras, manillones de acero inoxidable curvos con chapa sobre la hoja con tornillería oculta, cerradura de seguridad, con llave maestreada, cuatro pernios cilíndricos de acero inoxidable por hoja. Inluso ajustes, montaje, repaso y p.p. de medios auxiliares. Medida la unidad completamente terminada.

| Código | Ud | Descripción | Rendimiento | Precio | Importe |
|---|---|---|---|---|---|
| U01FV010 | h. | Oficial 1ª carpintero | 1.8 | 16.5 | 29.70 |
| U01FV015 | h. | Ayudante carpintero | 1.8 | 14 | 25.20 |
| P11PP010 | m. | Precerco de pino 70x35 mm. (material) | 9.69 | 8.96 | 86.82 |
| P11P10h | m. | Galce DM R. pino melix 70x30 mm. | 9.69 | 3.16 | 30.62 |
| P11T05h | m. | Tapajuntas DM MR melamina 70x10 mm. | 19.38 | 1.67 | 32.36 |
| P11L10ahac | ud | P.paso ciega lisa melamina 825x2030 mm. | 2 | 167 | 334.00 |
| P11RB040 | ud | Pernio latón 80/95 mm. codillo | 6 | 0.62 | 3.72 |
| P11WP080 | ud | Tornillo ensamble zinc/pavón | 36 | 0.07 | 2.52 |
| P11RM120 | ud | Juego manivelas acero inox. | 1 | 27.55 | 27.55 |
| U19XG010 | ud | Cerradura puerta entrada "Tesa" | 2 | 14.7 | 29.40 |
| U20MG545 | m | Remate aluminio, desarrollo 20 cm | 2 | 9 | 18.00 |
| %0200 | % | Medios auxiliares | 2 % | 619.89 | 12.40 |
|  |  | Total |  |  | 632.29 |

| Medición | Uds. | Parcial |
|---|---|---|
| PM2 | 1 | 1.00 |
| Total |  | 1 |

**13CMAD4** m2 CARP.EXT.P.PAÍS P/P S/GUÍA S/PARTELUNAS (20/07/2005)
2.34 m2 × 350.1 = 819.23
Carpintería exterior para ventanas y/o balcones de hojas practicables, en madera de pino país, para pintar o lacar, con cerco sin carriles para persianas, con hojas sin partelunas , incluso precerco de pino 70x35 mm., tapajuntas interiores lisos de pino melix macizos 70x12 mm. y herrajes de colgar y de cierre de acero inoxidable, montada y con p.p. de medios auxiliares.

| Código | Ud | Descripción | Rendimiento | Precio | Importe |
|---|---|---|---|---|---|
| U01FV010 | h. | Oficial 1ª carpintero | 0.9 | 16.5 | 14.85 |
| U01FV015 | h. | Ayudante carpintero | 0.9 | 14 | 12.60 |
| P11PP010 | m. | Precerco de pino 70x35 mm. | 4 | 8.96 | 35.84 |
| P11X05aa | ud | Carp.ext.p.país s/partelunas p/pintar (material; 12/10/2009) | 1 | 254 | 254.00 |
| P11TM010 | m. | Tapajunt. LM pino melix 70x12 (material) | 4 | 1.9 | 7.60 |
| P11RB070 | ud | Pernio latón plano 80x52 mm. (material) | 12 | 1 | 12.00 |
| P11WH010 | ud | Cremona dorada tabla (material) | 1 | 5.16 | 5.16 |
| P11WP080 | ud | Tornillo ensamble zinc/pavón | 17 | 0.07 | 1.19 |
| %0200 | % | Medios auxiliares | 2 % | 343.24 | 6.86 |
|  |  | Total |  |  | 350.1 |

| Medición | Uds. | Largo | Alto | Parcial |
|---|---|---|---|---|
| pm4 | 1 | 0.6 | 1.1 | 0.66 |
| vm1 | 1 | 1.4 | 1.2 | 1.68 |
| Total |  |  |  | 2.34 |

**13CMAD5** m2 VENT.FIJO S/PARTEL. P.PAÍS P/PINTAR (20/07/2005)
16.99 m2 × 158.98 = 2701.07
Marco ventanal fijo para acristalar, sin partelunas, realizado en madera de pino país, para pintar o lacar, con cerco de sección 9x7 cm., colocado sobre precerco de pino 90x40 mm., incluso junquillos de 2x2 cm. y tapajuntas lisos de pino país macizo 85x15 mm., en ambas caras, montado y con p.p. de medios auxiliares.

| Código | Ud | Descripción | Rendimiento | Precio | Importe |
|---|---|---|---|---|---|
| U01FV010 | h. | Oficial 1ª carpintero | 2.5 | 16.5 | 41.25 |
| U01FV015 | h. | Ayudante carpintero | 2.5 | 14 | 35.00 |
| P11PP020 | m. | Precerco de pino 90x40 mm. (material) | 4 | 10.22 | 40.88 |
| P01EFC270 | m3 | Pino Soria c/II-75 <12m secado 2 años (material) | 0.03 | 1069.51 | 32.09 |
| P11T15a | m. | Tapajuntas LM pino país 85x15 mm. (material; 12/10/2009) | 4 | 1.66 | 6.64 |
| %0200 | % | Medios auxiliares | 2 % | 155.86 | 3.12 |
|  |  | Total |  |  | 158.98 |

| Medición | Uds. | Largo | Alto | Parcial |
|---|---|---|---|---|
| pm3 | 2 | 1.1 | 0.7 | 1.54 |
| pm1 | 4 | 1.2 | 1.2 | 5.76 |
| pm4 | 1 | 2.6 | 0.7 | 1.82 |
| pm4 | 1 | 0.92 | 1.25 | 1.15 |
| vm2 | 6 | 1.6 | 0.7 | 6.72 |
| Total |  |  |  | 16.99 |

**13CMAD6** m. ENCIMERA P.PAIS 60x5 (20/07/2005)
1.8 m. × 110.82 = 199.48
Encimera para mostrador, realizada con madera para barnizar de país de 60x5 cm. de sección, fijada mediante dobles soportes de cuadradillos de acero, atornillados a la encimera, y recibidos al elemento soporte de la misma, montada y con p.p. de medios auxiliares.

| Código | Ud | Descripción | Rendimiento | Precio | Importe |
|---|---|---|---|---|---|
| U01FV010 | h. | Oficial 1ª carpintero | 0.6 | 16.5 | 9.90 |
| U01FV015 | h. | Ayudante carpintero | 0.6 | 14 | 8.40 |
| P11K10ab | ud | Encimera pino país 60x5 (material; 12/10/2009) | 1 | 71.52 | 71.52 |
| P11WX010 | ud | Garra acero cuadradillo 12x12 (material) | 4 | 4.26 | 17.04 |
| P11WP080 | ud | Tornillo ensamble zinc/pavón | 8 | 0.07 | 0.56 |
| P01CY010 | t. | Yeso negro en sacos YG (material) | 0.02 | 59.22 | 1.18 |
| P01DW050 | m3 | Agua (material) | 0.04 | 1.27 | 0.05 |
| %0200 | % | Medios auxiliares | 2 % | 108.65 | 2.17 |
|  |  | Total |  |  | 110.82 |

**13CMAD7** m2 FIJO MADERA FORMICA P/PIN. (20/07/2005)
2.79 m2 × 137.85 = 384.60
Tablero de formica en zonas ciegas, montado y con p.p. de medios auxiliares.

| Código | Ud | Descripción | Rendimiento | Precio | Importe |
|---|---|---|---|---|---|
| U01FV010 | h. | Oficial 1ª carpintero | 1.3 | 16.5 | 21.45 |
| U01FV015 | h. | Ayudante carpintero | 1.3 | 14 | 18.20 |
| P11PP010 | m. | Precerco de pino 70x35 mm. | 1.7 | 8.96 | 15.23 |
| P11NP020 | m2 | Mamp.vid.pino/melamina p/pint. (material) | 1 | 75.38 | 75.38 |
| P11TM010 | m. | Tapajunt. LM pino melix 70x12 | 2.5 | 1.9 | 4.75 |
| P11WP080 | ud | Tornillo ensamble zinc/pavón | 2 | 0.07 | 0.14 |
| %0200 | % | Medios auxiliares | 2 % | 135.15 | 2.70 |
|  |  | Total |  |  | 137.85 |

| Medición | Uds. | Ancho | Alto | Parcial |
|---|---|---|---|---|
| vm1 | 1 | 1.4 | 0.85 | 1.19 |
| pm4 | 1 | 1.6 | 1 | 1.60 |
| Total |  |  |  | 2.79 |

## 14 CAL CARPINTERIA DE ALUMINIO (31/01/2000)
Importe: 29340.85

**14CAL01** m² VENT.AL.ANOD.NATURAL FIJO (04/03/2015)
126.86 m² × 155.37 = 19710.24
m². Carpintería fija con junquillos para fijación del vidrio, de aluminio (para una superficie mayor de 1,80 m²) modelo con rotura de puente térmico, anodizado natural, con un espesor mínimo de 15 micras, sistema COR-60 de "CORTIZO" o similar, con perfilería provista de rotura de puente térmico de 1,6mm de espesor, con premarco de madera sin incluir.. Espesor y calidad del proceso de anodizado garantizado por el sello EWAA-EURAS. Compuesta por perfiles extrusionados formando un marco de 60mm de espesor. Accesorios, herrajes de colgar y apertura homologados, juntas de acristalamiento de EPDM de alta calidad, tornillería de acero inoxidable, elementos de estanqueidad, accesorios y utillajes de mecanizado homologados. Incluso p/p de garras de fijación, sellado perimetral de juntas por medio de un cordón de silicona neutra y ajuste final en obra. Elaborada en taller, con clasificación a la permeabilidad al aire clase 4, clasificación a la estanqueidad al agua Clase E1200, clasificación a la resistencia a la carga del viento C5, transmitancia de marco U=2.9 W/m²K y con máximo acristalamiento acústico RW=48dB. Totalmente montada y probada por la empresa instaladora mediante las correspondientes pruebas de servicio (incluidas en este precio).
Incluye: Colocación de la carpintería. Sellado de juntas perimetrales. Realización de pruebas de servicio.
Criterio de medición de proyecto: Número de unidades previstas, según documentación gráfica de Proyecto.
Criterio de medición de obra: Se medirá el número de unidades realmente ejecutadas según especificaciones de Proyecto.

| Código | Ud | Descripción | Rendimiento | Precio | Importe |
|---|---|---|---|---|---|
| U01FX001 | h. | Oficial 1ª cerrajero | 0.2 | 16 | 3.20 |
| U01FX003 | h. | Ayudante cerrajero | 0.3 | 14 | 4.20 |
| U20BA030 | m² | Carpintería fija RPT MARCO 65 mm (27/11/2015) | 1 | 137.81 | 137.81 |
| %CI | % | Costes indirectos..(s/total) | 7 % | 145.21 | 10.16 |
|  |  | Total |  |  | 155.37 |

| Medición | Uds. | Largo | Alto | Parcial |
|---|---|---|---|---|
| val1 ( sólo fijos ) | 2 | 5.9 |  | 11.80 |
| val 2 ( fijos ) | 1 | 6.8 |  | 6.80 |
| val 3 ( triángulos ) | 3 | 1.58 |  | 4.74 |
| val 4 ( triángulos ) | 2 | 0.86 |  | 1.72 |
| val 5 ( sólo fijos ) | 1 | 5 |  | 5.00 |
| val 6 ( fijos ) | 1 | 6 |  | 6.00 |
| val 7 | 4 | 1.64 |  | 6.56 |
| val 8 ( sólo fijos ) | 4 | 4.35 | 0.6 | 10.44 |
| val 9 ( sólo fijos ) | 3 | 0.86 | 2.11 | 5.44 |
| val10 | 2 | 1.46 | 2.11 | 6.16 |
| pac 1 ( sólo fijos ) | 2 | 3.5 |  | 7.00 |
| vac 1 ( fijos ) | 8 | 2 | 3 | 48.00 |
|  | 4 | 0.6 | 3 | 7.20 |
| Total |  |  |  | 126.86 |

**14CAL02** Ud PUERTA DOBLE RPT 38dB (20/07/2005)
2 Ud × 1146.99 = 2293.98
Suministro y montaje de carpintería de aluminio, anodizado natural, con un espesor mínimo de 15 micras, para conformado de puerta abisagrada practicable de apertura hacia el exterior "CORTIZO", de 180x210 cm, sistema Puerta Millenium Plus Canal Europeo o similar, formada por dos hojas, con perfilería provista de rotura de puente térmico de 2mm de espesor, con premarco de madera sin incluir. Espesor y calidad del proceso de anodizado garantizado por el sello EWAA-EURAS. Compuesta por perfiles extrusionados formando marcos y hojas de 70mm de espesor. Accesorios, herrajes de colgar y apertura homologados, juntas de acristalamiento de EPDM de alta calidad, tornillería de acero inoxidable, elementos de estanqueidad, accesorios y utillajes de mecanizado homologados. Incluso p/p de garras de fijación, sellado perimetral de juntas por medio de un cordón de silicona neutra y ajuste final en obra. Elaborada en taller, con clasificación a la permeabilidad al aire clase 4, clasificación a la estanqueidad al agua Clase 6A, clasificación a la resistencia a la carga del viento C4, resistencia al impacto Clase 5 y con máximo acristalamiento acúsitco RW=38dB. Totalmente montada y probada por la empresa instaladora mediante las correspondientes pruebas de servicio (incluidas en este precio).
Incluye: Colocación de la carpintería. Ajuste final de las hojas. Sellado de juntas perimetrales. Realización de pruebas de servicio.
Criterio de medición de proyecto: Número de unidades previstas, según documentación gráfica de Proyecto.
Criterio de medición de obra: Se medirá el número de unidades realmente ejecutadas según especificaciones de Proyecto.

| Código | Ud | Descripción | Rendimiento | Precio | Importe |
|---|---|---|---|---|---|
| mt25pfz011oas | m | Perfil de aluminio anodizado natural, para conform (material; 24/12/2015) | 7.6 | 30.37 | 230.81 |
| mt25pfz016oas | m | Perfil de aluminio anodizado natural, para conform (material; 24/12/2015) | 13.15 | 39.61 | 520.87 |
| mt25pfz020oas | m | Perfil de aluminio anodizado natural, para conform (material; 24/12/2015) | 14.23 | 1.88 | 26.75 |
| mt25pfz025oas | m | Perfil de aluminio anodizado natural, para conform (material; 24/12/2015) | 2.82 | 21.08 | 59.45 |
| mt25pfz030oas | m | Perfil de aluminio anodizado natural, para conform (material; 24/12/2015) | 1.46 | 17.59 | 25.68 |
| mt25pfz035oas | m | Perfil de aluminio anodizado natural, para conform (material; 24/12/2015) | 1.58 | 2.17 | 3.43 |
| mt15sja100 | Ud | Cartucho de masilla de silicona neutra. (material; 24/12/2015) | 0.329 | 3.13 | 1.03 |
| mt25pfx200fb | Ud | Kit compuesto por escuadras, tapas de condensación (material; 24/12/2015) | 1 | 21.15 | 21.15 |
| op00ato010 | u | Atornillador. (24/12/2015) | 1 | 0 | 0.00 |
| mo017 | h | Oficial 1ª cerrajero. (mano de obra; 24/12/2015) | 7.196 | 16.87 | 121.40 |
| mo055 | h | Ayudante cerrajero. (mano de obra; 24/12/2015) | 7.322 | 15.56 | 113.93 |
| %0200 | % | Medios auxiliares | 2 % | 1124.50 | 22.49 |
|  |  | Total |  |  | 1146.99 |

| Medición | Uds. | Parcial |
|---|---|---|
| Puertas acceso | 2 | 2.00 |
| Total |  | 2 |

**14CAL03** ud ANTIPÁNICO PUERTA 2 HOJAS ENSAMBLADA (20/07/2005)
2 ud × 333.45 = 666.90
Cierre antipánico, para puertas cortafuegos de dos hojas ensamblada. Medida la unidad instalada.

| Código | Ud | Descripción | Rendimiento | Precio | Importe |
|---|---|---|---|---|---|
| U01FX001 | h. | Oficial 1ª cerrajero | 1.25 | 16 | 20.00 |
| U01FX003 | h. | Ayudante cerrajero | 1.25 | 14 | 17.50 |
| P23GGG1 | ud | Cierre antipánico. 1H. emsamblada (material; 24/12/2015) | 1 | 289.41 | 289.41 |
| %0200 | % | Medios auxiliares | 2 % | 326.91 | 6.54 |
|  |  | Total |  |  | 333.45 |

| Medición | Uds. | Parcial |
|---|---|---|
| ACCESO | 2 | 2.00 |
| Total |  | 2 |

**14CAL04** ud ANTIPÁNICO PUERTA 1 HOJA ENSAMBLADA (20/07/2005)
2 ud × 185.85 = 371.70
Cierre antipánico, para puertas cortafuegos de dos hojas ensamblada. Medida la unidad instalada.

| Código | Ud | Descripción | Rendimiento | Precio | Importe |
|---|---|---|---|---|---|
| U01FX001 | h. | Oficial 1ª cerrajero | 1.25 | 16 | 20.00 |
| U01FX003 | h. | Ayudante cerrajero | 1.25 | 14 | 17.50 |
| P23GGG1 | ud | Cierre antipánico. 1H. emsamblada | 0.5 | 289.41 | 144.71 |
| %0200 | % | Medios auxiliares | 2 % | 182.21 | 3.64 |
|  |  | Total |  |  | 185.85 |

**14CAL05** m2 VENT AL.ANOD. NATURAL ABATIBLE (31/01/2000)
10.22 m2 × 275.43 = 2814.89
Carpintería de aluminio de accionamiento ABATIBLE eje horizontal, con junquillos para fijación del vidrio, de aluminio, modelo con rotura de puente térmico, anodizado natural, con un espesor mínimo de 15 micras, sistema COR-60 de "CORTIZO" o similar, con perfilería provista de rotura de puente térmico de 1,6mm de espesor, con premarco de madera sin incluir. Espesor y calidad del proceso de anodizado garantizado por el sello EWAA-EURAS. Compuesta por perfiles extrusionados formando un marco de 60 mm y hoja de 68 mm de espesor. Accesorios, herrajes de colgar y apertura homologados, juntas de acristalamiento de EPDM de alta calidad, tornillería de acero inoxidable, elementos de estanqueidad, accesorios y utillajes de mecanizado homologados. Incluso p/p de garras de fijación, sellado perimetral de juntas por medio de un cordón de silicona neutra y ajuste final en obra. Elaborada en taller, con clasificación a la permeabilidad al aire clase 4, clasificación a la estanqueidad al agua Clase E1200, clasificación a la resistencia a la carga del viento C5, transmitancia de marco U=2.9 W/m²K y con máximo acristalamiento acústico RW=48dB. Totalmente montada y probada por la empresa instaladora mediante las correspondientes pruebas de servicio (incluidas en este precio).
Incluye: Colocación de la carpintería. Sellado de juntas perimetrales. Realización de pruebas de servicio.
Criterio de medición de proyecto: Número de unidades previstas, según documentación gráfica de Proyecto.
Criterio de medición de obra: Se medirá el número de unidades realmente ejecutadas según especificaciones de Proyecto.

| Código | Ud | Descripción | Rendimiento | Precio | Importe |
|---|---|---|---|---|---|
| U01FX001 | h. | Oficial 1ª cerrajero | 0.15 | 16 | 2.40 |
| U01FX003 | h. | Ayudante cerrajero | 0.15 | 14 | 2.10 |
| P12AO020XXA | m2 | Carpintería aluminio abatible RPT 68mm (material; 03/09/2006) | 1 | 258.74 | 258.74 |
| P14KW060 | m. | Sellado silicona Sika Elastosil 605/305 (material; 31/01/2000) | 7 | 0.97 | 6.79 |
| %02 | % | Medios auxiliares (25/08/2005) | 2 % | 270.03 | 5.40 |
|  |  | Total |  |  | 275.43 |

| Medición | Uds. | Largo | Alto | Parcial |
|---|---|---|---|---|
| val 1 ( practicable ) | 2 | 0.6 | 1.625 | 1.95 |
| val 5 ( practicable ) | 1 | 0.6 | 1.63 | 0.98 |
| val 8 ( practicable ) | 4 | 1.45 | 0.6 | 3.48 |
| val 9 ( practicable ) | 3 | 0.6 | 2.11 | 3.80 |
| Total |  |  |  | 10.22 |

**14CAL06** m2 COLOCACIÓN CARPINTERÍA EXTERIOR (20/07/2005)
211.9 m2 × 4.59 = 972.62
Carpintería de aluminio anodizado natural Unicity Technal o equivalente en ventanales fijos, o cerramientos en general, para acristalar, junquillos y accesorios, instalada sobre precerco de aluminio, incluso con p.p. de medios auxiliares. s/NTE-FCL.

| Código | Ud | Descripción | Rendimiento | Precio | Importe |
|---|---|---|---|---|---|
| U01FX001 | h. | Oficial 1ª cerrajero | 0.15 | 16 | 2.40 |
| U01FX003 | h. | Ayudante cerrajero | 0.15 | 14 | 2.10 |
| %0200 | % | Medios auxiliares | 2 % | 4.50 | 0.09 |
|  |  | Total |  |  | 4.59 |

| Medición | Uds. | Largo | Alto | Parcial |
|---|---|---|---|---|
| Lucernarios | 3 | 20.3 | 1.8 | 109.62 |
|  | 2 | 20.3 | 1.3 | 52.78 |
|  | 4 | 4.7 | 0.75 | 14.10 |
|  | 4 | 2 | 1.3 | 10.40 |
|  | 2 | 2 | 2.2 | 8.80 |
|  | 3 | 2 | 2.7 | 16.20 |
| Total |  |  |  | 211.9 |

**14CAL07** m³ CERCO MADERA PINO VALSAIN
2.41 m³ × 1041.71 = 2510.52
m³. Cerco madera de pino Valsaín en cualquier tipo de escuadría comercial, incluida en la actualidad dentro de las clases resistentes C18 ME-2 del CTE, i/ tratamiento fungicida para clase de uso 4 y lasurado de madera al autoclave, cortes, entalladuras para su correcto acoplamiento, nivelación y colocación de los elementos de atado y refuerzo, según CTE/ DB-SE-M.

| Código | Ud | Descripción | Rendimiento | Precio | Importe |
|---|---|---|---|---|---|
| U01AA501 | h | Cuadrilla A | 10 | 38.97 | 389.70 |
| U07DA020 | m³ | Madera pino estructural (material; 27/11/2015) | 1 | 418.4 | 418.40 |
| D35CF015 | m² | LASURADO AUTOCLAVE EXTERIOR | 15 | 9.14 | 137.10 |
| %A10_MA3 | % | Medios auxiliares 3% (27/11/2015) | 3 % | 945.20 | 28.36 |
| %CI | % | Costes indirectos..(s/total) | 7 % | 973.56 | 68.15 |
|  |  | Total |  |  | 1041.71 |

| Medición | Uds. | Largo | Ancho | Alto | Parcial |
|---|---|---|---|---|---|
| val 1 | 2 | 11.2 | 0.07 | 0.07 | 0.11 |
| val 2 | 1 | 11.2 | 0.07 | 0.07 | 0.05 |
| val 3 | 2 | 44.42 | 0.07 | 0.07 | 0.44 |
| val 4 | 3 | 43.84 | 0.07 | 0.07 | 0.64 |
| val 5 | 1 | 11.2 | 0.07 | 0.07 | 0.05 |
| val 6 | 1 | 11.2 | 0.07 | 0.07 | 0.05 |
| val 7 | 4 | 5.9 | 0.07 | 0.07 | 0.12 |
| val 8 | 4 | 13.2 | 0.07 | 0.07 | 0.26 |
| val 9 | 3 | 7.5 | 0.07 | 0.07 | 0.11 |
| val 10 | 2 | 7.5 | 0.07 | 0.07 | 0.07 |
| pac 1 | 2 | 11.5 | 0.07 | 0.07 | 0.11 |
| vac 1 dintel | 1 | 20.7 | 0.08 | 0.06 | 0.10 |
| vac 1 jambas | 2 | 3.1 | 0.08 | 0.05 | 0.02 |
| vac 1 cerco inferior | 1 | 20.7 | 0.08 | 0.05 | 0.08 |
| vac 1 durmiente | 1 | 20.7 | 0.08 | 0.12 | 0.20 |
| Total |  |  |  |  | 2.41 |

## 15 CERR CERRAJERIA (20/07/2005)
Importe: 11680.3

**15CERR1** m2 REJA (20/07/2005)
1.05 m2 × 83.74 = 87.93
Reja fija construida con cerco y bastidor de tubo de 100.50.4 mm. de espesor y ángulo 50.50.4 cada 10 cm a ejes, alterna int y ext,i/ p.p. de rigidizadores, herrajes de colgar y seguridad, patillas de fijación a obra, elaborada en taller, ajuste y montaje en obra.I/ recibido.

| Código | Ud | Descripción | Rendimiento | Precio | Importe |
|---|---|---|---|---|---|
| U01FX001 | h. | Oficial 1ª cerrajero | 0.4 | 16 | 6.40 |
| U01FX003 | h. | Ayudante cerrajero | 0.4 | 14 | 5.60 |
| P13DR100A | m2 | Reja fija bastidor tubo100.50.4 + pletinas 50.1,5c (material) | 1 | 70.1 | 70.10 |
| %0200 | % | Medios auxiliares | 2 % | 82.10 | 1.64 |
|  |  | Total |  |  | 83.74 |

| Medición | Uds. | Largo | Alto | Parcial |
|---|---|---|---|---|
| PaC3 | 1 | 0.5 | 2.1 | 1.05 |
| Total |  |  |  | 1.05 |

**15CERR2** m2 CANCELA ABAT. (20/07/2005)
2 m2 × 132.5 = 265.00
Puerta de cancela abatible, construida con cerco y bastidor de tubo de 100.50.4 mm. de espesor y ángulos 50.50.4 cada 10 cm a ejes,alterna int y ext, herrajes de colgar y seguridad, patillas de fijación a obra, elaborada en taller, ajuste y montaje en obra.I/ recibido.

| Código | Ud | Descripción | Rendimiento | Precio | Importe |
|---|---|---|---|---|---|
| U01FX001 | h. | Oficial 1ª cerrajero | 0.65 | 16 | 10.40 |
| U01FX003 | h. | Ayudante cerrajero | 0.65 | 14 | 9.10 |
| P13CC030 | m2 | Puerta cancela abatible bastidor tubo100.50.4 + pl (material; 16/12/2015) | 1 | 110.4 | 110.40 |
| %0200 | % | Medios auxiliares | 2 % | 129.90 | 2.60 |
|  |  | Total |  |  | 132.5 |

| Medición | Uds. | Largo | Alto | Parcial |
|---|---|---|---|---|
| Caldera | 1 | 0.95 | 2.1 | 2.00 |
| Total |  |  |  | 2 |

**15CERR3** m2 CELOSÍA FIJA LAMAS CHAPA GAL. (20/07/2005)
3.94 m2 × 135.94 = 535.60
Celosía fija de lamas fijas de acero galvanizado, con plegadura sencilla en los bordes, incluso soportes del mismo material, patillas para anclaje a los paramentos, elaborada en taller y montaje en obra (sin incluir recibido de albañilería).

| Código | Ud | Descripción | Rendimiento | Precio | Importe |
|---|---|---|---|---|---|
| U01FX001 | h. | Oficial 1ª cerrajero | 0.2 | 16 | 3.20 |
| U01FX003 | h. | Ayudante cerrajero | 0.2 | 14 | 2.80 |
| P13DC020 | m2 | Celosía fija lamas chapa galvan. (material) | 1 | 127.27 | 127.27 |
| %0200 | % | Medios auxiliares | 2 % | 133.27 | 2.67 |
|  |  | Total |  |  | 135.94 |

| Medición | Uds. | Largo | Alto | Parcial |
|---|---|---|---|---|
| R3 | 1 | 1.25 | 2.1 | 2.63 |
| R4 | 1 | 1.25 | 1.05 | 1.31 |
| Total |  |  |  | 3.94 |

**15CERR4** m. BARANDILLA ACERO MACIZO senc (20/07/2005)
32.31 m. × 26 = 840.06
Suministro y colocación de Barandilla metálica de proteccion en cubierta formado por pletina de acero laminado en frío de 50 mm. y 10mm de espesor y 100cm de altura, en formación de elementos horizontales y verticales cada 2m, incluso p.p. de patillas de sujeción a base de redondo liso macizo de 16 mm. , i/montaje y recibido de albañilería en obra mediante taco químico a la altura prescrita en el CTE en su documento básico SUA. I/p.p. de elementos móviles.

| Código | Ud | Descripción | Rendimiento | Precio | Importe |
|---|---|---|---|---|---|
| U01FX001 | h. | Oficial 1ª cerrajero | 0.4 | 16 | 6.40 |
| U01FX003 | h. | Ayudante cerrajero | 0.4 | 14 | 5.60 |
| P13BM040 | m. | Barandilla pletina horizontal 50.10 montante c/2m (material; 12/10/2009) | 1 | 13.49 | 13.49 |
| %0200 | % | Medios auxiliares | 2 % | 25.49 | 0.51 |
|  |  | Total |  |  | 26 |

| Medición | Uds. | Largo | Parcial |
|---|---|---|---|
| Petos | 1 | 21.6 | 21.60 |
|  | 2 | 4.7 | 9.40 |
| Sala Calderas | 1 | 1.31 | 1.31 |
| Total |  |  | 32.31 |

**15CERR5** m. ESCALERA VERTICAL PATES D=20 mm. (20/07/2005)
4.75 m. × 46.7 = 221.83
Escalera vertical formada por redondo de acero galvanizado de D=20 mm. y medidas 250x300x25 con garras para recibido a obra y separadas 30 cm., incluso recibido de albañilería.

| Código | Ud | Descripción | Rendimiento | Precio | Importe |
|---|---|---|---|---|---|
| U01AA501 | h | Cuadrilla A | 0.3 | 38.97 | 11.69 |
| P13EV030 | ud | Pate estándar a.galv. D=20 mm (material) | 3.3 | 10.33 | 34.09 |
| %0200 | % | Medios auxiliares | 2 % | 45.78 | 0.92 |
|  |  | Total |  |  | 46.7 |

**15CERR6** kg BASTIDOR FONDO PISTA (20/07/2005)
422.28 kg × 6.6 = 2787.05
kg. Bastidor construido por dos tubos de 100.100.3 mm. de espesor de acero galvanizado pinntado, según planos., i/ p.p. de rigidizadores, herrajes de colgar y seguridad, patillas de fijación a obra, elaborada en taller, ajuste y montaje en obra.I/ recibido.

| Código | Ud | Descripción | Rendimiento | Precio | Importe |
|---|---|---|---|---|---|
| U01FX001 | h. | Oficial 1ª cerrajero | 0.1 | 16 | 1.60 |
| U01FX003 | h. | Ayudante cerrajero | 0.1 | 14 | 1.40 |
| P09W060 | kg | Bastidor acero galvanizado pintado (material; 13/10/2009) | 1 | 3.47 | 3.47 |
| %0200 | % | Medios auxiliares | 2 % | 6.47 | 0.13 |
|  |  | Total |  |  | 6.6 |

| Medición | Uds. | Parcial |
|---|---|---|
| bastidor horizontal tubo 100.100.3 | 284.48 | 284.48 |
| montantes tubo 100.100.3 | 137.795 | 137.80 |
| Total |  | 422.28 |

**15CERR7** U JAULA ESCALERA VERTICAL (04/03/2015)
1 U × 371.96 = 371.96

| Código | Ud | Descripción | Rendimiento | Precio | Importe |
|---|---|---|---|---|---|
| U01AA501 | h | Cuadrilla A | 0.3 | 38.97 | 11.69 |
| P13EE130 | U | Jaula escal. emerg. 2tramos (material; 16/12/2015) | 1 | 360.23 | 360.23 |
| _1 | % | Medios auxiliares | 0.02 | 2 | 0.04 |
|  |  | Total |  |  | 371.96 |

**15CERR8** m² PUERTA ACERO 60 mm RPT - ACÚSTICA C/AISLAMIENTO (04/03/2015)
6.9 m² × 952.3 = 6570.87
m². Puerta con perfiles de acero JANSEN de la serie JANISOL o similar formado por perfiles de acero calidad S235HRG2 según la EN10025:1993 laminados en frío, de 1,5 mm de espesor y 600mm de profundidad, y tratado Senzimir (zincado en caliente), según la norma UNE 37-508, en exterior e interior del perfil. Rotura de puente térmico de 15mm entre elementos de perfil mediante almas continúas en material poliamida con fibra de vidrio. Junquillos clipados sobre tornillos ocultos autoperforantes. Estanquidad del sistema mediante doble junta EPDM en marco
y hoja así como burlete automático inferior con junta planetaria. Marco y hoja enrasados dejando una ranura negativa de 5mm. Acabado efecto anodizado natural. Totalmente montada.
Clasificaciones:
- Resistencia a la lluvia batiente (EN 12208): Clase 3A
- Resistencia a la carga de viento (EN 12210): Clase C2
- Permeabilidad al aire (EN 12207): Clase 2
- Coeficiente de transmisión térmica (EN 1077-1): >2 W/m2K
- Aislamiento acústico (EN 140-3): Hasta Rw 45 dB
- Protección antiefracción (ENV 1627): Hasta RC3
- Resist. a los cambios de temp.(EN 12219): Clase 2(d)/2(e)
- Resistencia mecánica (EN 1192): Clase 4

| Código | Ud | Descripción | Rendimiento | Precio | Importe |
|---|---|---|---|---|---|
| U01FX001 | h. | Oficial 1ª cerrajero | 0.5 | 16 | 8.00 |
| U01FX003 | h. | Ayudante cerrajero | 0.5 | 14 | 7.00 |
| U22SA001 | m² | Puerta acero aisl. térm.y acúst. e/60 (material; 27/11/2015) | 1 | 875 | 875.00 |
| %CI | % | Costes indirectos..(s/total) | 7 % | 890.00 | 62.30 |
|  |  | Total |  |  | 952.3 |

| Medición | Uds. | Largo | Alto | Parcial |
|---|---|---|---|---|
|  | 2 | 1.15 | 3 | 6.90 |
| Total |  |  |  | 6.9 |

## 16 VID VIDRIERIA (31/01/2000)
Importe: 38241.89

**16VID1** m² CLIMALIT PLUS SIL PLANITHERM XN 44.2/20/55.2Si 45d
215.05 m² × 128.84 = 27707.04
m². Doble acristalamiento CLIMALIT PLUS Silence de Rw=45 dB (* simulación ISACO) y espesor total 38 mm, formado por un vidrio bajo emisivo capa Planitherm XN sobre vidrio laminado acústico y de seguridad Stadip Silence incoloro de 8 mm (4+4) y un vidrio laminado acústico y de seguridad Stadip Silence 10 mm de espesor (5+5) y cámara de aire deshidratado de 20 mm con U=1,4 W/m²K y g=0,57 con perfil separador de aluminio y doble sellado perimetral, fijado sobre carpintería con acuñado mediante calzos de apoyo perimetrales y laterales y sellado en frío con silicona neutra, incluso colocación de junquillos, según UNE 85222:1985. Nivel de seguridad de uso según UNE EN 12600: 1B1/1B1.

| Código | Ud | Descripción | Rendimiento | Precio | Importe |
|---|---|---|---|---|---|
| U01FZ303 | h. | Oficial 1ª vidriería (mano de obra) | 1.15 | 15 | 17.25 |
| U23GH110 | m² | CLIMALIT PLUS SIL PLANITHERM XN 44.2/20/55.2Si 45d (15/01/2016) | 1.006 | 95.4 | 95.97 |
| U23OV511 | m | Sellado con silicona neutra (material; 04/03/2015) | 7 | 0.78 | 5.46 |
| U23OV520 | ud | Materiales auxiliares (material; 04/03/2015) | 1.5 | 1.15 | 1.73 |
| %CI | % | Costes indirectos..(s/total) | 7 % | 120.41 | 8.43 |
|  |  | Total |  |  | 128.84 |

| Medición | Uds. | Largo | Alto | Parcial |
|---|---|---|---|---|
| val 3 | 3 | 20.7 | 1.5 | 93.15 |
| val 4 | 2 | 20.7 | 1.1 | 45.54 |
| pac 1 ( sólo fijos ) | 2 | 3.5 |  | 7.00 |
| pac 1 ( practicable ) | 2 | 1.8 | 2.1 | 7.56 |
| vac 1 ( fijos ) | 8 | 2 | 3 | 48.00 |
|  | 4 | 0.6 | 3 | 7.20 |
| vac1 ( practicable ) | 2 | 1.1 | 3 | 6.60 |
| Total |  |  |  | 215.05 |

**16VID2** m2 V.SEG.SIMPLE 3+3 BUTIRAL INCOLO. (31/01/2000)
16.44 m2 × 65.36 = 1074.52
Acristalamiento con vidrio laminar de seguridad tipo Multipact compuesto por dos vidrios de 3 mm. de espesor unidos mediante lámina de butiral de polivinilo incolora, i.p.p. vinilo color según planos señalización, fijación sobre carpintería con acuñado mediante calzos de apoyo perimetrales y laterales y sellado en frío con silicona, incluso colocación de junquillos, según NTE-FVP.

| Código | Ud | Descripción | Rendimiento | Precio | Importe |
|---|---|---|---|---|---|
| U01FZ303 | h. | Oficial 1ª vidriería | 0.6 | 15 | 9.00 |
| P14DA010 | m2 | Multipact 3+3 butiral incoloro (material; 31/01/2000) | 1.006 | 51.63 | 51.94 |
| P14KW055 | m. | Sellado con silicona incolora (material) | 3.5 | 0.51 | 1.79 |
| P01DW090 | ud | Pequeño material | 1 | 1.35 | 1.35 |
| %0200 | % | Medios auxiliares | 2 % | 64.08 | 1.28 |
|  |  | Total |  |  | 65.36 |

| Medición | Uds. | Largo | Alto | Parcial |
|---|---|---|---|---|
| pm4 | 1 | 0.5 | 1.2 | 0.60 |
| pm3 | 2 | 1.1 | 0.7 | 1.54 |
| pm1 | 4 | 1.2 | 1.2 | 5.76 |
| pm4 | 1 | 2.6 | 0.7 | 1.82 |
| vm2 | 6 | 1.6 | 0.7 | 6.72 |
| Total |  |  |  | 16.44 |

**16VID3** m2 VIDRIO SEGURIDAD STADIP 44.1 INCOL. (Nivel 2B2) (31/01/2000)
1.68 m2 × 72.43 = 121.68
Acristalamiento de vidrio laminar de seguridad Stadip compuesto por dos vidrios de 4 mm de espesor unidos mediante lámina de butiral de polivinilo incolora de 0,38 mm, clasificado 2B2 según UNE-EN 12600, fijado sobre carpintería con acuñado mediante calzos de apoyo perimetrales y laterales y sellado en frío con silicona neutra, incluso colocación de junquillos, según NTE-FVP.E16TPA020 trh m2 POLICARB.CEL.ACRIS. 16 mm. INC. 64,65 0

| Código | Ud | Descripción | Rendimiento | Precio | Importe |
|---|---|---|---|---|---|
| U01FZ303 | h. | Oficial 1ª vidriería | 0.75 | 15 | 11.25 |
| Mat_1 | m2 | vidrio seg. 4+4 44.1 N2B2 INCOL. (material; 01/12/2015) | 1 | 49.92 | 49.92 |
| P14DFFF | m2 | vinilo color (material; 15/02/2010) | 0.1 | 16.32 | 1.63 |
| P14KW065 | m. | Sellado con silicona neutra (material; 31/01/2000) | 7 | 0.98 | 6.86 |
| P01DW090 | ud | Pequeño material | 1 | 1.35 | 1.35 |
| %0200 | % | Medios auxiliares | 2 % | 71.01 | 1.42 |
|  |  | Total |  |  | 72.43 |

| Medición | Uds. | Largo | Alto | Parcial |
|---|---|---|---|---|
| vm 1 | 1 | 1.4 | 1.2 | 1.68 |
| Total |  |  |  | 1.68 |

**16VID4** m² CLIMALIT PLUS SIL PLANISTAR ONE 44.2/20/55.2Si 45d
68.42 m² × 136.49 = 9338.65
m². Doble acristalamiento CLIMALIT PLUS Silence de Rw=45 dB (* simulación ISACO) y espesor total 38 mm, formado por un vidrio bajo emisivo capa Planistar One sobre vidrio laminado acústico y de seguridad Stadip incoloro de 8 mm (4+4) y un vidrio laminado acústico y de seguridad Stadip Silence 10 mm de espesor (5+5) y cámara de aire deshidratado de 20 mm con U=1,3 W/m²K y g=0,36 con perfil separador de aluminio y doble sellado perimetral, fijado sobre carpintería con acuñado mediante calzos de apoyo perimetrales y laterales y sellado en frío con silicona neutra, incluso colocación de junquillos, según UNE 85222:1985. Nivel de seguridad de uso según UNE EN 12600: 1B1/1B1.

| Código | Ud | Descripción | Rendimiento | Precio | Importe |
|---|---|---|---|---|---|
| U01FZ303 | h. | Oficial 1ª vidriería | 1.15 | 15 | 17.25 |
| U23GH125 | m² | CLIMALIT PLUS SIL PLANISTAR ONE 44.2/Si20/55.2Si 4 (material; 15/01/2016) | 1.006 | 102.5 | 103.12 |
| U23OV511 | m | Sellado con silicona neutra | 7 | 0.78 | 5.46 |
| U23OV520 | ud | Materiales auxiliares | 1.5 | 1.15 | 1.73 |
| %CI | % | Costes indirectos..(s/total) | 7 % | 127.56 | 8.93 |
|  |  | Total |  |  | 136.49 |

| Medición | Uds. | Largo | Alto | Parcial |
|---|---|---|---|---|
| val1 ( sólo fijos ) | 2 | 5.9 |  | 11.80 |
| val 1 ( practicable ) | 2 | 0.6 | 1.625 | 1.95 |
| val 2 ( fijos ) | 1 | 6.8 |  | 6.80 |
| val 5 ( sólo fijos ) | 1 | 5 |  | 5.00 |
| val 5 ( practicable ) | 1 | 0.6 | 1.63 | 0.98 |
| val 6 ( fijos ) | 1 | 6 |  | 6.00 |
| val 7 | 4 | 1.64 |  | 6.56 |
| val 8 ( sólo fijos ) | 4 | 4.35 | 0.6 | 10.44 |
| val 8 ( practicable ) | 4 | 1.45 | 0.6 | 3.48 |
| val 9 ( sólo fijos ) | 3 | 0.86 | 2.11 | 5.44 |
| val 9 ( practicable ) | 3 | 0.6 | 2.11 | 3.80 |
| val10 | 2 | 1.46 | 2.11 | 6.16 |
| Total |  |  |  | 68.42 |

## 17 E ELECTRICIDAD- ILUMINACION-TELEC E INFORMATICA (31/01/2000)
Importe: 30299.46

**17E01** u AMPLIACION CUADRO GENERAL RED Y CUADRO (31/01/2000)
1 u × 262.48 = 262.48
Ampliación de cuadro general colocando automático magnetotérmico de 4x100A y 4x40A

| Código | Ud | Descripción | Rendimiento | Precio | Importe |
|---|---|---|---|---|---|
| U01FY630 | h. | Oficial 1ª electricista (mano de obra) | 0.2 | 16 | 3.20 |
| U01FY635 | h. | Oficial 2ª electricista (mano de obra) | 0.2 | 14 | 2.80 |
| P15FK240 | ud | PIA ABB 4x40A, 6/15kA curva C (material; 31/01/2000) | 1 | 135.27 | 135.27 |
| P15FV020 | ud | PIA ABB 4x160A, 6/15kA curva C (material; 31/01/2000) | 1 | 114.71 | 114.71 |
| P01DW090 | ud | Pequeño material | 1 | 1.35 | 1.35 |
| %0200 | % | Medios auxiliares | 2 % | 257.33 | 5.15 |
|  |  | Total |  |  | 262.48 |

**17E02** ud. GRUPO ELECTROGENO INSONORIZADO 8000W (20/07/2005)
1 ud. × 5943.08 = 5943.08
Grupo Electrógeno de 15 KVA en servicio de emergencia Standby, accionado por motor diesel, marca Cummins tipo 4BT3.3G2, a 1.500 r.p.m., según ISO3046, refrigerado por agua mediante radiador y acoplado a un alternador trifásico marca STAMFORD NEWAGE tipo UCI224D de 4 polos, cos de 0’8, a 230/400 Vca y 50 Hz, autoexcitado, sin escobillas, un cojinete, protección IP-23, autoregulado electrónicamente y aislamiento clase H.

| Código | Ud | Descripción | Rendimiento | Precio | Importe |
|---|---|---|---|---|---|
| U01FY630 | h. | Oficial 1ª electricista | 0.2 | 16 | 3.20 |
| U01FY635 | h. | Oficial 2ª electricista | 0.2 | 14 | 2.80 |
| P15JA100 | ud. | GRUPO ELECTROGENO INSONORIZADO 8000W (material; 10/02/2010) | 1 | 5819.2 | 5819.20 |
| P01DW090 | ud | Pequeño material | 1 | 1.35 | 1.35 |
| %0200 | % | Medios auxiliares | 2 % | 5826.55 | 116.53 |
|  |  | Total |  |  | 5943.08 |

**17E03** m. LÍNEA GRAL. ALIMENTACIÓN 4(1x50)mm2 Cu (20/07/2005)
85 m. × 41.07 = 3490.95
Línea general de alimentación (LGA) en canalización entubada formada por conductor de Cu 4(1x50) mm2 con aislamiento 0,6/1 kV libre de halógenos. Instalación incluyendo conexionado.

| Código | Ud | Descripción | Rendimiento | Precio | Importe |
|---|---|---|---|---|---|
| U01FY630 | h. | Oficial 1ª electricista | 0.5 | 16 | 8.00 |
| U01FY635 | h. | Oficial 2ª electricista | 0.5 | 14 | 7.00 |
| P15AI080 | m. | C.aisl.l.halóg.RZ1-k 0,6/1kV 1x50mm2 Cu (material; 13/01/2016) | 4 | 4.79 | 19.16 |
| P15GD140 | m. | Tubo PVC ríg. der.ind. M 50/gp5 (material) | 1 | 4.75 | 4.75 |
| P01DW090 | ud | Pequeño material | 1 | 1.35 | 1.35 |
| %0200 | % | Medios auxiliares | 2 % | 40.26 | 0.81 |
|  |  | Total |  |  | 41.07 |

**17E04** m LÍNEA GRAL. ALIMENTACIÓN 4(1x16)mm2 Cu (20/07/2005)
15 m × 31.8 = 477.00
Línea general de alimentación (LGA) en canalización entubada formada por conductor de Cu 4(1x16) mm2 con aislamiento 0,6/1 kV libre de halógenos, resistente al fuego (AS+). Instalación incluyendo conexionado.

| Código | Ud | Descripción | Rendimiento | Precio | Importe |
|---|---|---|---|---|---|
| U01FY630 | h. | Oficial 1ª electricista | 0.5 | 16 | 8.00 |
| U01FY635 | h. | Oficial 2ª electricista | 0.5 | 14 | 7.00 |
| P15AI050 | m. | C.aisl.l.halóg.RZ1-k 0,6/1kV 1x16mm2 Cu (material; 13/01/2016) | 4 | 2.11 | 8.44 |
| P15GD150 | m. | Tubo PVC ríg. der.ind. M 63/gp5 (material) | 1 | 6.39 | 6.39 |
| P01DW090 | ud | Pequeño material | 1 | 1.35 | 1.35 |
| %0200 | % | Medios auxiliares | 2 % | 31.18 | 0.62 |
|  |  | Total |  |  | 31.8 |

**17E05** ud CUADRO PROTEC.GENERAL (31/01/2000)
0.3 ud × 5592.64 = 1677.79
Cuadro eléctrico General de Mando y Protección PRAGMA, intensidad de cortocircuito y tipo de protección según esquemas unifilares de proyecto, montado en armario con bastidor para protección de las partes en tensión, equipado en su interior con elementos ABB,
1 Equipos de medida
1 Automatico general 4x160.
4 Diferenciales de 4x40 A 30 ma.
9 Diferenciales de 2x40 A 30 ma.
1 Automático mag. de 4x63 A
7 Automáticos mag. de 4x40 A
2 Magnetotermicos de, 4x16 A.
36 mag de 2x10 A y 2x16 A
Tomas de corriente monofasicas y trifásicas.
Se emplearan automaticos de 10 Ka de poder de corte minimo.
1 conmutación mediante un conjunto de contactores de 4x40A con enclavamiento electromecánico.
.Incluido suministro transporte, montaje, zócalo, conexionado y puesta en servicio con todos sus accesorios y soportajes M.O. y P.M.

| Código | Ud | Descripción | Rendimiento | Precio | Importe |
|---|---|---|---|---|---|
| U01FY630 | h. | Oficial 1ª electricista | 1.5 | 16 | 24.00 |
| P15FV020 | ud | PIA ABB 4x160A, 6/15kA curva C | 1 | 114.71 | 114.71 |
| P15FJ080 | ud | Diferencial ABB 4x40A a 30mA tipo AC (material; 31/01/2000) | 4 | 319.24 | 1276.96 |
| P15FD020 | ud | Int.aut.di. Legrand 2x40 A 30 mA (material; 31/01/2000) | 9 | 69.51 | 625.59 |
| P15FK240 | ud | PIA ABB 4x40A, 6/15kA curva C | 7 | 135.27 | 946.89 |
| P15FK220 | ud | PIA ABB 4x16A, 6/15kA curva C (material; 31/01/2000) | 2 | 128.84 | 257.68 |
| P15FK070 | ud | PIA ABB 2x16A, 6/10kA curva C (material; 31/01/2000) | 12 | 61.23 | 734.76 |
| P15FK060 | ud | PIA ABB 2x10A, 6/10kA curva C (material; 31/01/2000) | 24 | 60.21 | 1445.04 |
| P15FM020 | ud | Minut.escal.Legrand 16 A.Conex.3-4 hilos (material; 31/01/2000) | 1 | 56 | 56.00 |
| P01DW090 | ud | Pequeño material | 1 | 1.35 | 1.35 |
| %0200 | % | Medios auxiliares | 2 % | 5482.98 | 109.66 |
|  |  | Total |  |  | 5592.64 |

| Medición | Uds. | Largo | Parcial |
|---|---|---|---|
| Está ejecutado el cuadro, las protecciones y los automáticos. |  |  |  |
| A falta de conexionado | 1 | 0.3 | 0.30 |
| Total |  |  | 0.3 |

**17E06** ud. CIRCUITO MONOF. POTENCIA 15 A. (20/07/2005)
37 ud. × 32.03 = 1185.11
Unidad de Circuito para tomas de uso general, realizado con tubo PVC corrugado M 25/gp5, conductores de cobre rígido de 2,5 mm2, aislamiento VV 750 V, líbre de halógenos., en sistema monofásico (fase neutro y tierra), incluido p./p. de cajas de registro, regletas de conexión y bandeja de chapa.

| Código | Ud | Descripción | Rendimiento | Precio | Importe |
|---|---|---|---|---|---|
| U01FY630 | h. | Oficial 1ª electricista | 0.15 | 16 | 2.40 |
| U01FY635 | h. | Oficial 2ª electricista | 0.15 | 14 | 2.10 |
| P15GB030 | m. | Tubo PVC corrugado M 25/gp5 (material) | 20 | 0.59 | 11.80 |
| P15GA020 | m. | Cond. rígi. 750 V 2,5 mm2 Cu (material; 12/02/2010) | 25 | 0.55 | 13.75 |
| P01DW090 | ud | Pequeño material | 1 | 1.35 | 1.35 |
| %0200 | % | Medios auxiliares | 2 % | 31.40 | 0.63 |
|  |  | Total |  |  | 32.03 |

**17E07** ud. CIRCUITO TRIF. POTENCIA 15 A. (20/07/2005)
2 ud. × 53.96 = 107.92
Unidad de Circuito de potencia para una intensidad máxima de 15 A. o una potencia de 8 kW. Constituido por cinco conductores (tres fases, neutro y tierra) de cobre de 2,5 mm2 de sección y aislamiento tipo W 750 V líbre de halógenos. Montado en bandeja de chapa de 10x30 mm., incluyendo hilos de maniobra, ángulos y accesorios de montaje.

| Código | Ud | Descripción | Rendimiento | Precio | Importe |
|---|---|---|---|---|---|
| U01FY630 | h. | Oficial 1ª electricista | 0.2 | 16 | 3.20 |
| U01FY635 | h. | Oficial 2ª electricista | 0.2 | 14 | 2.80 |
| P15GF160 | m. | Moldura PVC. tapa ext. 10x30 mm. (material) | 20 | 1.59 | 31.80 |
| P15GA020 | m. | Cond. rígi. 750 V 2,5 mm2 Cu | 25 | 0.55 | 13.75 |
| P01DW090 | ud | Pequeño material | 1 | 1.35 | 1.35 |
| %0200 | % | Medios auxiliares | 2 % | 52.90 | 1.06 |
|  |  | Total |  |  | 53.96 |

**17E08** ud. CIRCUITO TRIF. POTENCIA 30 A. (20/07/2005)
1 ud. × 384.39 = 384.39
Unidad de Circuito de potencia para una intensidad máxima de 30 A. o una potencia de 16 kW. Constituido por cinco conductores (tres fases, neutro y tierra) de cobre de 10 mm2 de sección y aislamiento tipo W 750 V, líbre de halógenos. Montado en bandeja de chapa de 40x100 mm., incluyendo ángulos y accesorios de montaje.

| Código | Ud | Descripción | Rendimiento | Precio | Importe |
|---|---|---|---|---|---|
| U01FY630 | h. | Oficial 1ª electricista | 0.2 | 16 | 3.20 |
| U01FY635 | h. | Oficial 2ª electricista | 0.2 | 14 | 2.80 |
| P15GF040 | m. | Canaleta PVC tapa ext. 40x100 mm (material) | 20 | 15.65 | 313.00 |
| P15GA050 | m. | Cond. rígi. 750 V 10 mm2 Cu (material) | 25 | 2.26 | 56.50 |
| P01DW090 | ud | Pequeño material | 1 | 1.35 | 1.35 |
| %0200 | % | Medios auxiliares | 2 % | 376.85 | 7.54 |
|  |  | Total |  |  | 384.39 |

**17E09** m. LÍNEA ALIMENTACIÓN CLIMATIZACIÓN 4(1x10)mm2 Cu (20/07/2005)
60 m. × 16.81 = 1008.60

| Código | Ud | Descripción | Rendimiento | Precio | Importe |
|---|---|---|---|---|---|
| U01FY630 | h. | Oficial 1ª electricista | 0.01 | 16 | 0.16 |
| U01FY635 | h. | Oficial 2ª electricista | 0.01 | 14 | 0.14 |
| P15AI050 | m. | C.aisl.l.halóg.RZ1-k 0,6/1kV 1x16mm2 Cu | 4 | 2.11 | 8.44 |
| P15GD150 | m. | Tubo PVC ríg. der.ind. M 63/gp5 | 1 | 6.39 | 6.39 |
| P01DW090 | ud | Pequeño material | 1 | 1.35 | 1.35 |
| %0200 | % | Medios auxiliares | 2 % | 16.48 | 0.33 |
|  |  | Total |  |  | 16.81 |

**17E10** ud P.LUZ BIPOLAR LEGRAND PLEXO 55 (20/07/2005)
41 ud × 38.88 = 1594.08
Punto de luz bipolar estanco con Intensidad de 10A realizado con tubo PVC corrugado de M 20/gp5 y conductor rígido de 1,5 mm2 de Cu, y aislamiento VV 750 V, líbre de halógenos, incluyendo caja de registro, interruptor bipolar 10A con grado IP55 IK 07, con marco Legrand serie serie Plexo 55 superficie monobloc gris bicolor, instalado.

| Código | Ud | Descripción | Rendimiento | Precio | Importe |
|---|---|---|---|---|---|
| U01FY630 | h. | Oficial 1ª electricista | 0.4 | 16 | 6.40 |
| U01FY635 | h. | Oficial 2ª electricista | 0.4 | 14 | 5.60 |
| P15GB020 | m. | Tubo PVC corrugado M 20/gp5 (material) | 8 | 0.45 | 3.60 |
| P15GA010 | m. | Cond. rígi. 750 V 1,5 mm2 Cu (material) | 16 | 0.34 | 5.44 |
| P15GK050 | ud | Caja mecan. empotrar enlazable (material) | 1 | 0.28 | 0.28 |
| U30KA318 | ud | Interruptor bip. Legrand Plexo 55 IP55 IK07 (material; 29/11/2015) | 1 | 15.47 | 15.47 |
| %0200 | % | Medios auxiliares | 2 % | 36.79 | 0.74 |
| P01DW090 | ud | Pequeño material | 1 | 1.35 | 1.35 |
|  |  | Total |  |  | 38.88 |

**17E11** ud P.LUZ EMERGENCIA (20/07/2005)
9 ud × 36.17 = 325.53
Punto de luz conmutado estanco con Intensidad de 10A realizado con tubo PVC corrugado de M 20/gp5 y conductor rígido de 1,5 mm2 de Cu, y aislamiento VV 750 V, líbre de halógenos, incluyendo caja de registro, interruptor-conmutador 10A con grado IP55 IK 07, con marco Legrand serie Plexo 55 superficie monobloc gris bicolor, instalado

| Código | Ud | Descripción | Rendimiento | Precio | Importe |
|---|---|---|---|---|---|
| U01FY630 | h. | Oficial 1ª electricista | 0.5 | 16 | 8.00 |
| U01FY635 | h. | Oficial 2ª electricista | 0.5 | 14 | 7.00 |
| P15GB020 | m. | Tubo PVC corrugado M 20/gp5 | 13 | 0.45 | 5.85 |
| P15GA010 | m. | Cond. rígi. 750 V 1,5 mm2 Cu | 39 | 0.34 | 13.26 |
| P01DW090 | ud | Pequeño material | 1 | 1.35 | 1.35 |
| %0200 | % | Medios auxiliares | 2 % | 35.46 | 0.71 |
|  |  | Total |  |  | 36.17 |

**17E12** ud B.ENCH.SCHUKO LEGRAND PLEXO 55 (20/07/2005)
6 ud × 34.15 = 204.90
Base de enchufe estanca con toma de tierra lateral tipo Schuko realizado con tubo PVC corrugado de M 20/gp5 y conductor rígido de 2,5 mm2 de Cu., y aislamiento VV 750 V, líbre de halógenos., incluyendo caja de registro, toma de corriente 16A-250V con tapa y embornamiento a tornillo, grado IP55 IK 07, y con marco Legrand serie Plexo 55 superficie monobloc gris bicolor, instalado.

| Código | Ud | Descripción | Rendimiento | Precio | Importe |
|---|---|---|---|---|---|
| U01FY630 | h. | Oficial 1ª electricista | 0.45 | 16 | 7.20 |
| U01FY635 | h. | Oficial 2ª electricista | 0.45 | 14 | 6.30 |
| P15GB020 | m. | Tubo PVC corrugado M 20/gp5 | 6 | 0.45 | 2.70 |
| P15GA020 | m. | Cond. rígi. 750 V 2,5 mm2 Cu | 18 | 0.55 | 9.90 |
| P15GK050 | ud | Caja mecan. empotrar enlazable | 1 | 0.28 | 0.28 |
| P15MA100 | ud | Base enchu.schuko Legrand Plexo 55 (material) | 1 | 5.75 | 5.75 |
| P01DW090 | ud | Pequeño material | 1 | 1.35 | 1.35 |
| %0200 | % | Medios auxiliares | 2 % | 33.48 | 0.67 |
|  |  | Total |  |  | 34.15 |

**17E13** ud P.LUZ SENCILLO BJC IRIS (20/07/2005)
8 ud × 33.11 = 264.88
Punto de luz sencillo realizado con tubo PVC corrugado de M 20/gp5 y conductor rígido de 1,5 mm2 de Cu., y aislamiento VV 750 V, líbre de halógenos., incluyendo caja de registro, caja de mecanismo universal con tornillos, interruptor unipolar BJC Iris, instalado.

| Código | Ud | Descripción | Rendimiento | Precio | Importe |
|---|---|---|---|---|---|
| U01FY630 | h. | Oficial 1ª electricista | 0.4 | 16 | 6.40 |
| U01FY635 | h. | Oficial 2ª electricista | 0.4 | 14 | 5.60 |
| P15GB020 | m. | Tubo PVC corrugado M 20/gp5 | 8 | 0.45 | 3.60 |
| P15GA010 | m. | Cond. rígi. 750 V 1,5 mm2 Cu | 16 | 0.34 | 5.44 |
| P15GK050 | ud | Caja mecan. empotrar enlazable | 1 | 0.28 | 0.28 |
| U30KA315 | ud | Interruptor BJC Iris (material) | 1 | 9.79 | 9.79 |
| P01DW090 | ud | Pequeño material | 1 | 1.35 | 1.35 |
| %0200 | % | Medios auxiliares | 2 % | 32.46 | 0.65 |
|  |  | Total |  |  | 33.11 |

**17E14** ud P.LUZ PULSADOR BJC IRIS (20/07/2005)
4 ud × 32.76 = 131.04
Punto luz de alumbrado de escalera realizado con tubo PVC corrugado de M 20/gp5 y conductor rígido de 1,5 mm2 de Cu., y aislamiento VV 750 V, líbre de halógenos, incluyendo caja de registro, cajas de mecanismo universal con tornillos, pulsador BJC Iris, instalado.

| Código | Ud | Descripción | Rendimiento | Precio | Importe |
|---|---|---|---|---|---|
| U01FY630 | h. | Oficial 1ª electricista | 0.45 | 16 | 7.20 |
| U01FY635 | h. | Oficial 2ª electricista | 0.45 | 14 | 6.30 |
| P15GB020 | m. | Tubo PVC corrugado M 20/gp5 | 6 | 0.45 | 2.70 |
| P15GA010 | m. | Cond. rígi. 750 V 1,5 mm2 Cu | 12 | 0.34 | 4.08 |
| P15GK050 | ud | Caja mecan. empotrar enlazable | 1 | 0.28 | 0.28 |
| U30KG315 | ud | Pulsador BJC Iris (material) | 1 | 10.21 | 10.21 |
| P01DW090 | ud | Pequeño material | 1 | 1.35 | 1.35 |
| %0200 | % | Medios auxiliares | 2 % | 32.12 | 0.64 |
|  |  | Total |  |  | 32.76 |

**17E15** ud P.LUZ DETECTOR PRESENCIA BJC IRIS (20/07/2005)
8 ud × 161.7 = 1293.60
Punto cruzamiento realizado con tubo PVC corrugado de M 20/gp5 y conductor rígido de 1,5 mm2 de Cu., y aislamiento VV 750 V, líbre de halógenos., incluyendo caja de registro, cajas de mecanismo universal con tornillos, conmutadores y cruzamiento BJC Iris, instalado.

| Código | Ud | Descripción | Rendimiento | Precio | Importe |
|---|---|---|---|---|---|
| U01FY630 | h. | Oficial 1ª electricista | 0.6 | 16 | 9.60 |
| U01FY635 | h. | Oficial 2ª electricista | 0.6 | 14 | 8.40 |
| P15GB020 | m. | Tubo PVC corrugado M 20/gp5 | 18 | 0.45 | 8.10 |
| P15GA010 | m. | Cond. rígi. 750 V 1,5 mm2 Cu | 72 | 0.34 | 24.48 |
| P15GK050 | ud | Caja mecan. empotrar enlazable | 3 | 0.28 | 0.84 |
| P22TH070 | ud | Detector presencia (material; 22/09/2009) | 1 | 105.76 | 105.76 |
| P01DW090 | ud | Pequeño material | 1 | 1.35 | 1.35 |
| %0200 | % | Medios auxiliares | 2 % | 158.53 | 3.17 |
|  |  | Total |  |  | 161.7 |

**17E16** ud B.ENCH.SCHUKO BJC IRIS (20/07/2005)
24 ud × 39.69 = 952.56
Base de enchufe con toma de tierra lateral realizada con tubo PVC corrugado de M 20/gp5 y conductor rígido de 2,5 mm2 de Cu., y aislamiento VV 750 V, líbre de halógenos., en sistema monofásico con toma de tierra (fase, neutro y tierra), incluyendo caja de registro, caja de mecanismo universal con tornillos, base de enchufe sistema schuko 10-16 A. (II+t.) BJC Iris, instalada.

| Código | Ud | Descripción | Rendimiento | Precio | Importe |
|---|---|---|---|---|---|
| U01FY630 | h. | Oficial 1ª electricista | 0.45 | 16 | 7.20 |
| O01OB220 | h. | Ayudante electricista (mano de obra) | 0.45 | 18.01 | 8.10 |
| P15GB020 | m. | Tubo PVC corrugado M 20/gp5 | 6 | 0.45 | 2.70 |
| P15GA020 | m. | Cond. rígi. 750 V 2,5 mm2 Cu | 18 | 0.55 | 9.90 |
| P15GK050 | ud | Caja mecan. empotrar enlazable | 1 | 0.28 | 0.28 |
| U300C315 | ud | Base enchufe schuko BJC Iris (material) | 1 | 9.38 | 9.38 |
| P01DW090 | ud | Pequeño material | 1 | 1.35 | 1.35 |
| %0200 | % | Medios auxiliares | 2 % | 38.91 | 0.78 |
|  |  | Total |  |  | 39.69 |

**17E17** ud BASE TOMA DE DATOS (20/07/2005)
2 ud × 39.69 = 79.38
Base de datos, incluyendo caja de registro, caja de mecanismo universal con tornillos, base de enchufe sistema schuko 10-16 A. (II+t.) BJC Iris, instalada.

| Código | Ud | Descripción | Rendimiento | Precio | Importe |
|---|---|---|---|---|---|
| U01FY630 | h. | Oficial 1ª electricista | 0.45 | 16 | 7.20 |
| O01OB220 | h. | Ayudante electricista | 0.45 | 18.01 | 8.10 |
| P15GB020 | m. | Tubo PVC corrugado M 20/gp5 | 6 | 0.45 | 2.70 |
| P15GA020 | m. | Cond. rígi. 750 V 2,5 mm2 Cu | 18 | 0.55 | 9.90 |
| P15GK050 | ud | Caja mecan. empotrar enlazable | 1 | 0.28 | 0.28 |
| P150000154 | ud | bade toma datos (material; 12/02/2010) | 1 | 9.38 | 9.38 |
| P01DW090 | ud | Pequeño material | 1 | 1.35 | 1.35 |
| %0200 | % | Medios auxiliares | 2 % | 38.91 | 0.78 |
|  |  | Total |  |  | 39.69 |

**17E18** ud P.LUZ EMERGENCIA (20/07/2005)
22 ud × 21.31 = 468.82
Punto de luz sencillo realizado con tubo PVC corrugado de M 20/gp5 y conductor rígido de 1,5 mm2 de Cu., y aislamiento VV 750 V, líbre de halógenos., incluyendo caja de registro, caja de mecanismo universal con tornillos, interruptor unipolar BJC Coral, instalado.

| Código | Ud | Descripción | Rendimiento | Precio | Importe |
|---|---|---|---|---|---|
| U01FY630 | h. | Oficial 1ª electricista | 0.35 | 16 | 5.60 |
| U01FY635 | h. | Oficial 2ª electricista | 0.35 | 14 | 4.90 |
| P15GB020 | m. | Tubo PVC corrugado M 20/gp5 | 8 | 0.45 | 3.60 |
| P15GA010 | m. | Cond. rígi. 750 V 1,5 mm2 Cu | 16 | 0.34 | 5.44 |
| P01DW090 | ud | Pequeño material | 1 | 1.35 | 1.35 |
| %0200 | % | Medios auxiliares | 2 % | 20.89 | 0.42 |
|  |  | Total |  |  | 21.31 |

**17E19** m LINEA VOZ Y DATOS (20/07/2005)
170 m × 7.08 = 1203.60
Línea voz y datos en canalización entubada formada por conductor UTP CAT 6. Instalación incluyendo conexionado.

| Código | Ud | Descripción | Rendimiento | Precio | Importe |
|---|---|---|---|---|---|
| U01FY630 | h. | Oficial 1ª electricista | 0.01 | 16 | 0.16 |
| U01FY635 | h. | Oficial 2ª electricista | 0.01 | 14 | 0.14 |
| U43HV200 | ud. | Cable utp voz y datos (material; 17/02/2010) | 1 | 0.54 | 0.54 |
| P15GD140 | m. | Tubo PVC ríg. der.ind. M 50/gp5 | 1 | 4.75 | 4.75 |
| P01DW090 | ud | Pequeño material | 1 | 1.35 | 1.35 |
| %0200 | % | Medios auxiliares | 2 % | 6.94 | 0.14 |
|  |  | Total |  |  | 7.08 |

| Medición | Uds. | Largo | Parcial |
|---|---|---|---|
| VOZ | 1 | 85 | 85.00 |
| DATOS | 1 | 85 | 85.00 |
| Total |  |  | 170 |

**17E20** ud LUMINAR.INDUS.DESCAR.HALOGENUR. 400W (20/07/2005)
2 ud × 291.76 = 583.52
Luminaria industrial de 515 mm/515 mm. de diámetro, constituida por una carcasa de aluminio fundido y resina fenólica, reflector de distribución extensiva o semi-intensiva de chapa de aluminio anodizado, con cierre de vidrio templado y junta de silicona, grado de protección con el cierre IP54 clase I y sin cierre IP20 clase I, con lámpara de vapor de mercurio con halogenuros metálicos ovoide de posición de funcionamiento vertical con casquillo arriba de 400 W. y equipo de arranque electrónico. Instalado, incluyendo replanteo, accesorios de anclaje y conexionado.

| Código | Ud | Descripción | Rendimiento | Precio | Importe |
|---|---|---|---|---|---|
| U01FY630 | h. | Oficial 1ª electricista | 1 | 16 | 16.00 |
| P16BC040 | ud | Lumi.indus.descar.halogenur. 400 W. (material) | 1 | 213 | 213.00 |
| P16CD130 | ud | Lámp.halgnur.ovoide fto.vert. 400W. (material) | 1 | 52.99 | 52.99 |
| P01DW090 | ud | Pequeño material | 3 | 1.35 | 4.05 |
| %0200 | % | Medios auxiliares | 2 % | 286.04 | 5.72 |
|  |  | Total |  |  | 291.76 |

**17E22** ud DOWNLIGHT ALUMINIO LED 40W D=250mm (20/07/2005)
24 ud × 55.23 = 1325.52
Luminaria para empotrar con Led 40 W. 3650lm. 4000K, D=250 mm. vida útil 50.000 horas Estructura, tapa y aro de aluminio fundido, reflector de aluminio color plata, cristal de protección, equipos electrónico de nueva generación. Grado de protección IP44 clase I. Instalado incluyendo replanteo y conexionado.

| Código | Ud | Descripción | Rendimiento | Precio | Importe |
|---|---|---|---|---|---|
| U01FY630 | h. | Oficial 1ª electricista | 0.3 | 16 | 4.80 |
| P16BI3712 | ud | Downlight aluminio 40W. LED D=250mm. (material; 15/01/2016) | 1 | 48 | 48.00 |
| P01DW090 | ud | Pequeño material | 1 | 1.35 | 1.35 |
| %0200 | % | Medios auxiliares | 2 % | 54.15 | 1.08 |
|  |  | Total |  |  | 55.23 |

**17E23** ud PANTALLA ESTANCA LED 1500mm 70W . AF (20/07/2005)
15 ud × 63.39 = 950.85
Pantalla estanca en policarbonato y aluminio LED de 1500mm, con diseño rectangular y 70W, con protección IP 65/clase II. 6.410 lm y 4.000K. Eficiencia 92lm/w. vida útil 50.000h. Equipo electrónico de nueva generación y bornes de conexión. Posibilidad de montaje individual o en línea. Instalado, incluyendo replanteo, accesorios de anclaje y conexionado.

| Código | Ud | Descripción | Rendimiento | Precio | Importe |
|---|---|---|---|---|---|
| U01FY630 | h. | Oficial 1ª electricista | 0.3 | 16 | 4.80 |
| U01FY635 | h. | Oficial 2ª electricista | 0.3 | 14 | 4.20 |
| P16BB1001 | ud | Pantalla estanca LED 1500mm 70W (material) | 1 | 51.8 | 51.80 |
| P01DW090 | ud | Pequeño material | 1 | 1.35 | 1.35 |
| %0200 | % | Medios auxiliares | 2 % | 62.15 | 1.24 |
|  |  | Total |  |  | 63.39 |

**17E24** ud ARO EMPOTR.LED 6W/12V (20/07/2005)
4 ud × 71.55 = 286.20
Aro para empotrar con lámpara led con transformador, con protección IP20 clase III. En cuerpo de aleación de aluminio (Zamac) en color blanco, dorado, cromado, negro o gris. Instalado incluyendo replanteo y conexionado.

| Código | Ud | Descripción | Rendimiento | Precio | Importe |
|---|---|---|---|---|---|
| U01FY630 | h. | Oficial 1ª electricista | 0.3 | 16 | 4.80 |
| P16BI020 | ud | Aro lámp.led 6W./12V.i/transf. (material) | 1 | 55 | 55.00 |
| P16CC310 | ud | Lámp. 26W (material) | 1 | 9 | 9.00 |
| P01DW090 | ud | Pequeño material | 1 | 1.35 | 1.35 |
| %0200 | % | Medios auxiliares | 2 % | 70.15 | 1.40 |
|  |  | Total |  |  | 71.55 |

**17E25** ud BLQ.AUT.EMERG.DAISALUX ZENIT PL ZG4-N48 (20/07/2005)
2 ud × 420.56 = 841.12
Proyector autónomo de emergencia IP42 IK 04. De tamaño grande con 4 focos, de 2.300 Lúm. con 4 lámparas de emergencia PL de 11 W. Acabado en color blanco, gris oscuro metalizado, gris plata, gris industrial. Autonomia 1 hora. Equipado con batería Ni-Cd estanca de alta temperatura. Opción de telemando. Construido según normas UNE 20-392-93 y UNE-EN 60598-2-22. Instalado incluyendo replanteo, accesorios de anclaje y conexionado.

| Código | Ud | Descripción | Rendimiento | Precio | Importe |
|---|---|---|---|---|---|
| U01FY630 | h. | Oficial 1ª electricista | 0.6 | 16 | 9.60 |
| U30QA260 | ud | Bl.Aut.Emerg.Daisalux Zenit PL ZG4-N48 (material) | 1 | 401.36 | 401.36 |
| P01DW090 | ud | Pequeño material | 1 | 1.35 | 1.35 |
| %0200 | % | Medios auxiliares | 2 % | 412.31 | 8.25 |
|  |  | Total |  |  | 420.56 |

**17E26** ud BLQ.AUT.EMERG.DAISALUX NOVA N3 (20/07/2005)
22 ud × 67.79 = 1491.38
Bloque autónomo de emergencia IP44 IK 04, de superficie, empotrado o estanco (caja estanca: IP66 IK08), de 150 Lúm. con lámpara de emergencia FL. 6W, con caja de empotrar blanca o negra, con difusor transparente o biplano opal. Piloto testigo de carga LED blanco. Autonomía 1 hora. Equipado con batería Ni-Cd estanca de alta temperatura. Base y difusor construidos en policarbonato resistente a la prueba del hilo incandescente 850º. Opción de telemando. Construido según normas UNE 20-392-93 y UNE-EN 60598-2-22. Instalado incluyendo replanteo, accesorios de anclaje y conexionado.

| Código | Ud | Descripción | Rendimiento | Precio | Importe |
|---|---|---|---|---|---|
| U01FY630 | h. | Oficial 1ª electricista | 0.6 | 16 | 9.60 |
| U31AO015 | ud | Bloque autónomo emergencia DAISALUX NOVA N3 (material; 27/11/2015) | 1 | 55.51 | 55.51 |
| P01DW090 | ud | Pequeño material | 1 | 1.35 | 1.35 |
| %0200 | % | Medios auxiliares | 2 % | 66.46 | 1.33 |
|  |  | Total |  |  | 67.79 |

**17E27** ud BLQ.AUT.EMERG.DAISALUX NOVA N8 (20/07/2005)
9 ud × 101.92 = 917.28
Bloque autónomo de emergencia IP44 IK 04, de superficie, empotrado o estanco (caja estanca: IP66 IK08), de 300 Lúm. con lámpara de emergencia FL. 6W, con caja de empotrar blanca o negra, con difusor transparente o biplano opal. Piloto testigo de carga LED blanco. Autonomía 1 hora. Equipado con batería Ni-Cd estanca de alta temperatura. Base y difusor construidos en policarbonato resistente a la prueba del hilo incandescente 850º. Opción de telemando. Construido según normas UNE 20-392-93 y UNE-EN 60598-2-22. Instalado incluyendo replanteo, accesorios de anclaje y conexionado.

| Código | Ud | Descripción | Rendimiento | Precio | Importe |
|---|---|---|---|---|---|
| U01FY630 | h. | Oficial 1ª electricista | 0.6 | 16 | 9.60 |
| U31AO030 | ud | Bl.Aut.Emerg.Daisalux Nova N8 (material) | 1 | 88.97 | 88.97 |
| P01DW090 | ud | Pequeño material | 1 | 1.35 | 1.35 |
| %0200 | % | Medios auxiliares | 2 % | 99.92 | 2.00 |
|  |  | Total |  |  | 101.92 |

**17E28** ud DOWNLIGHT ALUMINIO 2x26W.AF D=200mm. IP65 (20/07/2005)
9 ud × 92.16 = 829.44
Luminaria para empotrar con 2 lámparas fluorescentes compactas de 26 W./840, D=200 mm. Estructura de acero, tapa y aro de aluminio fundido, reflector de aluminio color plata, cristal de protección, equipos electrónico, portalámparas y lámparas fluorescentes compactas de nueva generación. Grado de protección IP65 clase I. Instalado incluyendo replanteo y conexionado.

| Código | Ud | Descripción | Rendimiento | Precio | Importe |
|---|---|---|---|---|---|
| U01FY630 | h. | Oficial 1ª electricista | 1 | 16 | 16.00 |
| P16BI350 | ud | Downlight 2x26W (material; 12/02/2010) | 1 | 64 | 64.00 |
| P16CC310 | ud | Lámp. 26W | 1 | 9 | 9.00 |
| P01DW090 | ud | Pequeño material | 1 | 1.35 | 1.35 |
| %0200 | % | Medios auxiliares | 2 % | 90.35 | 1.81 |
|  |  | Total |  |  | 92.16 |

**17E29** ud LUMINARIA LEDS-C4 NEMESIS PARED EXTERIOR 60W (20/07/2005)
6 ud × 66.17 = 397.02
Luminaria de superficie de 60 W. Estructura de acero, cristal de protección, equipos electrónico, portalámparas y lámparas fluorescentes compactas de nueva generación. Grado de protección IP65 clase I. Instalado incluyendo replanteo y conexionado.

| Código | Ud | Descripción | Rendimiento | Precio | Importe |
|---|---|---|---|---|---|
| U01FY630 | h. | Oficial 1ª electricista | 1 | 16 | 16.00 |
| 00000000145 | ud | Aplique exterior LEDS C4 (material; 12/02/2010) | 1 | 47.52 | 47.52 |
| P01DW090 | ud | Pequeño material | 1 | 1.35 | 1.35 |
| %0200 | % | Medios auxiliares | 2 % | 64.87 | 1.30 |
|  |  | Total |  |  | 66.17 |

**17E36** ud. PARARRAYOS (20/07/2005)
1 ud. × 1176.42 = 1176.42
Suministro e instalación de sistema de protección contra el rayo formado pararrayos con dispositivo de cebado de la firma PSR.

| Código | Ud | Descripción | Rendimiento | Precio | Importe |
|---|---|---|---|---|---|
| U01FY630 | h. | Oficial 1ª electricista | 0.2 | 16 | 3.20 |
| U01FY635 | h. | Oficial 2ª electricista | 0.2 | 14 | 2.80 |
| P23PA200 | ud | pararrayos (material; 16/02/2010) | 1 | 1146 | 1146.00 |
| P01DW090 | ud | Pequeño material | 1 | 1.35 | 1.35 |
| %0200 | % | Medios auxiliares | 2 % | 1153.35 | 23.07 |
|  |  | Total |  |  | 1176.42 |

**17E37** Ud CIRCUITO SEGURIDAD (20/07/2005)
100 Ud × 4.45 = 445.00
Circuito de Seguridad compuesto por conductor de cobre de sección 3x1.5 mm2 de sección (fase neutro y tierra) con aislamiento tipo W-0,6/1Kv libres de halógenos tipo Afumex, cumpliendo UNE 21123 o UNE 211002, montado en el interior de un tubo de PVC rígido D= 16 mm en montaje interior o canaleta, de acero galvanizado en montaje exterior y corrugado forrado en montaje empotrado (incluido) anclado a los paramentos, con pp. de línea en empalmes, cajas de conexión y registro, clemas, bornes y fijaciones. totalmente instalado incluso mano de obra y material auxiliar.

| Código | Ud | Descripción | Rendimiento | Precio | Importe |
|---|---|---|---|---|---|
| U01FY630 | h. | Oficial 1ª electricista | 0.075 | 16 | 1.20 |
| U01FY635 | h. | Oficial 2ª electricista | 0.075 | 14 | 1.05 |
| %0200 | % | Medios auxiliares | 2 % | 2.25 | 0.05 |
| P27SC021 | M | Tubo flex 2 capa PVC Ø 16 mm (material; 04/07/2006) | 1 | 1.13 | 1.13 |
| P15GA010 | m. | Cond. rígi. 750 V 1,5 mm2 Cu | 3 | 0.34 | 1.02 |
|  |  | Total |  |  | 4.45 |

| Medición | Uds. | Largo | Parcial |
|---|---|---|---|
| INTRUSION | 1 | 100 | 100.00 |
| Total |  |  | 100 |

## 18 CLIM INSTALACIÓN DE CLIMATIZACIÓN (12/11/1996)
Importe: 85492.26

**CLIM02** ML CHIMENEA MODULAR 200 MM (12/11/1996)
9 ML × 221.71 = 1995.39
Chimenea aislada modular de doble pared inox/inox, homologada por el Ministerio de Industria, de las siguientes características:
- MARCA: DINAK, o equivalente.
- Diámetro interior: 200 mm.
Totalmente instalada, fabricada con doble pared en acero inoxidable y provista de aislamiento, incluso parte proporcional de codos, bridas de conexión, manguitos de toma de muestras, piezas especiales, pieza final de terminación en cubierta, soportes, pequeño material auxiliar, transporte, montaje y conexionado.

| Código | Ud | Descripción | Rendimiento | Precio | Importe |
|---|---|---|---|---|---|
| UCCHH040 | ML | CHIMENEA MODULAR 200 MM DIAMETRO (21/02/2002) | 1 | 213.12 | 213.12 |
| U44CD150 | u | PARTE PROP. PEQUEÑO MATERIAL | 1.2 | 1.35 | 1.62 |
| U01AA503 | h | Cuadrilla C | 0.1 | 36.87 | 3.69 |
| %03 | % | MEDIOS AUXILIARES | 1.5 % | 218.43 | 3.28 |
|  |  | Total |  |  | 221.71 |

**CLIM03** UD DEPOSITO EXPANSION 100 l (12/11/1996)
1 UD × 335.57 = 335.57
Depósito de expansión cerrado de las siguientes características:
- VOLUMEN: 100 l.
- MARCA/MODELO: SEDICAL / NG-100/6 o equivalente.
Incluso válvula de seguridad, tarada a la presión de 6 bar, pequeño material auxiliar transporte montaje y conexionado totalmente instalado.

| Código | Ud | Descripción | Rendimiento | Precio | Importe |
|---|---|---|---|---|---|
| E22NEC090 | UD | DEPOSITO EXPANSION 100 L (15/08/2002) | 1 | 252.14 | 252.14 |
| U44FC100 | UD | VALVULA SEGURIDAD (material; 21/02/2002) | 1 | 22.96 | 22.96 |
| U44CD150 | u | PARTE PROP. PEQUEÑO MATERIAL | 22 | 1.35 | 29.70 |
| U01AA503 | h | Cuadrilla C | 0.7 | 36.87 | 25.81 |
| %03 | % | MEDIOS AUXILIARES | 1.5 % | 330.61 | 4.96 |
|  |  | Total |  |  | 335.57 |

**SOL6** UD SIST. LLENADO/VACIADO INSTAL. (12/11/1996)
1 UD × 423.52 = 423.52
Sistemas de llenado y vaciado de la instalación, incluyendo tubería de diámetro DN 40 según tabla 3.4.2.2.del RITE, válvula de cierre, filtro de cesta, un contador, un presostato que actuará como alarma para la parada de los equipos, llave de llenado conexión a la red de fontanería, válvula de retención. Para el vaciado, se instalará en el punto accesible más bajo de la instalación un llave de vaciado DN 50 y con conexión a la red de saneamiento, conectado a tubería de retorno, la conexión entre la válvula de vaciado y el desagüe se hará de forma que el paso de agua sea visible, según esquemas e indicaciones de la D.F., incluso pequeño material auxiliar, transporte montaje y conexionado.

| Código | Ud | Descripción | Rendimiento | Precio | Importe |
|---|---|---|---|---|---|
| UCTULL05G | UD | SISTEMA LLENADO/VACIADO INSTAL (15/08/2002) | 1 | 353.62 | 353.62 |
| U44CD150 | u | PARTE PROP. PEQUEÑO MATERIAL | 13 | 1.35 | 17.55 |
| U01AA503 | h | Cuadrilla C | 1.25 | 36.87 | 46.09 |
| %03 | % | MEDIOS AUXILIARES | 1.5 % | 417.26 | 6.26 |
|  |  | Total |  |  | 423.52 |

**SOL7** UD SIST. DESAIRE INSTALACION (12/11/1996)
1 UD × 732.88 = 732.88
Sistema de desaire de la instalación incluyendo canalización mediante una tubería independiente de 1/2" de acero negro DIN 2440 para cada punto alto de la instalación con válvula de esfera de 1/2" y vertido a canalón de la red de saneamiento, incluso pequeño material auxiliar, transporte montaje y conexionado.

| Código | Ud | Descripción | Rendimiento | Precio | Importe |
|---|---|---|---|---|---|
| UCTULL015a | UD | SISTEMA DE DESAIRE (15/08/2002) | 1 | 521.03 | 521.03 |
| U44CD150 | u | PARTE PROP. PEQUEÑO MATERIAL | 26 | 1.35 | 35.10 |
| U01AA503 | h | Cuadrilla C | 4.5 | 36.87 | 165.92 |
| %03 | % | MEDIOS AUXILIARES | 1.5 % | 722.05 | 10.83 |
|  |  | Total |  |  | 732.88 |

**CLIM04** UD BOMBA GEMELA 11,5 M³/H 10 MCA (12/11/1996)
1 UD × 1934.07 = 1934.07
Grupo moto-bomba gemela tipo "in line", con las siguientes características:
- Marca / Modelo: SEDICAL / SDP 32/105.1-0,65/K o equivalente..
- Circuito: PRIMARIO CALEFACCIÓN (a,b) (1+1 reserva)
- Caudal: 11,5 m³/h
- Presion: 10 m.c.a.
- Potencia: 0,65 kW
- Velocidad: 2900 r.p.m.
Totalmente instalado, incluyendo anclajes, incluso antivibratorios para apoyo en bancada, vávulas de corte, válvula de retención, filtro de cesta y válvula de asiento, montadas según esquema, del mismo diámetro que la tubería, manómetro con válvulas corte, juego de contrabridas, juego de contrabridas, conexiones hidráulicas y eléctricas, bancada de hormigón de 15 cm de espesor, pequeño material auxiliar, transporte, montaje, y conexionado con juntas antivibratorias.

| Código | Ud | Descripción | Rendimiento | Precio | Importe |
|---|---|---|---|---|---|
| UCPPNCB1 | UD | BOMBA GEMELA INLINE 11,5 M³/H 10 MCA (15/08/2002) | 1 | 1666 | 1666.00 |
| U0BANCBOM | UD | BANCADA (21/02/2002) | 1 | 89.54 | 89.54 |
| U44CD150 | u | PARTE PROP. PEQUEÑO MATERIAL | 30.5 | 1.35 | 41.18 |
| U01AA503 | h | Cuadrilla C | 2.95 | 36.87 | 108.77 |
| %03 | % | MEDIOS AUXILIARES | 1.5 % | 1905.49 | 28.58 |
|  |  | Total |  |  | 1934.07 |

**CLIM05** UD BOMBA GEMELA 8,1 M³/H 14 MCA (12/11/1996)
1 UD × 2140.12 = 2140.12
Grupo moto-bomba gemela tipo "in line", con las siguientes características:
- Marca / Modelo: SEDICAL / SDP 40/145.1-1,1/K o equivalente..
- Circuito: SEC. CLIMATIZADORES (a,b) (1+1 reserva)
- Caudal: 8,1 m³/h
- Presion: 14 m.c.a.
- Potencia: 1,1 kW
- Velocidad: 2900 r.p.m.
Totalmente instalado, incluyendo anclajes, incluso antivibratorios para apoyo en bancada, vávulas de corte, válvula de retención, filtro de cesta y válvula de asiento, montadas según esquema, del mismo diámetro que la tubería, manómetro con válvulas corte, juego de contrabridas, juego de contrabridas, conexiones hidráulicas y eléctricas, bancada de hormigón de 15 cm de espesor, pequeño material auxiliar, transporte, montaje, y conexionado con juntas antivibratorias.

| Código | Ud | Descripción | Rendimiento | Precio | Importe |
|---|---|---|---|---|---|
| UCPPNCB2 | UD | BOMBA GEMELA INLINE 8,1 M³/H 14 MCA (15/08/2002) | 1 | 1869 | 1869.00 |
| U0BANCBOM | UD | BANCADA | 1 | 89.54 | 89.54 |
| U44CD150 | u | PARTE PROP. PEQUEÑO MATERIAL | 30.5 | 1.35 | 41.18 |
| U01AA503 | h | Cuadrilla C | 2.95 | 36.87 | 108.77 |
| %03 | % | MEDIOS AUXILIARES | 1.5 % | 2108.49 | 31.63 |
|  |  | Total |  |  | 2140.12 |

**CLIM06** UD BOMBA GEMELA 3,5 M³/H 10 MCA (12/11/1996)
1 UD × 1765.58 = 1765.58
Grupo moto-bomba gemela tipo "in line", con las siguientes características:
- Marca / Modelo: SEDICAL / SADP 40/12T o equivalente.
- Circuito: SEC. ACS (a,b) (1+1 reserva)
- Caudal: 3,5 m³/h
- Presion: 10 m.c.a.
- Potencia: 0,63 kW
- Velocidad: 2900 r.p.m.
Totalmente instalado, incluyendo anclajes, incluso antivibratorios para apoyo en bancada, vávulas de corte, válvula de retención, filtro de cesta y válvula de asiento, montadas según esquema, del mismo diámetro que la tubería, manómetro con válvulas corte, juego de contrabridas, juego de contrabridas, conexiones hidráulicas y eléctricas, bancada de hormigón de 15 cm de espesor, pequeño material auxiliar, transporte, montaje, y conexionado con juntas antivibratorias.

| Código | Ud | Descripción | Rendimiento | Precio | Importe |
|---|---|---|---|---|---|
| UCPPNCB3 | UD | BOMBA GEMELA INLINE 3,5 M³/H 10 MCA (15/08/2002) | 1 | 1500 | 1500.00 |
| U0BANCBOM | UD | BANCADA | 1 | 89.54 | 89.54 |
| U44CD150 | u | PARTE PROP. PEQUEÑO MATERIAL | 30.5 | 1.35 | 41.18 |
| U01AA503 | h | Cuadrilla C | 2.95 | 36.87 | 108.77 |
| %03 | % | MEDIOS AUXILIARES | 1.5 % | 1739.49 | 26.09 |
|  |  | Total |  |  | 1765.58 |

**CLIM07** UD CLIMATIZADOR CANCHA (12/11/1996)
1 UD × 9618.94 = 9618.94
Unidad de Tratamiento de Aire para Climatización de la CANCHA, para montaje en exterior, disposición horizontal, Marca TROX serie TKM 50 o equivalente, tamaño 5, formada por bastidor autoportante de chapa de acero galvanizado pintado con esquinas de aluminio inyectado y junta de estanqueidad perimetral, paneles y puertas de tipo sándwich de 25 mm, formados por dos chapas y aislamiento de lana mineral, puertas dotadas de bisagras y manetas de apertura rápida, zócalo para cada módulo formado por perfiles de tipo U de chapa de acero galvanizado, batería de frío de 4 filas, batería de calor de 2 filas, de tubos de cobre y aletas de aluminio, compuertas preparadas para motorizar, recuperador estático con free-cooling, filtro para el aire exterior plano G3, filtro para el aire de impulsión plano G4, filtro para el aire de retorno plano G3, ventilador de impulsión modelo AT 18-18 con motor de 5,5 kW, ventilador de retorno modelo AT 18-18 con motor de 5,5 kW. Totalmente montada, conexionada y puesta en marcha por la empresa instaladora para la comprobación de su correcto funcionamiento.
Incluye: Replanteo de la unidad. Colocación y fijación de la unidad. Conexionado con las redes de conducción de agua, eléctrica, de recogida de condensados, y de conductos. Puesta en marcha.
Criterio de medición de proyecto: Número de unidades previstas, según documentación gráfica de Proyecto.
Criterio de medición de obra: Se medirá el número de unidades realmente ejecutadas según especificaciones de Proyecto.

| Código | Ud | Descripción | Rendimiento | Precio | Importe |
|---|---|---|---|---|---|
| UCGPPNCL1 | UD | CL-CANCHA (29/12/2015) | 1 | 9172 | 9172.00 |
| p001 | u | PARTE PROP. PEQUEÑO MATERIAL (15/05/2002) | 150 | 1.12 | 168.00 |
| U01AA503 | h | Cuadrilla C | 3.71 | 36.87 | 136.79 |
| %03 | % | MEDIOS AUXILIARES | 1.5 % | 9476.79 | 142.15 |
|  |  | Total |  |  | 9618.94 |

**CLIM08** UD CLIMATIZADOR VESTUARIO (12/11/1996)
1 UD × 3557.36 = 3557.36
Unidad de Tratamiento de Aire para Climatización de los VESTUARIOS, para montaje en exterior, disposición horizontal, Marca TROX serie TKM 50 o equivalente, construida con bastidor en perfil de aluminio extruido y paneles del tipo sandwich de 40 mm de espesor, con chapa galvanizada interior y chapa prelacada exterior, acabado exterior en color, con aislamiento interior termoacústico de espuma de poliuretano inyectado, puertas de acceso para mantenimiento de cada uno de los módulos, con manecillas de apertura rápida, compuesto por los siguientes elementos:
- Silenciador.
- Plenum expansión.
- Filtro compacto clase F6.
- Sección de ventilación con ventilador de retorno, con una potencia sonora menor de 75 dB(A) con las siguientes caracteristicas:
CAUDAL: 1.540 m³/h
PRESIÓN EST.DISPONIBLE: 20 mm.c.a.
POTENCIA: 0,55 kW.
- Filtro compacto clase F6.
- Sección de batería calor con un mínimo de 2 filas, construida con tubos de cobre con aletas de aluminio, con una potencia de 16.000 Kcal/h.
- Sección de ventilación con ventilador de impulsión, con una potencia sonora menor de 75 dB(A) con las siguientes caracteristicas:
CAUDAL: 1.710 m³/h
PRESIÓN EST.DISPONIBLE: 25 mm.c.a.
POTENCIA: 0,75 kW.
- Plenum expansión.
- Filtro compacto clase F7.
- Silenciador.
Valvulería:
- Un filtro de cesta en entrada batería calor.
- Cuatro válvulas de esfera/mariposa de 1/4 de vuelta y paso total PN10, para batería de calor.
- Una válvula de control de tres vías de zona Motorizada y de Equilibrado Dinámico, incluyendo actuador proporcional y cartucho de ajuste del caudal en entrada de batería calor.
- Una válvula de regulación de caudal marca TA, o similar, para batería calor.
- Termómetro y manómetro en entrada y salida batería de calor.
Totalmente terminado, incluso p.p de pequeño material auxiliar, transporte y montaje de todos los elementos, puesta en marcha, conexionado a saneamiento mediante tubo de fundición de 2", conexionado eléctrico, a control e hidráulico, elementos de emboquillado a conductos, ejecucion y montaje de soportes provistos de antivibratorios y bancada de hormigon de 15 cm con mallazo, remate perimetral con angulares y 5 cm de corcho antivibratorio.

| Código | Ud | Descripción | Rendimiento | Precio | Importe |
|---|---|---|---|---|---|
| UCGPPNCL2 | UD | CL-VESTUARIO (28/12/2015) | 1 | 3200 | 3200.00 |
| p001 | u | PARTE PROP. PEQUEÑO MATERIAL | 150 | 1.12 | 168.00 |
| U01AA503 | h | Cuadrilla C | 3.71 | 36.87 | 136.79 |
| %03 | % | MEDIOS AUXILIARES | 1.5 % | 3504.79 | 52.57 |
|  |  | Total |  |  | 3557.36 |

**CLIM09** UD DESAGUE BANDEJAS PVC 32 MM (12/11/1996)
2 UD × 39.09 = 78.18
Desagüe de bandejas de condensación de Climatizadores, realizada en tubería de PVC de 32 mm de diámetro para las bajantes y conexiones a climatizadores, totalmente instalada, incluso piezas especiales y sifón en la conexión a bajante(s), con sistema de goteo desde red de fontanería.

| Código | Ud | Descripción | Rendimiento | Precio | Importe |
|---|---|---|---|---|---|
| UCTULL001A | UD | DESAGUE BANDEJA CLIMATIZADOR (15/08/2002) | 1 | 30.94 | 30.94 |
| U44CD150 | u | PARTE PROP. PEQUEÑO MATERIAL | 1.51 | 1.35 | 2.04 |
| U01AA503 | h | Cuadrilla C | 0.15 | 36.87 | 5.53 |
| %03 | % | MEDIOS AUXILIARES | 1.5 % | 38.51 | 0.58 |
|  |  | Total |  |  | 39.09 |

**CLIM10** UD EXTRACTOR ASEOS 900 M3/H (12/11/1996)
1 UD × 396.49 = 396.49
Módulo de ventilación temporizado para extracción de ASEOS, formado por ventilador centrífugo de cubierta y envolvente, Marca NOVOVENT o equivalente, modelo CRE 2-250 (0,15 kW) con caja insonorizada capaz de mover un caudal de 900 m3/h con una presión estática disponible de 20 mmca. aislamiento interior térmico y debidamente insonorizado según normativa vigente, con tapa de registro, incluye prensaestopas para entrada de cable conexionado, totalmente instalado, incluso conexionado eléctrico y a control, conexionado a conductos, ejecución y pequeño material auxiliar transporte, montaje y conexionado.

| Código | Ud | Descripción | Rendimiento | Precio | Importe |
|---|---|---|---|---|---|
| UCGPDPEXA6 | UD | EXT. ASEOS 900 M3/H (15/08/2002) | 1 | 340.26 | 340.26 |
| U44CD150 | u | PARTE PROP. PEQUEÑO MATERIAL | 10 | 1.35 | 13.50 |
| U01AA503 | h | Cuadrilla C | 1 | 36.87 | 36.87 |
| %03 | % | MEDIOS AUXILIARES | 1.5 % | 390.63 | 5.86 |
|  |  | Total |  |  | 396.49 |

**CLIM11** UD BOCA EXTRACCION CIRCULAR D-100 (12/11/1996)
10 UD × 51.66 = 516.60
Boca de extracción para aseos, de las siguientes características:
- TIPO: Circular.
- MARCA/MODELO: TROX / LVS-100, o equivalente.
Totalmente instalada, incluso acoplamiento a conductos, sellado de juntas, pequeño material auxiliar, transporte, montaje y conexionado.

| Código | Ud | Descripción | Rendimiento | Precio | Importe |
|---|---|---|---|---|---|
| UCMDBE100 | UD | BOCA EXTRACCION CIRCULAR D-100 (21/02/2002) | 1 | 41 | 41.00 |
| U44CD150 | u | PARTE PROP. PEQUEÑO MATERIAL | 0.78 | 1.35 | 1.05 |
| U01AA503 | h | Cuadrilla C | 0.24 | 36.87 | 8.85 |
| %03 | % | MEDIOS AUXILIARES | 1.5 % | 50.90 | 0.76 |
|  |  | Total |  |  | 51.66 |

**CLIM12** UD DIFUSOR ROTACIONAL VDW-500x24 (12/11/1996)
4 UD × 285.66 = 1142.64
Difusor rotacional cuadrado o circular según D.F. para acoplamiento a falso techo, de color a elegir por D.F, de las siguientes características:
- TIPO: Rotacional.
- MARCA/MODELO: TROX / VDW-Q-Z-H-M 500x24 o equivalente.
- TAMAÑO: 498 mm.
Equipado con compuerta de regulación manual, incluso ajuste de lamas al caudal deseado, totalmente instalado, incluso acoplamiento a conductos, sellado de juntas, pequeño material auxiliar, transporte, montaje y conexionado.

| Código | Ud | Descripción | Rendimiento | Precio | Importe |
|---|---|---|---|---|---|
| UCMDDR524 | UD | DIFUSOR ROTACIONAL VDW-500x24 (21/02/2002) | 1 | 270.63 | 270.63 |
| U44CD150 | u | PARTE PROP. PEQUEÑO MATERIAL | 1.45 | 1.35 | 1.96 |
| U01AA503 | h | Cuadrilla C | 0.24 | 36.87 | 8.85 |
| %03 | % | MEDIOS AUXILIARES | 1.5 % | 281.44 | 4.22 |
|  |  | Total |  |  | 285.66 |

**CLIM13** UD REJILLA IMPULSIÓN ATDG 225x125 (12/11/1996)
3 UD × 106.37 = 319.11
Rejilla de las siguientes características:
- TIPO: Impulsión.
- MARCA/MODELO: TROX / AT-DG-225x125 mm, o equivalente.
De doble deflexión con compuerta de regulación de caudal, totalmente instalada, incluso acoplamiento a conductos, sellado de juntas, pequeño material auxiliar, transporte, montaje y conexionado.

| Código | Ud | Descripción | Rendimiento | Precio | Importe |
|---|---|---|---|---|---|
| UCLDG1225 | UD | REJILLA IMPULSIÓN ATDG 225x125MM (21/02/2002) | 1 | 94.9 | 94.90 |
| U44CD150 | u | PARTE PROP. PEQUEÑO MATERIAL | 0.78 | 1.35 | 1.05 |
| U01AA503 | h | Cuadrilla C | 0.24 | 36.87 | 8.85 |
| %03 | % | MEDIOS AUXILIARES | 1.5 % | 104.80 | 1.57 |
|  |  | Total |  |  | 106.37 |

**CLIM14** UD REJILLA AT-AG 225x225 (12/11/1996)
7 UD × 68.46 = 479.22
Rejilla de las siguientes características:
- TIPO: Retorno.
- MARCA/MODELO: TROX / AT-AG 225x225 mm, o equivalente.
De simple deflexión con compuerta de regulación de caudal, totalmente instalada, incluso acoplamiento a conductos, sellado de juntas, pequeño material auxiliar, transporte, montaje y conexionado.

| Código | Ud | Descripción | Rendimiento | Precio | Importe |
|---|---|---|---|---|---|
| UCLAG2225 | UD | REJILLA RETORNO ATAG 225x225MM (21/02/2002) | 1 | 57.55 | 57.55 |
| U44CD150 | u | PARTE PROP. PEQUEÑO MATERIAL | 0.78 | 1.35 | 1.05 |
| U01AA503 | h | Cuadrilla C | 0.24 | 36.87 | 8.85 |
| %03 | % | MEDIOS AUXILIARES | 1.5 % | 67.45 | 1.01 |
|  |  | Total |  |  | 68.46 |

**CLIM15** UD REJILLA RETORNO CONDUCTO CIRCULAR 852x125 (20/07/2005)
15 UD × 147.33 = 2209.95
Suministro y montaje de rejilla de retorno, para conducto circular, de chapa de acero galvanizado, superficie estándar galvanizada, con lamas verticales regulables individualmente, de 825x125 mm, TRS-RA/825x125/0/0/0 "TROX", o similar, con fijación mediante tornillos vistos, montada en conducto metálico circular. Incluso accesorios de montaje y elementos de fijación. Totalmente montada.
Incluye: Replanteo. Montaje y fijación de la rejilla.
Criterio de medición de proyecto: Número de unidades previstas, según documentación gráfica de Proyecto.
Criterio de medición de obra: Se medirá el número de unidades realmente ejecutadas según especificaciones de Proyecto.

| Código | Ud | Descripción | Rendimiento | Precio | Importe |
|---|---|---|---|---|---|
| mt42trx071cn | Ud | Rejilla de retorno para conducto circular, 852x125mm (material; 29/12/2015) | 1 | 136.6 | 136.60 |
| mo004 | h | Oficial 1ª instalador de climatización. (mano de obra; 29/12/2015) | 0.24 | 17.17 | 4.12 |
| mo097 | h | Ayudante instalador de climatización. (mano de obra; 29/12/2015) | 0.24 | 15.48 | 3.72 |
| %0200 | % | Medios auxiliares | 2 % | 144.44 | 2.89 |
|  |  | Total |  |  | 147.33 |

| Medición | Uds. | Parcial |
|---|---|---|
| Cancha | 15 | 15.00 |
| Total |  | 15 |

**CLIM17** M2 CONDUCTO RECTANGULAR ALU-FIBRA VIDRIO (20/07/2005)
236.14 M2 × 30.35 = 7166.85
Formación de conducto rectangular para la distribución de aire climatizado formado por panel rígido de alta densidad de lana de vidrio, según UNE-EN 13162, revestido por sus dos caras, la exterior con un complejo de aluminio visto + malla de fibra de vidrio + kraft y la interior con un velo de vidrio, de 25 mm de espesor, resistencia térmica 0,75 m²K/W, conductividad térmica 0,032 W/(mK). Incluso p/p de cortes, codos y derivaciones, embocaduras, soportes metálicos galvanizados, elementos de fijación, sellado de tramos y uniones con cinta autoadhesiva de aluminio, accesorios de montaje, piezas especiales, limpieza y retirada de los materiales sobrantes a contenedor. Totalmente montado, conexionado y probado.
Incluye: Replanteo del recorrido de los conductos. Marcado y posterior anclaje de los soportes de los conductos. Montaje y fijación de conductos. Sellado de las uniones. Limpieza final.
Criterio de medición de proyecto: Superficie proyectada, según documentación gráfica de Proyecto, calculada como producto del perímetro exterior por la longitud del tramo, medida entre los ejes de los elementos o de los puntos a conectar, sin descontar las piezas especiales.
Criterio de medición de obra: Se medirá la superficie realmente ejecutada según especificaciones de Proyecto.

| Código | Ud | Descripción | Rendimiento | Precio | Importe |
|---|---|---|---|---|---|
| mt42con030a | m² | Panel rígido de alta densidad de lana de vidrio, según UNE-EN 13 (material; 29/12/2015) | 1.15 | 13.17 | 15.15 |
| mt42con020 | m | Cinta autoadhesiva de aluminio de 50 micras de espesor y 65 mm d (material; 29/12/2015) | 1.5 | 0.19 | 0.29 |
| mt42con025 | Ud | Soporte metálico de acero galvanizado para sujeción al forjado d (material; 29/12/2015) | 0.5 | 4.26 | 2.13 |
| mt42www011 | Ud | Repercusión, por m², de material auxiliar para fijación y confec (material; 29/12/2015) | 0.1 | 13.3 | 1.33 |
| mo011 | h | Oficial 1ª montador de conductos de fibras minerales. (mano de obra; 29/12/2015) | 0.332 | 17.17 | 5.70 |
| mo079 | h | Ayudante montador de conductos de fibras minerales. (mano de obra; 29/12/2015) | 0.332 | 15.5 | 5.15 |
| %0200 | % | Medios auxiliares | 2 % | 29.75 | 0.60 |
|  |  | Total |  |  | 30.35 |

| Medición | Uds. | Parcial |
|---|---|---|
| Cancha | 236.14 | 236.14 |
| Total |  | 236.14 |

**CLIM16** UD TOBERA ALUMINIO ANODIZADO PLATA (20/07/2005)
16 UD × 198.19 = 3171.04
Suministro y montaje de tobera de aluminio para impulsión de aire, de largo alcance, orientable en todas las direcciones, anodizado color plata, gama AirQ, modelo TOBE300 "AIRZONE",o similar, montada directamente sobre conducto rectangular. Incluso accesorios de montaje y elementos de fijación. Totalmente montada y probada.
Incluye: Replanteo. Apertura del hueco en el conducto. Fijación del soporte de las toberas al conducto. Colocación de la tobera.
Criterio de medición de proyecto: Número de unidades previstas, según documentación gráfica de Proyecto.
Criterio de medición de obra: Se medirá el número de unidades realmente ejecutadas según especificaciones de Proyecto.

| Código | Ud | Descripción | Rendimiento | Precio | Importe |
|---|---|---|---|---|---|
| mt42air200d | Ud | Tobera de aluminio para impulsión de aire, de largo alcance (material; 29/12/2015) | 1 | 185 | 185.00 |
| mo004 | h | Oficial 1ª instalador de climatización. | 0.285 | 17.17 | 4.89 |
| mo097 | h | Ayudante instalador de climatización. | 0.285 | 15.48 | 4.41 |
| %0200 | % | Medios auxiliares | 2 % | 194.30 | 3.89 |
|  |  | Total |  |  | 198.19 |

| Medición | Uds. | Parcial |
|---|---|---|
| Cancha | 16 | 16.00 |
| Total |  | 16 |

**CLIM18** ML CONDUCTO CIRCULAR DE 600MM (12/11/1996)
13.16 ML × 41.15 = 541.53
Conducto para extracción totalmente instalado de las siguientes características:
TIPO: CIRCULAR
MATERIAL: CHAPA ACERO GALVANIZADA
DIAMETRO: 600 mm
Incluso sellado de juntas, soportes, parte proporcional de piezas especiales, codos, tes, entronques, tolvas, reducciones, uniones con los difusores y rejillas, uniones flexibles de acoplamiento a unidades de ventilacion, con espesores según RITE, cumpliendo la normativa RITE de registros de limpieza con uniones solapadas y pegadas, pequeño material auxiliar, transporte, montaje y conexionado.

| Código | Ud | Descripción | Rendimiento | Precio | Importe |
|---|---|---|---|---|---|
| U44CD150 | u | PARTE PROP. PEQUEÑO MATERIAL | 1.31 | 1.35 | 1.77 |
| U01AA503 | h | Cuadrilla C | 0.15 | 36.87 | 5.53 |
| %03 | % | MEDIOS AUXILIARES | 1.5 % | 7.30 | 0.11 |
| UCCOCI060 | ML | COND.CIRCULAR CHAPA GALV.600 MM. (29/12/2015) | 1 | 33.74 | 33.74 |
|  |  | Total |  |  | 41.15 |

| Medición | Uds. | Parcial |
|---|---|---|
| Cancha | 13.16 | 13.16 |
| Total |  | 13.16 |

**CLIM19** ML CONDUCTO CIRCULAR DE 450 MM (12/11/1996)
5.24 ML × 35.95 = 188.38
Conducto para extracción totalmente instalado de las siguientes características:
TIPO: CIRCULAR
MATERIAL: CHAPA ACERO GALVANIZADA
DIAMETRO: 400 mm
Incluso sellado de juntas, soportes, parte proporcional de piezas especiales, codos, tes, entronques, tolvas, reducciones, uniones con los difusores y rejillas, uniones flexibles de acoplamiento a unidades de ventilacion, con espesores según RITE, cumpliendo la normativa RITE de registros de limpieza con uniones solapadas y pegadas, pequeño material auxiliar, transporte, montaje y conexionado.

| Código | Ud | Descripción | Rendimiento | Precio | Importe |
|---|---|---|---|---|---|
| U44CD150 | u | PARTE PROP. PEQUEÑO MATERIAL | 1.31 | 1.35 | 1.77 |
| U01AA503 | h | Cuadrilla C | 0.15 | 36.87 | 5.53 |
| %03 | % | MEDIOS AUXILIARES | 1.5 % | 7.30 | 0.11 |
| UCCOCI045 | ML | COND.CIRCULAR CHAPA GALV.450 MM. (29/12/2015) | 1 | 28.54 | 28.54 |
|  |  | Total |  |  | 35.95 |

| Medición | Uds. | Parcial |
|---|---|---|
| Cancha | 5.24 | 5.24 |
| Total |  | 5.24 |

**CLIM20** ML CONDUCTO CIRCULAR DE 355 MM (12/11/1996)
5.54 ML × 26.06 = 144.37
Conducto para extracción totalmente instalado de las siguientes características:
TIPO: CIRCULAR
MATERIAL: CHAPA ACERO GALVANIZADA
DIAMETRO: 355 mm
Incluso sellado de juntas, soportes, parte proporcional de piezas especiales, codos, tes, entronques, tolvas, reducciones, uniones con los difusores y rejillas, uniones flexibles de acoplamiento a unidades de ventilacion, con espesores según RITE, cumpliendo la normativa RITE de registros de limpieza con uniones solapadas y pegadas, pequeño material auxiliar, transporte, montaje y conexionado.

| Código | Ud | Descripción | Rendimiento | Precio | Importe |
|---|---|---|---|---|---|
| U44CD150 | u | PARTE PROP. PEQUEÑO MATERIAL | 1.31 | 1.35 | 1.77 |
| U01AA503 | h | Cuadrilla C | 0.15 | 36.87 | 5.53 |
| %03 | % | MEDIOS AUXILIARES | 1.5 % | 7.30 | 0.11 |
| UCCOCI035 | ML | COND.CIRCULAR CHAPA GALV.355 MM. (29/12/2015) | 1 | 18.65 | 18.65 |
|  |  | Total |  |  | 26.06 |

| Medición | Uds. | Parcial |
|---|---|---|
| Cancha | 5.54 | 5.54 |
| Total |  | 5.54 |

**CLIM21** ML CONDUCTO CIRCULAR DE 300 MM (12/11/1996)
10 ML × 21.14 = 211.40
Conducto para extracción totalmente instalado de las siguientes características:
TIPO: CIRCULAR
MATERIAL: CHAPA ACERO GALVANIZADA
DIAMETRO: 300 mm
Incluso sellado de juntas, soportes, parte proporcional de piezas especiales, codos, tes, entronques, tolvas, reducciones, uniones con los difusores y rejillas, uniones flexibles de acoplamiento a unidades de ventilacion, con espesores según RITE, cumpliendo la normativa RITE de registros de limpieza con uniones solapadas y pegadas, pequeño material auxiliar, transporte, montaje y conexionado.

| Código | Ud | Descripción | Rendimiento | Precio | Importe |
|---|---|---|---|---|---|
| UCCOCI030 | ML | COND.CIRCULAR CHAPA GALV.300 MM. (21/02/2002) | 1 | 13.53 | 13.53 |
| U44CD150 | u | PARTE PROP. PEQUEÑO MATERIAL | 1.31 | 1.35 | 1.77 |
| U01AA503 | h | Cuadrilla C | 0.15 | 36.87 | 5.53 |
| %03 | % | MEDIOS AUXILIARES | 1.5 % | 20.83 | 0.31 |
|  |  | Total |  |  | 21.14 |

| Medición | Uds. | Parcial |
|---|---|---|
| Aseos | 10 | 10.00 |
| Total |  | 10 |

**CLIM22** ML CONDUCTO CIRCULAR DE 250 MM (12/11/1996)
70.38 ML × 18.82 = 1324.55
Conducto para extracción totalmente instalado de las siguientes características:
TIPO: CIRCULAR
MATERIAL: CHAPA ACERO GALVANIZADA
DIAMETRO: 250 mm
Incluso sellado de juntas, soportes, parte proporcional de piezas especiales, codos, tes, entronques, tolvas, reducciones, uniones con los difusores y rejillas, uniones flexibles de acoplamiento a unidades de ventilacion, con espesores según RITE, cumpliendo la normativa RITE de registros de limpieza con uniones solapadas y pegadas, pequeño material auxiliar, transporte, montaje y conexionado.

| Código | Ud | Descripción | Rendimiento | Precio | Importe |
|---|---|---|---|---|---|
| UCCOCI025 | ML | COND.CIRCULAR CHAPA GALV.250 MM. (21/02/2002) | 1 | 11.24 | 11.24 |
| U44CD150 | u | PARTE PROP. PEQUEÑO MATERIAL | 1.31 | 1.35 | 1.77 |
| U01AA503 | h | Cuadrilla C | 0.15 | 36.87 | 5.53 |
| %03 | % | MEDIOS AUXILIARES | 1.5 % | 18.54 | 0.28 |
|  |  | Total |  |  | 18.82 |

| Medición | Uds. | Parcial |
|---|---|---|
| Aseos | 10 | 10.00 |
| Cancha | 60.38 | 60.38 |
| Total |  | 70.38 |

**CLIM23** ML CONDUCTO CIRCULAR DE 200 MM (12/11/1996)
40.7 ML × 16.91 = 688.24
Conducto para extracción totalmente instalado de las siguientes características:
TIPO: CIRCULAR
MATERIAL: CHAPA ACERO GALVANIZADA
DIAMETRO: 200 mm
Incluso sellado de juntas, soportes, parte proporcional de piezas especiales, codos, tes, entronques, tolvas, reducciones, uniones con los difusores y rejillas, uniones flexibles de acoplamiento a unidades de ventilacion, con espesores según RITE, cumpliendo la normativa RITE de registros de limpieza con uniones solapadas y pegadas, pequeño material auxiliar, transporte, montaje y conexionado.

| Código | Ud | Descripción | Rendimiento | Precio | Importe |
|---|---|---|---|---|---|
| UCCOCI020 | ML | COND.CIRCULAR CHAPA GALV.200 MM. (21/02/2002) | 1 | 9.36 | 9.36 |
| U44CD150 | u | PARTE PROP. PEQUEÑO MATERIAL | 1.31 | 1.35 | 1.77 |
| U01AA503 | h | Cuadrilla C | 0.15 | 36.87 | 5.53 |
| %03 | % | MEDIOS AUXILIARES | 1.5 % | 16.66 | 0.25 |
|  |  | Total |  |  | 16.91 |

| Medición | Uds. | Parcial |
|---|---|---|
| Aseos | 15 | 15.00 |
| Cancha | 25.7 | 25.70 |
| Total |  | 40.7 |

**CLIM27** ML CONDUCTO CIRCULAR AISLADO 600 MM (12/11/1996)
3 ML × 108.5 = 325.50
Conducto para distribución de aire de impulsión y retorno a baja velocidad.
TIPO: CIRCULAR AISLADO
MATERIAL: CHAPA A. GALVANIZADA + AISLAMIENTO(IBR) + CHAPA A. GALVANIZADA
DIAMETRO: 600 mm
Incluso sellado de juntas, soportes, parte proporcional de piezas especiales, codos, tes, entronques, tolvas, reducciones, uniones con los difusores y rejillas, uniones flexibles de acoplamiento a unidades de ventilacion, con espesores según RITE, cumpliendo la normativa RITE de registros de limpieza con uniones solapadas y pegadas, pequeño material auxiliar, transporte, montaje y conexionado.

| Código | Ud | Descripción | Rendimiento | Precio | Importe |
|---|---|---|---|---|---|
| UCCOCA060 | ML | COND.CIRC. AIS.CHAPA GALV.600 MM (21/02/2002) | 1 | 99.6 | 99.60 |
| U44CD150 | u | PARTE PROP. PEQUEÑO MATERIAL | 1.31 | 1.35 | 1.77 |
| U01AA503 | h | Cuadrilla C | 0.15 | 36.87 | 5.53 |
| %03 | % | MEDIOS AUXILIARES | 1.5 % | 106.90 | 1.60 |
|  |  | Total |  |  | 108.5 |

| Medición | Uds. | Largo | Parcial |
|---|---|---|---|
| Salida Uta Cancha | 3 | 1 | 3.00 |
| Total |  |  | 3 |

**CLIM34** M2 CONDUCTO CHAPA C/AISL DE ARMAFLEX (12/11/1996)
50 M2 × 58.65 = 2932.50
Conducto de distribución de aire de impulsión y retorno a baja velocidad, en patinillos verticales interiores y tramos interiores realizado en chapa de acero galvanizada con espesores según RITE y con certificación de estanqueidad para humos 600ºC durante 90 minutos, marca JUGRESA, tipo JPES-30-E600/90 o similar, con juntas, uniones y accesorios de tipo "Metu", con aislamiento exterior con ARMAFLEX o similar, clasificado MO con espesores según RITE, cumpliendo la normativa RITE de registros de limpieza con uniones solapadas y pegadas, incluso soportes, parte proporcional de piezas especiales, codos, tes, entronques, tolvas, reducciones, uniones mediante junta metu, uniones flexibles de acoplamiento a unidades de ventilación y plenums, totalmente instalado, pequeño material auxiliar, montaje y conexionado.

| Código | Ud | Descripción | Rendimiento | Precio | Importe |
|---|---|---|---|---|---|
| UCCBGSA1 | M2 | CONDUCTO ACERO GALVANIZADO E600/90 (21/02/2002) | 1 | 20.14 | 20.14 |
| UCCBASAR | M2 | AISLAMIENTO EXT. CON ARMAFLEX (21/02/2002) | 1 | 16.58 | 16.58 |
| U44CD150 | u | PARTE PROP. PEQUEÑO MATERIAL | 1.94 | 1.35 | 2.62 |
| U01AA503 | h | Cuadrilla C | 0.5 | 36.87 | 18.44 |
| %03 | % | MEDIOS AUXILIARES | 1.5 % | 57.78 | 0.87 |
|  |  | Total |  |  | 58.65 |

| Medición | Uds. | Parcial |
|---|---|---|
| aseos | 50 | 50.00 |
| Total |  | 50 |

**CLIM35** M2 CONDUCTO CHAPA ACERO GALVANIZADO (12/11/1996)
140 M2 × 26.85 = 3759.00
Conducto de distribución de aire de impulsión y retorno a baja velocidad, realizado en chapa de acero galvanizada con espesores según RITE y con certificación de estanqueidad para humos 600ºC durante 90 minutos, marca JUGRESA, tipo JPES-30-E600/90 o similar, con juntas, uniones y accesorios de tipo "Metu", cumpliendo la normativa RITE de registros de limpieza con uniones solapadas y pegadas, incluso soportes, parte proporcional de piezas especiales, codos, tes, entronques, tolvas, reducciones, uniones mediante junta metu, uniones flexibles de acoplamiento a unidades de ventilación y plenums, totalmente instalado, pequeño material auxiliar, montaje y conexionado.

| Código | Ud | Descripción | Rendimiento | Precio | Importe |
|---|---|---|---|---|---|
| UCCBGSA1 | M2 | CONDUCTO ACERO GALVANIZADO E600/90 | 1 | 20.14 | 20.14 |
| U44CD150 | u | PARTE PROP. PEQUEÑO MATERIAL | 1.94 | 1.35 | 2.62 |
| U01AA503 | h | Cuadrilla C | 0.1 | 36.87 | 3.69 |
| %03 | % | MEDIOS AUXILIARES | 1.5 % | 26.45 | 0.40 |
|  |  | Total |  |  | 26.85 |

| Medición | Uds. | Parcial |
|---|---|---|
| Aseos | 140 | 140.00 |
| Total |  | 140 |

**CLIM36** M² ALUMINIO PULIDO CONDUCTOS 1 MM (12/11/1996)
30 M² × 26.51 = 795.30
Terminación de conductos y elementos situados en intemperie o salas de maquinaria, con lámina de aluminio pulido de 1 mm de espesor con uniones remachadas o atornilladas, totalmente instalado, incluso pequeño material auxiliar, transporte y montaje.

| Código | Ud | Descripción | Rendimiento | Precio | Importe |
|---|---|---|---|---|---|
| UCTURC001A | M2 | LAMINA ALUMINIO PULIDO 1 MM ESP. (15/08/2002) | 1 | 20.12 | 20.12 |
| U44CD150 | u | PARTE PROP. PEQUEÑO MATERIAL | 0.35 | 1.35 | 0.47 |
| U01AA503 | h | Cuadrilla C | 0.15 | 36.87 | 5.53 |
| %03 | % | MEDIOS AUXILIARES | 1.5 % | 26.12 | 0.39 |
|  |  | Total |  |  | 26.51 |

**CLIM37** UD COLECTOR 4" C/AISL. (12/11/1996)
2 UD × 293.4 = 586.80
Suministro y montaje de colectores de tuberia de acero negro DIN 2440 de ø 4" para los circuitos de impulsion y retorno. Dotados de 3 tomas cada uno y picajes para elementos de medicion de temperatura y/o sondas.
-MATERIAL: ACERO NEGRO DIN 2440.
-DIAMETRO: 4".
-AISLAMIENTO: Coquilla Armaflex 4" (Según RITE) y recubrimiento en chapa de aluminio..
Incluso aislamiento, parte proporcional picejes, tes, entronques, termómetros, derivaciones, reducciones, soportes, dilatadores, antiarietes, manguitos electrostáticos, pequeño material auxiliar, transporte, montaje y conexionado.

| Código | Ud | Descripción | Rendimiento | Precio | Importe |
|---|---|---|---|---|---|
| UCTACOLAD4 | UD | COLECTOR 4" (21/02/2002) | 1 | 255.12 | 255.12 |
| P20IED010 | ML | COQUILLA ARMAFLEX P/TUB 4" (material; 21/02/2002) | 1 | 1.06 | 1.06 |
| U44CD150 | u | PARTE PROP. PEQUEÑO MATERIAL | 2.5 | 1.35 | 3.38 |
| U01AA503 | h | Cuadrilla C | 0.8 | 36.87 | 29.50 |
| %03 | % | MEDIOS AUXILIARES | 1.5 % | 289.06 | 4.34 |
|  |  | Total |  |  | 293.4 |

**CLIM38** ML TUB. ACERO NEGRO 3" C/AISL. (12/11/1996)
50 ML × 84.85 = 4242.50
Tubería totalmente instalada con las siguientes características:.
-MATERIAL: ACERO NEGRO DIN 2440.
-DIAMETRO: 3".
-UNIONES: SOLDADAS
-AISLAMIENTO: Coquilla Armaflex 3" (Según RITE).
Incluso aislamiento, parte proporcional de codos, tes, entronques, derivaciones, reducciones, soportes, dilatadores, antiarietes, manguitos electrostáticos, pequeño material auxiliar, transporte, montaje y conexionado.

| Código | Ud | Descripción | Rendimiento | Precio | Importe |
|---|---|---|---|---|---|
| P20TA090 | ML | TUBERIA ACERO NEGRO 3" (material; 21/02/2002) | 1 | 53.35 | 53.35 |
| P20IED010 | ML | COQUILLA ARMAFLEX P/TUB 4" | 1 | 1.06 | 1.06 |
| U44CD150 | u | PARTE PROP. PEQUEÑO MATERIAL | 2.5 | 1.35 | 3.38 |
| U01AA503 | h | Cuadrilla C | 0.7 | 36.87 | 25.81 |
| %03 | % | MEDIOS AUXILIARES | 1.5 % | 83.60 | 1.25 |
|  |  | Total |  |  | 84.85 |

**CLIM39** ML TUB. ACERO NEGRO 2" C/AISL. (12/11/1996)
35 ML × 54.59 = 1910.65
Tubería totalmente instalada con las siguientes características:.
-MATERIAL: ACERO NEGRO DIN 2440.
-DIAMETRO: 2".
-UNIONES: SOLDADAS
-AISLAMIENTO: Coquilla Armaflex 2" (Según RITE).
Incluso aislamiento, parte proporcional de codos, tes, entronques, derivaciones, reducciones, soportes, dilatadores, antiarietes, manguitos electrostáticos, pequeño material auxiliar, transporte, montaje y conexionado.

| Código | Ud | Descripción | Rendimiento | Precio | Importe |
|---|---|---|---|---|---|
| P20TA070 | ML | TUBERIA ACERO NEGRO 2" (material; 21/02/2002) | 1 | 31.58 | 31.58 |
| P20IED010 | ML | COQUILLA ARMAFLEX P/TUB 4" | 1 | 1.06 | 1.06 |
| U44CD150 | u | PARTE PROP. PEQUEÑO MATERIAL | 2 | 1.35 | 2.70 |
| U01AA503 | h | Cuadrilla C | 0.5 | 36.87 | 18.44 |
| %03 | % | MEDIOS AUXILIARES | 1.5 % | 53.78 | 0.81 |
|  |  | Total |  |  | 54.59 |

**CLIM40** ML TUB. ACERO NEGRO 1 1/4" C/AISL. (12/11/1996)
40 ML × 35.63 = 1425.20
Tubería totalmente instalada con las siguientes características:.
-MATERIAL: ACERO NEGRO DIN 2440.
-DIAMETRO: 1 1/4".
-UNIONES: SOLDADAS
-AISLAMIENTO: Coquilla Armaflex 1 1/4" (Según RITE).
Incluso aislamiento, parte proporcional de codos, tes, entronques, derivaciones, reducciones, soportes, dilatadores, antiarietes, manguitos electrostáticos, pequeño material auxiliar, transporte, montaje y conexionado.

| Código | Ud | Descripción | Rendimiento | Precio | Importe |
|---|---|---|---|---|---|
| P20TA050 | ML | TUBERIA ACERO NEGRO 1 1/4" (material; 21/02/2002) | 1 | 19.45 | 19.45 |
| P20IED010 | ML | COQUILLA ARMAFLEX P/TUB 4" | 1 | 1.06 | 1.06 |
| U44CD150 | u | PARTE PROP. PEQUEÑO MATERIAL | 1.25 | 1.35 | 1.69 |
| U01AA503 | h | Cuadrilla C | 0.35 | 36.87 | 12.90 |
| %03 | % | MEDIOS AUXILIARES | 1.5 % | 35.10 | 0.53 |
|  |  | Total |  |  | 35.63 |

**SOL20** M² ALUMINIO PULIDO TUBERÍAS 1 MM (12/11/1996)
20 M² × 32.26 = 645.20
Terminación de tuberías, válvulas, filtros y elementos situados en intemperie o salas de maquinaria, con lámina de aluminio pulido de 1 mm de espesor con uniones remachadas o atornilladas, totalmente instalado, incluso pequeño material auxiliar, transporte y montaje.

| Código | Ud | Descripción | Rendimiento | Precio | Importe |
|---|---|---|---|---|---|
| UCTURC001C | M2 | ALUMINIO PULIDO TUBERÍAS 1 MM (15/08/2002) | 1 | 23.8 | 23.80 |
| U44CD150 | u | PARTE PROP. PEQUEÑO MATERIAL | 0.45 | 1.35 | 0.61 |
| U01AA503 | h | Cuadrilla C | 0.2 | 36.87 | 7.37 |
| %03 | % | MEDIOS AUXILIARES | 1.5 % | 31.78 | 0.48 |
|  |  | Total |  |  | 32.26 |

**CLIM42** UD VALVULA MARIPOSA 3" (12/11/1996)
4 UD × 130.26 = 521.04
Válvula totalmente instalada con las siguientes características:
-TIPO: Válvula de Mariposa
-DIAMETRO NOMINAL: 3"
-PRESION NOMINAL: 10 Bar
Incluso aislamiento similar al de la tubería en que esta montada, pequeño material auxiliar, transporte, montaje y conexionado.

| Código | Ud | Descripción | Rendimiento | Precio | Importe |
|---|---|---|---|---|---|
| E22NMV010 | UD | VALV. MARIPOSA PN-10 3" (21/02/2002) | 1 | 95.06 | 95.060 |
| U44CD150 | u | PARTE PROP. PEQUEÑO MATERIAL | 2.8 | 1.35 | 3.780 |
| U01AA503 | h | Cuadrilla C | 0.8 | 36.87 | 29.496 |
| %03 | % | MEDIOS AUXILIARES | 1.5 % | 128.336 | 1.925 |
|  |  | Total |  |  | 130.26 |

**CLIM43** UD VALVULA ESFERA 2" (12/11/1996)
2 UD × 66.53 = 133.06
Válvula totalmente instalada con las siguientes características:
-TIPO: DE ESFERA
-DIAMETRO NOMINAL: 2"
-PRESION NOMINAL: 10 Bar
Incluso aislamiento similar al de la tubería en que esta montada, pequeño material auxiliar, transporte, montaje y conexionado.

| Código | Ud | Descripción | Rendimiento | Precio | Importe |
|---|---|---|---|---|---|
| D25LL060 | UD | VALV. ESFERA PN-10 2" (21/02/2002) | 1 | 40.05 | 40.05 |
| U44CD150 | u | PARTE PROP. PEQUEÑO MATERIAL | 2.5 | 1.35 | 3.38 |
| U01AA503 | h | Cuadrilla C | 0.6 | 36.87 | 22.12 |
| %03 | % | MEDIOS AUXILIARES | 1.5 % | 65.55 | 0.98 |
|  |  | Total |  |  | 66.53 |

**CLIM44** UD VALVULA ESFERA 1 1/4" (12/11/1996)
2 UD × 27.83 = 55.66
Válvula totalmente instalada con las siguientes características:
-TIPO: DE ESFERA
-DIAMETRO NOMINAL: 1 1/4"
-PRESION NOMINAL: 10 Bar
Incluso aislamiento similar al de la tubería en que esta montada, pequeño material auxiliar, transporte, montaje y conexionado.

| Código | Ud | Descripción | Rendimiento | Precio | Importe |
|---|---|---|---|---|---|
| P20TVE35 | UD | VALV. ESFERA PN-10 1 1/4" (material; 21/02/2002) | 1 | 18.04 | 18.04 |
| U44CD150 | u | PARTE PROP. PEQUEÑO MATERIAL | 2.3 | 1.35 | 3.11 |
| U01AA503 | h | Cuadrilla C | 0.17 | 36.87 | 6.27 |
| %03 | % | MEDIOS AUXILIARES | 1.5 % | 27.42 | 0.41 |
|  |  | Total |  |  | 27.83 |

**SOL25** UD TERMOMETRO ESFERA 100 MM (12/11/1996)
6 UD × 32.69 = 196.14
Termómetro de esfera con bano en glicerina, de 100 mm de diámetro, con escala adecuada a las temperaturas a medir y sonda, totalmente instalado.

| Código | Ud | Descripción | Rendimiento | Precio | Importe |
|---|---|---|---|---|---|
| D44IC100 | UD | TERMOMETRO DE ESFERA C/SONDA (21/02/2002) | 1 | 23.23 | 23.23 |
| U44CD150 | u | PARTE PROP. PEQUEÑO MATERIAL | 0.37 | 1.35 | 0.50 |
| U01AA503 | h | Cuadrilla C | 0.23 | 36.87 | 8.48 |
| %03 | % | MEDIOS AUXILIARES | 1.5 % | 32.21 | 0.48 |
|  |  | Total |  |  | 32.69 |

**CLIM46** UD MANOMETRO (12/11/1996)
2 UD × 46.38 = 92.76
Manómetro de 100 mm de diámetro, con escala adecuada a las presiones a medir, montado sobre lira, con válvulas de corte y purga, totalmente instalado.

| Código | Ud | Descripción | Rendimiento | Precio | Importe |
|---|---|---|---|---|---|
| P19SM050 | UD | MANOMETRO C/VALVULAS Y PURGA (material; 21/02/2002) | 1 | 33.02 | 33.02 |
| U44CD150 | u | PARTE PROP. PEQUEÑO MATERIAL | 0.37 | 1.35 | 0.50 |
| U01AA503 | h | Cuadrilla C | 0.33 | 36.87 | 12.17 |
| %03 | % | MEDIOS AUXILIARES | 1.5 % | 45.69 | 0.69 |
|  |  | Total |  |  | 46.38 |

**CLIM47** UD CONTROL CENTRALIZADO PANT. TÁCTIL (12/11/1996)
1 UD × 8760.27 = 8760.27
CONTROL GENERAL DEL EDIFICIO, marca JOHNSON o equivalente, formado por conjunto de controladores distribuidos, compuesto por microprocesadores, tarjetas de entrada/salida, cuadros eléctricos, transformadores, relés, contactores, cableado y conexionado de los elementos de que consta toda la instalación, con tipo de conductor a definir por el fabricante, canalizados bajo tubo rígido de PVC o en bandeja, preparados para atender todas las señales más un 5% adicional de reserva:
Totalmente instalado y en orden de funcionamiento.
Sistema de control de los equipos de las salas de máquinas para atender todas las señales más un 5% adicional de reserva, formado por los siguientes elementos:
1)Terminales de mando / reguladores de control necesarios para controlar los equipos según la lista de señales que se adjunta al final, con las siguientes características cada uno de los reguladores:
- Reguladores para procesos de calefacción /climatización.
- Conexión de bus de los equipos a los que regula.
-Con salida RS232 para ordenador.
- Con registro gráfico de temperatura en pantalla.
- Menús específicos de calefacción/climatización.
2) Estación de automatización pantalla táctil con superficie de usuario grande para control remoto de los sistemas, conexión a la estación de automatización a través de Ethernet y TCP/IP, con navegación mediante textos sencillos.
- Programas de aplicación. Software y herramientas. Incluye licencia.
- Software de visualización abstracta de datos de la instalación, con diversos formatos interactivos.
- Incluye licencia válida para conexión desde un puesto de operador.
- Programación del puesto central, configuración e implementación de la base de datos, creación de los menús gráficos de introducción al sistema y gráficos en color de las instalaciones.
3)Cuadro de control para el montaje de los terminales de mando/ reguladores de control formado por los siguientes elementos.
- Armario metálico tipo Himel con puerta opaca.
- Fuente de alimentación 24Vcc.
- Automáticos de protección.
- Bornas Prohenix, numeradas.
- Cables numerados.
- Mano de obra necesaria.
4) Material de Campo, Valvulería, compuesto por los siguientes elementos:
Equipo de campo asociado necesario para atender a la lista de señales que se adjunta, formado por sondas (inmersión, presión, temperatura, calidad de aire), válvulas motorizadas de dos vías y tres vías, actuadores para válvulas y para compuertas, termostatos, presostatos, interruptores de flujo, servomotores, interruptores de nivel, pirostatos, analizadores de redes, etc., incluso todos los elementos de conexión y montaje adecuados para el tipo y ubicación de los elementos a controlar. Totalmente instalado, incluso cableado correspondiente, y en orden de funcionamiento.
5) Cableado y trabajos varios correspondientes a la instalación de control, según la siguiente relación:
- 1 ud. Instalación eléctrica, que consiste en los trabajos de conexionado y cableado , bajo tubo o bandeja de los elementos anteriormente relacionados.
- 1 ud. Cursillo de formación para los operadores del sistema de gestión centralizada, de un día de duración con entrega de los manuales de usuario Fundamentos y Guía del Operador.
- 1 ud. Realización y suministro de planos y esquemas de conexionado para la correcta instalación de los equipos, e Ingeniería de programación en microprocesadores-equipo de campo.
- 1 ud. Puesta en marcha una vez finalizados los trabajos de instalación, conexionado , y con las instalaciones en las condiciones necesarias para el chequeo del correcto funcionamiento de los equipos de control.
- 1 ud. Entrega de Documentación final de obra.
Totalmente instalado, todo en orden de funcionamiento, según indicaciones del fabricante y orientaciones de la dirección facultativa, incluso parte proporcional de pequeño material, transporte, montaje y conexionado.
7) Lista de funciones /puntos a controlar por los terminales de mando:
CALDERA
Entradas de señal digital (total):
- 1 ud. para interruptor de flujo.
- 1 ud. para estado (marcha/paro).
- 1 ud. para alarma general.
- 1 ud. para alarma humos.
Entradas de señal analógica (total):
- 2 uds. para sondas de temperatura.
Salidas de señal digital (total):
- 1 ud. para orden de arranque/parada.
COLECTOR
Entradas de señal analógica:
- 2 uds. para sonda de temperatura de inmersión.
MOTOBOMBAS (6 UDS.)
Entradas de señal digital (total):
- 6 uds. para estado (marcha/paro).
Salidas de señal digital (total):
- 6 uds. para orden arranque/parada.
Entradas de señal analogica:
- 6 uds. para sondas de temperatura circuitos.
PRODUCCIÓN DE A.C.S. ENERGÍA SOLAR
Entradas de señal digital:
- 2 uds. para estado (marcha/paro) bomba primario solar.
- 1 ud. para estado (marcha/paro) bomba recirculación.
- 1 ud. para estado ventilador disipador térmico (marcha/paro).
Entradas de señal analógica:
- 12 uds. para sonda de temperatura.
Salidas de señal digital (total):
- 2 uds. para orden arranque/parada bomba primario solar.
- 1 ud. para orden arranque/parada bomba recirculación.
- 1 ud. para orden arranque/parada ventilador disipador.
Salidas de señal analógica:
- 2 uds. para actuación sobre válvula de tres vías ACS.
- 1 ud. para actuación sobre válvula de 3 vías batería de calor disipador.
- 1 ud. para actuación variador de velocidad Bomba.
CLIMATIZADORES (2 UDs)
Entradas de señal digital (total):
- 7 uds. para alarma filtros sucios.
- 2 uds. para estado ventilador impulsión (marcha/paro).
- 2 uds. para estado ventilador retorno (marcha/paro).
Entradas de senal analógica (total):
- 2 uds. para sondas de temperatura en conducto retorno.
- 2 uds. para sondas de temperatura en conducto impulsión.
- 1 ud. para sonda de calidad de aire retorno.
- 2 uds. sonda de temperatura sala.
- 2 uds. contador horas funcionamiento.
Salidas de señal digital (total):
- 2 uds. para orden arranque/parada ventilador impulsión.
- 2 uds. para orden arranque/parada ventilador retorno.
- 1 ud. para orden arranque/parada recuperador de energía.
Salidas de señal analógica (total):
- 1 ud. para actuación sobre recuperador de energía.
- 3 uds. para motorización de compuertas free cooling.
MEDIDA DE TEMPERATURA/HUMEDAD EXTERIOR(1 UD.)
Entradas de señal analógica:
- 1 ud. para sonda de temperatura/humedad exterior.
EXTRACTORES (1 UDS.)
Entradas de señal digital (total):
- 1 ud. para estado (marcha/paro).
- 1 ud. para alarma de térmico.
DETECCIÓN DE INCENDIOS
Entradas de señales digitales:
- 1 ud. para alarma de incendios.
Totalmente instalado y en orden de funcionamiento.

| Código | Ud | Descripción | Rendimiento | Precio | Importe |
|---|---|---|---|---|---|
| UCCOAYT1 | UD | CONJUNTO DE CONTROLADORES (17/10/2003) | 1 | 7911.75 | 7911.75 |
| U44CD150 | u | PARTE PROP. PEQUEÑO MATERIAL | 82 | 1.35 | 110.70 |
| U01AA503 | h | Cuadrilla C | 16.5 | 36.87 | 608.36 |
| %03 | % | MEDIOS AUXILIARES | 1.5 % | 8630.81 | 129.46 |
|  |  | Total |  |  | 8760.27 |

**CLIM48** UD SEÑALIZACIÓN (12/11/1996)
1 UD × 599.74 = 599.74
Señalización de las conducciones mediante señalización según norma UNE 100100, se enmarcará en un cuadro de protección un plano del esquema de principio de la instalación y se dejarán todas las instrucciones de seguridad, manejo, maniobrabilidad y de funcionamiento de equipos situadas en lugar visible, incluso pequeño material auxiliar, transporte, montaje y colocación.

| Código | Ud | Descripción | Rendimiento | Precio | Importe |
|---|---|---|---|---|---|
| UNPCLIMS1 | UD | LETREROS SEÑALIZACION (30/06/2002) | 1 | 581.9 | 581.90 |
| U44CD150 | u | PARTE PROP. PEQUEÑO MATERIAL | 0.37 | 1.35 | 0.50 |
| U01AA503 | h | Cuadrilla C | 0.23 | 36.87 | 8.48 |
| %03 | % | MEDIOS AUXILIARES | 1.5 % | 590.88 | 8.86 |
|  |  | Total |  |  | 599.74 |

**CLIM49** UD AMPLIACIÓN CGBT EXISTENTE (12/11/1996)
1 UD × 561.34 = 561.34
AMPLIACIÓN CGBT EXISTENTE, para incorporar las protecciones de las líneas de los cuadros secundarios de nueva instalación, comprendiendo los elementos señalados en el esquema unifilar, totalmente instalado, incluso pequeño material auxiliar, cableado, transporte, montaje y conexionado.

| Código | Ud | Descripción | Rendimiento | Precio | Importe |
|---|---|---|---|---|---|
| UECG02 | UD | AMPLIACIÓN CGBT EXISTENTE (15/02/2010) | 1 | 411.8 | 411.80 |
| U44CD150 | u | PARTE PROP. PEQUEÑO MATERIAL | 50 | 1.35 | 67.50 |
| U01AA503 | h | Cuadrilla C | 2 | 36.87 | 73.74 |
| %03 | % | MEDIOS AUXILIARES | 1.5 % | 553.04 | 8.30 |
|  |  | Total |  |  | 561.34 |

**CLIM50** UD CUADRO SECUNDARIO C (12/11/1996)
1 UD × 1778.07 = 1778.07
Cuadro secundario para MÁQUINAS CUBIERTA, (codificación en planos: CSC), formado por armario estanco metálico de superficie, marca MERLIN GERIN, ABB, SIEMENS, TERASAKI, o equivalente, conteniendo todos los elementos señalados en el esquema unifilar, incluso líneas eléctricas, protección contra sobretensiones del tipo 2 - DENHguard TT 230 400 o DENHguard M TT 2P, (incluso 25 % reserva de espacio vacío para futuras ampliaciones), incluso parte proporcional de pequeño material, aparellaje, cableado, transporte, montaje y conexionado. Incluso esquema unifilar plastificado y dispuesto en carpeta en el propio cuadro. Incluso Certificado del aparellaje por el fabricante.

| Código | Ud | Descripción | Rendimiento | Precio | Importe |
|---|---|---|---|---|---|
| UECSC02 | UD | CUADRO SECUNDARIO C (21/02/2003) | 1 | 1595.7 | 1595.70 |
| U44CD150 | u | PARTE PROP. PEQUEÑO MATERIAL | 61 | 1.35 | 82.35 |
| U01AA503 | h | Cuadrilla C | 2 | 36.87 | 73.74 |
| %03 | % | MEDIOS AUXILIARES | 1.5 % | 1751.79 | 26.28 |
|  |  | Total |  |  | 1778.07 |

**CLIM51** UD CUADRO SECUNDARIO B (12/11/1996)
1 UD × 1657.92 = 1657.92
Cuadro secundario para MÁQUINAS CUBIERTA, (codificación en planos: CSC), formado por armario estanco metálico de superficie, marca MERLIN GERIN, ABB, SIEMENS, TERASAKI, o equivalente, conteniendo todos los elementos señalados en el esquema unifilar, incluso líneas eléctricas, protección contra sobretensiones del tipo 2 - DENHguard TT 230 400 o DENHguard M TT 2P, (incluso 25 % reserva de espacio vacío para futuras ampliaciones), incluso parte proporcional de pequeño material, aparellaje, cableado, transporte, montaje y conexionado. Incluso esquema unifilar plastificado y dispuesto en carpeta en el propio cuadro. Incluso Certificado del aparellaje por el fabricante.

| Código | Ud | Descripción | Rendimiento | Precio | Importe |
|---|---|---|---|---|---|
| UECSB02 | UD | CUADRO SECUNDARIO B (21/02/2003) | 1 | 1477.33 | 1477.33 |
| U44CD150 | u | PARTE PROP. PEQUEÑO MATERIAL | 61 | 1.35 | 82.35 |
| U01AA503 | h | Cuadrilla C | 2 | 36.87 | 73.74 |
| %03 | % | MEDIOS AUXILIARES | 1.5 % | 1633.42 | 24.50 |
|  |  | Total |  |  | 1657.92 |

**CLIM52** ML LINEA 0,6/1KV 5x10 (12/11/1996)
20 ML × 26.53 = 530.60
Línea de alimentación eléctrica formada por conductores unipolares de cobre, de las siguientes características:
- SECCION: LINEA 0,6/1KV 5x10 mm2.
- AISLAMIENTO: RZ1-K 0,6/1KV.
- MARCA/MODELO: PRYSMIAN / AFUMEX 1000 V, o similar.
Totalmente instalada, incluso parte proporcional de piezas especiales, soportes, pasamuros, elementos de conexión, cajas de derivación, pequeño material auxiliar, transporte, montaje y conexionado.

| Código | Ud | Descripción | Rendimiento | Precio | Importe |
|---|---|---|---|---|---|
| P15AI040 | ML | CONDUCTOR CU 10mm2 0,6/1KV (material; 16/10/2003) | 5 | 5.03 | 25.15 |
| U44CD150 | u | PARTE PROP. PEQUEÑO MATERIAL | 0.05 | 1.35 | 0.07 |
| U01AA503 | h | Cuadrilla C | 0.025 | 36.87 | 0.92 |
| %03 | % | MEDIOS AUXILIARES | 1.5 % | 26.14 | 0.39 |
|  |  | Total |  |  | 26.53 |

| Medición | Uds. | Largo | Parcial |
|---|---|---|---|
| Línea a CSC | 1 | 20 | 20.00 |
| Total |  |  | 20 |

**CLIM53** ML LINEA 0,6/1KV 5x6 (12/11/1996)
20 ML × 17.42 = 348.40
Línea de alimentación eléctrica formada por conductores unipolares de cobre, de las siguientes características:
- SECCION: LINEA 0,6/1KV 5x6 mm2.
- AISLAMIENTO: RZ1-K 0,6/1KV.
- MARCA/MODELO: PRYSMIAN / AFUMEX 1000 V, o similar.
Totalmente instalada, incluso parte proporcional de piezas especiales, soportes, pasamuros, elementos de conexión, cajas de derivación, pequeño material auxiliar, transporte, montaje y conexionado.

| Código | Ud | Descripción | Rendimiento | Precio | Importe |
|---|---|---|---|---|---|
| P15AI030 | ML | CONDUCTOR CU 6mm2 0,6/1KV (material; 16/10/2003) | 5 | 3.27 | 16.35 |
| U44CD150 | u | PARTE PROP. PEQUEÑO MATERIAL | 0.05 | 1.35 | 0.07 |
| U01AA503 | h | Cuadrilla C | 0.02 | 36.87 | 0.74 |
| %03 | % | MEDIOS AUXILIARES | 1.5 % | 17.16 | 0.26 |
|  |  | Total |  |  | 17.42 |

| Medición | Uds. | Largo | Parcial |
|---|---|---|---|
| Línea a CSB | 1 | 20 | 20.00 |
| Total |  |  | 20 |

**CLIM54** ML LINEA 0,6/1KV 8x2,5 (12/11/1996)
15 ML × 15.93 = 238.95
Línea de alimentación eléctrica formada por conductores unipolares de cobre con las siguientes características:
- SECCION: LINEA 0,6/1KV 8x2,5 mm2.
- AISLAMIENTO: RZ1-K 0,6/1KV.
- MARCA/MODELO: PRYSMIAN / AFUMEX 1000 V, o similar.
Totalmente instalada, incluso parte proporcional de piezas especiales, soportes, pasamuros, elementos de conexión, cajas de derivación, pequeño material auxiliar, transporte, montaje y conexionado.

| Código | Ud | Descripción | Rendimiento | Precio | Importe |
|---|---|---|---|---|---|
| P15AI010 | ML | CONDUCTOR CU 2,5mm2 0,6/1KV (material; 21/02/2002) | 8 | 1.86 | 14.88 |
| U44CD150 | u | PARTE PROP. PEQUEÑO MATERIAL | 0.05 | 1.35 | 0.07 |
| U01AA503 | h | Cuadrilla C | 0.02 | 36.87 | 0.74 |
| %03 | % | MEDIOS AUXILIARES | 1.5 % | 15.69 | 0.24 |
|  |  | Total |  |  | 15.93 |

**CLIM55** ML LINEA 0,6/1KV 5x2,5 (12/11/1996)
35 ML × 10.26 = 359.10
Línea de alimentación eléctrica formada por conductores unipolares de cobre, de las siguientes características:
- SECCION: LINEA 0,6/1KV 5x2,5 mm2.
- AISLAMIENTO: RZ1-K 0,6/1KV.
- MARCA/MODELO: PRYSMIAN / AFUMEX 1000 V, o similar.
Totalmente instalada, incluso parte proporcional de piezas especiales, soportes, pasamuros, elementos de conexión, cajas de derivación, pequeño material auxiliar, transporte, montaje y conexionado.

| Código | Ud | Descripción | Rendimiento | Precio | Importe |
|---|---|---|---|---|---|
| P15AI010 | ML | CONDUCTOR CU 2,5mm2 0,6/1KV | 5 | 1.86 | 9.30 |
| U44CD150 | u | PARTE PROP. PEQUEÑO MATERIAL | 0.05 | 1.35 | 0.07 |
| U01AA503 | h | Cuadrilla C | 0.02 | 36.87 | 0.74 |
| %03 | % | MEDIOS AUXILIARES | 1.5 % | 10.11 | 0.15 |
|  |  | Total |  |  | 10.26 |

**CLIM56** ML LINEA 0,6/1KV 3x2,5 (12/11/1996)
200 ML × 6.49 = 1298.00
Línea de alimentación eléctrica formada por conductores unipolares de cobre, de las siguientes características:
- SECCION: LINEA 0,6/1KV 3x2,5 mm2.
- AISLAMIENTO: RZ1-K 0,6/1KV.
- MARCA/MODELO: PRYSMIAN / AFUMEX 1000 V, o similar.
Totalmente instalada, incluso parte proporcional de piezas especiales, soportes, pasamuros, elementos de conexión, cajas de derivación, pequeño material auxiliar, transporte, montaje y conexionado.

| Código | Ud | Descripción | Rendimiento | Precio | Importe |
|---|---|---|---|---|---|
| P15AI010 | ML | CONDUCTOR CU 2,5mm2 0,6/1KV | 3 | 1.86 | 5.58 |
| U44CD150 | u | PARTE PROP. PEQUEÑO MATERIAL | 0.05 | 1.35 | 0.07 |
| U01AA503 | h | Cuadrilla C | 0.02 | 36.87 | 0.74 |
| %03 | % | MEDIOS AUXILIARES | 1.5 % | 6.39 | 0.10 |
|  |  | Total |  |  | 6.49 |

**CLIM57** ML TUBO ACERO GALV.ROSCADO M20 (12/11/1996)
340 ML × 7.38 = 2509.20
Tubo para canalización de circuitos con las siguientes características:
- MATERIAL: Acero galvanizado roscado (Ag).
- GRADO DE PROTECCION: IP7.
- EJECUCION: Vista.
- TAMAÑO: M20.
Totalmente instalado, incluso parte proporcional de fijaciones, registros metálicos IP65, racores, prensas, piezas especiales, soportes, pasamuros, elementos de conexión, cajas de derivación, pequeño material auxiliar, transporte, montaje y conexionado.

| Código | Ud | Descripción | Rendimiento | Precio | Importe |
|---|---|---|---|---|---|
| U30JW201 | ML | TUBO ACERO GALVANIZADO Ag20 (material; 16/10/2003) | 1 | 5.75 | 5.75 |
| U44CD150 | u | PARTE PROP. PEQUEÑO MATERIAL | 0.3 | 1.35 | 0.41 |
| U01AA503 | h | Cuadrilla C | 0.03 | 36.87 | 1.11 |
| %03 | % | MEDIOS AUXILIARES | 1.5 % | 7.27 | 0.11 |
|  |  | Total |  |  | 7.38 |

**CLIM58** ML TUBO ACERO GALV.ROSCADO M32 (12/11/1996)
15 ML × 6.09 = 91.35
Tubo para canalización de circuitos con las siguientes características:
- MATERIAL: Acero galvanizado roscado (Ag).
- GRADO DE PROTECCION: IP7.
- EJECUCION: Vista.
- TAMAÑO: M32.
Totalmente instalado, incluso parte proporcional de fijaciones, registros metálicos IP65, racores, prensas, piezas especiales, soportes, pasamuros, elementos de conexión, cajas de derivación, pequeño material auxiliar, transporte, montaje y conexionado.

| Código | Ud | Descripción | Rendimiento | Precio | Importe |
|---|---|---|---|---|---|
| U30JW203 | ML | TUBO ACERO GALVANIZADO Ag32 (material; 16/10/2003) | 1 | 4.48 | 4.48 |
| U44CD150 | u | PARTE PROP. PEQUEÑO MATERIAL | 0.3 | 1.35 | 0.41 |
| U01AA503 | h | Cuadrilla C | 0.03 | 36.87 | 1.11 |
| %03 | % | MEDIOS AUXILIARES | 1.5 % | 6.00 | 0.09 |
|  |  | Total |  |  | 6.09 |

**CLIM01** ud CALDERA PIE A GAS CONDENSACIÓN MANAUT MARE II 115 kW (04/03/2015)
1 ud × 8056.03 = 8056.03
ud. Caldera de pie a gas de condensación modelo MANAUT MARE II de 113 kW de potencia nominal. Potencia útil a baja temperatura (30/50ºC) de 116,1 kW y 109,7 kW en alta temperatura (60/80ºC). Posibilidad de trabajar en cascada con otra/s caldera/s mediante centralita, alta o baja temperatura. Baja emisión NOx, CLASE 5 conforme a norma UNE EN297. Alto rendimiento hasta 107,5%. Clasificación * * * * Dir. Rend. 92/42 CEE con certificado CE. Funcionamiento en alta y baja temperatura ideal para instalaciones centralizadas de grandes potencias. Bajo consumo. Cuerpo de intercambio y elementos en aluminio de silicio con elevada superficie de intercambio. Quemador de premezcla total, de microllamas, fabricado en acero inoxidable que permite obtener excelentes combinaciones de modulación (superiores de 1-5). Control electrónico que junto a la sonda externa, permite regular la temperatura exterior (regulación climática). Posibilidad de gestionar el equipo desde el panel de control, con display digital que incluye autodiagnóstico. Medidas ancho x prof. x alto: 640x1100x1200 mm. Peso 180 kg. Totalmente instalada.

| Código | Ud | Descripción | Rendimiento | Precio | Importe |
|---|---|---|---|---|---|
| U01FY220 | h | Cuadrilla calefacción (mano de obra; 04/03/2015) | 8 | 29.5 | 236.00 |
| U29HA505 | ud | Caldera MANAUT MARE II 115 kW (04/03/2015) | 1 | 7293 | 7293.00 |
| %CI | % | Costes indirectos..(s/total) | 7 % | 7529.00 | 527.03 |
|  |  | Total |  |  | 8056.03 |

## 19 FON INSTALACIÓN DE FONTANERÍA (12/11/1996)
Importe: 13483.09

**FON1** ud CORTE, VACIADO Y LLENADO DE FONT.DE EDIF (12/11/1996)
1 ud × 392.04 = 392.04
Corte de la red de fontanería del colegio y vaciado de la instalación afectada por las obras para la ejecución del ramal de ampliación del edificio y posterior llenado de la instalación una vez finalizados los trabajos, incluso investigación de la red existente y determinación de puntos de conexión, con p.p. de materiales, limpieza, medios auxiliares necesarios, incluso retirada de escombros a pie de carga situado a nivel de calle, carga y transporte al vertedero y canon de vertido; probado de la instalación y limpieza de la zona afectada.

| Código | Ud | Descripción | Rendimiento | Precio | Importe |
|---|---|---|---|---|---|
| M07CB005 | h. | Camión basculante de 8 t. (maquinaria; 17/02/2005) | 1 | 30.03 | 30.03 |
| U44CD150 | u | PARTE PROP. PEQUEÑO MATERIAL | 100 | 1.35 | 135.00 |
| U01AA503 | h | Cuadrilla C | 6 | 36.87 | 221.22 |
| %03 | % | MEDIOS AUXILIARES | 1.5 % | 386.25 | 5.79 |
|  |  | Total |  |  | 392.04 |

**FON3** UD PURGADOR (12/11/1996)
2 UD × 54.42 = 108.84
Purgador automático (latón) con llave de cierre y pieza en T de latón con unión de anillos opresores (22mm) para Vitosol, totalmente instalado, conexionado, p.p de accesorios de montaje, pequeño material auxiliar, transporte y montaje.

| Código | Ud | Descripción | Rendimiento | Precio | Importe |
|---|---|---|---|---|---|
| P20EMA050 | UD | PURGADOR (material; 11/03/2003) | 1 | 50.96 | 50.96 |
| U44CD150 | u | PARTE PROP. PEQUEÑO MATERIAL | 0.37 | 1.35 | 0.50 |
| U01AA5033 | H | CUADRILLA C (mano de obra; 15/05/2002) | 0.05 | 43.12 | 2.16 |
| %03 | % | MEDIOS AUXILIARES | 1.5 % | 53.62 | 0.80 |
|  |  | Total |  |  | 54.42 |

**FON4** ud VÁLVULA RETENCIÓN DE 1 1/4" (12/11/1996)
1 ud × 24.91 = 24.91
Suministro y colocación de válvula de retención de 1 1/4", de latón fundido; colocada mediante unión roscada, totalmente equipada, instalada y funcionando. s/CTE-HS-4.

| Código | Ud | Descripción | Rendimiento | Precio | Importe |
|---|---|---|---|---|---|
| E20VR050 | ud | Válv.retención latón rosc.1 1/4" (15/09/2008) | 1 | 15.9 | 15.90 |
| U44CD150 | u | PARTE PROP. PEQUEÑO MATERIAL | 2.3 | 1.35 | 3.11 |
| U01AA503 | h | Cuadrilla C | 0.15 | 36.87 | 5.53 |
| %03 | % | MEDIOS AUXILIARES | 1.5 % | 24.54 | 0.37 |
|  |  | Total |  |  | 24.91 |

**FON5** ud VÁLVULA RETENCIÓN DE 2 1/2" (12/11/1996)
1 ud × 58.53 = 58.53
Suministro y colocación de válvula de retención de 2 3/4", de latón fundido; colocada mediante unión roscada, totalmente equipada, instalada y funcionando. s/CTE-HS-4.

| Código | Ud | Descripción | Rendimiento | Precio | Importe |
|---|---|---|---|---|---|
| E20VR080 | ud | Válv.retención latón roscar 2 1/2" (15/09/2008) | 1 | 49.02 | 49.02 |
| U44CD150 | u | PARTE PROP. PEQUEÑO MATERIAL | 2.3 | 1.35 | 3.11 |
| U01AA503 | h | Cuadrilla C | 0.15 | 36.87 | 5.53 |
| %03 | % | MEDIOS AUXILIARES | 1.5 % | 57.66 | 0.86 |
|  |  | Total |  |  | 58.53 |

**FON6** UD VALVULA ESFERA 1 1/4" C/VACIADO (12/11/1996)
1 UD × 23.39 = 23.39
Válvula totalmente instalada con las siguientes características:
-TIPO: DE ESFERA CON GRIFO DE VACIADO.
-DIAMETRO NOMINAL: 1 1/4".
-PRESION NOMINAL: 10 Bar.
Incluso aislamiento similar al de la tubería en que esta montada, pequeño material auxiliar, transporte, montaje y conexionado.

| Código | Ud | Descripción | Rendimiento | Precio | Importe |
|---|---|---|---|---|---|
| U26AR005 | UD | VALV. ESFERA PN-10 1 1/4" C/VACIADO (material; 21/02/2002) | 1 | 14.4 | 14.40 |
| U44CD150 | u | PARTE PROP. PEQUEÑO MATERIAL | 2.3 | 1.35 | 3.11 |
| U01AA503 | h | Cuadrilla C | 0.15 | 36.87 | 5.53 |
| %03 | % | MEDIOS AUXILIARES | 1.5 % | 23.04 | 0.35 |
|  |  | Total |  |  | 23.39 |

**FON7** UD VALVULA ESFERA 2 1/2" C/VACIADO (12/11/1996)
1 UD × 47.85 = 47.85
Válvula totalmente instalada con las siguientes características:
-TIPO: DE ESFERA CON GRIFO DE VACIADO.
-DIAMETRO NOMINAL: 2 3/4".
-PRESION NOMINAL: 10 Bar.
Incluso aislamiento similar al de la tubería en que esta montada, pequeño material auxiliar, transporte, montaje y conexionado.

| Código | Ud | Descripción | Rendimiento | Precio | Importe |
|---|---|---|---|---|---|
| U26AR008 | UD | VALV. ESFERA PN-10 2 1/2" C/VACIADO (material; 21/02/2002) | 1 | 38.5 | 38.50 |
| U44CD150 | u | PARTE PROP. PEQUEÑO MATERIAL | 2.3 | 1.35 | 3.11 |
| U01AA503 | h | Cuadrilla C | 0.15 | 36.87 | 5.53 |
| %03 | % | MEDIOS AUXILIARES | 1.5 % | 47.14 | 0.71 |
|  |  | Total |  |  | 47.85 |

**FON8** ML TUB. POLIPROPILENO 20 MM C/AISL-AF (12/11/1996)
5.5 ML × 17.67 = 97.19
Tubería totalmente para AFS instalada con las siguientes características:
-MATERIAL: POLIPROPILENO
-DIAMETRO: 20 mm.
-MARCA/MODELO: AQUATHERM/FUSIOTHERM-SDR 7.4. o equivalente.
-ESPESOR: 2,8 mm
-UNIONES: Soldadura en caliente
-AISLAMIENTO: Coquilla Armaflex 1" (Segun RITE).
Incluso aislamiento, parte proporcional de codos, tes, entronques, derivaciones, reducciones, soportes, dilatadores, antiarietes, manguitos electrostáticos, pequeño material auxiliar, transporte, montaje y conexionado.

| Código | Ud | Descripción | Rendimiento | Precio | Importe |
|---|---|---|---|---|---|
| P20TP020 | ML | TUBERIA POLIPROPILENO 20 MM (material; 21/02/2002) | 1 | 1.38 | 1.38 |
| U44HA150 | ML | COQUILLA ARMAFLEX P/TUB 1" (material; 21/02/2002) | 1 | 9.64 | 9.64 |
| U44CD150 | u | PARTE PROP. PEQUEÑO MATERIAL | 2 | 1.35 | 2.70 |
| U01AA503 | h | Cuadrilla C | 0.1 | 36.87 | 3.69 |
| %03 | % | MEDIOS AUXILIARES | 1.5 % | 17.41 | 0.26 |
|  |  | Total |  |  | 17.67 |

**FON10** ML TUB. POLIPROPILENO 40 MM C/AISL-AF (12/11/1996)
10 ML × 25.37 = 253.70
Tubería totalmente para AFS instalada con las siguientes características:
-MATERIAL: POLIPROPILENO
-DIAMETRO: 40 mm
-MARCA/MODELO: AQUATHERM/FUSIOTHERM-SDR 7.4. o equivalente.
-ESPESOR: 5,5 mm
-UNIONES: Soldadura en caliente
-AISLAMIENTO: Coquilla Armaflex 1 1/2" (Segun RITE).
Incluso aislamiento, parte proporcional de codos, tes, entronques, derivaciones, reducciones, soportes, dilatadores, antiarietes, manguitos electrostáticos, pequeño material auxiliar, transporte, montaje y conexionado.

| Código | Ud | Descripción | Rendimiento | Precio | Importe |
|---|---|---|---|---|---|
| P20TP050 | ML | TUBERIA POLIPROPILENO 40 MM (material; 21/02/2002) | 1 | 9.81 | 9.810 |
| U15AM105 | ML | COQUILLA ARMAFLEX P/TUB 1 1/2" (material; 21/02/2002) | 1 | 5.6 | 5.600 |
| U44CD150 | u | PARTE PROP. PEQUEÑO MATERIAL | 3 | 1.35 | 4.050 |
| U01AA503 | h | Cuadrilla C | 0.15 | 36.87 | 5.531 |
| %03 | % | MEDIOS AUXILIARES | 1.5 % | 24.991 | 0.375 |
|  |  | Total |  |  | 25.37 |

**FON12** ML TUB. POLIPROPILENO 63 MM C/AISL-AF (12/11/1996)
7.3 ML × 40.65 = 296.75
Tubería totalmente para AFS instalada con las siguientes características:
-MATERIAL: POLIPROPILENO
-DIAMETRO: 63 mm
-MARCA/MODELO: AQUATHERM/FUSIOTHERM-SDR 7.4. o equivalente.
-ESPESOR: 8,6 mm
-UNIONES: Soldadura en caliente
-AISLAMIENTO: Coquilla Armaflex 2 1/2" (Segun RITE).
Incluso aislamiento, parte proporcional de codos, tes, entronques, derivaciones, reducciones, soportes, dilatadores, antiarietes, manguitos electrostáticos, pequeño material auxiliar, transporte, montaje y conexionado.

| Código | Ud | Descripción | Rendimiento | Precio | Importe |
|---|---|---|---|---|---|
| P20IE070 | ML | TUBERIA POLIPROPILENO 63 MM (material; 21/02/2002) | 1 | 15.48 | 15.48 |
| P20IET050 | ML | COQUILLA ARMAFLEX P/TUB 2 1/2" (material; 21/02/2002) | 1 | 14.99 | 14.99 |
| U44CD150 | u | PARTE PROP. PEQUEÑO MATERIAL | 3 | 1.35 | 4.05 |
| U01AA503 | h | Cuadrilla C | 0.15 | 36.87 | 5.53 |
| %03 | % | MEDIOS AUXILIARES | 1.5 % | 40.05 | 0.60 |
|  |  | Total |  |  | 40.65 |

**FON13** ML TUB. POLIPROPILENO 75 MM C/AISL-AF (12/11/1996)
7 ML × 44.56 = 311.92
Tubería totalmente para AFS instalada con las siguientes características:
-MATERIAL: POLIPROPILENO
-DIAMETRO: 75 mm
-MARCA/MODELO: AQUATHERM/FUSIOTHERM-SDR 7.4. o equivalente.
-ESPESOR: 10,4 mm
-UNIONES: Soldadura en caliente
-AISLAMIENTO: Coquilla Armaflex 3" (Segun RITE).
Incluso aislamiento, parte proporcional de codos, tes, entronques, derivaciones, reducciones, soportes, dilatadores, antiarietes, manguitos electrostáticos, pequeño material auxiliar, transporte, montaje y conexionado.

| Código | Ud | Descripción | Rendimiento | Precio | Importe |
|---|---|---|---|---|---|
| P20IE080 | ML | TUBERIA POLIPROPILENO 75 MM (material; 21/02/2002) | 1 | 22.26 | 22.26 |
| E22OVT05 | ML | COQUILLA ARMAFLEX P/TUB 3" (16/10/2003) | 1 | 11.32 | 11.32 |
| U44CD150 | u | PARTE PROP. PEQUEÑO MATERIAL | 3 | 1.35 | 4.05 |
| U01AA503 | h | Cuadrilla C | 0.17 | 36.87 | 6.27 |
| %03 | % | MEDIOS AUXILIARES | 1.5 % | 43.90 | 0.66 |
|  |  | Total |  |  | 44.56 |

**FON14** ML TUB. POLIPROPILENO 90 MM C/AISL-AF (12/11/1996)
20 ML × 57.02 = 1140.40
Tubería totalmente para AFS instalada con las siguientes características:
-MATERIAL: POLIPROPILENO
-DIAMETRO: 90 mm
-MARCA/MODELO: AQUATHERM/FUSIOTHERM-SDR 7.4. o equivalente.
-ESPESOR: 15 mm
-UNIONES: Soldadura en caliente
-AISLAMIENTO: Coquilla Armaflex 3" (Segun RITE).
Incluso aislamiento, parte proporcional de codos, tes, entronques, derivaciones, reducciones, soportes, dilatadores, antiarietes, manguitos electrostáticos, pequeño material auxiliar, transporte, montaje y conexionado.

| Código | Ud | Descripción | Rendimiento | Precio | Importe |
|---|---|---|---|---|---|
| P20IE090 | ML | TUBERIA POLIPROPILENO 90 MM (material; 21/02/2002) | 1 | 34.54 | 34.54 |
| E22OVT05 | ML | COQUILLA ARMAFLEX P/TUB 3" | 1 | 11.32 | 11.32 |
| U44CD150 | u | PARTE PROP. PEQUEÑO MATERIAL | 3 | 1.35 | 4.05 |
| U01AA503 | h | Cuadrilla C | 0.17 | 36.87 | 6.27 |
| %03 | % | MEDIOS AUXILIARES | 1.5 % | 56.18 | 0.84 |
|  |  | Total |  |  | 57.02 |

**FON15** ML TUB. POLIPROPILENO 20 MM C/AISL-FASER (12/11/1996)
5.5 ML × 17.67 = 97.19
Tubería totalmente instalada con las siguientes características:
-MATERIAL: POLIPROPILENO
-DIAMETRO: 20 mm.
-MARCA/MODELO: AQUATHERM/FASER-SDR 7.4. o equivalente.
-ESPESOR: 2,8 mm
-UNIONES: Soldadura en caliente
-AISLAMIENTO: Coquilla Armaflex 1" (Segun RITE).
Incluso aislamiento, parte proporcional de codos, tes, entronques, derivaciones, reducciones, soportes, dilatadores, antiarietes, manguitos electrostáticos, pequeño material auxiliar, transporte, montaje y conexionado.

| Código | Ud | Descripción | Rendimiento | Precio | Importe |
|---|---|---|---|---|---|
| P20TP020 | ML | TUBERIA POLIPROPILENO 20 MM | 1 | 1.38 | 1.38 |
| U44HA150 | ML | COQUILLA ARMAFLEX P/TUB 1" | 1 | 9.64 | 9.64 |
| U44CD150 | u | PARTE PROP. PEQUEÑO MATERIAL | 2 | 1.35 | 2.70 |
| U01AA503 | h | Cuadrilla C | 0.1 | 36.87 | 3.69 |
| %03 | % | MEDIOS AUXILIARES | 1.5 % | 17.41 | 0.26 |
|  |  | Total |  |  | 17.67 |

**FON17** ML TUB. POLIPROPILENO 32 MM C/AISL-FASER (12/11/1996)
6.15 ML × 17.56 = 107.99
Tubería totalmente instalada con las siguientes características:
-MATERIAL: POLIPROPILENO
-DIAMETRO: 32 mm.
-MARCA/MODELO: AQUATHERM/FASER-SDR 7.4. o equivalente.
-ESPESOR: 4,4 mm
-UNIONES: Soldadura en caliente
-AISLAMIENTO: Coquilla Armaflex 1 1/2" (Segun RITE).
Incluso aislamiento, parte proporcional de codos, tes, entronques, derivaciones, reducciones, soportes, dilatadores, antiarietes, manguitos electrostáticos, pequeño material auxiliar, transporte, montaje y conexionado.

| Código | Ud | Descripción | Rendimiento | Precio | Importe |
|---|---|---|---|---|---|
| P20TP040 | ML | TUBERIA POLIPROPILENO 32 MM (material; 21/02/2002) | 1 | 3.96 | 3.96 |
| U15AM105 | ML | COQUILLA ARMAFLEX P/TUB 1 1/2" | 1 | 5.6 | 5.60 |
| U44CD150 | u | PARTE PROP. PEQUEÑO MATERIAL | 3 | 1.35 | 4.05 |
| U01AA503 | h | Cuadrilla C | 0.1 | 36.87 | 3.69 |
| %03 | % | MEDIOS AUXILIARES | 1.5 % | 17.30 | 0.26 |
|  |  | Total |  |  | 17.56 |

**FON18** ML TUB. POLIPROPILENO 40 MM C/AISL-FASER (12/11/1996)
25 ML × 26.06 = 651.50
Tubería totalmente instalada con las siguientes características:
-MATERIAL: POLIPROPILENO
-DIAMETRO: 40 mm
-MARCA/MODELO: AQUATHERM/FASER-SDR 7.4. o equivalente.
-ESPESOR: 5,5 mm
-UNIONES: Soldadura en caliente
-AISLAMIENTO: Coquilla Armaflex 1 1/2" (Segun RITE).
Incluso aislamiento, parte proporcional de codos, tes, entronques, derivaciones, reducciones, soportes, dilatadores, antiarietes, manguitos electrostáticos, pequeño material auxiliar, transporte, montaje y conexionado.

| Código | Ud | Descripción | Rendimiento | Precio | Importe |
|---|---|---|---|---|---|
| P20TP050 | ML | TUBERIA POLIPROPILENO 40 MM | 1 | 9.81 | 9.81 |
| U15AM105 | ML | COQUILLA ARMAFLEX P/TUB 1 1/2" | 1 | 5.6 | 5.60 |
| U44CD150 | u | PARTE PROP. PEQUEÑO MATERIAL | 3.5 | 1.35 | 4.73 |
| U01AA503 | h | Cuadrilla C | 0.15 | 36.87 | 5.53 |
| %03 | % | MEDIOS AUXILIARES | 1.5 % | 25.67 | 0.39 |
|  |  | Total |  |  | 26.06 |

**SOL21** UD VALVULA ESFERA 3/4" (12/11/1996)
1 UD × 15.7 = 15.70
Válvula totalmente instalada con las siguientes características:
-TIPO: DE ESFERA.
-DIAMETRO NOMINAL: 3/4".
-PRESION NOMINAL: 10 Bar.
Incluso aislamiento similar al de la tubería en que esta montada, pequeño material auxiliar, transporte, montaje y conexionado.

| Código | Ud | Descripción | Rendimiento | Precio | Importe |
|---|---|---|---|---|---|
| P20TVE025 | UD | VALV. ESFERA PN-10 3/4" (material; 21/02/2002) | 1 | 8.21 | 8.21 |
| U44CD150 | u | PARTE PROP. PEQUEÑO MATERIAL | 2.1 | 1.35 | 2.84 |
| U01AA503 | h | Cuadrilla C | 0.12 | 36.87 | 4.42 |
| %03 | % | MEDIOS AUXILIARES | 1.5 % | 15.47 | 0.23 |
|  |  | Total |  |  | 15.7 |

**FON20** UD VALVULA ESFERA 1" (12/11/1996)
1 UD × 21.27 = 21.27
Válvula totalmente instalada con las siguientes características:
-TIPO: DE ESFERA.
-DIAMETRO NOMINAL: 1".
-PRESION NOMINAL: 10 Bar.
Incluso aislamiento similar al de la tubería en que esta montada, pequeño material auxiliar, transporte, montaje y conexionado.

| Código | Ud | Descripción | Rendimiento | Precio | Importe |
|---|---|---|---|---|---|
| P20TVE30 | UD | VALV. ESFERA PN-10 1" (material; 21/02/2002) | 1 | 12.45 | 12.450 |
| U44CD150 | u | PARTE PROP. PEQUEÑO MATERIAL | 2.2 | 1.35 | 2.970 |
| U01AA503 | h | Cuadrilla C | 0.15 | 36.87 | 5.531 |
| %03 | % | MEDIOS AUXILIARES | 1.5 % | 20.951 | 0.314 |
|  |  | Total |  |  | 21.27 |

**CLIM44** UD VALVULA ESFERA 1 1/4"
1 UD × 27.83 = 27.83

**SOL22** UD VALVULA ESFERA 1 1/2" (12/11/1996)
1 UD × 37.18 = 37.18
Válvula totalmente instalada con las siguientes características:
-TIPO: DE ESFERA.
-DIAMETRO NOMINAL: 1 1/2".
-PRESION NOMINAL: 15 Bar.
Incluso aislamiento similar al de la tubería en que esta montada, pequeño material auxiliar, transporte, montaje y conexionado.

| Código | Ud | Descripción | Rendimiento | Precio | Importe |
|---|---|---|---|---|---|
| P20TVE040 | UD | VALV. ESFERA PN-10 1 1/2" (material; 21/02/2002) | 1 | 26.02 | 26.02 |
| U44CD150 | u | PARTE PROP. PEQUEÑO MATERIAL | 2.4 | 1.35 | 3.24 |
| U01AA503 | h | Cuadrilla C | 0.2 | 36.87 | 7.37 |
| %03 | % | MEDIOS AUXILIARES | 1.5 % | 36.63 | 0.55 |
|  |  | Total |  |  | 37.18 |

**FON27** UD LAVABO SEMIEMPOTRAR BLANCO (12/11/1996)
8 UD × 84.79 = 678.32
Lavabo de las siguientes características:
- TIPO: SEMIEMPOTRAR.
- COLOR: BLANCO.
- MARCA/SERIE: ROCA / VITORIA, o equivalente.
Totalmente instalado segun diseño en planos, incluso parte proporcional de piezas especiales, desagüe sifónico con sifón de botella, válvula, tapón y cadenilla de acero, conexión a bajante en tubería de PVC de 40 mm de diámetro y bote sifónico, pequeño material auxiliar, transporte, montaje, conexionado y funcionando.

| Código | Ud | Descripción | Rendimiento | Precio | Importe |
|---|---|---|---|---|---|
| P18LS020 | UD | LAVABO SEMIEMPOTRAR BLANCO (material; 21/02/2002) | 1 | 63.34 | 63.34 |
| P17SD010 | UD | DESAGUE DE LAVABO (material; 21/02/2002) | 1 | 10.44 | 10.44 |
| UFAPSFBOT | UD | SIFON DE BOTELLA DESAGUE 1 1/4". (material; 21/02/2002) | 1 | 1.3 | 1.30 |
| U44CD150 | u | PARTE PROP. PEQUEÑO MATERIAL | 1.62 | 1.35 | 2.19 |
| U01AA503 | h | Cuadrilla C | 0.17 | 36.87 | 6.27 |
| %03 | % | MEDIOS AUXILIARES | 1.5 % | 83.54 | 1.25 |
|  |  | Total |  |  | 84.79 |

**FON28** UD LAVABO MINUSVALIDOS (12/11/1996)
2 UD × 218.61 = 437.22
Lavabo de las siguientes características:
- TIPO: MINUSVALIDOS
- MATERIAL: PORCELANA .
- MARCA/SERIE: DURAVIT/H70, o equivalente.
Incluso sellado, totalmente instalado, sin rebosadero y sifón empotrado, parte proporcional de piezas especiales, válvula, conexión a bajante en tubería de PVC de 40 mm de diámetro, pequeño material auxiliar, transporte, montaje, conexionado y funcionando.

| Código | Ud | Descripción | Rendimiento | Precio | Importe |
|---|---|---|---|---|---|
| P36HSL010 | UD | LAVABO MINUSVALIDOS (material; 15/02/2010) | 1 | 137.1 | 137.10 |
| P17SD010 | UD | DESAGUE DE LAVABO | 1 | 10.44 | 10.44 |
| UFAPSFBOTa | UD | SIFON CROMADO MODELO TOTEM. (15/02/2010) | 1 | 55.49 | 55.49 |
| U44CD150 | u | PARTE PROP. PEQUEÑO MATERIAL | 4.5 | 1.35 | 6.08 |
| U01AA503 | h | Cuadrilla C | 0.17 | 36.87 | 6.27 |
| %03 | % | MEDIOS AUXILIARES | 1.5 % | 215.38 | 3.23 |
|  |  | Total |  |  | 218.61 |

**FON29** UD INODORO BLANCO MERIDIAN COMPACTO (12/11/1996)
6 UD × 458.91 = 2753.46
Inodoro de las siguientes características:
- TIPO: PARA FLUXOR
- COLOR: BLANCO
- MATERIAL: PORCELANA
- MARCA/SERIE: ROCA / MERIDIAN COMPACTO , o equivalente.
Incluso asiento con mecanismos y tapa, asiento, bastidor autoportante para montaje de inodoro suspendido AQUACONTROL-SCHELL, o similar. Totalmente instalado segun diseño en planos, soportado y anclado, incluso sellado de juntas con silicona, p.p. de piezas especiales, manguetón de desagüe en tubería de PVC de 110 mm de diámetro y conexión hasta bajante, pequeño material auxiliar, transporte, montaje y conexionado funcionando.

| Código | Ud | Descripción | Rendimiento | Precio | Importe |
|---|---|---|---|---|---|
| D26LD041 | UD | INODORO C/ASIENTO Y TAPA (21/02/2002) | 1 | 440.2 | 440.20 |
| UFAPMGINO | UD | MANGUETON INODORO (material; 21/02/2002) | 1 | 1.82 | 1.82 |
| U44CD150 | u | PARTE PROP. PEQUEÑO MATERIAL | 2.03 | 1.35 | 2.74 |
| U01AA503 | h | Cuadrilla C | 0.2 | 36.87 | 7.37 |
| %03 | % | MEDIOS AUXILIARES | 1.5 % | 452.13 | 6.78 |
|  |  | Total |  |  | 458.91 |

**FON30** UD INODORO MINUSVALIDOS MERIDIAN MOV. RED. (12/11/1996)
2 UD × 401.87 = 803.74
Inodoro para MINUSVALIDOS con asiento y tapa lacados,será con salida a suelo o horizontal segun planos.De las siguientes características:
- TIPO: PARA FLUXOR
- COLOR: BLANCO
- MATERIAL: PORCELANA
- MARCA/SERIE: MERIDIAN MOVILIDAD REDUCIDA con saliente de 700 mm, o equivalente.
Incluso mecanismos y tapa, asiento. Totalmente instalado segun diseño en planos, soportado y anclado, incluso sellado de juntas con silicona, p.p. de piezas especiales, manguetón de desagüe en tubería de PVC de 110 mm de diámetro y conexión hasta bajante, pequeño material auxiliar, transporte, montaje y conexionado funcionando.

| Código | Ud | Descripción | Rendimiento | Precio | Importe |
|---|---|---|---|---|---|
| E21CA070 | UD | INODORO MINUSV. C/ASIENTO Y TAPA (15/02/2010) | 1 | 384 | 384.00 |
| UFAPMGINO | UD | MANGUETON INODORO | 1 | 1.82 | 1.82 |
| U44CD150 | u | PARTE PROP. PEQUEÑO MATERIAL | 2.03 | 1.35 | 2.74 |
| U01AA503 | h | Cuadrilla C | 0.2 | 36.87 | 7.37 |
| %03 | % | MEDIOS AUXILIARES | 1.5 % | 395.93 | 5.94 |
|  |  | Total |  |  | 401.87 |

**FON31** UD BARRA MINUSVALIDO PRESTO LARGA (12/11/1996)
2 UD × 31.28 = 62.56
Barra larga de apoyo mural para lavabos, Inodoros, etc, especial para minusválidos, de las siguientes características:
- COLOR: BLANCO
- MARCA/SERIE: PRESTO/ PRESTOBAR o equivalente.
Totalmente instalada, pequeño material auxiliar, transporte, montaje y conexionado.

| Código | Ud | Descripción | Rendimiento | Precio | Importe |
|---|---|---|---|---|---|
| P36HBR040 | UD | BARRA ESPECIAL MINUSVALIDO (material; 21/02/2002) | 1 | 22.9 | 22.90 |
| U44CD150 | u | PARTE PROP. PEQUEÑO MATERIAL | 4.5 | 1.35 | 6.08 |
| U01AA503 | h | Cuadrilla C | 0.05 | 36.87 | 1.84 |
| %03 | % | MEDIOS AUXILIARES | 1.5 % | 30.82 | 0.46 |
|  |  | Total |  |  | 31.28 |

| Medición | Uds. | Parcial |
|---|---|---|
| 80cm ducha | 2 | 2.00 |
| Total |  | 2 |

**FON32** UD VERTEDERO C/REJILLA (12/11/1996)
1 UD × 131.04 = 131.04
Vertedero de las siguientes características:
- COLOR: BLANCO
- MATERIAL: PORCELANA.
- MARCA/MODELO: ROCA / GARDA, o equivalente.
Con tanque, reja cromada y almohadilla de goma, soportado y anclado, sellado de juntas con silicona, p.p. de piezas especiales, manguetón de desagüe en tubería de PVC de 110 mm de diámetro y conexión hasta bajante, pequeño material auxiliar, transporte, montaje y conexionado.

| Código | Ud | Descripción | Rendimiento | Precio | Importe |
|---|---|---|---|---|---|
| P18WV010 | UD | VERTEDERO C/ACESORIOS (material; 21/02/2002) | 1 | 124.45 | 124.45 |
| UFAPMGVER | UD | MANGUETON VERTEDERO (21/02/2002) | 1 | 1.82 | 1.82 |
| U44CD150 | u | PARTE PROP. PEQUEÑO MATERIAL | 0.73 | 1.35 | 0.99 |
| U01AA503 | h | Cuadrilla C | 0.05 | 36.87 | 1.84 |
| %03 | % | MEDIOS AUXILIARES | 1.5 % | 129.10 | 1.94 |
|  |  | Total |  |  | 131.04 |

**FON33** UD FLUXOR INODORO (12/11/1996)
4 UD × 64.57 = 258.28
Fluxor para inodoro, visto, de las siguientes características:
- DIAMETRO NOMINAL: 3/4".
- MARCA/MODELO: GROHE, o equivalente.
-TERMINACIÓN: Cromado
Con tubo de descarga cromado, totalmente instalado, incluso fijación a pared, pequeño material auxiliar, transporte, montaje y conexionado.

| Código | Ud | Descripción | Rendimiento | Precio | Importe |
|---|---|---|---|---|---|
| P18GX010 | UD | FLUXOR INODORO 3/4" (material; 21/02/2002) | 1 | 58.17 | 58.17 |
| U44CD150 | u | PARTE PROP. PEQUEÑO MATERIAL | 1.3 | 1.35 | 1.76 |
| U01AA503 | h | Cuadrilla C | 0.1 | 36.87 | 3.69 |
| %03 | % | MEDIOS AUXILIARES | 1.5 % | 63.62 | 0.95 |
|  |  | Total |  |  | 64.57 |

**FON34** UD GRIFERIA TEMPORIZADA DUCHA (12/11/1996)
12 UD × 143.98 = 1727.76
Grifería de agua mezclada para ducha de las siguientes características:
- TIPO: MEZCLADOR TEMPORIZADO
- EJECUCION: VISTA MURAL
- CAUDAL: 10 l/min
Totalmente instalado, con cierre automático a los 30 segundos, incluso cuerpo de laton cromado, desinfección antilegionella, soportes y anclajes, tubo y rociador antivandalico, distintivo rojo para agua templada, pequeño material auxiliar, transporte, montaje y conexionado.

| Código | Ud | Descripción | Rendimiento | Precio | Importe |
|---|---|---|---|---|---|
| P18GS040 | UD | GRIFERIA TEMPORIZADA DUCHA (material; 21/02/2002) | 1 | 133.89 | 133.89 |
| U44CD150 | u | PARTE PROP. PEQUEÑO MATERIAL | 1.8 | 1.35 | 2.43 |
| U01AA503 | h | Cuadrilla C | 0.15 | 36.87 | 5.53 |
| %03 | % | MEDIOS AUXILIARES | 1.5 % | 141.85 | 2.13 |
|  |  | Total |  |  | 143.98 |

**FON35** ud VÁLVULA MEZCL. TERMOSTÁTICA DN20 (12/11/1996)
6 ud × 292.03 = 1752.18
Suministro y colocación de válvula mezcladora termostática de bronce fundido diámetro DN20, con temperatura de salida regulable entre 36 y 53º C; incluso juego de racores de 1", colocada mediante unión roscada, totalmente instalada y funcionando. S/CTE-DB-HS-4, i/ p.p. de medios auxiliares.

| Código | Ud | Descripción | Rendimiento | Precio | Importe |
|---|---|---|---|---|---|
| D44DI110 | ud | Valvula Mezcl. Termostática DN20 - 1" (29/11/2015) | 1 | 274.94 | 274.94 |
| U44CD150 | u | PARTE PROP. PEQUEÑO MATERIAL | 4 | 1.35 | 5.40 |
| U01AA503 | h | Cuadrilla C | 0.2 | 36.87 | 7.37 |
| %03 | % | MEDIOS AUXILIARES | 1.5 % | 287.71 | 4.32 |
|  |  | Total |  |  | 292.03 |

**FON36** UD GRIFERIA MONOMANDO DUCHA (12/11/1996)
4 UD × 132.18 = 528.72
Grifería para ducha de las siguientes características:
- TIPO: MONOMANDO MEZCLADOR EMPOTRADO
- TERMINACION: CROMADO
- MARCA/SERIE: GROHE/EURODISC, o equivalente.
Con rociador, incluso pequeño material auxiliar, transporte, montaje y conexionado.

| Código | Ud | Descripción | Rendimiento | Precio | Importe |
|---|---|---|---|---|---|
| U26GA144 | UD | GRIFERIA BAÑO/DUCHA MONOMANDO (21/02/2002) | 1 | 128 | 128.00 |
| U44CD150 | u | PARTE PROP. PEQUEÑO MATERIAL | 0.29 | 1.35 | 0.39 |
| U01AA503 | h | Cuadrilla C | 0.05 | 36.87 | 1.84 |
| %03 | % | MEDIOS AUXILIARES | 1.5 % | 130.23 | 1.95 |
|  |  | Total |  |  | 132.18 |

**FON37** UD GRIFO MEZCLADOR TEMPORIZADO LAVABO (12/11/1996)
6 UD × 37.93 = 227.58
Mezclador temporizado para lavabo, con aireador, desagüe automático y enlaces de alimentación flexibles, de las siguientes características:
- TIPO: MEZCLADOR TEMPORIZADO
- MARCA/SERIE: GROHE / CONTROMIX, o equivalente.
- TERMINACION: CROMADO
Totalmente instalado, incluso latiguillos flexibles cromados con llaves de ecuadra, pequeño material auxiliar, transporte, montaje y conexionado.

| Código | Ud | Descripción | Rendimiento | Precio | Importe |
|---|---|---|---|---|---|
| UFGRLVMG01 | UD | MONOMANDO LAVABO GROHE Eurodisc (21/02/2002) | 1 | 29.1 | 29.10 |
| U44CD150 | u | PARTE PROP. PEQUEÑO MATERIAL | 2.03 | 1.35 | 2.74 |
| U01AA503 | h | Cuadrilla C | 0.15 | 36.87 | 5.53 |
| %03 | % | MEDIOS AUXILIARES | 1.5 % | 37.37 | 0.56 |
|  |  | Total |  |  | 37.93 |

**FON38** UD GRIFO MEZCLADOR MONOMANDO (12/11/1996)
5 UD × 37.93 = 189.65
Mezclador para lavabo, con aireador y desagüe automático, de las siguientes características:
- TIPO: MONOMANDO.
- MARCA/SERIE: ROCA / LOGICA, o equivalente.
- TERMINACION: CROMADO.
Totalmente instalado, incluso latiguillos flexibles con llaves de escuadra, pequeño material auxiliar, transporte, montaje y conexionado.

| Código | Ud | Descripción | Rendimiento | Precio | Importe |
|---|---|---|---|---|---|
| U26GS001 | UD | MEZCLADOR MONOMANDO LAVABO (material; 21/02/2002) | 1 | 29.1 | 29.10 |
| U44CD150 | u | PARTE PROP. PEQUEÑO MATERIAL | 2.03 | 1.35 | 2.74 |
| U01AA503 | h | Cuadrilla C | 0.15 | 36.87 | 5.53 |
| %03 | % | MEDIOS AUXILIARES | 1.5 % | 37.37 | 0.56 |
|  |  | Total |  |  | 37.93 |

**FON39** UD GRIFO PARED C/ESCUDO (12/11/1996)
1 UD × 37.73 = 37.73
Grifo de las siguientes características:
- TIPO: PARED CON ESCUDO.
De boca roscada, incluso pequeño material auxiliar, transporte, montaje conexionado y funcionando.

| Código | Ud | Descripción | Rendimiento | Precio | Importe |
|---|---|---|---|---|---|
| P18GF010 | UD | GRIFO DE PARED (material; 21/02/2002) | 1 | 28.9 | 28.90 |
| U44CD150 | u | PARTE PROP. PEQUEÑO MATERIAL | 2.03 | 1.35 | 2.74 |
| U01AA503 | h | Cuadrilla C | 0.15 | 36.87 | 5.53 |
| %03 | % | MEDIOS AUXILIARES | 1.5 % | 37.17 | 0.56 |
|  |  | Total |  |  | 37.73 |

**FON40** ud DEPÓSITO HIDRONEUMÁTICO 100L (12/11/1996)
0.4 ud × 119.85 = 47.94
Suministro y montaje de depósito hidroneumático cerrado para red de fluxores, de 100 lts de capacidad:
-Marca/modelo:SEDICAL NG 100/6 o equivalente.
-Conexiones roscadas
-Membrana no recambiable según DIN 4807. Tª máxima hasta 70ºC
-Homologado según directiva 97/23/CE de aparatos a presión
-Color rojo
-Presión inicial: 1,5 bar (nitrógeno)

| Código | Ud | Descripción | Rendimiento | Precio | Importe |
|---|---|---|---|---|---|
| P17DF010A | ud | Depósito Hidroneumático fluxores 100l. (material; 13/10/2009) | 1 | 75.81 | 75.81 |
| U44CD150 | u | PARTE PROP. PEQUEÑO MATERIAL | 4 | 1.35 | 5.40 |
| U01AA503 | h | Cuadrilla C | 1 | 36.87 | 36.87 |
| %03 | % | MEDIOS AUXILIARES | 1.5 % | 118.08 | 1.77 |
|  |  | Total |  |  | 119.85 |

**FON41** ud DEPÓSITO HIDRONEUMÁTICO 50L (12/11/1996)
1.2 ud × 110.61 = 132.73
Suministro y montaje de depósito hidroneumático cerrado para red de fluxores, de 50 lts de capacidad:
-Marca/modelo:SEDICAL NG 50/6 o equivalente.
-Conexiones roscadas
-Membrana no recambiable según DIN 4807. Tª máxima hasta 70ºC
-Homologado según directiva 97/23/CE de aparatos a presión
-Color rojo
-Presión inicial: 1,5 bar (nitrógeno)

| Código | Ud | Descripción | Rendimiento | Precio | Importe |
|---|---|---|---|---|---|
| P17DF010B | ud | Depósito Hidroneumático fluxores 50l. (material; 13/10/2009) | 1 | 66.7 | 66.700 |
| U44CD150 | u | PARTE PROP. PEQUEÑO MATERIAL | 4 | 1.35 | 5.400 |
| U01AA503 | h | Cuadrilla C | 1 | 36.87 | 36.870 |
| %03 | % | MEDIOS AUXILIARES | 1.5 % | 108.970 | 1.635 |
|  |  | Total |  |  | 110.61 |

## 20 GAS INSTALACIÓN DE GAS (12/11/1996)
Importe: 3952.98

**GAS1** UD ACOMETIDA GAS NATURAL (12/11/1996)
1 UD × 541.3 = 541.30
Acometida de gas natural, realizada según normas de la Compañía suministradora, incluyendo derivación desde la red general, rotura de acera o calzada, apertura de zanja, tendido de canalización hasta el punto de toma del abonado, válvula de acometida, relleno de zanja, y reposición de pavimento en acera o calzada, incluso tasas y cánones de enganche, pequeño material auxiliar, transporte y montaje.

| Código | Ud | Descripción | Rendimiento | Precio | Importe |
|---|---|---|---|---|---|
| UGANAC001 | UD | ACOMETIDA GAS NATURAL (21/02/2002) | 1 | 402.85 | 402.85 |
| P001 |  | PARTE PROP. PEQUEÑO MATERIAL (material; 15/05/2002) | 125 | 0.36 | 45.00 |
| M001 | H | CUADRILLA C (mano de obra; 15/05/2002) | 5 | 17.09 | 85.45 |
| %03 | % | MEDIOS AUXILIARES | 1.5 % | 533.30 | 8.00 |
|  |  | Total |  |  | 541.3 |

**GAS2** UD CONTADOR 25 + REGULACIÓN EN ARMARIO (12/11/1996)
1 UD × 936.07 = 936.07
Armario de poliéster reforzado con fibra de vidrio, autoextinguible, IP43, con puerta provista de dispositivo de cierre normalizado, marca CLAVED o equivalente, equipado con contador de gas natural tipo G-16, caudal mínimo 0.16 m3/h y caudal máximo 25 m3/h, presión máxima de servicio 0.50 bar homologado por la Compañía suministradora, incluso racores de conexión, llave y verificación y regulador TECNOFLUID o equivalente para media-baja, incluso tubería polietileno entrada/salida, incluso válvulas de entrada y salida, tramos de tubería con codos y accesorios, tomas de presión, reductores, purgador, filtro, incluso llave de contador homologado por la Compañía suministradora, totalmente instalado, incluso parte proporcional de tubería y accesorios, pequeño material auxiliar, transporte, montaje y conexionado.

| Código | Ud | Descripción | Rendimiento | Precio | Importe |
|---|---|---|---|---|---|
| UGARREG250 | UD | ARMARIO REGULACIÓN y CONTADOR GAS (15/02/2010) | 1 | 246.18 | 246.18 |
| U33KA015 | UD | CONTADOR GAS NATURAL 25 M3/H (21/02/2002) | 1 | 553.25 | 553.25 |
| U44CD150 | u | PARTE PROP. PEQUEÑO MATERIAL | 50 | 1.35 | 67.50 |
| U01AA503 | h | Cuadrilla C | 1.5 | 36.87 | 55.31 |
| %03 | % | MEDIOS AUXILIARES | 1.5 % | 922.24 | 13.83 |
|  |  | Total |  |  | 936.07 |

**GAS3** UD CENTRAL DETECCION DE GAS 4-20 mA (12/11/1996)
1 UD × 785.99 = 785.99
Central de detección de gas compacta, para detectores de gas con salida anlógica de 4 - 20 mA, para conectar en estrella hasta un máximo de 4 detectores, para protección contra explosiones (Gases inflamables), con tres niveles de sucesos libremente programables para cada detector (Aviso, Prealarma, Alarma), con tarjeta de relés para actuación sobre elementos externos, visualización digital de la concentración de gas medida para cada detector, equipada con fuente y batería, marca NOTIFIER o equivalente, totalmente instalada, incluso parte proporcional de cableado de interconexión con detectores, fuente y batería, pequeño material auxiliar, transporte, montaje y conexionado.

| Código | Ud | Descripción | Rendimiento | Precio | Importe |
|---|---|---|---|---|---|
| UPCGAN01a | UD | CENTRAL DET.GAS SALIDA ANALOG. (21/02/2002) | 1 | 731.86 | 731.86 |
| U44CD150 | u | PARTE PROP. PEQUEÑO MATERIAL | 5 | 1.35 | 6.75 |
| U01AA503 | h | Cuadrilla C | 0.97 | 36.87 | 35.76 |
| %03 | % | MEDIOS AUXILIARES | 1.5 % | 774.37 | 11.62 |
|  |  | Total |  |  | 785.99 |

**GAS4** UD DETECTOR GAS (12/11/1996)
2 UD × 203.46 = 406.92
Detector de gases tóxicos e inflamable. Con avisador óptico y acústico de alarma, salida a 12 V por relé para actuación sobre válvula de corte de instalación de suministro de gas a caldera.
- MARCA: NOTIFIER o equivalente.
Incluso fuente de alimentación con transformador encapsulado y clavija para su conexión a la red, parte proporcional de pequeño material, montaje y conexionado.

| Código | Ud | Descripción | Rendimiento | Precio | Importe |
|---|---|---|---|---|---|
| P19SC140 | UD | DETECTOR DE GASES (material; 21/02/2002) | 1 | 162.23 | 162.23 |
| U44CD150 | u | PARTE PROP. PEQUEÑO MATERIAL | 1 | 1.35 | 1.35 |
| U01AA503 | h | Cuadrilla C | 1 | 36.87 | 36.87 |
| %03 | % | MEDIOS AUXILIARES | 1.5 % | 200.45 | 3.01 |
|  |  | Total |  |  | 203.46 |

**GAS5** ML TUBERIA PE SDR11 ENTERRADA 40MM (12/11/1996)
20 ML × 13.47 = 269.40
Tubería en ejecución enterrada de 30 cm. de profundidad, protegida por lecho de arena de río, de las siguientes características.
- TIPO: POLIETILENO SDR 11.
- PRESION NOMINAL: 10
- DIAMETRO NOMINAL: 40 mm
Incluso pruebas de presión, incluso excavación de zanja y relleno de la misma, totalmente instalada, incluso parte proporcional de piezas especiales, pequeño material auxiliar, transporte, montaje y conexionado.

| Código | Ud | Descripción | Rendimiento | Precio | Importe |
|---|---|---|---|---|---|
| UGTUBPE40 | ML | TUBERIA POLIETILENO 40MM (21/02/2002) | 1 | 4.04 | 4.04 |
| UFRIMLZAN | ML | APERTURA Y RELLENO ZANJA 30 CM (21/02/2002) | 5 | 0.46 | 2.30 |
| P001 |  | PARTE PROP. PEQUEÑO MATERIAL | 5 | 0.36 | 1.80 |
| M001 | H | CUADRILLA C | 0.3 | 17.09 | 5.13 |
| %03 | % | MEDIOS AUXILIARES | 1.5 % | 13.27 | 0.20 |
|  |  | Total |  |  | 13.47 |

**GAS6** ML TUB. ACERO 1 1/2" (12/11/1996)
8 ML × 69.83 = 558.64
Tubería totalmente instalada con las siguientes características:.
-MATERIAL: Acero DIN 2440 estirado sin soldadura ST35.
-DIAMETRO:1 1/2".
-UNIONES: SOLDADAS
Incluso pasatubos de PVC para paso de las canalizaciones, ventilados por ambos extremos, grapas de fijación (colocadas cada 2 m), incluso parte proporcional de codos, tes, entronques, derivaciones, reducciones, soportes, dilatadores, incluyendo tres manos de pintura al esmalte, pequeño material auxiliar, transporte, montaje y conexionado.

| Código | Ud | Descripción | Rendimiento | Precio | Importe |
|---|---|---|---|---|---|
| IGM015 | ML | TUBERIA ACERO 1 1/2" (16/10/2003) | 1 | 28.55 | 28.55 |
| U44CD150 | u | PARTE PROP. PEQUEÑO MATERIAL | 2.5 | 1.35 | 3.38 |
| U01AA503 | h | Cuadrilla C | 1 | 36.87 | 36.87 |
| %03 | % | MEDIOS AUXILIARES | 1.5 % | 68.80 | 1.03 |
|  |  | Total |  |  | 69.83 |

**GAS7** UD VALVULA CORTE 1 1/2" (12/11/1996)
3 UD × 56.2 = 168.60
Válvula apta para Gas Natural, en baja presión, totalmente instalada con las siguientes características:
-TIPO: CORTE
-DIAMETRO NOMINAL: 1 1/2"
Incluso pequeño material auxiliar, transporte, montaje y conexionado.

| Código | Ud | Descripción | Rendimiento | Precio | Importe |
|---|---|---|---|---|---|
| IGW020 | UD | VALV. CORTE CROMADA 1 1/2" (21/02/2002) | 1 | 53.26 | 53.26 |
| U44CD150 | u | PARTE PROP. PEQUEÑO MATERIAL | 0.2 | 1.35 | 0.27 |
| U01AA503 | h | Cuadrilla C | 0.05 | 36.87 | 1.84 |
| %03 | % | MEDIOS AUXILIARES | 1.5 % | 55.37 | 0.83 |
|  |  | Total |  |  | 56.2 |

**GAS8** UD ELEC-VALVULA CIERRE RAPIDO 1 1/2" (12/11/1996)
1 UD × 139.73 = 139.73
Electroválvula de seguridad para gas de las siguientes características:
TIPO: APERTURA Y CIERRE RAPIDO
DIAMETRO NOMINAL: 1 1/2"
CONEXION: BRIDAS
Totalmente instalada, conectada con sistema de seguridad, para una presión de 200 mbar, incluso transporte, montaje y conexionado.

| Código | Ud | Descripción | Rendimiento | Precio | Importe |
|---|---|---|---|---|---|
| U12SV180 | UD | ELCTROVALVULA C. RAPIDO 1 1/2" (21/02/2002) | 1 | 85.14 | 85.14 |
| U44CD150 | u | PARTE PROP. PEQUEÑO MATERIAL | 25.79 | 1.35 | 34.82 |
| U01AA503 | h | Cuadrilla C | 0.48 | 36.87 | 17.70 |
| %03 | % | MEDIOS AUXILIARES | 1.5 % | 137.66 | 2.06 |
|  |  | Total |  |  | 139.73 |

**GAS9** UD REJILLA AT 525x325 (12/11/1996)
1 UD × 88.62 = 88.62
Rejilla de las siguientes características:
- MARCA/MODELO: TROX / AT-525x325 mm, o equivalente.
De simple deflexión con compuerta de regulación de caudal, totalmente instalada, incluso acoplamiento a conductos, sellado de juntas, pequeño material auxiliar, transporte, montaje y conexionado.

| Código | Ud | Descripción | Rendimiento | Precio | Importe |
|---|---|---|---|---|---|
| ICR050 | UD | REJILLA RETORNO ATAG 525x325MM (21/02/2002) | 1 | 77.41 | 77.41 |
| U44CD150 | u | PARTE PROP. PEQUEÑO MATERIAL | 0.78 | 1.35 | 1.05 |
| U01AA503 | h | Cuadrilla C | 0.24 | 36.87 | 8.85 |
| %03 | % | MEDIOS AUXILIARES | 1.5 % | 87.31 | 1.31 |
|  |  | Total |  |  | 88.62 |

**GAS10** UD REJILLA AT 325x125 (12/11/1996)
1 UD × 57.71 = 57.71
Rejilla de las siguientes características:
- MARCA/MODELO: TROX / AT-325x125 mm, o equivalente.
De simple deflexión con compuerta de regulación de caudal, totalmente instalada, incluso acoplamiento a conductos, sellado de juntas, pequeño material auxiliar, transporte, montaje y conexionado.

| Código | Ud | Descripción | Rendimiento | Precio | Importe |
|---|---|---|---|---|---|
| UCLAG3212 | UD | REJILLA RETORNO ATAG 325x125MM (21/02/2002) | 1 | 46.96 | 46.96 |
| U44CD150 | u | PARTE PROP. PEQUEÑO MATERIAL | 0.78 | 1.35 | 1.05 |
| U01AA503 | h | Cuadrilla C | 0.24 | 36.87 | 8.85 |
| %03 | % | MEDIOS AUXILIARES | 1.5 % | 56.86 | 0.85 |
|  |  | Total |  |  | 57.71 |

## 21 IPCI INSTALACIÓN PCI (12/11/1996)
Importe: 13941.03

**IPCI1** UD CORTE, VACIADO Y LLENADO DE INST.PCI (12/11/1996)
1 UD × 673.82 = 673.82
Corte de la red de PCI del edificio y vaciado de la instalación afectada por las obras para la ejecución de zonas afectadas y posterior llenado de la instalación una vez finalizados los trabajos, incluyendo tubería, llave de llenado conexión a la red de incendios, tapón para cierre, medios auxiliares necesarios, incluso obra civil auxiliar, retirada de escombros a pie de carga situado a nivel de calle, carga y transporte al vertedero; probado de la instalación y limpieza de la zona afectada según indicaciones de la D.F, incluso pequeño material auxiliar, transporte montaje y conexionado.

| Código | Ud | Descripción | Rendimiento | Precio | Importe |
|---|---|---|---|---|---|
| UCTULLC846 | UD | CORTE SISTEMA LLENADO/VACIADO INSTAL (21/02/2002) | 1 | 541.63 | 541.63 |
| p001 | u | PARTE PROP. PEQUEÑO MATERIAL | 26.83 | 1.12 | 30.05 |
| U01AA503 | h | Cuadrilla C | 2.5 | 36.87 | 92.18 |
| %03 | % | MEDIOS AUXILIARES | 1.5 % | 663.86 | 9.96 |
|  |  | Total |  |  | 673.82 |

**IPCI2** UD CENTRAL CONVENCIONAL 4 LAZOS (12/11/1996)
1 UD × 397.5 = 397.50
Central de detección automática de incendios convencional microprocesada, con cuatro zonas de detección, marca NOTIFIER o equivalente, con tensión de alimentación de 220 VDC. y tensión baterías 24 V., con dos salidas de sirenas, una salida C-NC-NA de alarma, una salida C-NC-NA de avería, salida auxiliar y salida rearmable, incluso fuente de alimentación 230/24 V para alimentación de los dispositivos conectados en el lazo, con baterías de emergencia de 12 V, 6 A., dispositivo automático para funcionamiento con baterías por fallo de red y cargador de baterías incorporado, temporización de sirenas de alarma autorearme y salida cambio de clase. Medida la unidad instalada. Según norma EN-54-2. totalmente instalada, incluso transporte, montaje y conexionado.

| Código | Ud | Descripción | Rendimiento | Precio | Importe |
|---|---|---|---|---|---|
| UCICTAN967 | UD | CENTRAL CONVENCIONAL (22/02/2003) | 1 | 354.52 | 354.52 |
| U44CD150 | u | PARTE PROP. PEQUEÑO MATERIAL | 1 | 1.35 | 1.35 |
| U01AA503 | h | Cuadrilla C | 0.97 | 36.87 | 35.76 |
| %03 | % | MEDIOS AUXILIARES | 1.5 % | 391.63 | 5.87 |
|  |  | Total |  |  | 397.5 |

**IPCI3** ML TUB. ACERO NEGRO 1 1/2" PINT S/AISL. (12/11/1996)
90 ML × 33.53 = 3017.70
Tubería totalmente instalada con las siguientes características:.
-MATERIAL: ACERO NEGRO DIN 2440.
-DIAMETRO: 1 1/2".
-UNIONES: SOLDADAS.
-SIN AISLAMIENTO.
Incluso parte proporcional de codos, tes, entronques, derivaciones, reducciones, soportes, dilatadores, antiarietes, manguitos electrostáticos, pequeño material auxiliar, transporte, montaje, conexionado, con imprimación en minio electrolítico y acabado en esmalte rojo bombero.

| Código | Ud | Descripción | Rendimiento | Precio | Importe |
|---|---|---|---|---|---|
| P20TA060 | ML | TUBERIA ACERO NEGRO 1 1/2" (material; 21/02/2002) | 1 | 22.38 | 22.38 |
| U44CD150 | u | PARTE PROP. PEQUEÑO MATERIAL | 1.5 | 1.35 | 2.03 |
| U01AA5033 | H | CUADRILLA C | 0.2 | 43.12 | 8.62 |
| %03 | % | MEDIOS AUXILIARES | 1.5 % | 33.03 | 0.50 |
|  |  | Total |  |  | 33.53 |

**IPCI4** ML TUB. ACERO NEGRO 2" PINT S/AISL. (12/11/1996)
60 ML × 47.93 = 2875.80
Tubería totalmente instalada, pintada en color rojo en tramos vistos, con las siguientes características:.
-MATERIAL: ACERO NEGRO DIN 2440.
-DIAMETRO: 2".
-UNIONES: SOLDADAS.
-SIN AISLAMIENTO.
Incluso parte proporcional de codos, tes, entronques, derivaciones, reducciones, soportes, dilatadores, antiarietes, manguitos electrostaticos, pequeño material auxiliar, transporte, montaje y conexionado, con imprimación en minio electrolítico y acabado en esmalte rojo bombero.

| Código | Ud | Descripción | Rendimiento | Precio | Importe |
|---|---|---|---|---|---|
| P20TA070 | ML | TUBERIA ACERO NEGRO 2" | 1 | 31.58 | 31.58 |
| U44CD150 | u | PARTE PROP. PEQUEÑO MATERIAL | 2 | 1.35 | 2.70 |
| U01AA5033 | H | CUADRILLA C | 0.3 | 43.12 | 12.94 |
| %03 | % | MEDIOS AUXILIARES | 1.5 % | 47.22 | 0.71 |
|  |  | Total |  |  | 47.93 |

**IPCI5** UD BOCA DE INCENDIOS EQUIPADA 25 MM (12/11/1996)
2 UD × 740.72 = 1481.44
Equipo de manguera contra incendios en montaje empotrado, marca KOMTES RIBÓ serie BIE CHESTERFIRE modelo 25/4 o equivalente. Con armario de 600x750x215 mm con puerta acristalada pintada, bisagras y cierre de resbalón con precinto. Incluye cristal ahumado de 4 mm. Contiene:
- Válvula de bola con volante desmultiplicador y válvula antiretorno para manómetro.
- Manguera semirrigida de 25 mm. de diámetro extensible 20 m. Certificada.
- Racorada de 25 mm de diámetro.
- Toma extra para conexión racorada de 45 mm de diámetro.
- Devanadera de alimentación axial, fija y lanza cromada con soporte, manómetro, letrero.
Totalmente instalada, incluso accesorios de montaje, recibido, pequeño material auxiliar, transporte, conexionado y prueba. Según UNE 23091.

| Código | Ud | Descripción | Rendimiento | Precio | Importe |
|---|---|---|---|---|---|
| UPBI025K | UD | EQUIPO MANGUERA 25MM Y 25M (21/02/2002) | 1 | 714.86 | 714.86 |
| U44CD150 | u | PARTE PROP. PEQUEÑO MATERIAL | 3.38 | 1.35 | 4.56 |
| U01AA5033 | H | CUADRILLA C | 0.24 | 43.12 | 10.35 |
| %03 | % | MEDIOS AUXILIARES | 1.5 % | 729.77 | 10.95 |
|  |  | Total |  |  | 740.72 |

**IPCI6** UD EXT. MANUAL 6 KG/ABC (12/11/1996)
7 UD × 123.89 = 867.23
Extintor manual de polvo polivalente ABC de 6 Kg de capacidad de la marca EXMON o equivalente, en montaje empotrado en caja metálica decorativa, en el caso de ir junto a BIE formando un único puesto de incendios, eficacia 21A-113B, con botella de acero, válvula de disparo, manómetro, bocina difusora, totalmente instalado, incluso soporte mural, transporte y montaje.

| Código | Ud | Descripción | Rendimiento | Precio | Importe |
|---|---|---|---|---|---|
| UPEXPO006K | UD | EXTINTOR MAN. POLVO ABC 6 KG (21/02/2002) | 1 | 104.25 | 104.25 |
| U44CD150 | u | PARTE PROP. PEQUEÑO MATERIAL | 5 | 1.35 | 6.75 |
| U01AA503 | h | Cuadrilla C | 0.3 | 36.87 | 11.06 |
| %03 | % | MEDIOS AUXILIARES | 1.5 % | 122.06 | 1.83 |
|  |  | Total |  |  | 123.89 |

**IPCI7** UD EXTINTOR MANUAL 5 KG CO2 (12/11/1996)
2 UD × 235.08 = 470.16
Extintor manual de 5 KG de CO2 de capacidad, eficacia 89 B, de la marca EXMON o equivalente,, en montaje empotrado en caja metálica decorativa, en el caso de ir junto a BIE formando un único puesto de incendioscon botella de acero, válvula de disparo, manómetro, manguera y lanza ligero, totalmente instalado, incluso soporte mural, transporte y montaje.

| Código | Ud | Descripción | Rendimiento | Precio | Importe |
|---|---|---|---|---|---|
| UPEXCO005K | UD | EXTINTOR MAN. 10 L H2O (21/02/2002) | 1 | 213.8 | 213.80 |
| U44CD150 | u | PARTE PROP. PEQUEÑO MATERIAL | 5 | 1.35 | 6.75 |
| U01AA503 | h | Cuadrilla C | 0.3 | 36.87 | 11.06 |
| %03 | % | MEDIOS AUXILIARES | 1.5 % | 231.61 | 3.47 |
|  |  | Total |  |  | 235.08 |

**IPCI8** UD DET. ÓPTICO CONVENCIONAL (12/11/1996)
25 UD × 46.95 = 1173.75
Detector Óptico de humos. Sensor tecnología convencional, marca NOTIFIRE o equivalente, compuesto por camára óptica. Incorpora una entrada auxiliar supervisada-fuego, fallo, no fuego ó Salida auxiliar programable valida para conectar LED remoto (Led de alta luminosidad visible 360º), con sensibilidad programable desde la central mediante Estados, compensación automática del nivel de contaminación de las cámaras y aviso de mantenimiento cuando la limpieza de la cámara se hace necesaria. Incorpora aislador de línea. Incluso base de montaje. Fabricado y diseñado según normas EN54-7. Totalmente instalado, incluso parte proporcional de pequeño material, montaje y conexionado.

| Código | Ud | Descripción | Rendimiento | Precio | Importe |
|---|---|---|---|---|---|
| E26FAA040 | UD | DET. OPT. DE HUMOS (30/06/2002) | 1 | 37.93 | 37.93 |
| UPDETE005K | UD | BASE PARA DETECTOR (30/06/2002) | 1 | 4.32 | 4.32 |
| U44CD150 | u | PARTE PROP. PEQUEÑO MATERIAL | 0.24 | 1.35 | 0.32 |
| U01AA503 | h | Cuadrilla C | 0.1 | 36.87 | 3.69 |
| %03 | % | MEDIOS AUXILIARES | 1.5 % | 46.26 | 0.69 |
|  |  | Total |  |  | 46.95 |

**IPCI9** UD DETECTOR TERMICO CONVENCIONAL (12/11/1996)
2 UD × 39 = 78.00
Detector Térmico. Sensor tecnología convencional marca NOTIFIER o equivalente, compuesto por camára óptica y detector de calor. Incorpora una entrada auxiliar supervisada-fuego, fallo, no fuego ó Salida auxiliar programable valida para conectar LED remoto (Led de alta luminosidad visible 360º), con sensibilidad programable desde la central mediante Estados, compensación automática del nivel de contaminación de las cámaras y aviso de mantenimiento cuando la limpieza de la cámara se hace necesaria. Incorpora aislador de línea. Incluso base de montaje. Fabricado y diseñado según normas EN54-5. Totalmente instalado, incluso parte proporcional de pequeño material, montaje y conexionado.

| Código | Ud | Descripción | Rendimiento | Precio | Importe |
|---|---|---|---|---|---|
| UPDETE005dK | UD | DETECTOR DETECTOR TERMICO (30/06/2002) | 1 | 30.09 | 30.09 |
| UPDETE005K | UD | BASE PARA DETECTOR | 1 | 4.32 | 4.32 |
| U44CD150 | u | PARTE PROP. PEQUEÑO MATERIAL | 0.24 | 1.35 | 0.32 |
| U01AA503 | h | Cuadrilla C | 0.1 | 36.87 | 3.69 |
| %03 | % | MEDIOS AUXILIARES | 1.5 % | 38.42 | 0.58 |
|  |  | Total |  |  | 39 |

**IPCI10** UD DETECTOR DE CONDUCTO (12/11/1996)
3 UD × 131.11 = 393.33
Detector convencional para montaje en base para detección en conducto. Montaje en conductos de ventilación. Permite velocidades de aire de hasta 20 m/s, control independiente de humo y ensuciamiento del detector, actualización automática del umbral de respuesta, identificación individual del detector, auto monitorización activa de los sensores, diagnóstico remoto. El detector es evaluado rutinariamente sobre la desviación frente al valor base, fallo del detector debido a riesgo de falsas alarmas, contaminación, solicitud de cambio, prealarma y alarma. Tensión de funcionamiento 12,5 Vdc a 33 Vdc, consumo 0,7 mA. Dimensiones Ø 64 x 66 mm. Incluso caja de análisis, tubería de muestreo y rejilla textil para protección contra el polvo, con materiales de montaje. Totalmente instalado, incluso parte proporcional de pequeño material, montaje y conexionado.

| Código | Ud | Descripción | Rendimiento | Precio | Importe |
|---|---|---|---|---|---|
| E26FAA041 | UD | DETECTOR DE CONDUCTO (30/06/2002) | 1 | 125.16 | 125.16 |
| U44CD150 | u | PARTE PROP. PEQUEÑO MATERIAL | 0.24 | 1.35 | 0.32 |
| U01AA503 | h | Cuadrilla C | 0.1 | 36.87 | 3.69 |
| %03 | % | MEDIOS AUXILIARES | 1.5 % | 129.17 | 1.94 |
|  |  | Total |  |  | 131.11 |

**IPCI11** UD MODULOS AISLADORES (12/11/1996)
2 UD × 324.78 = 649.56
Módulos aisladores de fallos, marca compatible con la existente, que detectan y aislan el segmento del circuito cortocircuitado, permitiendo que el lazo de comunicación continúe operativo cuando se produce un cortocircuito. El módulo recupera su estado inicial cuando se soluciona el problema.Dispone de un led que parpadea cada vez que se comunica con la central.Incluye caja para contaje en superficie.
Totalmente instalado, incluso parte proporcional de pequeño material, montaje y conexionado.

| Código | Ud | Descripción | Rendimiento | Precio | Importe |
|---|---|---|---|---|---|
| uCMPODbn2 | UD | MODULOS AISLADORES (23/02/2003) | 1 | 308.85 | 308.85 |
| mP01D150 | ud | Pequeño material (material; 15/09/2008) | 0.06 | 1.12 | 0.07 |
| U01AA503 | h | Cuadrilla C | 0.3 | 36.87 | 11.06 |
| %03 | % | MEDIOS AUXILIARES | 1.5 % | 319.98 | 4.80 |
|  |  | Total |  |  | 324.78 |

**IPCI12** UD MODULOS ELEMENTOS NO DIRECCIONABLES (12/11/1996)
2 UD × 11.31 = 22.62
Módulos no direccionables para la supervisión y/o actuación de equipos de iniciación de alarma o de señales técnicas que dispongan de contacto libre de tensión:
- 2 Climatizadores
Totalmente instalado, incluso parte proporcional de pequeño material, montaje y conexionado.

| Código | Ud | Descripción | Rendimiento | Precio | Importe |
|---|---|---|---|---|---|
| uCMPODUmK | UD | MODULOS ELEMENTOS NO DIRECC. (23/02/2003) | 1 | 0 | 0.00 |
| U44CD150 | u | PARTE PROP. PEQUEÑO MATERIAL | 0.06 | 1.35 | 0.08 |
| U01AA503 | h | Cuadrilla C | 0.3 | 36.87 | 11.06 |
| %03 | % | MEDIOS AUXILIARES | 1.5 % | 11.14 | 0.17 |
|  |  | Total |  |  | 11.31 |

**IPCI13** UD PULSADOR ALARMA INTELIGENTE (12/11/1996)
2 UD × 39.54 = 79.08
Pulsador convencional, direccionable de rotura de cristal, para montaje en superficie, marca NOTIFIER o equivalente, acabado en policarbonato color rojo. Incorpora LED señalizados de activación y aislador de línea en cada pulsador. Incluye llave para comprobación de su funcionamiento. Incluso caja de montaje para montaje en superficie, con cristal de fractura controlada y protegido mediante lámina de butiral para impedir cortes al efectuar su accionamiento. Totalmente instalado, incluso pequeño material auxiliar, transporte, montaje y conexionado.

| Código | Ud | Descripción | Rendimiento | Precio | Importe |
|---|---|---|---|---|---|
| UPPU005KM | UD | PULSADOR DE ALARMA INTELIGENTE (30/06/2002) | 1 | 33.4 | 33.400 |
| UPPUC005K | UD | CAJA DE MONTAJE DE ALARMA (30/06/2002) | 0 | 2.27 | 0.000 |
| U44CD150 | u | PARTE PROP. PEQUEÑO MATERIAL | 0.29 | 1.35 | 0.392 |
| U01AA503 | h | Cuadrilla C | 0.14 | 36.87 | 5.162 |
| %03 | % | MEDIOS AUXILIARES | 1.5 % | 38.954 | 0.584 |
|  |  | Total |  |  | 39.54 |

**IPCI14** UD SIRENA ELECTR. ALARMA 24 V (12/11/1996)
2 UD × 61.56 = 123.12
Sirena electrónica convencional bucle alimentada por lazo (hasta 200 Sirenas por lazo), marca BOSCH o equivalente, autodireccionables (no necesitan ser programadas por el instalador), con conexión directa al bucle analógico de 2 hilos y tres sonidos diferentes configurables desde la central de control, con control de volumen incorporado (103 db a 1 m. y máx. 110 dB). Nivel de protección ambiental IP31. Incorpora aisladores de línea en cada sirena. Totalmente instalada, incluso parte proporcional de pequeño material, transporte, montaje y conexionado.

| Código | Ud | Descripción | Rendimiento | Precio | Importe |
|---|---|---|---|---|---|
| UPPUC003K | UD | SIRENA ELECTRONICA (30/06/2002) | 1 | 55.47 | 55.47 |
| U44CD150 | u | PARTE PROP. PEQUEÑO MATERIAL | 1.1 | 1.35 | 1.49 |
| U01AA503 | h | Cuadrilla C | 0.1 | 36.87 | 3.69 |
| %03 | % | MEDIOS AUXILIARES | 1.5 % | 60.65 | 0.91 |
|  |  | Total |  |  | 61.56 |

**IPCI15** UD CABLEADO INSTALACION DE PCI. (12/11/1996)
1 UD × 1174.83 = 1174.83
Cableado de control y alimentación de equipos centrales, detectores, pulsadores, sirenas, y demás elementos de la instalación, canalizado bajo tubo flexible de PVC reforzado de doble capa, incluyendo cajas de registro/derivación, conexionado con control y módulos incluso pequeño material auxiliar, transporte, montaje y puesta en servicio.

| Código | Ud | Descripción | Rendimiento | Precio | Importe |
|---|---|---|---|---|---|
| uPVA030MK | UD | CABLEADO PCI (24/07/2003) | 1 | 577.42 | 577.42 |
| U44CD150 | u | PARTE PROP. PEQUEÑO MATERIAL | 20 | 1.35 | 27.00 |
| U01AA503 | h | Cuadrilla C | 15 | 36.87 | 553.05 |
| %03 | % | MEDIOS AUXILIARES | 1.5 % | 1157.47 | 17.36 |
|  |  | Total |  |  | 1174.83 |

**IPCI16** UD LETREROS SEÑALIZADORES (12/11/1996)
1 UD × 463.09 = 463.09
Señalización de equipos contra incendios: extintores, pulsadores, alarmas, señales de riesgo diverso, advertencias de peligro, prohibición, uso obligatorio, evacuación y salvamento, ejecutadas en polietileno fotoluminiscente de dimensiónes conforme CTE-DB-SI., incluso pequeño material auxiliar, transporte, montaje y colocación.

| Código | Ud | Descripción | Rendimiento | Precio | Importe |
|---|---|---|---|---|---|
| UPVA025b | UD | LETREROS SEÑALIZACION (material; 22/02/2004) | 1 | 134.29 | 134.29 |
| U44CD150 | u | PARTE PROP. PEQUEÑO MATERIAL | 20 | 1.35 | 27.00 |
| U01AA503 | h | Cuadrilla C | 8 | 36.87 | 294.96 |
| %03 | % | MEDIOS AUXILIARES | 1.5 % | 456.25 | 6.84 |
|  |  | Total |  |  | 463.09 |

## 22 SOL INSTALACIÓN SOLAR (12/11/1996)
Importe: 20393.22

**SOL1** UD COLECTOR SOLAR PLANO VITOSOL 200 F (12/11/1996)
4 UD × 1137.12 = 4548.48
Colector solar marca VIESSMANN, modelo Vitosol 200 F SV-2, o equivalente, colector para montaje en vertical, con recubrimiento selectivo de Titanio Solar, de 2,33 m² de superficie de absorción y 2,51 m² de superficie bruta. Totalmente instalado, incluso soportación y anclaje, puesta en marcha por personal del fabricante, conexionado a las tuberías de impulsión y retorno, válvula de seguridad, p.p de accesorios de montaje, pequeño material auxiliar, transporte y montaje.

| Código | Ud | Descripción | Rendimiento | Precio | Importe |
|---|---|---|---|---|---|
| U44CD050 | UD | PLACA SOLAR (material; 28/12/2003) | 1 | 981.46 | 981.46 |
| U44CD150 | u | PARTE PROP. PEQUEÑO MATERIAL | 10 | 1.35 | 13.50 |
| U01AA503 | h | Cuadrilla C | 3.4 | 36.87 | 125.36 |
| %03 | % | MEDIOS AUXILIARES | 1.5 % | 1120.32 | 16.80 |
|  |  | Total |  |  | 1137.12 |

**SOL2** UD UNIDAD DE ENGANCHE 6C (12/11/1996)
1 UD × 90.4 = 90.40
Conjunto de montaje y enganche en cubierta plana compuesto con perfiles con soportes de acero galvanizado para fijar con una inclinación de 40º respecto a la horizontal y con los elementos de fijación necesarios, para el montaje de 6 colectores modelos Vitosol 200 F o equivalente, incluso bancada de apoyo, totalmente instalado, conexionado, p.p de accesorios de montaje, pequeño material auxiliar, transporte y montaje.

| Código | Ud | Descripción | Rendimiento | Precio | Importe |
|---|---|---|---|---|---|
| U44CD130 | UD | UNIDAD DE ENGANCHE (material; 11/03/2003) | 1 | 80.08 | 80.08 |
| U44CD150 | u | PARTE PROP. PEQUEÑO MATERIAL | 0.37 | 1.35 | 0.50 |
| U01AA503 | h | Cuadrilla C | 0.23 | 36.87 | 8.48 |
| %03 | % | MEDIOS AUXILIARES | 1.5 % | 89.06 | 1.34 |
|  |  | Total |  |  | 90.4 |

**SOL3** UD TUBOS UNIÓN (12/11/1996)
5 UD × 48.17 = 240.85
Tubos de unión del Vitosol 200 F, o equivalente, totalmente instalado, conexionado, p.p de accesorios de montaje, pequeño material auxiliar, transporte y montaje.

| Código | Ud | Descripción | Rendimiento | Precio | Importe |
|---|---|---|---|---|---|
| U44CD120 | UD | TUBOS UNIÓN (material; 11/03/2003) | 1 | 38.48 | 38.48 |
| U44CD150 | u | PARTE PROP. PEQUEÑO MATERIAL | 0.37 | 1.35 | 0.50 |
| U01AA503 | h | Cuadrilla C | 0.23 | 36.87 | 8.48 |
| %03 | % | MEDIOS AUXILIARES | 1.5 % | 47.46 | 0.71 |
|  |  | Total |  |  | 48.17 |

**SOL4** UD PURGADOR (12/11/1996)
1 UD × 60.84 = 60.84
Purgador automático (latón) con llave de cierre y pieza en T de catón con unión de anillos opresores (22mm) para Vitosol, o equivalente, totalmente instalado, conexionado, p.p de accesorios de montaje, pequeño material auxiliar, transporte y montaje.

| Código | Ud | Descripción | Rendimiento | Precio | Importe |
|---|---|---|---|---|---|
| P20EMA050 | UD | PURGADOR | 1 | 50.96 | 50.96 |
| U44CD150 | u | PARTE PROP. PEQUEÑO MATERIAL | 0.37 | 1.35 | 0.50 |
| U01AA503 | h | Cuadrilla C | 0.23 | 36.87 | 8.48 |
| %03 | % | MEDIOS AUXILIARES | 1.5 % | 59.94 | 0.90 |
|  |  | Total |  |  | 60.84 |

**SOL5** UD MEDIO PORTADOR 25l (12/11/1996)
8 UD × 14.33 = 114.64
Medio portador de calor Tyfocor G-LS de 25 litros,o equivalente, totalmente instalado, conexionado, p.p de accesorios de montaje, pequeño material auxiliar, transporte y montaje.

| Código | Ud | Descripción | Rendimiento | Precio | Importe |
|---|---|---|---|---|---|
| U44CE920 | UD | MEDIO PORTADOR (material; 11/03/2003) | 1 | 5.14 | 5.14 |
| U44CD150 | u | PARTE PROP. PEQUEÑO MATERIAL | 0.37 | 1.35 | 0.50 |
| U01AA503 | h | Cuadrilla C | 0.23 | 36.87 | 8.48 |
| %03 | % | MEDIOS AUXILIARES | 1.5 % | 14.12 | 0.21 |
|  |  | Total |  |  | 14.33 |

**SOL6** UD SIST. LLENADO/VACIADO INSTAL.
1 UD × 423.52 = 423.52

**SOL7** UD SIST. DESAIRE INSTALACION
1 UD × 732.88 = 732.88

**SOL9** UD DISIPADOR TERMICO (12/11/1996)
1 UD × 502.62 = 502.62
Disipador Térmico para montaje en exterior, denominación en planos disipador termico, Marca TERMOVEN, modelo CLA-2007/1, o equivalente, construida con bastidor en perfil de aluminio extruido y paneles del tipo sandwich de 40 mm de espesor, con chapa galvanizada en ambas caras, acabado exterior en color, con aislamiento interior termoacústico de espuma de poliuretano inyectado, puertas de acceso para mantenimiento de cada uno de los módulos, con manecillas de apertura rápida, compuesto por los siguientes elementos:
- Sección de entrada.
- Sección de calor en tubos de cobre con aletas de aluminio.
- Seccion de ventilacion con ventilador de impulsion con las siguientes caracteristicas:
CAUDAL: 800 m³/h
Valvulería:
- Un filtro de cesta en entrada batería de calor.
- Cuatro válvulas de esfera/mariposa de 1/4 de vuelta y paso total PN10, para batería de calor.
- Una válvula de tres vías PN10 de regulación todo nada, marca HEIMEIER o equivalente, para batería de calor.
- Termómetro y manómetro en entrada y salida batería de calor.
Totalmente terminado, incluso p.p de pequeño material auxiliar, transporte y montaje de todos los elementos, puesta en marcha, conexionado eléctrico, a control e hidráulico, elementos de emboquillado a conductos, ejecucion y montaje de soportes provistos de antivibratorios y bancada de hormigon de 15 cm con mallazo, remate perimetral con angulares y 5 cm de corcho antivibratorio.

| Código | Ud | Descripción | Rendimiento | Precio | Importe |
|---|---|---|---|---|---|
| UNCATAC001cM | UD | DISIPADOR TERMICO (28/12/2015) | 1 | 483.5 | 483.50 |
| U44CD150 | u | PARTE PROP. PEQUEÑO MATERIAL | 3.2 | 1.35 | 4.32 |
| U01AA503 | h | Cuadrilla C | 0.2 | 36.87 | 7.37 |
| %03 | % | MEDIOS AUXILIARES | 1.5 % | 495.19 | 7.43 |
|  |  | Total |  |  | 502.62 |

**SOL10** UD DEPOSITO EXPANSION 50 l (12/11/1996)
1 UD × 150.83 = 150.83
Depósito de expansión cerrado de las siguientes características:
- VOLUMEN: 50 l.
- MARCA/MODELO: SEDICAL / S-50, o equivalente.
Incluso válvula de seguridad, tarada a la presión de 6 bar, pequeño material auxiliar transporte montaje y conexionado totalmente instalado.

| Código | Ud | Descripción | Rendimiento | Precio | Importe |
|---|---|---|---|---|---|
| U44EA160 | UD | DEPOSITO EXPANSION 50 L (material; 15/08/2002) | 1 | 72.21 | 72.21 |
| U44FC100 | UD | VALVULA SEGURIDAD | 1 | 22.96 | 22.96 |
| U44CD150 | u | PARTE PROP. PEQUEÑO MATERIAL | 21.28 | 1.35 | 28.73 |
| U01AA503 | h | Cuadrilla C | 0.67 | 36.87 | 24.70 |
| %03 | % | MEDIOS AUXILIARES | 1.5 % | 148.60 | 2.23 |
|  |  | Total |  |  | 150.83 |

**SOL11** UD BOMBA INLINE 0,6 M³/H 15 MCA VAR (12/11/1996)
2 UD × 1104.17 = 2208.34
Grupo moto-bomba tipo "in line", con las siguientes características:
- Marca / Modelo: SEDICAL/ SAP 25/125-0,65/K HV o equivalente.
- Circuito: PRIMARIO SOLAR (a,b) (1+1 reserva)
- Caudal: 0,6 m³/h
- Presion: 15 m.c.a.
- Potencia: 0,65 kW
- Velocidad: 2900 r.p.m.
- Incluyendo variador de velocidad.
Totalmente instalado, incluyendo anclajes, incluso antivibratorios para apoyo en bancada, vávulas de corte, válvula de retención, filtro de cesta y válvula de asiento, montadas según esquema, del mismo diámetro que la tubería, manómetro con válvulas corte, juego de contrabridas, juego de contrabridas, conexiones hidráulicas y eléctricas, bancada de hormigón de 15 cm de espesor, pequeño material auxiliar, transporte, montaje, y conexionado con juntas antivibratorias.

| Código | Ud | Descripción | Rendimiento | Precio | Importe |
|---|---|---|---|---|---|
| D44FB404 | UD | MOTO-BOMBA 0,6 M³/H 15 MCA VAR (02/12/2015) | 1 | 937.92 | 937.92 |
| U44CD150 | u | PARTE PROP. PEQUEÑO MATERIAL | 30.49 | 1.35 | 41.16 |
| U01AA503 | h | Cuadrilla C | 2.95 | 36.87 | 108.77 |
| %03 | % | MEDIOS AUXILIARES | 1.5 % | 1087.85 | 16.32 |
|  |  | Total |  |  | 1104.17 |

**SOL12** UD BOMBA INLINE 1 M³/H 8,5 MCA (12/11/1996)
1 UD × 1016.86 = 1016.86
Grupo moto-bomba tipo "in line", con las siguientes características:
- Marca / Modelo: SEDICAL/ SAP 25/125-0,45/K o equivalente.
- Circuito: RECIRCULACIÓN ACS (a,b) (1+1 reserva)
- Caudal: 1 m³/h
- Presion: 8,5 m.c.a.
- Potencia: 0,45 kW
- Velocidad: 2900 r.p.m.
Totalmente instalado, incluyendo anclajes, incluso antivibratorios para apoyo en bancada, vávulas de corte, válvula de retención, filtro de cesta y válvula de asiento, montadas según esquema, del mismo diámetro que la tubería, manómetro con válvulas corte, juego de contrabridas, juego de contrabridas, conexiones hidráulicas y eléctricas, bancada de hormigón de 15 cm de espesor, pequeño material auxiliar, transporte, montaje, y conexionado con juntas antivibratorias.

| Código | Ud | Descripción | Rendimiento | Precio | Importe |
|---|---|---|---|---|---|
| D44FB316 | UD | MOTO-BOMBA 1 M³/H 8,5 MCA (15/08/2002) | 1 | 851.9 | 851.90 |
| U44CD150 | u | PARTE PROP. PEQUEÑO MATERIAL | 30.49 | 1.35 | 41.16 |
| U01AA503 | h | Cuadrilla C | 2.95 | 36.87 | 108.77 |
| %03 | % | MEDIOS AUXILIARES | 1.5 % | 1001.83 | 15.03 |
|  |  | Total |  |  | 1016.86 |

| Medición | Uds. | Parcial |
|---|---|---|
| REC ACS | 1 | 1.00 |
| Total |  | 1 |

**SOL13** ud INTERACUMULADOR JUNKERS SK 500 3ZB (04/03/2015)
2 ud × 2161.72 = 4323.44
ud. Depósito para acumulación y producción de agua caliente, marca Junkers, modelo SK 500 3ZB, de 470 litros de capacidad, fabricado en acero esmaltado (DIN 4753), con intercambiador de doble serpentín como sistema de calentamiento indirecto, aislado térmicamente con espuma de PU libre de CFC´s, sensor de temperatura (NTC) encapsulado en casquillo y provisto de conector, forro exterior de lámina PVC sobre soporte de gomaespuma y tapa de plástico, protección catódica, válvula de seguridad, vaciado, valvulería, purga automáticaa, by - pass, accesorios y pequeño material, completamente montado, probado y funcionando. Dimensiones 2.001 mm y diámetro 710 mm.

| Código | Ud | Descripción | Rendimiento | Precio | Importe |
|---|---|---|---|---|---|
| U44AA100 | h | Oficial 1ª INSTALADOR E.S.T. (mano de obra; 04/03/2015) | 5 | 26 | 130.00 |
| U44AA200 | h | Ayudante INSTALADOR E.S.T. (mano de obra; 04/03/2015) | 5 | 22 | 110.00 |
| U44JA905 | ud | Interacumulador Junkers SK 500 3ZB (material; 04/03/2015) | 1 | 1610 | 1610.00 |
| U44JC100 | ud | Grupo de seguridad+kit sifón 3/4" (material; 04/03/2015) | 1 | 24 | 24.00 |
| U44FG100 | ud | Purgador automático solar (-30 a 200°C), 3/8" (material; 04/03/2015) | 1 | 30.77 | 30.77 |
| U44GA140 | m | Tubería de cobre 22 x 20 mm (material; 04/03/2015) | 2 | 4.78 | 9.56 |
| U44HA100 | m | Coquilla Armaflex SH19/22 (material; 04/03/2015) | 2 | 3.98 | 7.96 |
| U44FB120 | ud | Válvula de retención tipo York 3/4" (material; 04/03/2015) | 1 | 6.44 | 6.44 |
| U44FA120 | ud | Válvula de esfera "Thisa" H-H 3/4" (material; 04/03/2015) | 7 | 7.47 | 52.29 |
| U44FA110 | ud | Válvula de esfera "Thisa" H-H 1/2" (material; 04/03/2015) | 1 | 7.74 | 7.74 |
| U44IA440 | ud | Te H-H-H 22 mm (material; 04/03/2015) | 2 | 4.06 | 8.12 |
| U44MC140 | ud | Vaina rosca 1/2" GAS 10cm (material; 04/03/2015) | 1 | 3.42 | 3.42 |
| %44IC400 | % | Pequeño material (04/03/2015) | 1 % | 2000.30 | 20.00 |
| %CI | % | Costes indirectos..(s/total) | 7 % | 2020.30 | 141.42 |
|  |  | Total |  |  | 2161.72 |

**SOL14** ML TUB. COBRE 20/22 C/AISL. (12/11/1996)
110 ML × 31.39 = 3452.90
Tubería totalmente instalada con las siguientes características:
-MATERIAL: Cobre recocido.
-DIAMETRO: 20/22 mm.
-UNIONES: Soldadura por capilaridad estano/plata (94/6).
-AISLAMIENTO: Coquilla Armaflex (Según RITE).
Incluso aislamiento, parte proporcional de codos, tes, entronques, derivaciones, reducciones, soportes, dilatadores, antiarietes, manguitos electrostáticos, pequeño material auxiliar, transporte, montaje y conexionado.

| Código | Ud | Descripción | Rendimiento | Precio | Importe |
|---|---|---|---|---|---|
| UCTUCO015 | ML | TUBERIA COBRE 20/22 (21/02/2002) | 1 | 10.54 | 10.54 |
| U44HA150 | ML | COQUILLA ARMAFLEX P/TUB 1" | 1 | 9.64 | 9.64 |
| U44CD150 | u | PARTE PROP. PEQUEÑO MATERIAL | 2.5 | 1.35 | 3.38 |
| U01AA503 | h | Cuadrilla C | 0.2 | 36.87 | 7.37 |
| %03 | % | MEDIOS AUXILIARES | 1.5 % | 30.93 | 0.46 |
|  |  | Total |  |  | 31.39 |

**SOL20** M² ALUMINIO PULIDO TUBERÍAS 1 MM
35 M² × 32.26 = 1129.10

**SOL21** UD VALVULA ESFERA 3/4"
12 UD × 15.7 = 188.40

**SOL22** UD VALVULA ESFERA 1 1/2"
12 UD × 37.18 = 446.16

**SOL23** UD VALVULA 3V MOTORIZADA DN-40 (12/11/1996)
2 UD × 53.31 = 106.62
Válvula totalmente instalada de las siguientes características:
TIPO: MOTORIZADA DE TRES VIAS
DIAMETRO NOMINAL: 40
Con actuador magnético, resistente al agua caliente hasta 110, transporte, montaje y conexionado.

| Código | Ud | Descripción | Rendimiento | Precio | Importe |
|---|---|---|---|---|---|
| U28GS015 | ud | Válvula 3 vías 1 1/2" ROCA (material; 27/11/2015) | 0 | 50 | 0.00 |
| U28GS050 | ud | Servomotor SM-75 ROCA (material; 27/11/2015) | 0 | 128.62 | 0.00 |
| U30JW001 | m | Conductor rígido 750V;1,5(Cu) (material; 27/11/2015) | 0 | 0.29 | 0.00 |
| U30JW125 | m | Tubo PVC rígido M 20/gp5 (material; 27/11/2015) | 0 | 1.17 | 0.00 |
| U44CD150 | u | PARTE PROP. PEQUEÑO MATERIAL | 25.79 | 1.35 | 34.82 |
| U01AA503 | h | Cuadrilla C | 0.48 | 36.87 | 17.70 |
| %03 | % | MEDIOS AUXILIARES | 1.5 % | 52.52 | 0.79 |
|  |  | Total |  |  | 53.31 |

**SOL24** UD VALVULA 3V MOTORIZADA DN-20 (12/11/1996)
1 UD × 198.68 = 198.68
Válvula totalmente instalada de las siguientes características:
TIPO: MOTORIZADA DE TRES VIAS
DIAMETRO NOMINAL: 20
Con actuador magnético, resistente al agua caliente hasta 110, transporte, montaje y conexionado.

| Código | Ud | Descripción | Rendimiento | Precio | Importe |
|---|---|---|---|---|---|
| U28GS001 | ud | Válvula 3 vías 3/4" ROCA (material; 27/11/2015) | 0 | 37.74 | 0.00 |
| U28GS050 | ud | Servomotor SM-75 ROCA | 1 | 128.62 | 128.62 |
| U30JW001 | m | Conductor rígido 750V;1,5(Cu) | 10 | 0.29 | 2.90 |
| U30JW125 | m | Tubo PVC rígido M 20/gp5 | 10 | 1.17 | 11.70 |
| U44CD150 | u | PARTE PROP. PEQUEÑO MATERIAL | 25.79 | 1.35 | 34.82 |
| U01AA503 | h | Cuadrilla C | 0.48 | 36.87 | 17.70 |
| %03 | % | MEDIOS AUXILIARES | 1.5 % | 195.74 | 2.94 |
|  |  | Total |  |  | 198.68 |

**SOL25** UD TERMOMETRO ESFERA 100 MM
14 UD × 32.69 = 457.66

## 23 PINT PINTURA (31/01/2000)
Importe: 11587.72

**23PINT1** m2 PINT.PLÁST. B/COLOR INT-EXT BUENA ADHER. (20/07/2005)
622.43 m2 × 6.43 = 4002.22
Pintura plástica blanca o pigmentada, lisa mate buena adherencia en interior o exterior climas benévolos, sobre placas de cartón-yeso, yeso y superficies de baja adherencia como enfoscados lisos o fibrocemento, dos manos, incluso mano de fondo, plastecido y acabado.

| Código | Ud | Descripción | Rendimiento | Precio | Importe |
|---|---|---|---|---|---|
| U01FZ101 | h. | Oficial 1ª pintura (mano de obra) | 0.15 | 15.5 | 2.33 |
| U01FZ105 | h. | Ayudante pintura (mano de obra) | 0.15 | 12 | 1.80 |
| P25OZ040 | l. | E. fijadora muy penetrante obra/mad e/int (material) | 0.08 | 8.38 | 0.67 |
| P25ES080 | l. | P. pl. int/ext alta adherencia (material) | 0.3 | 4.41 | 1.32 |
| P25WW220 | ud | Pequeño material (material) | 0.2 | 0.92 | 0.18 |
| %0200 | % | Medios auxiliares | 2 % | 6.30 | 0.13 |
|  |  | Total |  |  | 6.43 |

| Medición | Uds. | Largo | Alto | Parcial |
|---|---|---|---|---|
| Cuarto calderas | 2 | 4.5 | 3.1 | 27.90 |
|  | 2 | 4.6 | 3.1 | 28.52 |
| Vestu masc | 2 | 8 | 3.1 | 49.60 |
|  | 2 | 6 | 3.1 | 37.20 |
|  | 4 | 2.5 | 2.2 | 22.00 |
|  | 2 | 1.8 | 4.4 | 15.84 |
|  | 2 | 2.53 | 4.4 | 22.26 |
|  | -1 | 0.8 | 2.1 | -1.68 |
| Vestu femen | 2 | 6.2 | 3.1 | 38.44 |
|  | 1 | 9.25 | 3.1 | 28.68 |
|  | 1 | 8.45 | 3.1 | 26.20 |
|  | 2 | 1.75 | 3.1 | 10.85 |
|  | 2 | 0.8 | 3.1 | 4.96 |
|  | 2 | 1.7 | 4.4 | 14.96 |
|  | 4 | 2.5 | 2.2 | 22.00 |
|  | -1 | 0.8 | 2.1 | -1.68 |
| Monitores | 4 | 1.7 | 3.1 | 21.08 |
|  | 5 | 1.6 | 3.1 | 24.80 |
|  | 5 | 1.6 | 4.3 | 34.40 |
|  | 4 | 3.4 | 3.1 | 42.16 |
|  | 1 | 1.35 | 3.1 | 4.19 |
|  | 1 | 1.6 | 1.5 | 2.40 |
|  | 2 | 3.6 | 3.1 | 22.32 |
|  | -9 | 0.8 | 2.1 | -15.12 |
| Almacen | 2 | 9.5 | 3.1 | 58.90 |
|  | 2 | 3.8 | 3.1 | 23.56 |
|  | -1 | 1.5 | 2.1 | -3.15 |
| Limpieza | 2 | 1.15 | 3.1 | 7.13 |
|  | 2 | 2.95 | 3.1 | 18.29 |
|  | -1 | 0.8 | 3.1 | -2.48 |
| Vestibulo | 1 | 12.5 | 3.1 | 38.75 |
|  | 2 | 2.6 | 3.1 | 16.12 |
|  | 1 | 8.85 | 3.1 | 27.44 |
|  | -3 | 0.8 | 3.1 | -7.44 |
|  | -1 | 2.6 | 2.1 | -5.46 |
| Petos | 2 | 34 | 0.5 | 34.00 |
|  | 13 | 21.6 | 0.5 | 140.40 |
|  | 2 | 26.2 | 0.5 | 26.20 |
|  | 8 | 9.6 | 0.5 | 38.40 |
|  | 2 | 14.7 | 0.5 | 14.70 |
|  | 1 | 8 | 0.5 | 4.00 |
| Adeducir |  |  |  |  |
| Alicatados | -1 | 289.21 |  | -289.21 |
| Total |  |  |  | 622.43 |

**23PINT2** m2 ESMALTE SATINADO S/MADERA (31/01/2000)
17.68 m2 × 14.41 = 254.77
Pintura al esmalte satinado sobre carpintería de madera, i/lijado, imprimación, plastecido, mano de fondo y acabado con una mano de esmalte.

| Código | Ud | Descripción | Rendimiento | Precio | Importe |
|---|---|---|---|---|---|
| U01FZ101 | h. | Oficial 1ª pintura | 0.31 | 15.5 | 4.81 |
| U01FZ105 | h. | Ayudante pintura | 0.31 | 12 | 3.72 |
| P25MA030 | l. | Imp. p. abierto fungi. incol. (material; 31/01/2000) | 0.13 | 10.47 | 1.36 |
| P25OS030 | l. | Imprimac. sintética bla. satin. (material) | 0.2 | 6.31 | 1.26 |
| P25JA100 | l. | E. laca poliuret. satinada color (material) | 0.25 | 11.65 | 2.91 |
| P25WW220 | ud | Pequeño material | 0.08 | 0.92 | 0.07 |
| %0200 | % | Medios auxiliares | 2 % | 14.13 | 0.28 |
|  |  | Total |  |  | 14.41 |

| Medición | Uds. | Largo | Ancho | Parcial |
|---|---|---|---|---|
| Carpint ext | 2 | 2.28 |  | 4.56 |
| Ventanal fijo | 2 | 4.68 |  | 9.36 |
| Encimera | 2 | 1.88 | 1 | 3.76 |
| Total |  |  |  | 17.68 |

**23PINT4** m2 MORTERO IGNÍFUGO VERMIPLASTER R-90 (20/07/2005)
645.76 m2 × 10.29 = 6644.87
Protección contra el fuego de estructura metálica mediante proyección de mortero a base de mortero ignífugo, reacción al fuego clase A1, según R.D. 110/2008, compuesto de cemento en combinación con perlita o vermiculita, para protección pasiva contra el fuego mediante proyección., para una estabilidad al fuego R-90. Densidad 600 kg/m3. Coeficiente de conductividad térmica 0,125 Kcal/hmºC. Ensayo LICOF. Medida la unidad instalada.

| Código | Ud | Descripción | Rendimiento | Precio | Importe |
|---|---|---|---|---|---|
| U01FZ101 | h. | Oficial 1ª pintura | 0.17 | 15.5 | 2.64 |
| U01FZ105 | h. | Ayudante pintura | 0.17 | 12 | 2.04 |
| M01MP040 | h. | Equipo proyección mortero ignífugo (maquinaria) | 0.17 | 7.73 | 1.31 |
| P23FL080 | m3 | Mortero ignífugo A-1 (material) | 0.017 | 241 | 4.10 |
| %0200 | % | Medios auxiliares | 2 % | 10.09 | 0.20 |
|  |  | Total |  |  | 10.29 |

| Medición | Uds. | Largo | Alto | Parcial |
|---|---|---|---|---|
| Marquesina: |  |  |  |  |
| platabandas 10mm. | 2 | 2 | 0.42 | 1.68 |
| UPN 220 | 1 | 3.1 | 0.72 | 2.23 |
|  | 1 | 5.3 | 0.72 | 3.82 |
| Formación pendiente |  |  |  |  |
| IPE 200 medio perfil | 5 | 2.35 | 0.4 | 4.70 |
|  | 4 | 2.95 | 0.4 | 4.72 |
|  | 1 | 3.5 | 0.4 | 1.40 |
| Correas fachada cara exterior: |  |  |  |  |
| TUBO 100x100x3 | 9 | 110 | 0.39 | 386.10 |
| Correas fachada cara interior: |  |  |  |  |
| TUBO 100x100x3 | 3 | 110 | 0.39 | 128.70 |
|  | 30 | 0.75 | 0.39 | 8.78 |
| Estructura refuerzo: |  |  |  |  |
| vestíbulo Tubos 100x100x3 | 2 | 19.6 | 0.39 | 15.29 |
|  | 8 | 2.8 | 0.39 | 8.74 |
| enanos | 2 | 0.4 | 0.39 | 0.31 |
| HEB 180 | 5 | 5 | 1.04 | 26.00 |
| Lucernarios |  |  |  |  |
| Tubo 80x80x6 | 5 | 21.47 | 0.29 | 31.13 |
|  | 4 | 19.1 | 0.29 | 22.16 |
| Total |  |  |  | 645.76 |

**23PINT5** m2 PINTURA TIPO FERRO (31/01/2000)
53.92 m2 × 12.72 = 685.86
Pintura tipo ferro sobre soporte metálico dos manos y una mano de minio electrolítico, i/raspados de óxidos y limpieza manual.

| Código | Ud | Descripción | Rendimiento | Precio | Importe |
|---|---|---|---|---|---|
| U01FZ101 | h. | Oficial 1ª pintura | 0.256 | 15.5 | 3.97 |
| U01FZ105 | h. | Ayudante pintura | 0.256 | 12 | 3.07 |
| P25OU020 | l. | Imp. anticorrosiva minio blanco (material) | 0.2 | 6.77 | 1.35 |
| P25JM010 | l. | E. metálico rugoso Ferrum (material; 31/01/2000) | 0.3 | 13.29 | 3.99 |
| P25WW220 | ud | Pequeño material | 0.1 | 0.92 | 0.09 |
| %0200 | % | Medios auxiliares | 2 % | 12.47 | 0.25 |
|  |  | Total |  |  | 12.72 |

| Medición | Uds. | Largo | Ancho | Alto | Parcial |
|---|---|---|---|---|---|
| R2 | 1 | 5 |  | 2 | 10.00 |
| PaC3 | 1 | 0.5 |  | 2.1 | 1.05 |
| Caldera | 1 | 0.95 | 2 | 2.1 | 3.99 |
| R3 | 1 | 1.25 | 2 | 2.1 | 5.25 |
| R4 | 1 | 1.25 | 2 | 1.05 | 2.63 |
| Petos | 1 | 21.6 |  |  | 21.60 |
|  | 2 | 4.7 |  |  | 9.40 |
| Total |  |  |  |  | 53.92 |

## 24 V VARIOS (31/01/2000)
Importe: 8209.46

**24V1** UD PICTOGRAMA (20/07/2005)
7 UD × 26.73 = 187.11
Colocación de pictograma de señalización, siguiendo los códigos de l manual de identidad corporativa de la Conserjería de educación de la Junta de Castilla y León, de dimensiones 108x227 mm. y de tipo transparente sobre placa de aluminio mateado. Incluso tornillería para anclaje a pared. Totalmente instalada.

| Código | Ud | Descripción | Rendimiento | Precio | Importe |
|---|---|---|---|---|---|
| U01AA011 | h | Peón suelto | 0.032 | 14.66 | 0.47 |
| SSIR.9cb | Ud | Pictogr 108x227mm transp (material; 03/05/2006) | 1 | 1.47 | 1.47 |
| P34IR010 | ud | Placa aluminio soporte (material; 20/11/2007) | 1 | 24.27 | 24.27 |
| %0200 | % | Medios auxiliares | 2 % | 26.21 | 0.52 |
|  |  | Total |  |  | 26.73 |

**24V2** UD CARTEL FACHADA (20/07/2005)
1 UD × 164.41 = 164.41
Montaje y colocación de placa rotulación de identidad del colegio s/ manual de identidad corporativa de la Conserjería de Educación de Castilla y León de dimensiones totales 1,25xx.65, i/p.p. de soporte y elementos de sujección. Totalmente instalado.

| Código | Ud | Descripción | Rendimiento | Precio | Importe |
|---|---|---|---|---|---|
| U01AA011 | h | Peón suelto | 0.2 | 14.66 | 2.93 |
| SSIR.1aM | Ud | Cartel s/ espec Consejería (material; 03/05/2006) | 1 | 158.26 | 158.26 |
| %0200 | % | Medios auxiliares | 2 % | 161.19 | 3.22 |
|  |  | Total |  |  | 164.41 |

**24V3** ud ESPEJO RECLINAB.MINUSV. 570x625 mm. (31/01/2000)
2 ud × 308.59 = 617.18
Espejo reclinable especial para minusválidos, de 570x625 mm. de medidas totales, en tubo de aluminio con recubrimiento en nylon, incorpora una lámina de seguridad como protección en caso de rotura, instalado.

| Código | Ud | Descripción | Rendimiento | Precio | Importe |
|---|---|---|---|---|---|
| U01AA007 | h | Oficial primera | 0.5 | 16.78 | 8.39 |
| P18CB130 | ud | Espejo inclinable nylon/Al. 70x60 mm. (material; 31/01/2000) | 1 | 294.15 | 294.15 |
| %0200 | % | Medios auxiliares | 2 % | 302.54 | 6.05 |
|  |  | Total |  |  | 308.59 |

**24V4** ud BARRA APOYO ABAT. ACERO INOX. 85 cm. (20/07/2005)
2 ud × 128.39 = 256.78
Barra de apoyo doble, abatible de acero inoxidable 18/10 (AISI-304) de D=30 mm. y longitud 85 cm., con cubretornillos de fijación. Instalado con tacos de plástico y tornillos a la pared.

| Código | Ud | Descripción | Rendimiento | Precio | Importe |
|---|---|---|---|---|---|
| U01AA007 | h | Oficial primera | 0.5 | 16.78 | 8.39 |
| P18CB260 | ud | Barra apoyo acero inox.abat.doble 85 cm. (material) | 1 | 117.48 | 117.48 |
| %0200 | % | Medios auxiliares | 2 % | 125.87 | 2.52 |
|  |  | Total |  |  | 128.39 |

| Medición | Uds. | Parcial |
|---|---|---|
| inodoro | 2 | 2.00 |
| Total |  | 2 |

**24V5** ud BARRA APOYO RECTA ACERO INOX. 50 cm. (20/07/2005)
2 ud × 36.36 = 72.72
Barra de apoyo recta de acero inoxidable 18/10 (AISI-304) de D=32 mm. y longitud 50 cm., con cubretornillos de fijación. Instalado con tacos de plástico y tornillos a la pared.

| Código | Ud | Descripción | Rendimiento | Precio | Importe |
|---|---|---|---|---|---|
| U01AA007 | h | Oficial primera | 0.3 | 16.78 | 5.03 |
| P18CB210 | ud | Barra apoyo acero inox. 50 cm. (material) | 1 | 30.62 | 30.62 |
| %0200 | % | Medios auxiliares | 2 % | 35.65 | 0.71 |
|  |  | Total |  |  | 36.36 |

| Medición | Uds. | Parcial |
|---|---|---|
| inodoro | 2 | 2.00 |
| Total |  | 2 |

**24V6** ud BARRA APOYO ESC. ACERO INOX. 40 cm. (20/07/2005)
2 ud × 81.01 = 162.02
Barra de apoyo en escuadra de acero inoxidable 18/10 (AISI-304) de D=30 mm. y longitud 40 cm. a cada lado, con cubretornillos de fijación. Instalado con tacos de plástico y tornillos a la pared.

| Código | Ud | Descripción | Rendimiento | Precio | Importe |
|---|---|---|---|---|---|
| U01AA007 | h | Oficial primera | 0.4 | 16.78 | 6.71 |
| P18CB240 | ud | Barra apoyo acero inox. escuadra 40/40cm (material) | 1 | 72.71 | 72.71 |
| %0200 | % | Medios auxiliares | 2 % | 79.42 | 1.59 |
|  |  | Total |  |  | 81.01 |

| Medición | Uds. | Parcial |
|---|---|---|
| Ducha | 2 | 2.00 |
| Total |  | 2 |

**24V7** ud PORTARROLLOS ACERO INOX. (20/07/2005)
6 ud × 31.97 = 191.82
Portarrollos de acero inoxidable c/tapa 18/10 modulo simple de 14,5x10,5 cm. Instalado con tacos a la pared.

| Código | Ud | Descripción | Rendimiento | Precio | Importe |
|---|---|---|---|---|---|
| U01AA007 | h | Oficial primera | 0.3 | 16.78 | 5.03 |
| P18CC050 | ud | Portarrollos acero inox. c/tapa (material) | 1 | 26.31 | 26.31 |
| %0200 | % | Medios auxiliares | 2 % | 31.34 | 0.63 |
|  |  | Total |  |  | 31.97 |

**24V8** ud CARTEL INDICADOR ACCESIBILIDAD (20/07/2005)
1 ud × 10.37 = 10.37
Señalización de acceso e itinerario peatonal en puertas de acceso cumpliendo el ert.44 del Reglamento de accesibilidad de Castilla y León, en aluminio de 0,5 mm, de dimensiones 420 x 420 mm. Medida la unidad instalada.

| Código | Ud | Descripción | Rendimiento | Precio | Importe |
|---|---|---|---|---|---|
| U01AA011 | h | Peón suelto | 0.2 | 14.66 | 2.93 |
| P23FK170A | ud | Cartel indicador acceso/itinerario peatonal (material; 26/07/2006) | 1 | 7.24 | 7.24 |
| %0200 | % | Medios auxiliares | 2 % | 10.17 | 0.20 |
|  |  | Total |  |  | 10.37 |

**24V9** Ud BANDA RUGOSA (25/08/2005)
30 Ud × 7.84 = 235.20
Banda rugosa adhesiva señalización escalones, colocada.

| Código | Ud | Descripción | Rendimiento | Precio | Importe |
|---|---|---|---|---|---|
| U01AA011 | h | Peón suelto | 0.2 | 14.66 | 2.93 |
| P08ER010 | m | Banda rugosa adhesiva señalización (material; 26/07/2006) | 1 | 4.83 | 4.83 |
| %01 | % | Medios auxiliares (25/08/2005) | 1 % | 7.76 | 0.08 |
|  |  | Total |  |  | 7.84 |

| Medición | Uds. | Largo | Parcial |
|---|---|---|---|
|  | 6 | 3.5 | 21.00 |
|  | 3 | 3 | 9.00 |
| Total |  |  | 30 |

**24V10** UD PICTOGRAMA DISCAPACITADOS (20/07/2005)
2 UD × 3.74 = 7.48
Colocación de pictograma, siguiendo las proporciones de los códigos del manual de identidad corporativa de la Conserjería de educación de la Junta de Castilla y León, de dimensiones 108x227 mm. y de tipo transparente para señalización de locales específicos de discapacitados

| Código | Ud | Descripción | Rendimiento | Precio | Importe |
|---|---|---|---|---|---|
| U01AA011 | h | Peón suelto | 0.15 | 14.66 | 2.20 |
| SSIR.9cb | Ud | Pictogr 108x227mm transp | 1 | 1.47 | 1.47 |
| %0200 | % | Medios auxiliares | 2 % | 3.67 | 0.07 |
|  |  | Total |  |  | 3.74 |

**24V11** m2 ESPEJO PLATEADO 3 mm. (25/08/2005)
9.36 m2 × 32.87 = 307.66
Espejo plateado realizado con una luna float incolora de 3 mm. plateada por su cara posterior, incluso canteado perimetral y taladros.

| Código | Ud | Descripción | Rendimiento | Precio | Importe |
|---|---|---|---|---|---|
| U01FZ303 | h. | Oficial 1ª vidriería | 0.85 | 15 | 12.75 |
| P14G010 | m2 | Espejo plateado 3 mm (material) | 1.006 | 11.76 | 11.83 |
| P14KC010 | m. | Canteado espejo (material) | 4 | 0.92 | 3.68 |
| P14KW070 | ud | Taladro espejo D<10 mm. (material) | 4 | 1.07 | 4.28 |
| %01 | % | Medios auxiliares | 1 % | 32.54 | 0.33 |
|  |  | Total |  |  | 32.87 |

| Medición | Uds. | Largo | Alto | Parcial |
|---|---|---|---|---|
|  | 2 | 2.4 | 1.2 | 5.76 |
|  | 3 | 1 | 1.2 | 3.60 |
| Total |  |  |  | 9.36 |

**24V12** M2 MAMPARA FENOLICA (31/01/2000)
22.4 M2 × 160.68 = 3599.23
M2. Mampara mixta para interiores o exteriores, formada por zonas fijas, y practicables, segun documentacion gráfica, realizada en tablero de resinas fenolicas, bastidor de aluminio, incluso puertas, condena interior, herrajes de colgar y de cierre de acero inox. para las zonas practicables, montada y con p.p. de medios auxiliares. Incluso ayudas en albañileria para las instalaciones y recibidos de carpinterias. Medida la superficie ejecutada

| Código | Ud | Descripción | Rendimiento | Precio | Importe |
|---|---|---|---|---|---|
| U01FV010 | h. | Oficial 1ª carpintero | 1.3 | 16.5 | 21.45 |
| U01FV015 | h. | Ayudante carpintero | 1.3 | 14 | 18.20 |
| P11NP020 | m2 | Mamp.vid.pino/melamina p/pint. | 1 | 75.38 | 75.38 |
| P11RB100 | ud | Pernio latón plan.80x52mm.c/rte. (material; 31/01/2000) | 0.7 | 0.99 | 0.69 |
| P11WH040 | ud | Cremona latón canto (material; 31/01/2000) | 0.2 | 10.64 | 2.13 |
| P11WP080 | ud | Tornillo ensamble zinc/pavón | 2 | 0.07 | 0.14 |
| P11MP030 | m2 | Panel cabina sanit.comp. e=10mm (material; 31/01/2000) | 0.35 | 108.6 | 38.01 |
| %0118 | % | Costes indirectos(3%) (s/total) (21/07/2010) | 3 % | 156.00 | 4.68 |
|  |  | Total |  |  | 160.68 |

| Medición | Uds. | Largo | Alto | Parcial |
|---|---|---|---|---|
| baños minusválidos | 2 | 2.05 | 2 | 8.20 |
| aseos masc y fem | 2 | 1.82 | 2 | 7.28 |
|  | 1 | 1.75 | 2 | 3.50 |
|  | 1 | 1.71 | 2 | 3.42 |
| Total |  |  |  | 22.4 |

**24V13** m2 LIMPIEZA OBRA (04/03/2015)
824.6 m2 × 0.46 = 379.32
Repercusión por m² de superficie construida de obra de las horas de peón ordinario dedicadas a la limpieza periódica de la obra, tras la terminación de los diferentes oficios que intervienen durante la ejecución de la obra, y no tengan incluida la limpieza en su precio. Incluso p/p de acopio, retirada y carga manual de restos sobre camión o contenedor.

| Código | Ud | Descripción | Rendimiento | Precio | Importe |
|---|---|---|---|---|---|
| U01AA011 | h | Peón suelto | 0.03 | 14.66 | 0.44 |
| %_5 | % | Medios auxiliares (14/12/2015) | 2 % | 0.44 | 0.01 |
| %_6 | % | Costes indirectos..(s/total) (14/12/2015) | 2 % | 0.45 | 0.01 |
|  |  | Total |  |  | 0.46 |

| Medición | Uds. | Largo | Parcial |
|---|---|---|---|
| LIMPIEZA PISTA Y ASEOS |  |  |  |
| Pista | 1 | 705 | 705.00 |
| Vestuarios M | 1 | 56 | 56.00 |
| F | 1 | 58.2 | 58.20 |
| Monitor 1-2 | 2 | 2.7 | 5.40 |
| Total |  |  | 824.6 |

**24V14** U LIMPIEZA LUMINARIAS (04/03/2015)
20 U × 16.67 = 333.40
Limpieza de luminarias ya colocadas mediante plataforma de elevación telescópica articulada hasta una altura de 20m.

| Código | Ud | Descripción | Rendimiento | Precio | Importe |
|---|---|---|---|---|---|
| U01AA011 | h | Peón suelto | 0.5 | 14.66 | 7.33 |
| %_7 | % | Porcentaje (14/12/2015) | 2 % | 7.33 | 0.15 |
| %_8 | % | Porcentaje (14/12/2015) | 2 % | 7.48 | 0.15 |
| M02PR070 | h | P.elev.tel.art. 20 m diesel q=250kg (maquinaria; 14/12/2015) | 0.5 | 18.07 | 9.04 |
|  |  | Total |  |  | 16.67 |

**24V15** m² VINILO DE CORTE COLOR PEGADO INTERIOR (04/03/2015)
32 m² × 16.65 = 532.80
m². Revestimiento en paramentos verticales, de vinilo de corte autoadhesivo pegado interior, con diseño y color según documenteción gráfica de proyecto, i/p.p. de costes indirectos.

| Código | Ud | Descripción | Rendimiento | Precio | Importe |
|---|---|---|---|---|---|
| U01AA007 | h | Oficial primera | 0.225 | 16.78 | 3.78 |
| U01AA009 | h | Ayudante | 0.12 | 14.86 | 1.78 |
| U13KA0991 | m² | Revestimiento vinilo de corte color (material; 04/03/2015) | 1.1 | 9.09 | 10.00 |
| %CI | % | Costes indirectos..(s/total) | 7 % | 15.56 | 1.09 |
|  |  | Total |  |  | 16.65 |

| Medición | Uds. | Largo | Alto | Parcial |
|---|---|---|---|---|
| vidrio cancha a patio | 1 | 16 | 2 | 32.00 |
| Total |  |  |  | 32 |

**24V16** UD ESPALDERA DOBLE MADERA 260x200cm (20/07/2005)
4 UD × 287.99 = 1151.96
Suministro, Montaje y Colocación, según documentación gráfica, de espaldera de madera doble destinada a Espacios Educativos de Centros de Enseñanzas Escolares:
CARACTERÍSTICAS GENERALES
1.- GENERALIDADES
Espaldera doble para educación física en los niveles educativos de Infantil, Primaria y Secundaria, conforme EN 12346.
2.- DIMENSIONES (en mm).
ESCALERA
Altura: 2600 mm.
Anchura: 2000 mm.
TRAVESAÑOS
·Distancia entre Travesaños: 140 mm.
·Altura: 44 mm.
·Grueso: 33 mm.
3.- COMPOSICIÓN
Las maderas empleadas en su construcción serán de 1ª calidad, largueros de pino alistonado indeformable y limpio de nudos y travesaños de haya igualmente limpios de nudos, y todos ellos de longitud 2.000 mm.
Ensamble de los barrotes con los largueros verticales, se efectuará por medio de escopladura. La sujeción de los largueros a los travesaños se realiza por medio de tirafondos, introducidos por la parte frontal de los travesaños, para facilitar su desmontaje en caso de rotura de algún travesaño. Estarán totalmente barnizadas.
Se servirán con 6 herrajes especiales para sujeción a la pared, zincado o pintado con epoxi.
Existirá una etiqueta de advertencia permanente fijada a la espaldera con la siguiente advertencia:
·Número de usuarios.
·Carga máxima segura de uso.
Dicha etiqueta identifica además de la norma EN 12346, el fabricante o distribuidor así como el año de fabricación.
Será obligatorio acompañar el certificado de producto y manual de uso, acreditando el cumplimiento de la norma Europea EN-12346.

| Código | Ud | Descripción | Rendimiento | Precio | Importe |
|---|---|---|---|---|---|
| U01AA011 | h | Peón suelto | 0.2 | 14.66 | 2.93 |
| %0200 | % | Medios auxiliares | 2 % | 2.93 | 0.06 |
| EspDobMa | Ud | Espaldera Doble Espacios Educativos (material; 14/01/2016) | 1 | 285 | 285.00 |
|  |  | Total |  |  | 287.99 |

## 25 GR GESTION DE RESIDUOS (13/10/2009)
Importe: 2318.52

**25GR1** m GESTION DE RESIDUOS (13/10/2009)
0.09 m × 9261.06 = 833.50

| Código | Ud | Descripción | Rendimiento | Precio | Importe |
|---|---|---|---|---|---|
| GESRES01 | m | gestion de residuos (13/10/2009) | 1 | 9261.06 | 9261.06 |
|  |  | Total |  |  | 9261.06 |

**D49GC1704A** m³ CLASIFICACIÓN DE RCDs POR MEDIOS MANUALES (04/03/2015)
35 m³ × 15.71 = 549.85
m³. Clasificación y recogida selectiva en obra de los diferentes residuos de construcción y demolición no inertes (metales) para poder considerarlos limpios en la planta de tratamiento, al entregarlos de forma separada y facilitando con ello su valorización. Realizado todo ello por medios manuales. Según R.D. 105/2008 de 1 de Febrero.

| Código | Ud | Descripción | Rendimiento | Precio | Importe |
|---|---|---|---|---|---|
| U01AA010 | h | Peón especializado | 1 | 14.68 | 14.68 |
| %CI | % | Costes indirectos..(s/total) | 7 % | 14.68 | 1.03 |
|  |  | Total |  |  | 15.71 |

| Medición | Uds. | Parcial |
|---|---|---|
| marquesina | 35 | 35.00 |
| Total |  | 35 |

**D49GC1704F3** ud TRANSPORTE DE CONTENEDOR CON RCDs DE 7 m³ (04/03/2015)
1 ud × 215.61 = 215.61
ud. Entrega y posterior recogida de contenedor de 7 m³ de residuos de construcción y demolición no peligrosos no inertes limpios con código LER 17 04 según Orden MAM/304/2002 (metales), por transportista autorizado por la Consejería de Medio Ambiente, considerando una distancia máxima de 50 km a la planta de gestión de reciclaje, incluso p.p. de cánon de la planta. (Real Decreto 1481/2001, de 27 de diciembre, por el que se regula la eliminación de residuos mediante depósito en vertedero). Se incluye en el precio el alquiler del contenedor.

| Código | Ud | Descripción | Rendimiento | Precio | Importe |
|---|---|---|---|---|---|
| U49AA056 | ud | Servicio de entrega y recogida contenedor de 7 m³ (04/03/2015) | 1 | 65 | 65.00 |
| U49AA515 | t | Canon de vertido de residuos de metales (04/03/2015) | 21 | 6.5 | 136.50 |
| %CI | % | Costes indirectos..(s/total) | 7 % | 201.50 | 14.11 |
|  |  | Total |  |  | 215.61 |

| Medición | Uds. | Parcial |
|---|---|---|
| marquesina | 1 | 1.00 |
| Total |  | 1 |

**D49FS1701F4** ud TRANSPORTE DE CONTENEDOR CON RCDs DE 16 m³ (04/03/2015)
2 ud × 306.23 = 612.46
ud. Entrega y posterior recogida de contenedor de 16 m³ de residuos de construcción y demolición no peligrosos inertes sucios con código LER 17 01 según Orden MAM/304/2002 (Hormigón, ladrillo, teja y material cerámico mezclados con otros materiales), por transportista autorizado por la Consejería de Medio Ambiente, considerando una distancia máxima de 50 km a la planta de gestión de reciclaje, incluso p.p. de cánon de la planta. (Real Decreto 1481/2001, de 27 de diciembre, por el que se regula la eliminación de residuos mediante depósito en vertedero). Se incluye en el precio el alquiler del contenedor.

| Código | Ud | Descripción | Rendimiento | Precio | Importe |
|---|---|---|---|---|---|
| U49AA061 | ud | Servicio de entrega y recogida contenedor de 16 m³ (04/03/2015) | 1 | 75 | 75.00 |
| U49AA590 | t | Canon de vertido RCD no peligroso inerte sucio (04/03/2015) | 24 | 8.8 | 211.20 |
| %CI | % | Costes indirectos..(s/total) | 7 % | 286.20 | 20.03 |
|  |  | Total |  |  | 306.23 |

| Medición | Uds. | Parcial |
|---|---|---|
| marquesina | 2 | 2.00 |
| Total |  | 2 |

**D49GC1704C3** m³ CARGA A MÁQUINA DE RESIDUOS EN CONTENEDOR (04/03/2015)
42 m³ × 2.55 = 107.10
m³. Carga a máquina de residuos de construcción y demolición no peligrosos no inertes limpios con código LER 17 04 según Orden MAM/304/2002 (metales) en contenedor de hasta 16 m³, hasta una distancia máxima de 20 m.

| Código | Ud | Descripción | Rendimiento | Precio | Importe |
|---|---|---|---|---|---|
| U02FA001 | h | Pala cargadora 1,30 m³ (maquinaria; 04/03/2015) | 0.1 | 15 | 1.50 |
| U01AA010 | h | Peón especializado | 0.06 | 14.68 | 0.88 |
| %CI | % | Costes indirectos..(s/total) | 7 % | 2.38 | 0.17 |
|  |  | Total |  |  | 2.55 |

| Medición | Uds. | Parcial |
|---|---|---|
| marquesina | 42 | 42.00 |
| Total |  | 42 |

## 26 SS SEGURIDAD Y SALUD
Importe: 16497.26

### SSL-01 INSTALACIONES DE BIENESTAR
Importe: 6382.56

**SSL01-1** m. ACOMETIDA ELÉCT. CASETA 4x6 mm2
15 m. × 5.19 = 77.85
Acometida provisional de electricidad a caseta de obra, desde el cuadro general formada por manguera flexible de 4x6 mm2 de tensión nominal 750 V., incorporando conductor de tierra color verde y amarillo, fijada sobre apoyos intermedios cada 2,50 m. instalada.

| Código | Ud | Descripción | Rendimiento | Precio | Importe |
|---|---|---|---|---|---|
| U01FY630 | h. | Oficial 1ª electricista | 0.1 | 16 | 1.60 |
| P31CE035 | m. | Manguera flex. 750 V. 4x6 mm2. (material) | 1.1 | 3.26 | 3.59 |
|  |  | Total |  |  | 5.19 |

**SSL01-2** ud ACOMETIDA PROV.FONTANERÍA 25 mm.
15 ud × 87.76 = 1316.40
Acometida provisional de fontanería para obra de la red general municipal de agua potable hasta una longitud máxima de 8 m., realizada con tubo de polietileno de 25 mm. de diámetro, de alta densidad y para 10 atmósferas de presión máxima con collarín de toma de fundición, p.p. de piezas especiales de polietileno y tapón roscado, incluso derechos y permisos para la conexión, terminada y funcionando, y sin incluir la rotura del pavimento.

| Código | Ud | Descripción | Rendimiento | Precio | Importe |
|---|---|---|---|---|---|
| P31BA020 | ud | Acometida prov. fonta.a caseta (material) | 1 | 87.76 | 87.76 |
|  |  | Total |  |  | 87.76 |

**SSL01-3** ud ACOMETIDA PROVIS. SANEAMIENTO EN SUPERFICIE
15 ud × 126.48 = 1897.20
Acometida provisional de saneamiento de caseta de obra a la red general municipal (pozo o imbornal), hasta una distancia máxima de 8 m., formada por tubería en superficie de PVC de 110 mm. de diámetro interior, tapado posterior de la acometida con hormigón en masa HM-20/P/20/I, y con p.p. de medios auxiliares.

| Código | Ud | Descripción | Rendimiento | Precio | Importe |
|---|---|---|---|---|---|
| P31BA035 | ud | Acometida prov. sane. a caseta en superfic. (material) | 1 | 126.48 | 126.48 |
|  |  | Total |  |  | 126.48 |

**SSL01-4** ud ACOMETIDA PROV.TELÉF.A CASETA
1 ud × 138.24 = 138.24
Acometida provisional de teléfono a caseta de obra, según normas de la C.T.N.E.

| Código | Ud | Descripción | Rendimiento | Precio | Importe |
|---|---|---|---|---|---|
| P31BA040 | ud | Acometida prov. telef. a caseta (material) | 1 | 138.24 | 138.24 |
|  |  | Total |  |  | 138.24 |

**SSL01-5** ms ALQUILER CASETA ASEO 11,36 m2
4 ms × 197.42 = 789.68
Mes de alquiler de caseta prefabricada para aseos en obra de 4,64x2,45x2,63 m. Estructura y cerramiento de chapa galvanizada pintada, aislamiento de poliestireno expandido. Ventana de 0,84x0,80 m. de aluminio anodizado, corredera, con reja y luna de 6 mm., termo eléctrico de 50 l., dos placas turcas, tres placas de ducha, pileta de cuatro grifos, todo de fibra de vidrio con terminación de gel-coat blanco y pintura antideslizante, suelo contrachapado hidrófugo con capa fenolítica antideslizante y resistente al desgaste, puerta madera en turca, cortina en ducha. Tubería de polibutileno aislante y resistente a incrustaciones, hielo y corrosiones, instalación eléctrica mono. 220 V. con automático. Con transporte a 150 km.(ida y vuelta). Entrega y recogida del módulo con camión grúa. Según R.D. 486/97.

| Código | Ud | Descripción | Rendimiento | Precio | Importe |
|---|---|---|---|---|---|
| U01AA011 | h | Peón suelto | 0.085 | 14.66 | 1.25 |
| P31BC070 | ud | Alq. mes caseta pref. aseo 4,64x2,45 (material) | 1 | 155.26 | 155.26 |
| P31BC220 | ud | Transp.150km.entr.y rec.1 módulo (material) | 0.085 | 481.26 | 40.91 |
|  |  | Total |  |  | 197.42 |

**SSL01-6** ms ALQUILER CASETA ALMACÉN 11,36 m2
6 ms × 137.42 = 824.52
Mes de alquiler de caseta prefabricada para almacén de obra de 4,64x2,45x2,45 m. de 11,36 m2. Estructura de acero galvanizado. Cubierta y cerramiento lateral de chapa galvanizada trapezoidal de 0,6 mm. reforzada con perfiles de acero, interior prelacado. Suelo de aglomerado hidrófugo de 19 mm. puerta de acero de 1 mm., de 0,80x2,00 m. pintada con cerradura. Ventana fija de cristal de 6 mm., recercado con perfil de goma. Con transporte a 150 km.(ida y vuelta). Entrega y recogida del módulo con camión grúa. Según R.D. 486/97.

| Código | Ud | Descripción | Rendimiento | Precio | Importe |
|---|---|---|---|---|---|
| U01AA011 | h | Peón suelto | 0.085 | 14.66 | 1.25 |
| P31BC120 | ud | Alq. mes caseta almacén 4,64x2,45 (material) | 1 | 95.26 | 95.26 |
| P31BC220 | ud | Transp.150km.entr.y rec.1 módulo | 0.085 | 481.26 | 40.91 |
|  |  | Total |  |  | 137.42 |

**SSL01-7** ms ALQUILER CASETA OFICINA+ASEO 14,65 m2
6 ms × 204.3 = 1225.80
Mes de alquiler de caseta prefabricada para un despacho de oficina y un aseo con inodoro y lavabo de 5,98x2,45x2,45 m. de 14,65 m2. Estructura y cerramiento de chapa galvanizada pintada, aislamiento de poliestireno expandido autoextinguible, interior con tablero melaminado en color. Cubierta de chapa galvanizada reforzada con perfil de acero; fibra de vidrio de 60 mm., interior con tablex lacado. Divisiones en tablero de melamina. Suelo de aglomerado revestido con PVC continuo de 2 mm., y poliestireno de 50 mm. con apoyo en base de chapa galvanizada de sección trapezoidal. Puerta de 0,8x2 m., de chapa galvanizada de 1 mm., reforzada y con poliestireno de 20 mm., picaporte y cerradura. Ventana aluminio anodizado corredera, contraventana de acero galvanizado. Instalación eléctrica 220 V., toma de tierra, automático, 2 fluorescentes de 40 W., enchufes para 1500 W. y punto luz exterior de 60 W. Con transporte a 150 km.(ida y vuelta). Entrega y recogida del módulo con camión grúa. Según R.D. 486/97.

| Código | Ud | Descripción | Rendimiento | Precio | Importe |
|---|---|---|---|---|---|
| U01AA011 | h | Peón suelto | 0.085 | 14.66 | 1.25 |
| P31BC180 | ud | Alq. mes caseta ofic.+aseo 5,98x2,45 (material) | 1 | 162.14 | 162.14 |
| P31BC220 | ud | Transp.150km.entr.y rec.1 módulo | 0.085 | 481.26 | 40.91 |
|  |  | Total |  |  | 204.3 |

**SSL01-8** ud PERCHA PARA DUCHA O ASEO
2 ud × 6.79 = 13.58
Percha para aseos o duchas en aseos de obra, colocada.

| Código | Ud | Descripción | Rendimiento | Precio | Importe |
|---|---|---|---|---|---|
| U01AA011 | h | Peón suelto | 0.1 | 14.66 | 1.47 |
| P31BM010 | ud | Percha para aseos o duchas (material) | 1 | 5.32 | 5.32 |
|  |  | Total |  |  | 6.79 |

**SSL01-9** ud PORTARROLLOS INDUS.C/CERRADUR
2 ud × 8.1 = 16.20
Portarrollos industrial con cerradura de seguridad, colocado, (amortizable en 3 usos).

| Código | Ud | Descripción | Rendimiento | Precio | Importe |
|---|---|---|---|---|---|
| U01AA011 | h | Peón suelto | 0.1 | 14.66 | 1.47 |
| P31BM020 | ud | Portarrollos indust.c/cerrad. (material) | 0.333 | 19.92 | 6.63 |
|  |  | Total |  |  | 8.1 |

**SSL01-10** ud ESPEJO VESTUARIOS Y ASEOS
2 ud × 27.82 = 55.64
Espejo para vestuarios y aseos, colocado.

| Código | Ud | Descripción | Rendimiento | Precio | Importe |
|---|---|---|---|---|---|
| U01AA011 | h | Peón suelto | 0.1 | 14.66 | 1.47 |
| P31BM030 | ud | Espejo vestuarios y aseos (material) | 1 | 26.35 | 26.35 |
|  |  | Total |  |  | 27.82 |

**SSL01-11** ud JABONERA INDUSTRIAL 1 LITRO
2 ud × 9.86 = 19.72
Dosificador de jabón de uso industrial de 1 l. de capacidad, con dosificador de jabón colocada (amortizable en 3 usos).

| Código | Ud | Descripción | Rendimiento | Precio | Importe |
|---|---|---|---|---|---|
| U01AA011 | h | Peón suelto | 0.1 | 14.66 | 1.47 |
| P31BM040 | ud | Jabonera industrial 1 l. (material) | 0.333 | 25.2 | 8.39 |
|  |  | Total |  |  | 9.86 |

**SSL01-12** ud DISPENSADOR DE PAPEL TOALLA
1 ud × 7.73 = 7.73
Dispensador de papel toalla con cerradura de seguridad, colocado. Amortizable en 3 usos.

| Código | Ud | Descripción | Rendimiento | Precio | Importe |
|---|---|---|---|---|---|
| U01AA011 | h | Peón suelto | 0.01 | 14.66 | 0.15 |
| P31BM045 | ud | Dispensador de papel toalla (material) | 0.33 | 22.98 | 7.58 |
|  |  | Total |  |  | 7.73 |

### SSL-02 SEÑALIZACION
Importe: 369.73

**SSL02-1** m. CINTA BALIZAMIENTO BICOLOR 8 cm.
35 m. × 0.8 = 28.00
Cinta de balizamiento bicolor rojo/blanco de material plástico, incluso colocación y desmontaje. s/R.D. 485/97.

| Código | Ud | Descripción | Rendimiento | Precio | Importe |
|---|---|---|---|---|---|
| U01AA011 | h | Peón suelto | 0.05 | 14.66 | 0.73 |
| P31SB010 | m. | Cinta balizamiento bicolor 8 cm. (material) | 1.1 | 0.06 | 0.07 |
|  |  | Total |  |  | 0.8 |

**SSL02-2** m. BANDEROLA SEÑALIZACIÓN COLGANTE
25 m. × 1.41 = 35.25
Banderola de señalización colgante realizada de plástico de colores rojo y blanco, reflectante, amortizable en tres usos, colocación y desmontaje sobre soportes existentes. s/R.D. 485/97.

| Código | Ud | Descripción | Rendimiento | Precio | Importe |
|---|---|---|---|---|---|
| U01AA011 | h | Peón suelto | 0.05 | 14.66 | 0.73 |
| P31SB020 | m. | Banderola señalización reflect. (material) | 1.1 | 0.62 | 0.68 |
|  |  | Total |  |  | 1.41 |

**SSL02-3** ud CONO BALIZAMIENTO REFLECTANTE h=30
15 ud × 2.53 = 37.95
Cono de balizamiento reflectante de 30 cm. de altura (amortizable en 4 usos). s/R.D. 485/97.

| Código | Ud | Descripción | Rendimiento | Precio | Importe |
|---|---|---|---|---|---|
| U01AA011 | h | Peón suelto | 0.1 | 14.66 | 1.47 |
| P31SB035 | ud | Cono balizamiento estándar h=30 cm. (material) | 0.25 | 4.23 | 1.06 |
|  |  | Total |  |  | 2.53 |

**SSL02-4** ud CARTEL PVC. 220x300 mm. OBL., PROH. ADVER.
2 ud × 4.23 = 8.46
Cartel serigrafiado sobre planchas de PVC blanco de 0,6 mm. de espesor nominal. Tamaño 220X300 mm. Válidas para señales de obligación, prohibición y advertencia i/colocación. s/R.D. 485/97.

| Código | Ud | Descripción | Rendimiento | Precio | Importe |
|---|---|---|---|---|---|
| U01AA011 | h | Peón suelto | 0.1 | 14.66 | 1.47 |
| P31SC010 | ud | Cartel PVC. 220x300 mm. Obli., proh., advert. (material) | 1 | 2.76 | 2.76 |
|  |  | Total |  |  | 4.23 |

**SSL02-5** ud CARTEL PVC. SEÑALIZACIÓN EXTINTOR, B. I.
6 ud × 9.22 = 55.32
Cartel serigrafiado sobre planchas de PVC blanco de 0,6 mm. de espesor nominal. Para señales de lucha contra incendios (extintor, boca de incendio), i/colocación. s/R.D. 485/97.

| Código | Ud | Descripción | Rendimiento | Precio | Importe |
|---|---|---|---|---|---|
| U01AA011 | h | Peón suelto | 0.1 | 14.66 | 1.47 |
| P31SC020 | ud | Cartel PVC. Señalización extintor, boca inc. (material) | 1 | 7.75 | 7.75 |
|  |  | Total |  |  | 9.22 |

**SSL02-6** ud PANEL COMPLETO PVC 700x1000 mm.
2 ud × 14.97 = 29.94
Panel completo serigrafiado sobre planchas de PVC blanco de 0,6 mm. de espesor nominal. Tamaño 700x1000 mm. Válido para incluir hasta 15 símbolos de señales, incluso textos "Prohibido el paso a toda persona ajena a la obra", i/colocación. s/R.D. 485/97.

| Código | Ud | Descripción | Rendimiento | Precio | Importe |
|---|---|---|---|---|---|
| U01AA011 | h | Peón suelto | 0.1 | 14.66 | 1.47 |
| P31SC030 | ud | Panel completo PVC 700x1000 mm. (material) | 1 | 13.5 | 13.50 |
|  |  | Total |  |  | 14.97 |

**SSL02-7** ud SEÑAL TRIANGULAR L=70cm. SOBRE TRIPODE
2 ud × 18.43 = 36.86
Señal de seguridad triangular de L=70 cm., normalizada, con trípode tubular, amortizable en cinco usos, i/colocación y desmontaje. s/R.D. 485/97.

| Código | Ud | Descripción | Rendimiento | Precio | Importe |
|---|---|---|---|---|---|
| U01AA009 | h | Ayudante | 0.15 | 14.86 | 2.23 |
| P31SV010 | ud | Señal triang. L=70 cm.reflex. EG (material) | 0.2 | 49.25 | 9.85 |
| P31SV155 | ud | Caballete para señal D=60 L=90,70 (material) | 0.2 | 31.75 | 6.35 |
|  |  | Total |  |  | 18.43 |

**SSL02-8** ud PANEL DIRECCIONAL C/SOPORTE
2 ud × 37.55 = 75.10
Panel direccional reflectante de 165x45 cm., con soporte metálico, amortizable en cinco usos, i/p.p. de apertura de pozo, hormigonado H-100/40, colocación y montaje. s/R.D. 485/97.

| Código | Ud | Descripción | Rendimiento | Precio | Importe |
|---|---|---|---|---|---|
| U01AA011 | h | Peón suelto | 0.3 | 14.66 | 4.40 |
| P31SV100 | ud | Panel direc. reflec. 164x45 cm. (material) | 0.2 | 133.76 | 26.75 |
| P31SV110 | ud | Soporte panel direc. metálico (material) | 0.2 | 14.23 | 2.85 |
| A03H060 | m3 | HORM. DOSIF. 225 kg /CEMENTO Tmáx.40 (material) | 0.064 | 55.54 | 3.55 |
|  |  | Total |  |  | 37.55 |

**SSL02-9** ud PLACA SEÑALIZACIÓN RIESGO
6 ud × 5.6 = 33.60
Placa señalización-información en PVC serigrafiado de 50x30 cm., fijada mecánicamente, amortizable en 2 usos, incluso colocación y desmontaje. s/R.D. 485/97.

| Código | Ud | Descripción | Rendimiento | Precio | Importe |
|---|---|---|---|---|---|
| U01AA011 | h | Peón suelto | 0.15 | 14.66 | 2.20 |
| P31SV120 | ud | Placa informativa PVC 50x30 (material) | 0.5 | 6.8 | 3.40 |
|  |  | Total |  |  | 5.6 |

**SSL02-10** ud CHUBASQUERO ALTA VISIBILIDAD
9 ud × 3.25 = 29.25
Chubasquero de lluvia impregnado exterior de PVC, capucha fija con cordón de apriete. Alta visibilidad, con tiras retroreflejantes microburbujas 3M, termoselladas, color plata, 50 mm, montaje paralelo. Amortizable en 3 usos. Certificado CE según EN471. s/R.D. 773/97.

| Código | Ud | Descripción | Rendimiento | Precio | Importe |
|---|---|---|---|---|---|
| P31IC220 | ud | Chubasquero alta visibilidad (material) | 0.333 | 9.75 | 3.25 |
|  |  | Total |  |  | 3.25 |

### SSL-03 PROTECCIONES COLECTIVAS
Importe: 5657.5

**SSL03-1** ud TAPA PROVISIONAL ARQUETA 51x51
4 ud × 5.49 = 21.96
Tapa provisional para arquetas de 51x51 cm., huecos de forjado o asimilables, formada mediante tablones de madera de 20x5 cm. armados mediante clavazón, incluso colocación, (amortizable en dos usos).

| Código | Ud | Descripción | Rendimiento | Precio | Importe |
|---|---|---|---|---|---|
| U01AA011 | h | Peón suelto | 0.05 | 14.66 | 0.73 |
| P31CA020 | ud | Tapa provisional arqueta 51x51 (material) | 0.5 | 6.81 | 3.41 |
| P01DW090 | ud | Pequeño material | 1 | 1.35 | 1.35 |
|  |  | Total |  |  | 5.49 |

**SSL03-2** ud TAPA PROVISIONAL POZO 100x100
1 ud × 15.78 = 15.78
Tapa provisional para pozos, pilotes o asimilables de 100x100 cm., formada mediante tablones de madera de 20x5 cm. armados mediante encolado y clavazón, zócalo de 20 cm. de altura, incluso fabricación y colocación, (amortizable en dos usos).

| Código | Ud | Descripción | Rendimiento | Precio | Importe |
|---|---|---|---|---|---|
| U01AA011 | h | Peón suelto | 0.3 | 14.66 | 4.40 |
| P31CA120 | ud | Tapa provisional pozo 100x100 (material) | 0.5 | 20.05 | 10.03 |
| P01DW090 | ud | Pequeño material | 1 | 1.35 | 1.35 |
|  |  | Total |  |  | 15.78 |

**SSL03-3** m. BARANDILLA GUARDACUERPOS Y TUBOS
170 m. × 7.11 = 1208.70
Barandilla de protección de perímetros de forjados, compuesta por guardacuerpos metálico cada 2,5 m. (amortizable en 8 usos), anclados mediante cápsulas de plástico embebidas en el forjado, pasamanos y travesaño intermedio formado por tubo 50 mm. (amortizable en 10 usos), pintado en amarillo, y rodapié de 15x5 cm. (amortizable en 3 usos), para aberturas corridas, incluso colocación y desmontaje. s/R.D. 486/97.

| Código | Ud | Descripción | Rendimiento | Precio | Importe |
|---|---|---|---|---|---|
| U01AA011 | h | Peón suelto | 0.3 | 14.66 | 4.40 |
| P31CB020 | ud | Guardacuerpos metálico (material) | 0.065 | 10.44 | 0.68 |
| P31CB210 | m. | Pasamanos tubo D=50 mm. (material) | 0.24 | 5.04 | 1.21 |
| P31CB040 | m3 | Tabla madera pino 15x5 cm. (material) | 0.003 | 218.36 | 0.66 |
| P31CB240 | ud | Capsula y tapa para guardacuerpos (material) | 0.33 | 0.47 | 0.16 |
|  |  | Total |  |  | 7.11 |

| Medición | Uds. | Largo | Parcial |
|---|---|---|---|
|  | 2 | 45 | 90.00 |
|  | 2 | 40 | 80.00 |
| Total |  |  | 170 |

**SSL03-4** m. BARAND.PROTECCIÓN LATERAL ZANJAS
70 m. × 6.65 = 465.50
Barandilla protección lateral de zanjas, formada por tres tabloncillos de madera de pino de 20x7 cm. y estaquillas de madera de D=8 cm. hincadas en el terreno cada 1,00 m. (amortizable en 3 usos), incluso colocación y desmontaje. s/R.D. 486/97.

| Código | Ud | Descripción | Rendimiento | Precio | Importe |
|---|---|---|---|---|---|
| U01AA007 | h | Oficial primera | 0.1 | 16.78 | 1.68 |
| U01AA011 | h | Peón suelto | 0.1 | 14.66 | 1.47 |
| P31CB030 | m3 | Tablón madera pino 20x7 cm. (material) | 0.011 | 232.21 | 2.55 |
| P31CB190 | m. | Puntal de pino 2,5 m D=8/10 (material) | 0.667 | 1.42 | 0.95 |
|  |  | Total |  |  | 6.65 |

| Medición | Uds. | Largo | Parcial |
|---|---|---|---|
|  | 2 | 35 | 70.00 |
| Total |  |  | 70 |

**SSL03-5** m. VALLA ENREJADO GALV. PLIEGUES
15 m. × 2.99 = 44.85
Valla metálica móvil de módulos prefabricados de 3,50x2,00 m. de altura, enrejados de malla de D=5 mm. de espesor con cuatro pliegues de refuerzo, bastidores verticales de D=40 mm. y 1,50 mm. de espesor, todo ello galvanizado en caliente, sobre soporte de hormigón prefabricado de 230x600x150 mm., separados cada 3,50 m., accesorios de fijación, considerando 5 usos, incluso montaje y desmontaje. s/R.D. 486/97.

| Código | Ud | Descripción | Rendimiento | Precio | Importe |
|---|---|---|---|---|---|
| U01AA009 | h | Ayudante | 0.05 | 14.86 | 0.74 |
| U01AA011 | h | Peón suelto | 0.05 | 14.66 | 0.73 |
| P31CB111 | m. | Valla enrej. móvil. pliegues 3,5x2 m. (material) | 0.2 | 7.58 | 1.52 |
|  |  | Total |  |  | 2.99 |

**SSL03-6** ud VALLA CONTENCIÓN DE PEATONES
25 ud × 7.47 = 186.75
Valla de contención de peatones, metálica, prolongable de 2,50 m. de largo y 1 m. de altura, color amarillo, amortizable en 5 usos, incluso colocación y desmontaje. s/R.D. 486/97.

| Código | Ud | Descripción | Rendimiento | Precio | Importe |
|---|---|---|---|---|---|
| U01AA011 | h | Peón suelto | 0.1 | 14.66 | 1.47 |
| P31CB050 | ud | Valla contenc. peatones 2,5x1 m. (material) | 0.2 | 30 | 6.00 |
|  |  | Total |  |  | 7.47 |

**SSL03-7** ud TOMA DE TIERRA R80 Oh;R=100 Oh.m
1 ud × 124.36 = 124.36
Toma de tierra para una resistencia de tierra R</=80 Ohmios y una resistividad R=100 Oh.m. formada por arqueta de ladrillo macizo de 24x11,5x7 cm., tapa de hormigón armado, tubo de PVC de D=75 mm., electrodo de acero cobrizado 14,3 mm. y 100 cm., de profundidad hincado en el terreno, línea de t.t. de cobre desnudo de 35 mm2, con abrazadera a la pica, instalado. MI BT 039. y según R.D. 614/2001.

| Código | Ud | Descripción | Rendimiento | Precio | Importe |
|---|---|---|---|---|---|
| U01AA007 | h | Oficial primera | 1.5 | 16.78 | 25.17 |
| U01AA009 | h | Ayudante | 0.75 | 14.86 | 11.15 |
| U01AA011 | h | Peón suelto | 0.5 | 14.66 | 7.33 |
| U01FY630 | h. | Oficial 1ª electricista | 0.75 | 16 | 12.00 |
| U01FY635 | h. | Oficial 2ª electricista | 0.75 | 14 | 10.50 |
| P01LT020 | mud | Ladrillo perforado tosco 24x11,5x7 cm. | 0.045 | 50.63 | 2.28 |
| A02A080 | m3 | MORTERO CEMENTO M-5 | 0.02 | 72.44 | 1.45 |
| A02A050 | m3 | MORTERO CEMENTO M-15 (material) | 0.015 | 84.22 | 1.26 |
| P02EAT020 | ud | Tapa cuadrada HA e=6cm 50x50cm (material) | 1 | 15.5 | 15.50 |
| P17VP040 | ud | Codo M-H 87º PVC evac. j.peg. 75 mm. (material) | 0.5 | 1.8 | 0.90 |
| P31CE040 | m. | Pica cobre p/toma tierra 14,3 (material) | 1 | 12.25 | 12.25 |
| P31CE020 | m. | Cable cobre desnudo D=35 mm. (material) | 3 | 1.58 | 4.74 |
| P31CE050 | ud | Grapa para pica (material) | 1 | 2.58 | 2.58 |
| P15EC020 | ud | Puente de prueba (material) | 1 | 17.25 | 17.25 |
|  |  | Total |  |  | 124.36 |

**SSL03-8** ud CUADRO SECUNDARIO OBRA Pmáx.40kW
2 ud × 338.29 = 676.58
Cuadro secundario de obra para una potencia máxima de 40 kW. compuesto por armario metálico con revestimiento de poliéster, de 90x60 cm., índice de protección IP 559, con cerradura, interruptor automático magnetotérmico+diferencial de 4x125 A., dos interruptores automático magnetotérmico de 4x63 A., dos de 4x30 A., dos de 2x25 A. y dos de 2x16 A., dos bases de enchufe IP 447 de 400 V. 63 A. 3p+T., dos de 400 V. 32 A. 3p+T., dos de 230 V. 32 A. 2p+T. y dos de 230 V. 16 A. 2p+T. incluyendo cableado, rótulos de identificación de circuitos, bornes de salida y p.p. de conexión a tierra, para una resistencia no superior de 80 Ohmios, instalado (amortizable en 4 obras). s/R.D. 486/97. s/ITC-BT-33 del REBT, RD 842/2002 de 02/08/2002 y R.D. 614/2001.

| Código | Ud | Descripción | Rendimiento | Precio | Importe |
|---|---|---|---|---|---|
| P31CE160 | ud | Cuadro secundario obra pmáx.40kW (material) | 0.25 | 1353.17 | 338.29 |
|  |  | Total |  |  | 338.29 |

**SSL03-9** ud CUADRO DE OBRA 100 A. MODELO 16
1 ud × 683.23 = 683.23
Cuadro de obra trifásico 100 A, compuesto por armario metálico con revestimiento de poliéster de 800x600 cm. con salida lateral por toma de corriente y salida interior por bornes fijos, soportes, manecilla de sujeción y/o anillos de elevación, con cerradura, MT General de 4x100 A., 3 diferenciales de 2x25 A. 30 mA, 4x63 A. 30 mA, 4x63 A. 30 mA, respectivamente, 8 MT por base, tres de 2x16 A., tres de 4x16 A., y dos de 4x32 A., incluyendo cableado, rótulos de identificación, 8 bases de salida y p.p. de conexión a tierra, instalado (amortizable en 4 obras) s/ITC-BT-33 del REBT, RD 842/2002 de 02/08/2002 y UNE-EN 60439-4.

| Código | Ud | Descripción | Rendimiento | Precio | Importe |
|---|---|---|---|---|---|
| P31CE320 | ud | Cuadro de obra 100 A. Modelo 16 (material) | 0.25 | 2732.9 | 683.23 |
|  |  | Total |  |  | 683.23 |

**SSL03-10** ud EXTINTOR POLVO ABC 6 kg. PR.INC.
6 ud × 43.29 = 259.74
Extintor de polvo químico ABC polivalente antibrasa de eficacia 21A/113B, de 6 kg. de agente extintor, con soporte, manómetro comprobable y boquilla con difusor, según norma EN-3:1996. Medida la unidad instalada. s/R.D. 486/97.

| Código | Ud | Descripción | Rendimiento | Precio | Importe |
|---|---|---|---|---|---|
| U01AA011 | h | Peón suelto | 0.1 | 14.66 | 1.47 |
| P31CI010 | ud | Extintor polvo ABC 6 kg. 21A/113B (material) | 1 | 41.82 | 41.82 |
|  |  | Total |  |  | 43.29 |

**SSL03-11** ud EXTINTOR CO2 2 kg. ACERO
5 ud × 84.58 = 422.90
Extintor de nieve carbónica CO2, de eficacia 34B, con 2 kg. de agente extintor, construido en acero, con soporte y boquilla con difusor, según norma EN-3:1996. Medida la unidad instalada. s/R.D. 486/97.

| Código | Ud | Descripción | Rendimiento | Precio | Importe |
|---|---|---|---|---|---|
| U01AA011 | h | Peón suelto | 0.1 | 14.66 | 1.47 |
| P31CI025 | ud | Extintor CO2 2 kg. acero. 34B (material) | 1 | 83.11 | 83.11 |
|  |  | Total |  |  | 84.58 |

**SSL03-12** m2 RED SEGURIDAD BAJO ENCOFRADO FORJADO
485 m2 × 3.19 = 1547.15
Red horizontal de seguridad bajo encofrado de forjado, formada por malla de poliamida de 10x10 cm. ennudada con cuerda de D=3 mm. y cuerda perimetral de D=10 mm, de 1,10x15 m. de dimensiones, para amarre mediante gancho de sujeción, tipo "rabo de cochinillo" y grosor mínimo de 8 mm., a los puntales de las sopandas del encofrado de entablado de madera (amortizable en 4 usos). s/R.D. 486/97.

| Código | Ud | Descripción | Rendimiento | Precio | Importe |
|---|---|---|---|---|---|
| U01AA007 | h | Oficial primera | 0.08 | 16.78 | 1.34 |
| U01AA011 | h | Peón suelto | 0.08 | 14.66 | 1.17 |
| P31CR030 | m2 | Red seguridad poliamida 10x10 cm. (material) | 0.135 | 2.5 | 0.34 |
| P31CR140 | ud | Gancho montaje red D=12 mm. (material) | 2 | 0.17 | 0.34 |
|  |  | Total |  |  | 3.19 |

| Medición | Uds. | Largo | Parcial |
|---|---|---|---|
| lucernarios | 1 | 400 | 400.00 |
| marquesina | 1 | 85 | 85.00 |
| Total |  |  | 485 |

### SSL-04 EQUIPOS DE PROTECCION INDIVIDUAL
Importe: 1187.67

**SSL04-1** ud CASCO DE SEGURIDAD AJUST. ATALAJES
10 ud × 4.63 = 46.30
Casco de seguridad con atalaje provisto de 6 puntos de anclaje, para uso normal y eléctrico hasta 440 V. Certificado CE. s/R.D. 773/97 y R.D. 1407/92.

| Código | Ud | Descripción | Rendimiento | Precio | Importe |
|---|---|---|---|---|---|
| P31IA005 | ud | Casco seguridad básico (material) | 1 | 4.63 | 4.63 |
|  |  | Total |  |  | 4.63 |

**SSL04-2** ud PANTALLA + CASCO SEGURIDAD SOLDAR
2 ud × 3.05 = 6.10
Pantalla de seguridad para soldador de poliamida y cristal de 110 x 55 mm + casco con arnés de cabeza ajustable con rueda dentada, (amortizable en 5 usos). Certificado CE. s/R.D. 773/97 y R.D. 1407/92.

| Código | Ud | Descripción | Rendimiento | Precio | Importe |
|---|---|---|---|---|---|
| P31IA105 | ud | Casco + pantalla soldador (material) | 0.2 | 15.23 | 3.05 |
|  |  | Total |  |  | 3.05 |

**SSL04-3** ud GAFAS SOLDADURA OXIACETILÉNICA
2 ud × 1.02 = 2.04
Gafas de seguridad para soldadura oxiacetilénica y oxicorte, montura integral con frontal abatible, oculares planos d=50 mm. (amortizable en 5 usos). Certificado CE. s/R.D. 773/97 y R.D. 1407/92.

| Código | Ud | Descripción | Rendimiento | Precio | Importe |
|---|---|---|---|---|---|
| P31IA115 | ud | Gafas soldar oxiacetilénica (material) | 0.2 | 5.12 | 1.02 |
|  |  | Total |  |  | 1.02 |

**SSL04-4** ud GAFAS CONTRA IMPACTOS
5 ud × 2.68 = 13.40
Gafas protectoras contra impactos, incoloras, (amortizables en 3 usos). Certificado CE. s/R.D. 773/97 y R.D. 1407/92.

| Código | Ud | Descripción | Rendimiento | Precio | Importe |
|---|---|---|---|---|---|
| P31IA120 | ud | Gafas protectoras (material) | 0.333 | 8.06 | 2.68 |
|  |  | Total |  |  | 2.68 |

**SSL04-5** ud SEMI MÁSCARA ANTIPOLVO 1 FILTRO
3 ud × 5.47 = 16.41
Semi-mascarilla antipolvo un filtro, (amortizable en 3 usos). Certificado CE. s/R.D. 773/97 y R.D. 1407/92.

| Código | Ud | Descripción | Rendimiento | Precio | Importe |
|---|---|---|---|---|---|
| P31IA150 | ud | Semi-mascarilla 1 filtro (material) | 0.333 | 16.42 | 5.47 |
|  |  | Total |  |  | 5.47 |

**SSL04-6** ud FILTRO RECAMBIO MASCARILLA
10 ud × 1.62 = 16.20
Filtro de recambio de mascarilla para polvo y humos. Certificado CE. s/R.D. 773/97 y R.D. 1407/92.

| Código | Ud | Descripción | Rendimiento | Precio | Importe |
|---|---|---|---|---|---|
| P31IA160 | ud | Filtro antipolvo (material) | 1 | 1.62 | 1.62 |
|  |  | Total |  |  | 1.62 |

**SSL04-7** ud MASCARILLA CELULOSA DESECHABLE
15 ud × 1.4 = 21.00
Mascarilla de celulosa desechable para trabajos en ambiente con polvo y humos.

| Código | Ud | Descripción | Rendimiento | Precio | Importe |
|---|---|---|---|---|---|
| P31IA158 | ud | Mascarilla celulosa desechable (material) | 1 | 1.4 | 1.40 |
|  |  | Total |  |  | 1.4 |

**SSL04-8** ud CASCOS PROTECTORES AUDITIVOS
5 ud × 3.65 = 18.25
Protectores auditivos con arnés a la nuca, (amortizables en 3 usos). Certificado CE. s/R.D. 773/97 y R.D. 1407/92.

| Código | Ud | Descripción | Rendimiento | Precio | Importe |
|---|---|---|---|---|---|
| P31IA200 | ud | Cascos protectores auditivos (material) | 0.333 | 10.96 | 3.65 |
|  |  | Total |  |  | 3.65 |

**SSL04-9** ud FAJA DE PROTECCIÓN LUMBAR
3 ud × 5.59 = 16.77
Faja protección lumbar (amortizable en 4 usos). Certificado CE EN385. s/R.D. 773/97 y R.D. 1407/92.

| Código | Ud | Descripción | Rendimiento | Precio | Importe |
|---|---|---|---|---|---|
| P31IC050 | ud | Faja protección lumbar (material) | 0.25 | 22.34 | 5.59 |
|  |  | Total |  |  | 5.59 |

**SSL04-10** ud MONO DE TRABAJO POLIESTER-ALGODÓN
24 ud × 15.51 = 372.24
Mono de trabajo de una pieza de poliéster-algodón (amortizable en un uso). Certificado CE. s/R.D. 773/97 y R.D. 1407/92.

| Código | Ud | Descripción | Rendimiento | Precio | Importe |
|---|---|---|---|---|---|
| P31IC098 | ud | Mono de trabajo poliéster-algodón (material) | 1 | 15.51 | 15.51 |
|  |  | Total |  |  | 15.51 |

**SSL04-11** ud TRAJE IMPERMEABLE
5 ud × 8.67 = 43.35
Traje impermeable de trabajo, 2 piezas de PVC, (amortizable en un uso). Certificado CE. s/R.D. 773/97 y R.D. 1407/92.

| Código | Ud | Descripción | Rendimiento | Precio | Importe |
|---|---|---|---|---|---|
| P31IC100 | ud | Traje impermeable 2 p. PVC (material) | 1 | 8.67 | 8.67 |
|  |  | Total |  |  | 8.67 |

**SSL04-12** ud IMPERMEABLE 3/4. PLÁSTICO
5 ud × 8.06 = 40.30
Impermeable 3/4 de plástico, color amarillo (amortizable en 1 uso). Certificado CE. s/R.D. 773/97 y R.D. 1407/92.

| Código | Ud | Descripción | Rendimiento | Precio | Importe |
|---|---|---|---|---|---|
| P31IC108 | ud | Impermeable 3/4 plástico (material) | 1 | 8.06 | 8.06 |
|  |  | Total |  |  | 8.06 |

**SSL04-13** ud MANDIL CUERO PARA SOLDADOR
2 ud × 2.94 = 5.88
Mandil de cuero para soldador (amortizable en 3 usos). Certificado CE. s/R.D. 773/97 y R.D. 1407/92.

| Código | Ud | Descripción | Rendimiento | Precio | Importe |
|---|---|---|---|---|---|
| P31IC130 | ud | Mandil cuero para soldador (material) | 0.333 | 8.84 | 2.94 |
|  |  | Total |  |  | 2.94 |

**SSL04-14** ud PAR GUANTES DE LONA
24 ud × 1.37 = 32.88
Par de guantes de lona protección estándar. Certificado CE. s/R.D. 773/97 y R.D. 1407/92.

| Código | Ud | Descripción | Rendimiento | Precio | Importe |
|---|---|---|---|---|---|
| P31IM005 | ud | Par guantes lona protección estandar (material) | 1 | 1.37 | 1.37 |
|  |  | Total |  |  | 1.37 |

**SSL04-15** ud PAR GUANTES USO GENERAL SERRAJE
6 ud × 2.31 = 13.86
Par de guantes de uso general de lona y serraje. Certificado CE. s/R.D. 773/97 y R.D. 1407/92.

| Código | Ud | Descripción | Rendimiento | Precio | Importe |
|---|---|---|---|---|---|
| P31IM030 | ud | Par guantes uso general serraje (material) | 1 | 2.31 | 2.31 |
|  |  | Total |  |  | 2.31 |

**SSL04-16** ud PAR GUANTES SOLDADOR
2 ud × 0.89 = 1.78
Par de guantes para soldador (amortizables en 3 usos). Certificado CE. s/R.D. 773/97 y R.D. 1407/92.

| Código | Ud | Descripción | Rendimiento | Precio | Importe |
|---|---|---|---|---|---|
| P31IM040 | ud | Par guantes p/soldador (material) | 0.333 | 2.68 | 0.89 |
|  |  | Total |  |  | 0.89 |

**SSL04-17** ud PAR DE BOTAS ALTAS DE AGUA (NEGRAS)
5 ud × 6.85 = 34.25
Par de botas altas de agua color negro (amortizables en 1 uso). Certificado CE. s/R.D. 773/97 y R.D. 1407/92.

| Código | Ud | Descripción | Rendimiento | Precio | Importe |
|---|---|---|---|---|---|
| P31IP010 | ud | Par botas altas de agua (negras) (material) | 1 | 6.85 | 6.85 |
|  |  | Total |  |  | 6.85 |

**SSL04-18** ud PAR DE BOTAS DE SEGURIDAD
12 ud × 25.24 = 302.88
Par de botas de seguridad con plantilla y puntera de acero (amortizables en 1 usos). Certificado CE. s/R.D. 773/97 y R.D. 1407/92.

| Código | Ud | Descripción | Rendimiento | Precio | Importe |
|---|---|---|---|---|---|
| P31IP025 | ud | Par botas de seguridad (material) | 1 | 25.24 | 25.24 |
|  |  | Total |  |  | 25.24 |

**SSL04-19** ud ARNÉS AMARRE DORSAL + CINTA SUBGLÚTEA
6 ud × 4.32 = 25.92
Arnés básico de seguridad amarre dorsal con anilla, regulación en piernas, fabricado con cinta de nylon de 45 mm. y elementos metálicos de acero inoxidable, amortizable en 5 obras. Certificado CE Norma EN 361. s/R.D. 773/97 y R.D. 1407/92.

| Código | Ud | Descripción | Rendimiento | Precio | Importe |
|---|---|---|---|---|---|
| P31IS020 | ud | Arnés amarre dorsal + cinta subglútea (material) | 0.2 | 21.58 | 4.32 |
|  |  | Total |  |  | 4.32 |

**SSL04-20** ud ARNÉS AMARRE DORSAL Y TORÁCICO
3 ud × 7.39 = 22.17
Arnés básico de seguridad amarre dorsal con anilla y torácico con cintas, regulación en piernas, fabricado con cinta de nylon de 45 mm. y elementos metálicos de acero inoxidable, amortizable en 5 obras. Certificado CE Norma EN 361. s/R.D. 773/97 y R.D. 1407/92.

| Código | Ud | Descripción | Rendimiento | Precio | Importe |
|---|---|---|---|---|---|
| P31IS030 | ud | Arnés amarre dorsal + torácicos (material) | 0.2 | 36.95 | 7.39 |
|  |  | Total |  |  | 7.39 |

**SSL04-21** ud CINTURÓN DE AMARRE LAT. ANILLAS GRANDES
3 ud × 9.07 = 27.21
Cinturón de amarre lateral con doble regulación, fabricado en algodón anti-sudoración con bandas de poliéster, hebillas ligeras de aluminio y anillas forjadas grandes y anchas, amortizable en 4 obras. Certificado CE EN 358. s/R.D. 773/97 y R.D. 1407/92.

| Código | Ud | Descripción | Rendimiento | Precio | Importe |
|---|---|---|---|---|---|
| P31IS135 | ud | Cinturón dob. reg. anillas forjadas anchas (material) | 0.2 | 45.35 | 9.07 |
|  |  | Total |  |  | 9.07 |

**SSL04-22** ud CUERDA 12 mm. 2 m. 2 MOSQ.
3 ud × 13.35 = 40.05
Eslinga anticaída con absorbedor de energía compuesta por cuerda de poliamida de 12 mm. de diámetro y 2 m. de longitud con dos mosquetones de 17 mm. de apertura, amortizable en 4 usos. Certificado CE EN 355. s/R.D. 773/97 y R.D. 1407/92.

| Código | Ud | Descripción | Rendimiento | Precio | Importe |
|---|---|---|---|---|---|
| P31IS260 | ud | Cuerda 12mm. 2m. 2-17mm-17mm (material) | 0.25 | 53.38 | 13.35 |
|  |  | Total |  |  | 13.35 |

**SSL04-23** ud CUERDA 12 mm. 2 m. MOSQ+GANCHO
3 ud × 22.81 = 68.43
Eslinga anticaída con absorbedor de energía compuesta por cuerda de poliamida de 12 mm. de diámetro y 2 m. de longitud con un mosquetón de 17 mm. de apertura y un gancho de 60 mm. de apertura, amortizable en 4 usos. Certificado CE EN 355. s/R.D. 773/97 y R.D. 1407/92.

| Código | Ud | Descripción | Rendimiento | Precio | Importe |
|---|---|---|---|---|---|
| P31IS270 | ud | Cuerda 12mm. 2m. 2-17mm-60mm (material) | 0.25 | 91.25 | 22.81 |
|  |  | Total |  |  | 22.81 |

### SSL-05 MANO DE OBRA DE SEGURIDAD
Importe: 2899.8

**SSL05-1** ud COSTO MENSUAL COMITÉ SEGURIDAD
6 ud × 129.8 = 778.80
Costo mensual del Comité de Seguridad y salud en el Trabajo, considerando una reunión al mes de dos horas y formado por un técnico cualificado en materia de seguridad y salud, dos trabajadores con categoría de oficial de 2ª o ayudante y un vigilante con categoría de oficial de 1ª.

| Código | Ud | Descripción | Rendimiento | Precio | Importe |
|---|---|---|---|---|---|
| P31W020 | ud | Costo mensual Comité seguridad (material) | 1 | 129.8 | 129.80 |
|  |  | Total |  |  | 129.8 |

**SSL05-2** ud COSTO MENSUAL LIMPIEZA Y DESINF.
6 ud × 129.28 = 775.68
Costo mensual de limpieza y desinfección de casetas de obra, considerando dos horas a la semana de un peón ordinario.

| Código | Ud | Descripción | Rendimiento | Precio | Importe |
|---|---|---|---|---|---|
| P31W040 | ud | Costo mensual limpieza-desinfec. (material) | 1 | 129.28 | 129.28 |
|  |  | Total |  |  | 129.28 |

**SSL05-3** ud COSTO MENSUAL FORMACIÓN SEG.HIG.
6 ud × 78.78 = 472.68
Costo mensual de formación de seguridad y salud en el trabajo, considerando una hora a la semana y realizada por un encargado.

| Código | Ud | Descripción | Rendimiento | Precio | Importe |
|---|---|---|---|---|---|
| P31W050 | ud | Costo mens. formación seguridad (material) | 1 | 78.78 | 78.78 |
|  |  | Total |  |  | 78.78 |

**SSL05-4** ud RECONOCIMIENTO MÉDICO BÁSICO I
12 ud × 72.72 = 872.64
Reconocimiento médico básico I anual trabajador, compuesto por control visión, audiometría y analítica de sangre y orina con 6 parámetros.

| Código | Ud | Descripción | Rendimiento | Precio | Importe |
|---|---|---|---|---|---|
| P31W060 | ud | Reconocimiento médico básico I (material) | 1 | 72.72 | 72.72 |
|  |  | Total |  |  | 72.72 |

## 27 CC CONTROL DE CALIDAD (04/03/2015)
Importe: 3009.84

**27CC1** u Prueba de servicio parcial de red int. de evacuac (14/12/2015)
1 u × 194.91 = 194.91
Prueba de servicio parcial para comprobar la estanqueidad de los tramos enterrados de la red interior de evacuación de aguas, mediante prueba hidráulica, incluso desplazamiento a obra e informe de resultados.
Prueba de servicio parcial a realizar por laboratorio acreditado en el área técnica correspondiente, para comprobar la estanqueidad de los tramos enterrados de la red interior de evacuación de aguas que conecta con la red de saneamiento en un punto, mediante prueba hidráulica. Incluso desplazamiento a obra e informe de resultados.
NORMATIVA DE APLICACIÓN
-DRC 08/09. Pruebas de servicio de las redes de evacuación de aguas.
-CTE. DB HS Salubridad.

| Código | Ud | Descripción | Rendimiento | Precio | Importe |
|---|---|---|---|---|---|
| Par_3 | U | Prueba de servicio parcial para comprobar la estan (material; 14/12/2015) | 1 | 185.52 | 185.52 |
| %_1 | % | Medios auxiliares (14/12/2015) | 2 % | 185.52 | 3.71 |
| %_2 | % | Costes indirectos..(s/total) (14/12/2015) | 3 % | 189.23 | 5.68 |
|  |  | Total |  |  | 194.91 |

**27CC2** u Prueba de servicio final de red int. de evacuac. (14/12/2015)
1 u × 137.76 = 137.76
Prueba de servicio final para comprobar el correcto funcionamiento de la red interior de evacuación de aguas residuales en condiciones de simultaneidad, incluso desplazamiento a obra e informe de resultados.
Prueba de servicio final a realizar por laboratorio acreditado en el área técnica correspondiente, para comprobar el correcto funcionamiento de la red interior de evacuación de aguas residuales que conecta con la red general de saneamiento en un punto, en condiciones de simultaneidad de los aparatos sanitarios, con los tapones de desagüe retirados. Incluso desplazamiento a obra e informe de resultados.
NORMATIVA DE APLICACIÓN
-DRC 08/09. Pruebas de servicio de las redes de evacuación de aguas.
-CTE. DB HS Salubridad.

| Código | Ud | Descripción | Rendimiento | Precio | Importe |
|---|---|---|---|---|---|
| Par_4 | U | Prueba de servicio final para comprobar el correct (material; 14/12/2015) | 1 | 131.13 | 131.13 |
| %_3 | % | Medios auxiliares (14/12/2015) | 2 % | 131.13 | 2.62 |
| %_4 | % | Costes indirectos..(s/total) (14/12/2015) | 3 % | 133.75 | 4.01 |
|  |  | Total |  |  | 137.76 |

**27CC3** u Ensayo no destr. unión soldada med. líq. penetr. (16/12/2015)
6 u × 26.27 = 157.62
Ensayo no destructivo a realizar por laboratorio acreditado en el área técnica correspondiente, sobre una unión soldada en estructura metálica, mediante líquidos penetrantes para la determinación de las imperfecciones superficiales de la unión, según UNE-EN 571-1. Incluso desplazamiento a obra e informe de resultados.

| Código | Ud | Descripción | Rendimiento | Precio | Importe |
|---|---|---|---|---|---|
| Par 1 | U | Ens. no destr. unión soldada, med. líq. penetr. (material; 16/12/2015) | 1 | 25 | 25.00 |
| %_17 | % | Medios auxiliares (16/12/2015) | 2 % | 25.00 | 0.50 |
| %_18 | % | Costes indirectos..(s/total) (16/12/2015) | 3 % | 25.50 | 0.77 |
|  |  | Total |  |  | 26.27 |

**27CC4** u Ensayos Acústicos Certificación Acústica FO (16/12/2015)
7 u × 262.65 = 1838.55
Ensayos para la certificación acústica final de obra, con objeto de verificar el cumplimiento de la Ley 5/2009 de 4 de Junio del Ruido de Castilla y León, incluyendo infrome técnico y dictámen de conformidad realizado por Entidad de Evaluación Acústica Acreditada ante la Junta de Castilla y León ( y acreditada por ENAC, EA o ILAC ), La tipología de ensayos incluye: ensayos de aislamiento acústico a ruido aereo, ensayo de aislamiento acústico a ruido aéreo de fachada, evaluación de niveles de inmisión de las instalaciones, tanto con el ambiente exterior como con los recintos protegidos más próximos, ensayo de tiempo de reverberación, Incluso desplazamiento a obra e informe de resultados.

| Código | Ud | Descripción | Rendimiento | Precio | Importe |
|---|---|---|---|---|---|
| Par 5 | U | Ens. de Evaluación Acústica (material; 12/01/2016) | 1 | 250 | 250.00 |
| %_17 | % | Medios auxiliares | 2 % | 250.00 | 5.00 |
| %_18 | % | Costes indirectos..(s/total) | 3 % | 255.00 | 7.65 |
|  |  | Total |  |  | 262.65 |

| Medición | Uds. | Parcial |
|---|---|---|
| Ensayo Aislamiento Ruido Aéreo Fachada C/ Ávila | 1 | 1.00 |
| Ensayo Aislamiento Ruido Aéreo Fachada C/ Pintor Herrera | 1 | 1.00 |
| Ensayo Aislamiento Ruido Aéreo Fachada Sureste Interior Patio | 1 | 1.00 |
| Ensayo Aislamiento Ruido Aéreo Fachada Suroeste Interior Patio | 1 | 1.00 |
| Ensayo Inmisión Sonora Actividad-Ambiente Exterior | 1 | 1.00 |
| Ensayo Inmisión Sonora Instalaciones-Recintos Protegidos | 1 | 1.00 |
| Ensayo Inmisión Sonora Instalaciones-Ambiente Exterior | 1 | 1.00 |
| Total |  | 7 |

**27CC5** ud PRUEBA ESTANQUEIDAD CUBIERTA < 300 m² (04/03/2015)
1 ud × 291.86 = 291.86
ud. Prueba de estanqueidad en cubierta plana según NTE-QAN. hasta 300 m² de superficie.

| Código | Ud | Descripción | Rendimiento | Precio | Importe |
|---|---|---|---|---|---|
| U01AA007 | h | Oficial primera | 6 | 16.78 | 100.68 |
| U01AA010 | h | Peón especializado | 6 | 14.68 | 88.08 |
| U01AT110 | h | Arquitecto técnico, Ingeniero técnico...etc (mano de obra; 04/03/2015) | 3 | 28 | 84.00 |
| %CI | % | Costes indirectos..(s/total) | 7 % | 272.76 | 19.09 |
|  |  | Total |  |  | 291.86 |

| Medición | Uds. | Parcial |
|---|---|---|
| Cubierta Zona Vestuarios | 1 | 1.00 |
| Total |  | 1 |

**27CC6** ud PRUEBA ESTANQUEIDAD CUBIERTA < 1000 m² (04/03/2015)
1 ud × 389.14 = 389.14
ud. Prueba de estanqueidad en cubierta plana según NTE-QAN. mayor de 300 m² de superficie, y menor de 1.000 m².

| Código | Ud | Descripción | Rendimiento | Precio | Importe |
|---|---|---|---|---|---|
| U01AA007 | h | Oficial primera | 8 | 16.78 | 134.24 |
| U01AA010 | h | Peón especializado | 8 | 14.68 | 117.44 |
| U01AT110 | h | Arquitecto técnico, Ingeniero técnico...etc | 4 | 28 | 112.00 |
| %CI | % | Costes indirectos..(s/total) | 7 % | 363.68 | 25.46 |
|  |  | Total |  |  | 389.14 |

| Medición | Uds. | Parcial |
|---|---|---|
| Cubierta Zona Cancha | 1 | 1.00 |
| Total |  | 1 |

**A01A030** m3 PASTA DE YESO NEGRO (material)
Precio: 87.75
Pasta de yeso negro amasado manualmente.

| Código | Ud | Descripción | Rendimiento | Precio | Importe |
|---|---|---|---|---|---|
| U01AA011 | h | Peón suelto | 2.5 | 14.66 | 36.65 |
| P01CY010 | t. | Yeso negro en sacos YG | 0.85 | 59.22 | 50.34 |
| P01DW050 | m3 | Agua | 0.6 | 1.27 | 0.76 |
|  |  | Total |  |  | 87.75 |

**A01A040** m3 PASTA DE YESO BLANCO (material)
Precio: 92.75
Pasta de yeso blanco amasado manualmente.

| Código | Ud | Descripción | Rendimiento | Precio | Importe |
|---|---|---|---|---|---|
| U01AA011 | h | Peón suelto | 2.5 | 14.66 | 36.65 |
| P01CY030 | t. | Yeso blanco en sacos YF (material) | 0.81 | 68.24 | 55.27 |
| P01DW050 | m3 | Agua | 0.65 | 1.27 | 0.83 |
|  |  | Total |  |  | 92.75 |

**A01JF206** m³ MORTERO CEMENTO M5 CON ARENA DE MIGA (material; 27/11/2015)
Precio: 72.19
m³. Mortero de cemento CEM II/B-P 32,5 R y arena de miga M5 con una resistencia a compresión de 5 N/mm² según norma UNE-EN 998-2, confeccionado con hormigonera de 250 L.

| Código | Ud | Descripción | Rendimiento | Precio | Importe |
|---|---|---|---|---|---|
| U01AA011 | h | Peón suelto | 1.82 | 14.66 | 26.68 |
| U04CA001 | t | Cemento CEM II/B-P 32,5 R Granel (material; 27/11/2015) | 0.25 | 114.5 | 28.63 |
| U04AA005 | m³ | Arena de miga cribada (material; 27/11/2015) | 1.1 | 14.45 | 15.90 |
| U04PY001 | m³ | Agua (material; 27/11/2015) | 0.255 | 1.56 | 0.40 |
| A03LA005 | h | HORMIGONERA ELÉCTRICA 250 L (material; 27/11/2015) | 0.4 | 1.45 | 0.58 |
|  |  | Total |  |  | 72.19 |

**A01L020** m3 LECHADA CEMENTO 1/2 CEM II/B-P 32,5 N (material)
Precio: 77.69
Lechada de cemento CEM II/B-P 32,5 N 1/2, amasada a mano, s/RC-08.

| Código | Ud | Descripción | Rendimiento | Precio | Importe |
|---|---|---|---|---|---|
| O01OA070 | h. | Peón ordinario | 2 | 16.88 | 33.76 |
| P01CC020 | t. | Cemento CEM II/B-P 32,5 N sacos (material) | 0.425 | 100.82 | 42.85 |
| P01DW050 | m3 | Agua | 0.85 | 1.27 | 1.08 |
|  |  | Total |  |  | 77.69 |

| Código | Ud | Descripción | Precio |
|---|---|---|---|
| E02EMA050 | ML | APERTURA Y RELLENO ZANJA 30 CM (21/02/2002) | 16.45 |
| E030EP020 | ML | TUBERIA PVC 200 MM (21/02/2002) | 28.88 |
| E03OEP005 | ML | TUBERIA PVC 110 MM (21/02/2002) | 14.58 |
| E03OEP310 | ML | TUBERIA PVC 200 MM (21/02/2002) | 31.74 |
| E20TL090 | ML | TUBERIA POLIETILENO 90 MM (21/02/2002) | 41.97 |
| E24AP010 | UD | ACOMETIDA GAS NATURAL (21/02/2002) | 658.04 |
| EC2PS050 | M3 | EXCAVACION DE TIERRAS EN POZO (21/02/2002) | 29.41 |
| GRA01 | m3 | Grava lavada 20/40 mm. (material; 25/08/2005) | 18.98 |
| IGM005 | ML | TUBERIA POLIETILENO 40MM (21/02/2002) | 10.6 |
| M13W210 | h. | Maquinaria de elevación (maquinaria; 15/02/2010) | 61.73 |
| Mat_4 | U | Cartucho de masilla de silicona neutra (material; 22/12/2015) | 3.13 |
| Mat_5 | U | Kit herrajes y pequeño material (material; 22/12/2015) | 72.5 |
| O01OA060 | h. | Peón especializado (mano de obra; 28/11/2015) | 17 |

**O01OA090** h. Cuadrilla A (mano de obra)
Precio: 45.98

| Código | Ud | Descripción | Rendimiento | Precio | Importe |
|---|---|---|---|---|---|
| O01OA030 | h. | Oficial primera (mano de obra) | 1 | 19.86 | 19.86 |
| O01OA050 | h. | Ayudante (mano de obra) | 1 | 17.68 | 17.68 |
| O01OA070 | h. | Peón ordinario | 0.5 | 16.88 | 8.44 |
|  |  | Total |  |  | 45.98 |

| Código | Ud | Descripción | Precio |
|---|---|---|---|
| O01OB101 | h. | Oficial marmolista (mano de obra) | 20.43 |
| O01OB102 | h. | Ayudante marmolista (mano de obra) | 18.98 |
| O01OB130 | h. | Oficial 1ª cerrajero (mano de obra) | 18.96 |
| O01OB140 | h. | Ayudante cerrajero (mano de obra) | 17.83 |
| P04FAV085 | ud | Pié angular gav 1,5 mm. (material) | 1.42 |
| P04FAV086 | ud | Tornillo p/pié (material) | 0.11 |
| P04FAV090 | m. | Perfil secundario T galv 1,5 mm. (material) | 2.28 |
| P04FAV095 | m. | Perfil primario L galv 1,5 mm. (material) | 2.13 |
| P04FCP020A | m2 | Panel GRC p.p. PROY POLIURETANO 80MM 30/35 KG DENS (material) | 95.78 |
| P04RW060 | m. | Guardavivos plástico y metal (material) | 68 |
| P04SA020A | m2 | P.sand-vert a.prelac+PUR+a.prelac.80mm (material; 16/02/2010) | 34.54 |

**P04SC3SS** m2 Panel fach.perf.ACH e=100mm LDR tipo M (material; 15/02/2010)
Precio: 32.79
Panel de fachada perf. ACH e=100mm LDR tipo M

**P04SC3TT** m2 Panel fach.perf.ACH e=80mm LDR tipo M (material; 15/02/2010)
Precio: 30.99
Panel de fachada perf. ACH e=100mm LDR tipo M

| Código | Ud | Descripción | Precio |
|---|---|---|---|
| P05CGP310 | m. | Remate ac.prelac. a=50cm e=0,8mm (material) | 9.33 |
| P05CW010 | ud | Tornillería y pequeño material (material) | 0.23 |
| P05CW030 | ud | Remates, tornillería y pequeño material (material) | 0.53 |
| P06BG010 | m2 | Fieltro fibra vidrio Feltemper (material; 14/01/2008) | 0.42 |
| P06SI130 | m. | Sellado silicona neutra e=7 mm. (material; 14/06/2015) | 1.15 |
| P06SL090 | m2 | Lám. polietileno Rhenofol PE 0,25 mm. azul (material) | 1.41 |
| P06SL105 | m2 | Lám.PVC-P pol.Rhenofol CV 1,5 mm. gris 2,05 (material; 15/02/2010) | 16.79 |
| P06WA020 | kg | THF (material; 31/01/2000) | 12.94 |
| P06WA060 | ud | Arandela 40 (material; 14/01/2009) | 0.09 |
| P06WA082 | ud | Taco fijación de 8 (material; 14/01/2008) | 0.4 |
| P07AL170 | m2 | Panel Rocdan 231-40 mm. (material; 31/01/2000) | 7.67 |
| P07AL350 | m2 | Panel l.r.altísima densidad Panel PST (material) | 5.04 |
| P07TX015 | m2 | P.polies.extruido 40 kg/m3 40 mm. (material; 15/02/2010) | 4.63 |
| P07W170 | m. | Cinta de solape (material; 31/01/2000) | 0.5 |
| P08MA030 | kg | Adhesivo resina epoxi (material; 13/11/2007) | 5.74 |
| P08PLB070 | m2 | Bald. granito gris villa 60x40x3 cm. c/sierra (material; 13/11/2007) | 41.85 |
| P08PLP100 | m. | Peld.granito gris Villa h/t (material; 13/11/2007) | 45.85 |
| P10VM010 | m. | Vierteaguas chapa galvanizada a=40cm (material; 14/06/2015) | 14.72 |

**P12A10abe** ud P.al.anodiz.natural abat.1h p.europeo 90x210 (material; 12/10/2009)
Precio: 426.96
Puerta de aluminio anodizado natural practicable de perfil europeo y dimensiones 180x210 cm

**P12A75ab** ud Vent.al.anodiz.nat. cerr.fijo p/vid.doble (material; 12/10/2009)
Precio: 287.85
Mampara de aluminio 20% practicable para acristalar doble%.

| Código | Ud | Descripción | Precio |
|---|---|---|---|
| P12PW010 | m. | Premarco aluminio (material) | 6.31 |
| P17XP040 | UD | LLAVE DE PASO EMPOTRAR 3/4" (material; 21/02/2002) | 9.55 |
| P17XP050 | UD | LLAVE DE PASO EMPOTRAR 1" (material; 28/03/2002) | 9.87 |
| P17XP060 | UD | LLAVE DE PASO EMPOTRAR 1 1/4" (material; 21/02/2002) | 12.45 |
| P20IEV080 | ML | COQUILLA ARMAFLEX P/TUB 1 1/4" (material; 21/02/2002) | 8.48 |
| P23FM370 | ud | Cierre antipánico. 2H. emsamblada (material; 31/01/2000) | 289.41 |
| P25PF020 | l. | P. intumescente para met/mad/obra (material; 12/10/2009) | 9.25 |
| P29MCA110 | ud | Papelera circular inox. 60 l (material; 20/12/2002) | 166 |
| P30EG010 | ud | Anclaje acero galvanizado (material) | 24.81 |
| P30ER010 | m2 | Red port.fija malla nylón (material) | 6.89 |
| P30EV120 | ud | Asiento abatible ducha minusválido (material; 19/10/2007) | 349.32 |
| P30PW310 | ud | Tornillo c/tuerca o taco acero galv. (material) | 1.12 |
| P34IC010 | ud | Panel cabina sanit.comp. 200x90 e=10 mm (material; 16/12/2015) | 195.49 |
| P34IC200 | ud | Panel puerta 60cm.comp. 200x90 e=10 mm (material; 16/12/2015) | 270.97 |
| U01FS015 | m² | Mano obra solado mármol (mano de obra; 27/11/2015) | 12 |
| U01FS115 | m | Mano obra peldaño mármol (mano de obra; 27/11/2015) | 12 |
| U04CF005 | t | Cemento blanco BL-II 42,5 R Granel (material; 27/11/2015) | 142.2 |
| U12XA100 | m² | Panel Isofire Roof e=50 mm (04/03/2015) | 24.6 |
| U15HA493 | m2 | P.pol.extr.Floormate-500-A-40 (material; 16/02/2010) | 14.2 |
| U16DA011 | m² | Lámina PVC Novanol 1,2 mm negra (material; 27/11/2015) | 8.18 |
| U16DB006 | m² | Lámina Danopol HS 1,2 mm (material; 27/11/2015) | 7.5 |
| U16DB145 | m² | Lámina PVC + Malla Poliéster VINITEX MP e=1,5 mm (27/11/2015) | 15.19 |
| U16GA100 | L | Adhesivo líquido p/láminas PVC (material; 27/11/2015) | 6.82 |
| U16GA101 | L | Adhesivo a soporte PVC PG-50 (material; 27/11/2015) | 6.37 |
| U16GA201 | kg | Adhesivo soldador PVC PG-30 (material; 27/11/2015) | 7.39 |
| U16GA301 | kg | Sellante líquido de PVC PG-40 (material; 27/11/2015) | 8.35 |
| U16GD125 | ud | Fijación mecánica (material; 27/11/2015) | 0.23 |
| U17AA002 | m² | Granito nacional corte/sierra (material; 27/11/2015) | 35.34 |
| U17AG005 | m | Peldaño granito nacional h/t (material; 27/11/2015) | 41.73 |
| U22AA055 | m² | Puerta entrada acero THT mod. Arian 120 (material; 27/11/2015) | 274.03 |
| UFACZAJA0 | UD | REPOSICION PAVIMENTO (15/02/2010) | 195.17 |
| UFPZO110 | ML | POZO DE REGISTRO (21/02/2002) | 560.8 |
| UFTP0PP015 | ML | TUBERIA POLIPROP. INSONORIZ. DN 110 MM (16/02/2010) | 20.97 |
| UFTUPP020 | ML | TUBERIA POLIPROP. INSONORIZ. DN 40 MM (15/02/2010) | 10.5 |
| UFTUPP021 | ML | TUBERIA POLIPROP. INSONORIZ. DN 50 MM (15/02/2010) | 9.47 |
| mO01OA050 | h | Ayudante (mano de obra; 15/09/2008) | 14.64 |
| mO01OA060 | h | Peón especializado (mano de obra; 15/09/2008) | 14.11 |
| mO01OA070 | h | Peón ordinario (mano de obra; 15/09/2008) | 14 |
| mt37svc010o | UD | LLAVE DE PASO EMPOTRAR 2" (28/03/2002) | 28.77 |
| p02EDS030 | ud | Sum.sif./rej. PVC L=250 s.vert. D=80-125 (material; 15/02/2010) | 22.83 |

## Mediciones

**Par_3** U Prueba de servicio parcial para comprobar la estan (material; 14/12/2015)
1 U × 185.52

## Precios auxiliares

**U01AA506** h Cuadrilla F (mano de obra; 04/03/2015)
Precio: 30.6
Hr. Cuadrilla F de albañilería, cuantificando para su formación 1,00 h de oficial de segunda y 1,00 h de peón suelto.

| Código | Ud | Descripción | Rendimiento | Precio | Importe |
|---|---|---|---|---|---|
| U01AA008 | h | Oficial segunda | 1 | 15.94 | 15.94 |
| U01AA011 | h | Peón suelto | 1 | 14.66 | 14.66 |
|  |  | Total |  |  | 30.6 |

**D01VA010** m² APEO DE ESTRUCTURA CON MADERA (04/03/2015)
Precio: 2.35
m². Apeo de estructura con sopandas, puntales y durmientes de madera, hasta una altura de 3 m, i/replanteo y p.p. de costes indirectos.

| Código | Ud | Descripción | Rendimiento | Precio | Importe |
|---|---|---|---|---|---|
| U01AA503 | h | Cuadrilla C | 0.055 | 36.87 | 2.03 |
| U07AI007 | m³ | Madera pino para entibaciones (material; 04/03/2015) | 0.001 | 143.51 | 0.14 |
| U06DA010 | kg | Puntas plana 20x100 (material; 04/03/2015) | 0.01 | 2.5 | 0.03 |
| %CI | % | Costes indirectos..(s/total) | 7 % | 2.20 | 0.15 |
|  |  | Total |  |  | 2.35 |

**A03KB005** h PLUMA GRÚA DE 25 m (material; 27/11/2015)
Precio: 7.1
h. Grúa torre con una altura máxima bajo gancho de 33,42 m y brazo de 25 m, con carga máxima de 2 t a 13,7 m y una carga en punta de 600 kg, montada sobre carretón de traslación, realizado con perfiles de estructura ligera de alta resistencia, con tramos unidos por bulones con reductores de ataque directo, motor de 12 CV a 3.000 rpm, con una velocidad de elevación de 0-40 mpm, velocidad de giro 0.8 rpm de traslación de 25 rpm y de trepado hidraúlico de 1,5 mpm, con necesidad de un lastre de base de 38 t, para una altura total máxima de 33,42 m bajo gancho. Potencia necesaria para la acometida de eléctrica de 16,2 kW.

| Código | Ud | Descripción | Rendimiento | Precio | Importe |
|---|---|---|---|---|---|
| U02OA005 | h | Pluma grúa de 25 m (maquinaria; 27/11/2015) | 1 | 4.45 | 4.45 |
| U%10 | % | Amortización y otros gastos (27/11/2015) | 10 % | 4.45 | 0.45 |
| U02SW005 | ud | Kilowatio (27/11/2015) | 16.2 | 0.13 | 2.11 |
| U02OA020 | h | Montaje y desmontaje pluma grúa longitud 25 m (maquinaria; 27/11/2015) | 1 | 0.09 | 0.09 |
|  |  | Total |  |  | 7.1 |

**A03KB005_1** h PLUMA GRÚA DE 25 m (material; 27/11/2015)
Precio: 7.1
h. Grúa torre con una altura máxima bajo gancho de 33,42 m y brazo de 25 m, con carga máxima de 2 t a 13,7 m y una carga en punta de 600 kg, montada sobre carretón de traslación, realizado con perfiles de estructura ligera de alta resistencia, con tramos unidos por bulones con reductores de ataque directo, motor de 12 CV a 3.000 rpm, con una velocidad de elevación de 0-40 mpm, velocidad de giro 0.8 rpm de traslación de 25 rpm y de trepado hidraúlico de 1,5 mpm, con necesidad de un lastre de base de 38 t, para una altura total máxima de 33,42 m bajo gancho. Potencia necesaria para la acometida de eléctrica de 16,2 kW.

| Código | Ud | Descripción | Rendimiento | Precio | Importe |
|---|---|---|---|---|---|
| U02OA005 | h | Pluma grúa de 25 m | 1 | 4.45 | 4.45 |
| U%10 | % | Amortización y otros gastos | 10 % | 4.45 | 0.45 |
| U02SW005 | ud | Kilowatio | 16.2 | 0.13 | 2.11 |
| U02OA020 | h | Montaje y desmontaje pluma grúa longitud 25 m | 1 | 0.09 | 0.09 |
|  |  | Total |  |  | 7.1 |

**U01AA503** h Cuadrilla C (mano de obra; 04/03/2015)
Precio: 36.87
Hr. Cuadrilla C de albañilería, cuantificando para su formación 1,00 h de ayudante, 1,00 h de peón especializado y 0,50 h de peón suelto.

| Código | Ud | Descripción | Rendimiento | Precio | Importe |
|---|---|---|---|---|---|
| U01AA009 | h | Ayudante | 1 | 14.86 | 14.86 |
| U01AA010 | h | Peón especializado | 1 | 14.68 | 14.68 |
| U01AA011 | h | Peón suelto | 0.5 | 14.66 | 7.33 |
|  |  | Total |  |  | 36.87 |

**A02BP510** m³ HORMIGÓN HNE-20/P/40 elab. obra (material; 04/03/2015)
Precio: 101.6
m³. Hormigón en masa de resistencia HNE-20 N/mm² según EHE-08, con cemento CEM II/A-P 32,5 R, arena de río y árido rodado tamaño máximo 40 mm confeccionado con hormigonera de 250 L., para vibrar y consistencia plástica.

| Código | Ud | Descripción | Rendimiento | Precio | Importe |
|---|---|---|---|---|---|
| U01AA011 | h | Peón suelto | 1.78 | 14.66 | 26.09 |
| U04CA001 | t | Cemento CEM II/B-P 32,5 R Granel | 0.365 | 114.5 | 41.79 |
| U04AA101 | t | Arena de río (0-5 mm) (material; 27/11/2015) | 0.66 | 12.6 | 8.32 |
| U04AF150 | t | Garbancillo 20/40 mm (material; 27/11/2015) | 1.32 | 18.5 | 24.42 |
| U04PY001 | m³ | Agua | 0.16 | 1.56 | 0.25 |
| A03LA005 | h | HORMIGONERA ELÉCTRICA 250 L | 0.5 | 1.45 | 0.73 |
|  |  | Total |  |  | 101.6 |

**A01JF002** m³ MORTERO CEMENTO 1/2 (material; 04/03/2015)
Precio: 113
m³. Mortero de cemento CEM II/B-P 32,5 R y arena de río de dosificación 1/2 confeccionado con hormigonera de 250 L.

| Código | Ud | Descripción | Rendimiento | Precio | Importe |
|---|---|---|---|---|---|
| U01AA011 | h | Peón suelto | 1.82 | 14.66 | 26.68 |
| U04CA001 | t | Cemento CEM II/B-P 32,5 R Granel | 0.6 | 114.5 | 68.70 |
| U04AA001 | m³ | Arena de río (0-5 mm) (material; 27/11/2015) | 0.88 | 18.9 | 16.63 |
| U04PY001 | m³ | Agua | 0.265 | 1.56 | 0.41 |
| A03LA005 | h | HORMIGONERA ELÉCTRICA 250 L | 0.4 | 1.45 | 0.58 |
|  |  | Total |  |  | 113 |

**U01AA501** h Cuadrilla A (mano de obra; 04/03/2015)
Precio: 38.97
Hr. Cuadrilla A de albañilería, cuantificando para su formación 1,00 h de oficial de primera, 1,00 h de ayudante y 0,50 h de peón suelto.

| Código | Ud | Descripción | Rendimiento | Precio | Importe |
|---|---|---|---|---|---|
| U01AA007 | h | Oficial primera | 1 | 16.78 | 16.78 |
| U01AA009 | h | Ayudante | 1 | 14.86 | 14.86 |
| U01AA011 | h | Peón suelto | 0.5 | 14.66 | 7.33 |
|  |  | Total |  |  | 38.97 |

**A01JF006** m³ MORTERO CEMENTO M5 (material; 04/03/2015)
Precio: 77.08
m³. Mortero de cemento CEM II/B-P 32,5 R y arena de río M5 con una resistencia a compresión de 5 N/mm² según norma UNE-EN 998-2, confeccionado con hormigonera de 250 L.

| Código | Ud | Descripción | Rendimiento | Precio | Importe |
|---|---|---|---|---|---|
| U01AA011 | h | Peón suelto | 1.82 | 14.66 | 26.68 |
| U04CA001 | t | Cemento CEM II/B-P 32,5 R Granel | 0.25 | 114.5 | 28.63 |
| U04AA001 | m³ | Arena de río (0-5 mm) | 1.1 | 18.9 | 20.79 |
| U04PY001 | m³ | Agua | 0.255 | 1.56 | 0.40 |
| A03LA005 | h | HORMIGONERA ELÉCTRICA 250 L | 0.4 | 1.45 | 0.58 |
|  |  | Total |  |  | 77.08 |

**A01EA001** m³ PASTA DE YESO NEGRO (material; 04/03/2015)
Precio: 98.05
m³. Pasta de yeso negro amasada manualmente según NTE-RPG-5.

| Código | Ud | Descripción | Rendimiento | Precio | Importe |
|---|---|---|---|---|---|
| U01AA011 | h | Peón suelto | 3 | 14.66 | 43.98 |
| U04GA005 | t | Yeso negro YG en sacos (material; 27/11/2015) | 0.85 | 62.5 | 53.13 |
| U04PY001 | m³ | Agua | 0.6 | 1.56 | 0.94 |
|  |  | Total |  |  | 98.05 |

**E04CM040** m3 HORM.LIMPIEZA HM-20/P/20/I V.MAN (21/02/2007)
Precio: 78.84
Hormigón en masa HM-20 N/mm2, consistencia plástica, Tmáx.20 mm., para ambiente normal, elaborado en central para limpieza y nivelado de fondos de cimentación, incluso vertido por medios manuales y colocación. Según NTE-CSZ,EHE-08 y CTE-SE-C.

| Código | Ud | Descripción | Rendimiento | Precio | Importe |
|---|---|---|---|---|---|
| U01AA011 | h | Peón suelto | 0.6 | 14.66 | 8.80 |
| P01HM010 | m3 | Hormigón HM-20/P/20/I central (material; 21/02/2007) | 1 | 70.04 | 70.04 |
|  |  | Total |  |  | 78.84 |

**E04CA011** m3 H.ARM. HA-25/P/40/IIa V.MANUAL (21/02/2007)
Precio: 147.85
Hormigón armado HA-25 N/mm2, consistencia plástica, Tmáx.40 mm., para ambiente normal, elaborado en central en relleno de zapatas y zanjas de cimentación, incluso armadura (40 kg/m3.), vertido por medios manuales, vibrado y colocación. Según normas NTE-CSZ , EHE-08 y CTE-SE-C.

| Código | Ud | Descripción | Rendimiento | Precio | Importe |
|---|---|---|---|---|---|
| E04CM050 | m3 | HORM. HA-25/P/20/I V. MANUAL (21/02/2007) | 1 | 97.85 | 97.85 |
| E04AB020 | kg | ACERO CORRUGADO B 500 S (21/02/2007) | 40 | 1.25 | 50.00 |
|  |  | Total |  |  | 147.85 |

**E04SE010** m2 ENCACHADO PIEDRA 40/80 e=15cm
Precio: 6.24
Encachado de piedra caliza 40/80 de 15 cm. de espesor en sub-base de solera, i/extendido y compactado con pisón.

| Código | Ud | Descripción | Rendimiento | Precio | Importe |
|---|---|---|---|---|---|
| U01AA011 | h | Peón suelto | 0.2 | 14.66 | 2.93 |
| P01AG130 | m3 | Grava machaqueo 40/80 mm. (material) | 0.15 | 22.07 | 3.31 |
|  |  | Total |  |  | 6.24 |

**E04SE090** m3 HORMIGÓN HA-25/P/20/I SOLERA (21/02/2007)
Precio: 94.77
Hormigón para armar HA-25/P/20/I, elaborado en central en solera, incluso vertido, compactado según EHE-08, p.p. de vibrado, regleado y curado en soleras.

| Código | Ud | Descripción | Rendimiento | Precio | Importe |
|---|---|---|---|---|---|
| U01AA007 | h | Oficial primera | 0.7 | 16.78 | 11.75 |
| U01AA011 | h | Peón suelto | 0.7 | 14.66 | 10.26 |
| P01HA010 | m3 | Hormigón HA-25/P/20/I central (material; 21/02/2007) | 1 | 72.76 | 72.76 |
|  |  | Total |  |  | 94.77 |

**E04AM020** m2 MALLA 15x15 cm. D=5 mm.
Precio: 2.07
Malla electrosoldada con acero corrugado B 500 T de D=5 mm. en cuadrícula 15x15 cm., colocado en obra, i/p.p. de alambre de atar. Según EHE-08 y CTE-SE-A.

| Código | Ud | Descripción | Rendimiento | Precio | Importe |
|---|---|---|---|---|---|
| U01FA201 | h. | Oficial 1ª ferralla (mano de obra) | 0.006 | 16.5 | 0.10 |
| U01FA204 | h. | Ayudante ferralla (mano de obra) | 0.006 | 14.5 | 0.09 |
| P03AM020 | m2 | Malla 15x15x5 2,078 kg/m2 (material) | 1.267 | 1.48 | 1.88 |
|  |  | Total |  |  | 2.07 |

**E04LM013** m3 HORM. HA-30/P/20/I LOSA V. MAN. (21/02/2007)
Precio: 91.95
Hormigón HA-30/P/20/I, elaborado en central en losas de cimentación, incluso vertido por medios manuales, vibrado y colocado. Según normas NTE-CSL , EHE-08 y CTE-SE-C.

| Código | Ud | Descripción | Rendimiento | Precio | Importe |
|---|---|---|---|---|---|
| U01AA007 | h | Oficial primera | 0.35 | 16.78 | 5.87 |
| U01AA011 | h | Peón suelto | 0.35 | 14.66 | 5.13 |
| M11HV120 | h. | Aguja eléct.c/convertid.gasolina D=79mm. (maquinaria) | 0.37 | 7.95 | 2.94 |
| P01HA030 | m3 | Hormigón HA-30/P/20/I central (material; 21/02/2007) | 1 | 78.01 | 78.01 |
|  |  | Total |  |  | 91.95 |

**A06T010** h. GRÚA TORRE 30 m. FLECHA, 750 kg. (material; 21/02/2007)
Precio: 14.89
Alquiler de grúa torre de 30 m. de flecha y 750 kg. de carga en punta, incluyendo cimentación, montaje, desmontaje y medios auxiliares.

| Código | Ud | Descripción | Rendimiento | Precio | Importe |
|---|---|---|---|---|---|
| M02GT210 | ms | Alquiler grúa torre 30 m. 750 kg. (maquinaria) | 0.006 | 553 | 3.32 |
| M02GT360 | ms | Contrato mantenimiento (maquinaria) | 0.006 | 104.28 | 0.63 |
| M02GT370 | ms | Alquiler telemando (maquinaria) | 0.006 | 49.68 | 0.30 |
| M02GT300 | ud | Mont/desm. grúa torre 30 m. flecha (maquinaria) | 0.001 | 894.18 | 0.89 |
| M02GE050 | h. | Grúa telescópica autoprop. 60 t. (maquinaria) | 0.036 | 120.4 | 4.33 |
| M02GT380 | ud | Tramo de empotramiento grúa torre <40 m. (maquinaria) | 0.001 | 1436.24 | 1.44 |
| E04AB040 | kg | ACERO CORR. PREFOR. B 500 S (21/02/2007) | 0.98 | 1.27 | 1.24 |
| E04CM050 | m3 | HORM. HA-25/P/20/I V. MANUAL | 0.028 | 97.85 | 2.74 |
|  |  | Total |  |  | 14.89 |

**A02A080** m3 MORTERO CEMENTO M-5 (material)
Precio: 72.44
Mortero de cemento CEM II/B-P 32,5 N y arena de río de tipo M-5 para uso corriente (G), con resistencia a compresión a 28 días de 5,0 N/mm2, confeccionado con hormigonera de 200 l., s/RC-08 y UNE-EN-998-1:2004.

| Código | Ud | Descripción | Rendimiento | Precio | Importe |
|---|---|---|---|---|---|
| U01AA011 | h | Peón suelto | 1.7 | 14.66 | 24.92 |
| P01CC020 | t. | Cemento CEM II/B-P 32,5 N sacos | 0.27 | 100.82 | 27.22 |
| P01AA020 | m3 | Arena de río 0/6 mm. | 1.09 | 17.39 | 18.96 |
| P01DW050 | m3 | Agua | 0.255 | 1.27 | 0.32 |
| M03HH020 | h. | Hormigonera 200 l. gasolina (maquinaria) | 0.4 | 2.54 | 1.02 |
|  |  | Total |  |  | 72.44 |

**A02A060** m3 MORTERO CEMENTO M-10 (material)
Precio: 81.97
Mortero de cemento CEM II/B-P 32,5 N y arena de río de tipo M-10 para uso corriente (G), con resistencia a compresión a 28 días de 10 N/mm2, confeccionado con hormigonera de 200 l., s/RC-08 y UNE-EN-998-1:2004.

| Código | Ud | Descripción | Rendimiento | Precio | Importe |
|---|---|---|---|---|---|
| U01AA011 | h | Peón suelto | 1.7 | 14.66 | 24.92 |
| P01CC020 | t. | Cemento CEM II/B-P 32,5 N sacos | 0.38 | 100.82 | 38.31 |
| P01AA020 | m3 | Arena de río 0/6 mm. | 1 | 17.39 | 17.39 |
| P01DW050 | m3 | Agua | 0.26 | 1.27 | 0.33 |
| M03HH020 | h. | Hormigonera 200 l. gasolina | 0.4 | 2.54 | 1.02 |
|  |  | Total |  |  | 81.97 |

**A03KB005_2** h PLUMA GRÚA DE 25 m (material; 27/11/2015)
Precio: 7.1
h. Grúa torre con una altura máxima bajo gancho de 33,42 m y brazo de 25 m, con carga máxima de 2 t a 13,7 m y una carga en punta de 600 kg, montada sobre carretón de traslación, realizado con perfiles de estructura ligera de alta resistencia, con tramos unidos por bulones con reductores de ataque directo, motor de 12 CV a 3.000 rpm, con una velocidad de elevación de 0-40 mpm, velocidad de giro 0.8 rpm de traslación de 25 rpm y de trepado hidraúlico de 1,5 mpm, con necesidad de un lastre de base de 38 t, para una altura total máxima de 33,42 m bajo gancho. Potencia necesaria para la acometida de eléctrica de 16,2 kW.

| Código | Ud | Descripción | Rendimiento | Precio | Importe |
|---|---|---|---|---|---|
| U02OA005 | h | Pluma grúa de 25 m | 1 | 4.45 | 4.45 |
| U%10 | % | Amortización y otros gastos | 10 % | 4.45 | 0.45 |
| U02SW005 | ud | Kilowatio | 16.2 | 0.13 | 2.11 |
| U02OA020 | h | Montaje y desmontaje pluma grúa longitud 25 m | 1 | 0.09 | 0.09 |
|  |  | Total |  |  | 7.1 |

**U01AA502** h Cuadrilla B (mano de obra; 04/03/2015)
Precio: 37.95
Hr. Cuadrilla B de albañilería, cuantificando para su formación 1,00 h de oficial de segunda, 1,00 h de peón especializado y 0,50 h de peón suelto.

| Código | Ud | Descripción | Rendimiento | Precio | Importe |
|---|---|---|---|---|---|
| U01AA008 | h | Oficial segunda | 1 | 15.94 | 15.94 |
| U01AA010 | h | Peón especializado | 1 | 14.68 | 14.68 |
| U01AA011 | h | Peón suelto | 0.5 | 14.66 | 7.33 |
|  |  | Total |  |  | 37.95 |

**A01EF001** m³ PASTA DE YESO BLANCO (material; 04/03/2015)
Precio: 99.1
m³. Pasta de yeso blanco amasado manualmente, según NTE-RPG-7.

| Código | Ud | Descripción | Rendimiento | Precio | Importe |
|---|---|---|---|---|---|
| U01AA011 | h | Peón suelto | 3 | 14.66 | 43.98 |
| U04GA050 | t | Yeso blanco YF en sacos (material; 27/11/2015) | 0.81 | 66.8 | 54.11 |
| U04PY001 | m³ | Agua | 0.65 | 1.56 | 1.01 |
|  |  | Total |  |  | 99.1 |

**U01AA505** h Cuadrilla E (mano de obra; 04/03/2015)
Precio: 31.44
Hr. Cuadrilla E de albañilería, cuantificando para su formación 1,00 h de oficial de primera y 1,00 h de peón suelto.

| Código | Ud | Descripción | Rendimiento | Precio | Importe |
|---|---|---|---|---|---|
| U01AA007 | h | Oficial primera | 1 | 16.78 | 16.78 |
| U01AA011 | h | Peón suelto | 1 | 14.66 | 14.66 |
|  |  | Total |  |  | 31.44 |

**A02A160** m3 MORTERO CEM. M-5 C/MEZCLA RIO-MIGA (material)
Precio: 67.82
Mortero de cemento CEM II/B-P 32,5 N y mezcla de arena de miga y río, tipo M-5 para uso corriente (G), con resistencia a compresión a 28 días de 5,0 N/mm2, confeccionado con hormigonera de 200 l., s/RC-08 y UNE-EN-998-1:2004.

| Código | Ud | Descripción | Rendimiento | Precio | Importe |
|---|---|---|---|---|---|
| U01AA011 | h | Peón suelto | 1 | 14.66 | 14.66 |
| P01CC020 | t. | Cemento CEM II/B-P 32,5 N sacos | 0.27 | 100.82 | 27.22 |
| P01AA060 | m3 | Arena de miga cribada (material) | 0.35 | 33 | 11.55 |
| P01AA020 | m3 | Arena de río 0/6 mm. | 0.75 | 17.39 | 13.04 |
| P01DW050 | m3 | Agua | 0.26 | 1.27 | 0.33 |
| M03HH020 | h. | Hormigonera 200 l. gasolina | 0.4 | 2.54 | 1.02 |
|  |  | Total |  |  | 67.82 |

**E11CCC035** m2 RECRECIDO 5 cm. MORTERO M-5
Precio: 9.18
Recrecido del soporte de pavimentos con mortero de cemento CEM II/B-P 32,5 N y arena de río (M-5) de 5 cm. de espesor, maestreado, medido en superficie realmente ejecutada.

| Código | Ud | Descripción | Rendimiento | Precio | Importe |
|---|---|---|---|---|---|
| U01AA007 | h | Oficial primera | 0.17 | 16.78 | 2.85 |
| U01AA011 | h | Peón suelto | 0.17 | 14.66 | 2.49 |
| A02A080 | m3 | MORTERO CEMENTO M-5 | 0.053 | 72.44 | 3.84 |
|  |  | Total |  |  | 9.18 |

**D35CF015** m² LASURADO AUTOCLAVE EXTERIOR
Precio: 9.14
m². Lasurado de todo tipo superficies de madera de maderas blandas, medias y duras con CETOL BL 31 de SIKKENS microporoso, transparente coloreado en base agua para exterior con alta resistencia a intemperie, rayos U.V, hongos y azulado de la madera. Se aplicará mediante autoclave consiguiendo una clase de exposición de la madera C4.

| Código | Ud | Descripción | Rendimiento | Precio | Importe |
|---|---|---|---|---|---|
| U01FZ101 | h. | Oficial 1ª pintura | 0.2 | 15.5 | 3.10 |
| U01FZ105 | h. | Ayudante pintura | 0.2 | 12 | 2.40 |
| U36GF015 | L | Lasur exterior Cetol BL 31 (material; 27/11/2015) | 0.133 | 22.82 | 3.04 |
| %CI | % | Costes indirectos..(s/total) | 7 % | 8.54 | 0.60 |
|  |  | Total |  |  | 9.14 |

**A03H060** m3 HORM. DOSIF. 225 kg /CEMENTO Tmáx.40 (material)
Precio: 55.54
Hormigón de dosificación 225 kg. con cemento CEM II/B-P 32,5 N, arena de río y árido rodado Tmáx. 40 mm., con hormigonera de 300 l., para vibrar y consistencia plástica.

| Código | Ud | Descripción | Rendimiento | Precio | Importe |
|---|---|---|---|---|---|
| O01OA070 | h. | Peón ordinario | 0.834 | 16.88 | 14.08 |
| P01CC020 | t. | Cemento CEM II/B-P 32,5 N sacos | 0.231 | 100.82 | 23.29 |
| P01AA030 | t. | Arena de río 0/6 mm. (material) | 0.715 | 7.43 | 5.31 |
| P01AG060 | t. | Gravilla 20/40 mm. (material) | 1.43 | 8.14 | 11.64 |
| P01DW050 | m3 | Agua | 0.161 | 1.27 | 0.20 |
| M03HH030 | h. | Hormigonera 300 l. gasolina (maquinaria) | 0.55 | 1.86 | 1.02 |
|  |  | Total |  |  | 55.54 |

**A02A050** m3 MORTERO CEMENTO M-15 (material)
Precio: 84.22
Mortero de cemento CEM II/B-P 32,5 N y arena de río de tipo M-15 para uso corriente (G), con resistencia a compresión a 28 días de 20 N/mm2, confeccionado con hormigonera de 200 l., s/RC-08 y UNE-EN-998-1:2004.

| Código | Ud | Descripción | Rendimiento | Precio | Importe |
|---|---|---|---|---|---|
| U01AA011 | h | Peón suelto | 1.7 | 14.66 | 24.92 |
| P01CC020 | t. | Cemento CEM II/B-P 32,5 N sacos | 0.41 | 100.82 | 41.34 |
| P01AA020 | m3 | Arena de río 0/6 mm. | 0.955 | 17.39 | 16.61 |
| P01DW050 | m3 | Agua | 0.26 | 1.27 | 0.33 |
| M03HH020 | h. | Hormigonera 200 l. gasolina | 0.4 | 2.54 | 1.02 |
|  |  | Total |  |  | 84.22 |

**A03LA005** h HORMIGONERA ELÉCTRICA 250 L (material; 27/11/2015)
Precio: 1.45
h. Hormigonera eléctrica de 250 L con un motor eléctrico de 3CV, con bastidor y cabina de acero, pala mezcladoras, adecuadas para asegurar una mezcla rápida y homogénea, mecanismos protegidos herméticamente, con un peso en vacío de 290kg y un rendimiento aproximado de 3,4m³.

| Código | Ud | Descripción | Rendimiento | Precio | Importe |
|---|---|---|---|---|---|
| U02LA201 | h | Hormigonera 250 L (maquinaria; 27/11/2015) | 1 | 0.9 | 0.90 |
| U%10 | % | Amortización y otros gastos | 10 % | 0.90 | 0.09 |
| U02SW005 | ud | Kilowatio | 3.5 | 0.13 | 0.46 |
|  |  | Total |  |  | 1.45 |

**E04AB020** kg ACERO CORRUGADO B 500 S (21/02/2007)
Precio: 1.25
Acero corrugado B 500 S, cortado, doblado, armado y colocado en obra, incluso p.p. de despuntes. Según EHE-08 y CTE-SE-A.

| Código | Ud | Descripción | Rendimiento | Precio | Importe |
|---|---|---|---|---|---|
| U01FA201 | h. | Oficial 1ª ferralla | 0.014 | 16.5 | 0.23 |
| U01FA204 | h. | Ayudante ferralla | 0.014 | 14.5 | 0.20 |
| P03ACC080 | kg | Acero corrugado B 500 S/SD (material; 21/02/2007) | 1.05 | 0.77 | 0.81 |
| P03AAA020 | kg | Alambre atar 1,30 mm. (material; 21/02/2007) | 0.006 | 0.88 | 0.01 |
|  |  | Total |  |  | 1.25 |

**E04AB040** kg ACERO CORR. PREFOR. B 500 S (21/02/2007)
Precio: 1.27
Acero corrugado B 500 S, preformado en taller y colocado en obra. Según EHE-08 y CTE-SE-A.

| Código | Ud | Descripción | Rendimiento | Precio | Importe |
|---|---|---|---|---|---|
| U01FA201 | h. | Oficial 1ª ferralla | 0.009 | 16.5 | 0.15 |
| U01FA204 | h. | Ayudante ferralla | 0.009 | 14.5 | 0.13 |
| P03ACD010 | kg | Acero corrugado elab. B 500 S (material; 21/02/2007) | 1.05 | 0.93 | 0.98 |
| P03AAA020 | kg | Alambre atar 1,30 mm. | 0.006 | 0.88 | 0.01 |
|  |  | Total |  |  | 1.27 |

**E04CM050** m3 HORM. HA-25/P/20/I V. MANUAL (21/02/2007)
Precio: 97.85
Hormigón en masa HA-25/P/20/I, elaborado en central en relleno de zapatas y zanjas de cimentación, incluso encamillado de pilares y muros, vertido por medios manuales, vibrado y colocación. Según normas NTE-CSZ , EHE-08 y CTE-SE-C.

| Código | Ud | Descripción | Rendimiento | Precio | Importe |
|---|---|---|---|---|---|
| U01AA007 | h | Oficial primera | 0.36 | 16.78 | 6.04 |
| U01AA011 | h | Peón suelto | 0.36 | 14.66 | 5.28 |
| M11HV120 | h. | Aguja eléct.c/convertid.gasolina D=79mm. | 0.36 | 7.95 | 2.86 |
| P01HA010 | m3 | Hormigón HA-25/P/20/I central | 1.15 | 72.76 | 83.67 |
|  |  | Total |  |  | 97.85 |

## Recursos

**P11L10ahac** ud P.paso ciega lisa melamina 825x2030 mm
Puerta de paso lisa de madera melamina y dimensiones 825x2030 mm.

**P11T15a** m. Tapajuntas LM pino país 85x15 mm
Tapajuntas LM pino país 70x12 mm.

**P27SC021** M Tubo flex 2 capa PVC Ø 16 mm
Tubo flexible aislante corrugado con dos capas de PVC, grado de protección 7 y diámetro 16 mm.

**SSIR.9cb** Ud Pictogr 108x227mm transp
Pictograma de señalización de dimensiones 108x227 mm. y de tipo transparente.

**SSIR.1aM** Ud Cartel s/ espec Consejería
Placa rotulación de calle en aluminio 50x33 cm., sin escudo.

**EspDobMa** Ud Espaldera Doble Espacios Educativos
Placa rotulación de calle en aluminio 50x33 cm., sin escudo.
